# Condicionament de la carretera T-342 de Roquetes als Reguers

- Propietat de l'arxiu: RIB Spain
- Format: FIEBDC-3/2016
- Programa: Presto 18.04
- Tipus: pressupost
- Data dels preus: 07/12/1994
- Divisa: EUR
Import: 2908386.03
Dades tècniques: Decimales para subtotales (precios por cantidades) en la divisa 2; Decimales para precios de todos los conceptos en la divisa 2; Comportamiento de las actividades en el diagrama de barras 2; Comportamiento de los capítulos en el diagrama de barras 1; Comportamiento de los contratos en el diagrama de barras 2; Comportamiento de los controles en el diagrama de barras 4; Comportamiento de los grupos en el diagrama de barras 1; Comportamiento de las operaciones en el diagrama de barras 3; Comportamiento de las unidades de obra en el diagrama de barras 2; Comportamiento de los registros en el diagrama de barras 5; Porcentaje de IVA sobre honorarios 18

## 01 MOVIMENT DE TERRES I ENDERROCS
Import: 232380.21

**E03131** m2 Esbrossada i tala de vegetació en qualsevol tipus de terreny (23/07/1998)
29034.8 m2 × 0.68 = 19743.66
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| M1336 | h | Motoserra 80 cm³ (maquinària; 29/04/2021) | 0.004 | 5.8 | 0.02 |
| M0207 | h | Retroexcavadora (maquinària; 23/07/1998) | 0.001 | 59.41 | 0.06 |
| M1337 | h | Trituradora forestal rotor polser (maquinària; 29/04/2021) | 0.002 | 62 | 0.12 |
| M0212B | h | Camió de trabuc de 20 t (maquinària; 23/07/1998) | 0.001 | 37.33 | 0.04 |
| M0205 | h | Pala carregadora sobre orugues (maquinària; 23/07/1998) | 0.001 | 73.35 | 0.07 |
| M0214 | h | Camió grua (maquinària; 12/01/2009) | 0.002 | 42.07 | 0.08 |
| O0101 | h | Cap de colla (mà d'obra; 23/07/1998) | 0.001 | 20.6 | 0.02 |
| O0110 | h | Peó (mà d'obra; 23/07/1998) | 0.004 | 16.75 | 0.07 |
| P1613 | u | Cànon d'abocador (23/07/1998) | 0.2 | 0.8 | 0.16 |
| %16130600 | % | Despeses indirectes (29/04/2021) | 6 % | 0.64 | 0.04 |
|  |  | Total |  |  | 0.68 |

| Amidament | Uts. | Llarg | Parcial |
|---|---|---|---|
| Rotonda Roquetes | 618 |  | 618.00 |
| Rotonda Mont Caro | 3716 |  | 3716.00 |
| Roquetes - Mont Caro (0+780-3+620) | 2840 | 3.4 | 9656.00 |
| Mont Caro - Travessera (3+920-5+580) | 1660 | 3.4 | 5644.00 |
| Els Reguers - Final d'àmbit (5+840-6+577) | 737 | 2 | 1474.00 |
| Calçades laterals | 7926.8 |  | 7926.80 |
| Subtotal |  |  | 29034.80 |
| Total |  |  | 29034.8 |

**E0314** m3 Excavació de terra vegetal, càrrega i transport.
11888.58 m3 × 3.33 = 39588.97
Excavació de terra vegetal, inclosa càrrega, transport a l'abocador, aplec o lloc d'ús i manteniment fins la seva utilització, inclòs cànon d'abocament i manteniment de l'abocador

| Codi | Ut | Descripció | Rendiment | Preu | Import |
|---|---|---|---|---|---|
| O0101 | h | Cap de colla | 0.008 | 20.6 | 0.16 |
| O0110 | h | Peó | 0.02 | 16.75 | 0.34 |
| M0207 | h | Retroexcavadora | 0.01 | 59.41 | 0.59 |
| M0212B | h | Camió de trabuc de 20 t | 0.02 | 37.33 | 0.75 |
| P1613 | u | Cànon d'abocador | 1 | 0.8 | 0.80 |
| P1615 | u | Condicionament de l'abocador (05/07/2010) | 1 | 0.5 | 0.50 |
| %1613 | % | Despeses indirectes | 6 % | 3.14 | 0.19 |
|  |  | Total |  |  | 3.33 |

| Amidament | Uts. | Llarg | Parcial |
|---|---|---|---|
| Tronc T-342 |  |  |  |
| Eix 2 | 3091.7 |  | 3091.70 |
| Eix 3 | 2563.4 |  | 2563.40 |
| Parada Bus |  |  |  |
| Eix 4 | 109.1 |  | 109.10 |
| Eix 5 | 84.2 |  | 84.20 |
| Eix 6 | 48.8 |  | 48.80 |
| Eix 25 | 164.3 |  | 164.30 |
| Rotonda Mont Caro |  |  |  |
| Eix 10 | 540 |  | 540.00 |
| Eix 11 | 383.9 |  | 383.90 |
| Eix 12 | 314.4 |  | 314.40 |
| Eix 13 | 8.8 |  | 8.80 |
| Eix 14 | 147.1 |  | 147.10 |
| Eix 15 | 389 |  | 389.00 |
| Eix 16 | 109 |  | 109.00 |
| Eix 17 | 94.1 |  | 94.10 |
| Eix 18 | 17.5 |  | 17.50 |
| Eix 19 | 120.6 |  | 120.60 |
| Eix 20 | 99.8 |  | 99.80 |
| Eix 21 | 68.9 |  | 68.90 |
| Eix 22 | 24.6 |  | 24.60 |
| Eix 23 | 148.3 |  | 148.30 |
| Eix 24 | 278.8 |  | 278.80 |
| Rotonda Roquetes |  |  |  |
| Eix 32 | 19.8 |  | 19.80 |
| Calçades laterals | 7926.8 | 0.25 | 1981.70 |
| 10% imprevistos | 0.1 | 10807.8 | 1080.78 |
| Subtotal |  |  | 11888.58 |
| Total |  |  | 11888.58 |

**E0302** m3 Excavació en desmunt en qualsevol tipus de terreny, abocador i condicionament
7452.5 m3 × 5.07 = 37784.18
Excavació en desmunt en qualsevol tipus de terreny, amb càrrega i transport a l'interior d'obra o abocador controlat inclòs canon d'abocador i condicionament del mateix.

| Codi | Ut | Descripció | Rendiment | Preu | Import |
|---|---|---|---|---|---|
| O0101 | h | Cap de colla | 0.012 | 20.6 | 0.25 |
| O0110 | h | Peó | 0.025 | 16.75 | 0.42 |
| M0207B | h | Retroexcavadora amb martell trencador (maquinària; 23/07/1998) | 0.025 | 68.89 | 1.72 |
| M0212B | h | Camió de trabuc de 20 t | 0.025 | 37.33 | 0.93 |
| P1613 | u | Cànon d'abocador | 1.2 | 0.8 | 0.96 |
| P1615 | u | Condicionament de l'abocador | 1 | 0.5 | 0.50 |
| %1613 | % | Despeses indirectes | 6 % | 4.78 | 0.29 |
|  |  | Total |  |  | 5.07 |

| Amidament | Uts. | Llarg | Parcial |
|---|---|---|---|
| Rotonda Roquetes |  |  |  |
| Eix 30 | 588.8 |  | 588.80 |
| Eix 31 | 1.2 |  | 1.20 |
| Eix 32 | 2.6 |  | 2.60 |
| Eix 33 | 4.4 |  | 4.40 |
| Eix 34 | 394.5 |  | 394.50 |
| Eix 36 | 190 |  | 190.00 |
| Eix 37 | 142.2 |  | 142.20 |
| Eix 38 | 193.9 |  | 193.90 |
| Eix 39 | 143.1 |  | 143.10 |
| Eix 40 | 71.9 |  | 71.90 |
| Eix 41 | 188.6 |  | 188.60 |
| Eix 42 | 363 |  | 363.00 |
| Eix 43 | 49.8 |  | 49.80 |
| Tronc T-342 |  |  |  |
| Eix 2 | 1895.2 |  | 1895.20 |
| Eix 3 | 2152.9 |  | 2152.90 |
| Parada Bus |  |  |  |
| Eix 4 | 6.6 |  | 6.60 |
| Eix 5 | 9 |  | 9.00 |
| Eix 6 | 1.6 |  | 1.60 |
| Eix 25 | 48.5 |  | 48.50 |
| Rotonda Mont Caro |  |  |  |
| Eix 10 | 124.8 |  | 124.80 |
| Eix 11 | 62 |  | 62.00 |
| Eix 12 | 48.3 |  | 48.30 |
| Eix 13 | 1.2 |  | 1.20 |
| Eix 14 | 13.6 |  | 13.60 |
| Eix 18 | 4.7 |  | 4.70 |
| Eix 20 | 7.9 |  | 7.90 |
| Eix 21 | 18.6 |  | 18.60 |
| Eix 22 | 42.8 |  | 42.80 |
| Eix 24 | 3.3 |  | 3.30 |
| 10 % imprevistos | 0.1 | 6775 | 677.50 |
| Subtotal |  |  | 7452.50 |
| Total |  |  | 7452.5 |

**E0316** m3 Terraplè amb compactació PN o PM, material pròpia obra, inclòs transport
5006.71 m3 × 4.66 = 23331.27
Terraplè amb material procedent de la pròpia obrar amb grau de compactació segons capa i assaig Proctor Normal o Modificat segons assaig de referència, inclòs el transport.

| Codi | Ut | Descripció | Rendiment | Preu | Import |
|---|---|---|---|---|---|
| O0101 | h | Cap de colla | 0.006 | 20.6 | 0.12 |
| O0102 | h | Oficial 1ª (mà d'obra; 23/07/1998) | 0.01 | 20.46 | 0.20 |
| O0110 | h | Peó | 0.025 | 16.75 | 0.42 |
| M0208 | h | Motonivelladora (maquinària; 12/01/2009) | 0.011 | 73.35 | 0.81 |
| M0213 | h | Camió cisterna de 8 m3 (maquinària; 12/01/2009) | 0.009 | 48 | 0.43 |
| M0209 | h | Corró vibratori autop. 8 a 10 t (maquinària; 12/01/2009) | 0.015 | 46.26 | 0.69 |
| M0204 | h | Pala carregadora neumàtics (maquinària; 12/01/2009) | 0.015 | 58.27 | 0.87 |
| M0212B | h | Camió de trabuc de 20 t | 0.023 | 37.33 | 0.86 |
| %1613 | % | Despeses indirectes | 6 % | 4.40 | 0.26 |
|  |  | Total |  |  | 4.66 |

| Amidament | Uts. | Llarg | Ample | Parcial |
|---|---|---|---|---|
| Tronc T-342 |  |  |  |  |
| Eix 2 | 483.5 |  |  | 483.50 |
| Eix 3 | 688.9 |  |  | 688.90 |
| Parada Bus |  |  |  |  |
| Eix 4 | 112.8 |  |  | 112.80 |
| Eix 5 | 72.5 |  |  | 72.50 |
| Eix 6 | 3.8 |  |  | 3.80 |
| Eix 25 | 180.4 |  |  | 180.40 |
| Rotonda Mont Caro |  |  |  |  |
| Eix 10 | 484 |  |  | 484.00 |
| Eix 11 | 249.5 |  |  | 249.50 |
| Eix 12 | 186.1 |  |  | 186.10 |
| Eix 13 | 3.7 |  |  | 3.70 |
| Eix 14 | 107.9 |  |  | 107.90 |
| Eix 15 | 336.3 |  |  | 336.30 |
| Eix 16 | 95.7 |  |  | 95.70 |
| Eix 17 | 80.8 |  |  | 80.80 |
| Eix 18 | 20.3 |  |  | 20.30 |
| Eix 19 | 112.8 |  |  | 112.80 |
| Eix 20 | 78.8 |  |  | 78.80 |
| Eix 21 | 22.8 |  |  | 22.80 |
| Eix 22 | 16 |  |  | 16.00 |
| Eix 23 | 123.2 |  |  | 123.20 |
| Eix 24 | 174 |  |  | 174.00 |
| Rotonda Roquetes |  |  |  |  |
| Eix 30 | 8.9 |  |  | 8.90 |
| Eix 32 | 30.3 |  |  | 30.30 |
| Eix 34 | 2.5 |  |  | 2.50 |
| Eix 40 | 23.8 |  |  | 23.80 |
| Cunetes profundes | 200 | 1.5 | 1 | 300.00 |
| Illot central rotonda urbana | 163.75 | 1 |  | 163.75 |
| Illot central rotonda interurbana | 388.5 | 1 |  | 388.50 |
| 10% imprevistos | 0.1 | 4551.55 |  | 455.16 |
| Subtotal |  |  |  | 5006.71 |
| Total |  |  |  | 5006.71 |

**E0328** m3 Terraplè amb compactació PN o PM, material préstec, inclòs càrrega i transport
1955.3 m3 × 8.78 = 17167.53
Terraplè amb material procedent de préstec amb grau de compactació segons capa i assaig Proctor Normal o Modificat segons assaig de referència, inclòs canon d'extracció i transport.

| Codi | Ut | Descripció | Rendiment | Preu | Import |
|---|---|---|---|---|---|
| O0101 | h | Cap de colla | 0.006 | 20.6 | 0.12 |
| O0102 | h | Oficial 1ª | 0.01 | 20.46 | 0.20 |
| O0110 | h | Peó | 0.025 | 16.75 | 0.42 |
| P0307 | m3 | Terra de préstec (material; 23/07/1998) | 1 | 3.4 | 3.40 |
| M0208 | h | Motonivelladora | 0.013 | 73.35 | 0.95 |
| M0213 | h | Camió cisterna de 8 m3 | 0.013 | 48 | 0.62 |
| M0209 | h | Corró vibratori autop. 8 a 10 t | 0.015 | 46.26 | 0.69 |
| M0204 | h | Pala carregadora neumàtics | 0.015 | 58.27 | 0.87 |
| M0212B | h | Camió de trabuc de 20 t | 0.027 | 37.33 | 1.01 |
| %1613 | % | Despeses indirectes | 6 % | 8.28 | 0.50 |
|  |  | Total |  |  | 8.78 |

| Amidament | Uts. | Parcial |
|---|---|---|
| Rotonda Roquetes |  |  |
| Eix 30 | 656.3 | 656.30 |
| Eix 34 | 258.2 | 258.20 |
| Eix 36 | 105.6 | 105.60 |
| Eix 37 | 101.9 | 101.90 |
| Eix 38 | 181.5 | 181.50 |
| Eix 39 | 108.5 | 108.50 |
| Eix 40 | 122.8 | 122.80 |
| Eix 41 | 140.4 | 140.40 |
| Eix 42 | 241.3 | 241.30 |
| Eix 43 | 38.8 | 38.80 |
| Subtotal |  | 1955.30 |
| Total |  | 1955.3 |

**E0344** m2 Repàs i piconatge de la base del terraplè i del fons de la caixa mecànics i compactació del 95% PM
31047.62 m2 × 0.6 = 18628.57
Repàs i piconatge de la base del terraplè i/o del fons de caixa, amb mitjans mecànics i compactació del 95% PM

| Codi | Ut | Descripció | Rendiment | Preu | Import |
|---|---|---|---|---|---|
| M0204 | h | Pala carregadora neumàtics | 0.001 | 58.27 | 0.06 |
| M0209 | h | Corró vibratori autop. 8 a 10 t | 0.001 | 46.26 | 0.05 |
| M0213 | h | Camió cisterna de 8 m3 | 0.001 | 48 | 0.05 |
| M0208 | h | Motonivelladora | 0.002 | 73.35 | 0.15 |
| M0212B | h | Camió de trabuc de 20 t | 0.001 | 37.33 | 0.04 |
| O0102 | h | Oficial 1ª | 0.001 | 20.46 | 0.02 |
| O0101 | h | Cap de colla | 0.001 | 20.6 | 0.02 |
| O0110 | h | Peó | 0.011 | 16.75 | 0.18 |
| %1613 | % | Despeses indirectes | 6 % | 0.57 | 0.03 |
|  |  | Total |  |  | 0.6 |

| Amidament | Uts. | Llarg | Parcial |
|---|---|---|---|
| Tronc T-342 |  |  |  |
| Eix 2 | 10617.36 |  | 10617.36 |
| Eix 3 | 9640.24 |  | 9640.24 |
| Parada Bus |  |  |  |
| Eix 4 | 365.91 |  | 365.91 |
| Eix 5 | 283.49 |  | 283.49 |
| Eix 6 | 162.63 |  | 162.63 |
| Eix 25 | 578 |  | 578.00 |
| Rotonda Mont Caro |  |  |  |
| Eix 10 | 900.24 |  | 900.24 |
| Eix 11 | 658.93 |  | 658.93 |
| Eix 12 | 528.15 |  | 528.15 |
| Eix 13 | 15.49 |  | 15.49 |
| Eix 14 | 247.42 |  | 247.42 |
| Eix 15 | 663.21 |  | 663.21 |
| Eix 16 | 183.99 |  | 183.99 |
| Eix 17 | 156.97 |  | 156.97 |
| Eix 18 | 29.33 |  | 29.33 |
| Eix 19 | 201.17 |  | 201.17 |
| Eix 20 | 166.99 |  | 166.99 |
| Eix 21 | 115.59 |  | 115.59 |
| Eix 22 | 40.69 |  | 40.69 |
| Eix 23 | 248.54 |  | 248.54 |
| Eix 24 | 470.17 |  | 470.17 |
| Rotonda Roquetes |  |  |  |
| Eix 30 | 392.82 |  | 392.82 |
| Eix 31 | 10.34 |  | 10.34 |
| Eix 32 | 79.72 |  | 79.72 |
| Eix 33 | 80.9 |  | 80.90 |
| Eix 34 | 437.33 |  | 437.33 |
| Eix 36 | 178.29 |  | 178.29 |
| Eix 37 | 24.72 |  | 24.72 |
| Eix 38 | 113.85 |  | 113.85 |
| Eix 39 | 0.86 |  | 0.86 |
| Eix 40 | 173.66 |  | 173.66 |
| Eix 41 | 218.96 |  | 218.96 |
| Eix 42 | 199.89 |  | 199.89 |
| Eix 43 | 39.26 |  | 39.26 |
| 10% imprevistos | 0.1 | 28225.11 | 2822.51 |
| Subtotal |  |  | 31047.62 |
| Total |  |  | 31047.62 |

**E1181** u Transplantament d'arbre dins de l'obra
12 u × 268.31 = 3219.72
Transplantament dins de l'obra d'arbre, inclou repicat amb retroexcavadora i mitjans manuals, formació de pa de terra amb mitjans manuals, excavació de clot de plantació de 120x120x60 cm amb retroexcavadora, plantació amb camió grua en el nou lloc d'ubicació, reblert del clot amb sorra, terra i compost, primer reg i càrrega de les terres sobrants a camió.

| Codi | Ut | Descripció | Rendiment | Preu | Import |
|---|---|---|---|---|---|
| O0101 | h | Cap de colla | 0.25 | 20.6 | 5.15 |
| O0102 | h | Oficial 1ª | 2 | 20.46 | 40.92 |
| O0110 | h | Peó | 4 | 16.75 | 67.00 |
| P1503 | m3 | Terra veg. adobada i garbell. (material; 12/01/2009) | 0.5 | 11.19 | 5.60 |
| BR3A2000 | kg | Adob mineral simple, sulfat amoni (material; 12/01/2009) | 1.1 | 0.12 | 0.13 |
| P1601 | m3 | Aigua (material; 23/07/1998) | 0.25 | 0.65 | 0.16 |
| M0207 | h | Retroexcavadora | 1.5 | 59.41 | 89.12 |
| M0215 | h | Grua autopropulsada de 12 t (maquinària; 12/01/2009) | 0.6 | 50.18 | 30.11 |
| M0212B | h | Camió de trabuc de 20 t | 0.4 | 37.33 | 14.93 |
| %1613 | % | Despeses indirectes | 6 % | 253.12 | 15.19 |
|  |  | Total |  |  | 268.31 |

**E0334** m Tall serra disc paviment mescles bituminoses, formigó o panot, fins 25 cm
6062 m × 1.75 = 10608.50
Tall amb serra de disc de paviment de mescles bituminoses, formigó o panot, fins a una fondària de 25 cm.

| Codi | Ut | Descripció | Rendiment | Preu | Import |
|---|---|---|---|---|---|
| O0101 | h | Cap de colla | 0.01 | 20.6 | 0.21 |
| O0110 | h | Peó | 0.05 | 16.75 | 0.84 |
| M0334 | h | Serra de disc (maquinària; 10/07/2006) | 0.05 | 12 | 0.60 |
| %1613 | % | Despeses indirectes | 6 % | 1.65 | 0.10 |
|  |  | Total |  |  | 1.75 |

| Amidament | Uts. | Parcial |
|---|---|---|
| Rotonda Roquetes | 52.5 | 52.50 |
| Rotonda Mont Caro | 237.5 | 237.50 |
| Roquetes - Mont Caro (0+780-3+620) | 2840 | 2840.00 |
| Mont Caro - Travessera (3+920-5+580) | 1660 | 1660.00 |
| Travessera Els Reguers (5+580-5+840) | 535 | 535.00 |
| Els Reguers - Final d'àmbit (5+840-6+577) | 737 | 737.00 |
| Subtotal |  | 6062.00 |
| Total |  | 6062 |

**E0210** m Demolició de vorada i rigola, inclosa la fonamentació, i transport
373.5 m × 6.12 = 2285.82
Demolició de vorada i rigola, inclosa la fonamentació, transport a abocador, cànon i condicionament del mateix.

| Codi | Ut | Descripció | Rendiment | Preu | Import |
|---|---|---|---|---|---|
| O0110 | h | Peó | 0.2 | 16.75 | 3.35 |
| M0207 | h | Retroexcavadora | 0.02 | 59.41 | 1.19 |
| M0212B | h | Camió de trabuc de 20 t | 0.02 | 37.33 | 0.75 |
| P1613 | u | Cànon d'abocador | 0.6 | 0.8 | 0.48 |
| %1613 | % | Despeses indirectes | 6 % | 5.77 | 0.35 |
|  |  | Total |  |  | 6.12 |

| Amidament | Uts. | Parcial |
|---|---|---|
| Rotonda Roquetes | 313.5 | 313.50 |
| Travessera Els Reguers (5+580-5+840) | 60 | 60.00 |
| Subtotal |  | 373.50 |
| Total |  | 373.5 |

**E0211** m2 Demolició de paviment de formigó, transport abocador
2161.5 m2 × 4.7 = 10159.05
Demolició de paviment de formigó, inclòs transport dels materials de runa a l'abocador, cànon i condicionament del mateix.

| Codi | Ut | Descripció | Rendiment | Preu | Import |
|---|---|---|---|---|---|
| O0110 | h | Peó | 0.05 | 16.75 | 0.84 |
| M0207B | h | Retroexcavadora amb martell trencador | 0.016 | 68.89 | 1.10 |
| M0212B | h | Camió de trabuc de 20 t | 0.016 | 37.33 | 0.60 |
| M0204 | h | Pala carregadora neumàtics | 0.016 | 58.27 | 0.93 |
| P1613 | u | Cànon d'abocador | 1.2 | 0.8 | 0.96 |
| %1613 | % | Despeses indirectes | 6 % | 4.43 | 0.27 |
|  |  | Total |  |  | 4.7 |

| Amidament | Uts. | Parcial |
|---|---|---|
| Rotonda Roquetes | 591.5 | 591.50 |
| Travessera Els Reguers (5+580-5+840) | 570 | 570.00 |
| Calçades laterals | 1000 | 1000.00 |
| Subtotal |  | 2161.50 |
| Total |  | 2161.5 |

**E0212** m2 Demolició de paviment de panots de morter de ciment, transport abocador
173 m2 × 5.17 = 894.41
Demolició de paviment de panots de morter de ciment col·locats sobre formigó, inclosa la base de formigó i transport dels materials de runa a l'abocador, cànon i condicionament del mateix.

| Codi | Ut | Descripció | Rendiment | Preu | Import |
|---|---|---|---|---|---|
| O0110 | h | Peó | 0.06 | 16.75 | 1.01 |
| M0207B | h | Retroexcavadora amb martell trencador | 0.02 | 68.89 | 1.38 |
| M0212B | h | Camió de trabuc de 20 t | 0.016 | 37.33 | 0.60 |
| M0204 | h | Pala carregadora neumàtics | 0.016 | 58.27 | 0.93 |
| P1613 | u | Cànon d'abocador | 1.2 | 0.8 | 0.96 |
| %1613 | % | Despeses indirectes | 6 % | 4.88 | 0.29 |
|  |  | Total |  |  | 5.17 |

| Amidament | Uts. | Parcial |
|---|---|---|
| Travessera Els Reguers (5+580-5+840) | 58.5 | 58.50 |
| Llambordes (pas vianants elevat) | 114.5 | 114.50 |
| Subtotal |  | 173.00 |
| Total |  | 173 |

**E0213** m2 Demolició paviment de mescla bituminosa, mitjans mecànics, fondària 25 cm
7047.6 m2 × 6.44 = 45386.54
Demolició de paviment de mescla bituminosa,amb mitjans mecànics, fins a una profunditat de 25 cm., inclòs transport dels materials de runa a l'abocador, cànon i condicionament del mateix.

| Codi | Ut | Descripció | Rendiment | Preu | Import |
|---|---|---|---|---|---|
| O0110 | h | Peó | 0.04 | 16.75 | 0.67 |
| M0201 | h | Compressor amb dos martells (maquinària; 12/01/2009) | 0.03 | 21.09 | 0.63 |
| M0204 | h | Pala carregadora neumàtics | 0.04 | 58.27 | 2.33 |
| M0212B | h | Camió de trabuc de 20 t | 0.04 | 37.33 | 1.49 |
| P1613 | u | Cànon d'abocador | 1.2 | 0.8 | 0.96 |
| %1613 | % | Despeses indirectes | 6 % | 6.08 | 0.36 |
|  |  | Total |  |  | 6.44 |

| Amidament | Uts. | Llarg | Parcial |
|---|---|---|---|
| Rotonda Roquetes | 2123.5 |  | 2123.50 |
| Rotonda Mont Caro | 2513.5 |  | 2513.50 |
| Roquetes - Mont Caro (0+780-3+620) | 2840 | 0.3 | 852.00 |
| Mont Caro - Travessera (3+920-5+580) | 1660 | 0.3 | 498.00 |
| Travessera Els Reguers (5+580-5+840) | 339.5 |  | 339.50 |
| Els Reguers - Final d'àmbit (5+840-6+577) | 737 | 0.3 | 221.10 |
| Calçades laterals | 500 |  | 500.00 |
| Subtotal |  |  | 7047.60 |
| Total |  |  | 7047.6 |

**E0203** m3 Enderroc murs de contenció de pedra, inclòs transport a abocador
42.15 m3 × 32.36 = 1363.97
Enderroc de murs de contenció de pedra, inclòs transport dels materials a l'abocador, cànon i condicionament del mateix.

| Codi | Ut | Descripció | Rendiment | Preu | Import |
|---|---|---|---|---|---|
| O0102 | h | Oficial 1ª | 0.1 | 20.46 | 2.05 |
| O0110 | h | Peó | 0.5 | 16.75 | 8.38 |
| M0207B | h | Retroexcavadora amb martell trencador | 0.21 | 68.89 | 14.47 |
| M0212B | h | Camió de trabuc de 20 t | 0.125 | 37.33 | 4.67 |
| P1613 | u | Cànon d'abocador | 1.2 | 0.8 | 0.96 |
| %1613 | % | Despeses indirectes | 6 % | 30.53 | 1.83 |
|  |  | Total |  |  | 32.36 |

| Amidament | Uts. | Llarg | Ample | Parcial |
|---|---|---|---|---|
| Rotonda Roquetes | 19.5 | 0.5 | 2 | 19.50 |
| Parcel·la municipal | 45.3 | 0.5 | 1 | 22.65 |
| Subtotal |  |  |  | 42.15 |
| Total |  |  |  | 42.15 |

**E0202** m3 Enderroc fonament formigó armat, inclòs transport a abocador
37.6 m3 × 58.99 = 2218.02
Enderroc de fonament de formigó armat, inclòs transport dels materials a l'abocador, cànon i condicionament del mateix.

| Codi | Ut | Descripció | Rendiment | Preu | Import |
|---|---|---|---|---|---|
| O0102 | h | Oficial 1ª | 0.2 | 20.46 | 4.09 |
| O0110 | h | Peó | 1 | 16.75 | 16.75 |
| M0207B | h | Retroexcavadora amb martell trencador | 0.38 | 68.89 | 26.18 |
| M0229 | h | Electrobomba sumergible 20 kW (maquinària; 12/01/2009) | 0.4 | 7.06 | 2.82 |
| M0212B | h | Camió de trabuc de 20 t | 0.13 | 37.33 | 4.85 |
| P1613 | u | Cànon d'abocador | 1.2 | 0.8 | 0.96 |
| %1613 | % | Despeses indirectes | 6 % | 55.65 | 3.34 |
|  |  | Total |  |  | 58.99 |

| Amidament | Uts. | Llarg | Ample | Parcial |
|---|---|---|---|---|
| Rotonda Roquetes | 19.5 | 0.4 | 1.8 | 14.04 |
| Parcel·la municipal | 45.3 | 0.4 | 1.3 | 23.56 |
| Subtotal |  |  |  | 37.60 |
| Total |  |  |  | 37.6 |

## 02 FERMS I ELEMENTS VIARIS
Import: 1137465.46

**E063311** m2 Fresatge paviment asfàltic fins 15 cm (23/07/1998)
32026.7 m2 × 1.81 = 57968.33
Fresatge mecànic de paviment asfàltic fins una profunditat màxima de 15 cm amb fresadora de càrrega automàtica, inclòs encaixos laterals i finals, talls i entregues a tapes i reixes amb compressor, càrrega i transport de runes a l'abocador, cànon d'abocament i escombrat i neteja de la superfície fresada.

| Codi | Ut | Descripció | Rendiment | Preu | Import |
|---|---|---|---|---|---|
| M0242 | h | Fresadora (maquinària; 12/01/2009) | 0.006 | 133.01 | 0.80 |
| M0220 | h | Escombradora autopropulsada (maquinària; 12/01/2009) | 0.006 | 42.15 | 0.25 |
| M0212B | h | Camió de trabuc de 20 t | 0.006 | 37.33 | 0.22 |
| O0101 | h | Cap de colla | 0.006 | 20.6 | 0.12 |
| O0110 | h | Peó | 0.012 | 16.75 | 0.20 |
| P1613 | u | Cànon d'abocador | 0.15 | 0.8 | 0.12 |
| %16130600 | % | Despeses indirectes | 6 % | 1.71 | 0.10 |
|  |  | Total |  |  | 1.81 |

| Amidament | Uts. | Llarg | Ample | Parcial |
|---|---|---|---|---|
| Rotonda Roquetes | 350.5 |  |  | 350.50 |
| Rotonda Mont Caro | 647 |  |  | 647.00 |
| Roquetes - Mont Caro (0+780-3+620) | 2840 | 5.6 |  | 15904.00 |
| Mont Caro - Travessera (3+920-5+580) | 1660 | 5.6 |  | 9296.00 |
| Travessera Els Reguers (5+580-5+840) | 260 | 6.2 |  | 1612.00 |
| Els Reguers - Final d'àmbit (5+840-6+577) | 737 | 5.6 |  | 4127.20 |
| Entrega rampa pas elevat | 8 | 6.3 | 1 | 50.40 |
|  | 6 | 6.6 | 1 | 39.60 |
| Subtotal |  |  |  | 32026.70 |
| Total |  |  |  | 32026.7 |

**E0615** m2 DTS amb pre-engravillat i estenedora
8832.15 m2 × 3.68 = 32502.31
Doble tractament superficial (DTS), amb pre-engravillat, per mitjà de reg asfàltic, de dues capes de barreja de granulats granítics (25 kg/m2) i emulsió bituminosa ECR-2, col·locat amb estenedora i piconat

| Codi | Ut | Descripció | Rendiment | Preu | Import |
|---|---|---|---|---|---|
| O0101 | h | Cap de colla | 0.004 | 20.6 | 0.08 |
| O0102 | h | Oficial 1ª | 0.014 | 20.46 | 0.29 |
| O0110 | h | Peó | 0.028 | 16.75 | 0.47 |
| P0302 | m3 | Àrid 12/18 tractam. superfic. (material; 12/01/2009) | 0.015 | 16.77 | 0.25 |
| P0303 | m3 | Àrid 6/12 tractam. superfic. (material; 12/01/2009) | 0.011 | 16.77 | 0.18 |
| P0413 | kg | Emulsió catiònica tipus ECR-2 (material; 12/01/2009) | 4.2 | 0.33 | 1.39 |
| M0220 | h | Escombradora autopropulsada | 0.004 | 42.15 | 0.17 |
| M0217 | h | Camió cisterna reg asfàltic (maquinària; 12/01/2009) | 0.004 | 50.69 | 0.20 |
| M0219 | h | Estenedora d'arids i granul. (maquinària; 12/01/2009) | 0.004 | 47.61 | 0.19 |
| M0237 | h | Piconadora de pneumàtics 15 t (maquinària; 12/01/2009) | 0.004 | 62.36 | 0.25 |
| %1613 | % | Despeses indirectes | 6 % | 3.47 | 0.21 |
|  |  | Total |  |  | 3.68 |

| Amidament | Uts. | Parcial |
|---|---|---|
| Calçades laterals i accessos | 7926.8 | 7926.80 |
| Paviment Formigó |  |  |
| Rotonda Roquetes |  |  |
| Vorera 1 | 205.1 | 205.10 |
| Vorera 2 | 109.4 | 109.40 |
| Refugi | 3.6 | 3.60 |
| Parada Bus 1 | 178.2 | 178.20 |
| Parada Bus 2 | 177.8 | 177.80 |
| Rotonda Mont Caro |  |  |
| Illetes deflectores | 52.2 | 52.20 |
| Gorgera rotondes |  |  |
| Corona rotonda urbana | 46.25 | 46.25 |
| Corona rotonda interurbana | 132.8 | 132.80 |
| Subtotal |  | 8832.15 |
| Total |  | 8832.15 |

**E0602** m3 Base granular de tot-u artificial, amb motoanivelladora
13166.99 m3 × 19.48 = 256492.97
Base granular de tot-u artificial, col·locada amb motonivelladora i piconatge del material al 100% del PM,amb necessitat d'humectació.

| Codi | Ut | Descripció | Rendiment | Preu | Import |
|---|---|---|---|---|---|
| O0101 | h | Cap de colla | 0.002 | 20.6 | 0.04 |
| O0102 | h | Oficial 1ª | 0.003 | 20.46 | 0.06 |
| O0110 | h | Peó | 0.013 | 16.75 | 0.22 |
| P1601 | m3 | Aigua | 0.05 | 0.65 | 0.03 |
| P0306 | m3 | Tot-u artificial (material; 23/07/1998) | 1.15 | 15 | 17.25 |
| M0208 | h | Motonivelladora | 0.005 | 73.35 | 0.37 |
| M0213 | h | Camió cisterna de 8 m3 | 0.001 | 48 | 0.05 |
| M0210 | h | Corró vibratori autop. 10 a 12 t (maquinària; 12/01/2009) | 0.007 | 51.54 | 0.36 |
| %1613 | % | Despeses indirectes | 6 % | 18.38 | 1.10 |
|  |  | Total |  |  | 19.48 |

| Amidament | Uts. | Llarg | Parcial |
|---|---|---|---|
| Tronc T-342 |  |  |  |
| Eix 2 | 4355.1 |  | 4355.10 |
| Eix 3 | 2839.8 |  | 2839.80 |
| Parada Bus |  |  |  |
| Eix 4 | 33.4 |  | 33.40 |
| Eix 5 | 33.5 |  | 33.50 |
| Eix 6 | 42.6 |  | 42.60 |
| Eix 25 | 83.9 |  | 83.90 |
| Sobreample pont vell | 289 | 0.25 | 72.25 |
| Rotonda Mont Caro |  |  |  |
| Eix 10 | 348.4 |  | 348.40 |
| Eix 11 | 354 |  | 354.00 |
| Eix 12 | 176.7 |  | 176.70 |
| Eix 13 | 2.6 |  | 2.60 |
| Eix 14 | 72.8 |  | 72.80 |
| Eix 15 | 108.8 |  | 108.80 |
| Eix 16 | 30.4 |  | 30.40 |
| Eix 17 | 41.7 |  | 41.70 |
| Eix 18 | 42.9 |  | 42.90 |
| Eix 19 | 49.8 |  | 49.80 |
| Eix 20 | 59.9 |  | 59.90 |
| Eix 21 | 54.5 |  | 54.50 |
| Eix 22 | 49.3 |  | 49.30 |
| Eix 23 | 48.4 |  | 48.40 |
| Eix 24 | 82.2 |  | 82.20 |
| Rotonda Roquetes |  |  |  |
| Eix 30 | 262.4 |  | 262.40 |
| Eix 32 | 10.7 |  | 10.70 |
| Eix 34 | 163.7 |  | 163.70 |
| Eix 36 | 40.4 |  | 40.40 |
| Eix 37 | 68 |  | 68.00 |
| Eix 38 | 51.8 |  | 51.80 |
| Eix 39 | 72.4 |  | 72.40 |
| Eix 40 | 54.7 |  | 54.70 |
| Eix 41 | 52.2 |  | 52.20 |
| Eix 42 | 84.3 |  | 84.30 |
| Eix 43 | 25.9 |  | 25.90 |
| Incremet tot-ú capa intermitja |  |  |  |
| Eix 2 | 497.3 |  | 497.30 |
| Eix 3 | 157.7 |  | 157.70 |
| Eix 11 | 21.3 |  | 21.30 |
| Calçades laterals i accessos | 7926.8 | 0.25 | 1981.70 |
| Connexió carril bici Rot. Roquetes | 50.15 | 0.25 | 12.54 |
| 5% imprevistos | 0.05 | 12539.99 | 627.00 |
| Subtotal |  |  | 13166.99 |
| Total |  |  | 13166.99 |

**E0603** t Paviment de MBC tipus AC16 surf S (S-12) (d= 2,45 t/m3)
7053.39 t × 50.04 = 352951.64
Paviment de M.B.C. tipus AC16 surf S, estesa i compactada al 97 % de l'assaig marshall.

| Codi | Ut | Descripció | Rendiment | Preu | Import |
|---|---|---|---|---|---|
| O0101 | h | Cap de colla | 0.014 | 20.6 | 0.29 |
| O0110 | h | Peó | 0.063 | 16.75 | 1.06 |
| P0414 | t | M.B.C. tipus AC16 surf S en obra (material; 23/07/1998) | 1 | 43.48 | 43.48 |
| M0236 | h | Estenedora per a mescles (maquinària; 12/01/2009) | 0.009 | 70.66 | 0.64 |
| M0239 | h | Corró de llanda metàl·lica (maquinària; 12/01/2009) | 0.009 | 41.57 | 0.37 |
| M0237 | h | Piconadora de pneumàtics 15 t | 0.009 | 62.36 | 0.56 |
| M0220 | h | Escombradora autopropulsada | 0.009 | 42.15 | 0.38 |
| M0213 | h | Camió cisterna de 8 m3 | 0.009 | 48 | 0.43 |
| %1613 | % | Despeses indirectes | 6 % | 47.21 | 2.83 |
|  |  | Total |  |  | 50.04 |

| Amidament | Uts. | Llarg | Ample | Parcial |
|---|---|---|---|---|
| Tronc T-342 |  |  |  |  |
| Eix 2 | 1341.7 | 2.45 |  | 3287.17 |
| Eix 3 | 1023.5 | 2.45 |  | 2507.58 |
| Parada Bus |  |  |  |  |
| Eix 4 | 4.1 | 2.45 |  | 10.05 |
| Eix 5 | 4.1 | 2.45 |  | 10.05 |
| Eix 6 | 8.2 | 2.45 |  | 20.09 |
| Eix 25 | 3.2 | 2.45 |  | 7.84 |
| Rotonda Mont Caro |  |  |  |  |
| Eix 10 | 43.2 | 2.45 |  | 105.84 |
| Eix 11 | 50.9 | 2.45 |  | 124.71 |
| Eix 12 | 34.1 | 2.45 |  | 83.55 |
| Eix 13 | 2.6 | 2.45 |  | 6.37 |
| Eix 14 | 13.9 | 2.45 |  | 34.06 |
| Eix 15 | 17.9 | 2.45 |  | 43.86 |
| Eix 16 | 5.6 | 2.45 |  | 13.72 |
| Eix 17 | 4.8 | 2.45 |  | 11.76 |
| Eix 18 | 5 | 2.45 |  | 12.25 |
| Eix 19 | 5.7 | 2.45 |  | 13.97 |
| Eix 20 | 7 | 2.45 |  | 17.15 |
| Eix 21 | 6.3 | 2.45 |  | 15.44 |
| Eix 22 | 5.6 | 2.45 |  | 13.72 |
| Eix 23 | 9 | 2.45 |  | 22.05 |
| Eix 24 | 15.1 | 2.45 |  | 37.00 |
| Rotonda Roquetes |  |  |  |  |
| Eix 30 | 32.6 | 2.45 |  | 79.87 |
| Eix 31 | 3 | 2.45 |  | 7.35 |
| Eix 32 | 10 | 2.45 |  | 24.50 |
| Eix 33 | 4 | 2.45 |  | 9.80 |
| Eix 34 | 19.8 | 2.45 |  | 48.51 |
| Eix 36 | 7.5 | 2.45 |  | 18.38 |
| Eix 37 | 8.5 | 2.45 |  | 20.83 |
| Eix 38 | 6.5 | 2.45 |  | 15.93 |
| Eix 39 | 9.1 | 2.45 |  | 22.30 |
| Eix 40 | 6.6 | 2.45 |  | 16.17 |
| Eix 41 | 6.5 | 2.45 |  | 15.93 |
| Eix 42 | 10.5 | 2.45 |  | 25.73 |
| Eix 43 | 3.2 | 2.45 |  | 7.84 |
| Connexió carril bici Rot. Roquetes | 50.15 | 0.05 | 2.45 | 6.14 |
| 5% imprevistos | 0.05 | 6717.51 |  | 335.88 |
| Subtotal |  |  |  | 7053.39 |
| Total |  |  |  | 7053.39 |

**E0606A1** t Paviment de MBC. tipus AC22 base G (G-20) amb 10% material reciclat (23/07/1998)
4036.58 t × 46.05 = 185884.51
Paviment de mescla bituminosa en calent tipus AC22 base B 50/70 G, estesa en capa base, intermitja, saneigs, apedaçats i/o regularitzacions, amb un 10% de material reciclat 30 kg/m2, estesa i compactada.

| Codi | Ut | Descripció | Rendiment | Preu | Import |
|---|---|---|---|---|---|
| M0239 | h | Corró de llanda metàl·lica | 0.008 | 41.57 | 0.33 |
| M0236 | h | Estenedora per a mescles | 0.008 | 70.66 | 0.57 |
| M0237 | h | Piconadora de pneumàtics 15 t | 0.008 | 62.36 | 0.50 |
| M0213 | h | Camió cisterna de 8 m3 | 0.008 | 48 | 0.38 |
| M0220 | h | Escombradora autopropulsada | 0.008 | 42.15 | 0.34 |
| O0110 | h | Peó | 0.055 | 16.75 | 0.92 |
| O0101 | h | Cap de colla | 0.012 | 20.6 | 0.25 |
| P0417A | t | M.B.C. tipus AC22 base G en obra amb 10% de material reciclat (material; 23/07/1998) | 1 | 40.15 | 40.15 |
| %16130600 | % | Despeses indirectes | 6 % | 43.44 | 2.61 |
|  |  | Total |  |  | 46.05 |

| Amidament | Uts. | Llarg | Parcial |
|---|---|---|---|
| Tronc T-342 |  |  |  |
| Eix 2 | 667.7 | 2.45 | 1635.87 |
| Eix 3 | 548.6 | 2.45 | 1344.07 |
| Parada Bus |  |  |  |
| Eix 4 | 5.8 | 2.45 | 14.21 |
| Eix 5 | 5.8 | 2.45 | 14.21 |
| Rotonda Mont Caro |  |  |  |
| Eix 10 | 60.7 | 2.45 | 148.72 |
| Eix 11 | 42.4 | 2.45 | 103.88 |
| Eix 12 | 33.2 | 2.45 | 81.34 |
| Eix 13 | 0.6 | 2.45 | 1.47 |
| Eix 14 | 1.3 | 2.45 | 3.19 |
| Eix 15 | 4.8 | 2.45 | 11.76 |
| Eix 17 | 6.9 | 2.45 | 16.91 |
| Eix 18 | 7.1 | 2.45 | 17.40 |
| Eix 19 | 8.1 | 2.45 | 19.85 |
| Eix 20 | 10 | 2.45 | 24.50 |
| Eix 21 | 7.8 | 2.45 | 19.11 |
| Eix 22 | 8 | 2.45 | 19.60 |
| Rotonda Roquetes |  |  |  |
| Eix 30 | 45.7 | 2.45 | 111.97 |
| Eix 31 | 2.6 | 2.45 | 6.37 |
| Eix 32 | 8.4 | 2.45 | 20.58 |
| Eix 34 | 23.9 | 2.45 | 58.56 |
| Eix 36 | 1 | 2.45 | 2.45 |
| Eix 37 | 11.9 | 2.45 | 29.16 |
| Eix 38 | 9 | 2.45 | 22.05 |
| Eix 39 | 12.7 | 2.45 | 31.12 |
| Eix 40 | 9.3 | 2.45 | 22.79 |
| Eix 41 | 9.1 | 2.45 | 22.30 |
| Eix 42 | 14.8 | 2.45 | 36.26 |
| Eix 43 | 1.9 | 2.45 | 4.66 |
| 5% imprevistos | 0.05 | 3844.36 | 192.22 |
| Subtotal |  |  | 4036.58 |
| Total |  |  | 4036.58 |

**E0603B** t Paviment de MBC tipus D8, àrid granític (reductors)
64.48 t × 51.12 = 3296.22
Paviment de M.B.C. tipus D8 amb àrid granític, estesa i compactada al 97 % del'assaig marshall.

| Codi | Ut | Descripció | Rendiment | Preu | Import |
|---|---|---|---|---|---|
| O0101 | h | Cap de colla | 0.014 | 20.6 | 0.29 |
| O0110 | h | Peó | 0.063 | 16.75 | 1.06 |
| P0414B | t | M.B.C. tipus D8 amb àrid granític en obra (material; 23/07/1998) | 1 | 44.5 | 44.50 |
| M0236 | h | Estenedora per a mescles | 0.009 | 70.66 | 0.64 |
| M0239 | h | Corró de llanda metàl·lica | 0.009 | 41.57 | 0.37 |
| M0237 | h | Piconadora de pneumàtics 15 t | 0.009 | 62.36 | 0.56 |
| M0220 | h | Escombradora autopropulsada | 0.009 | 42.15 | 0.38 |
| M0213 | h | Camió cisterna de 8 m3 | 0.009 | 48 | 0.43 |
| vg | % | Despeses indirectes | 0.4823 | 6 | 2.89 |
|  |  | Total |  |  | 51.12 |

| Amidament | Uts. | Parcial |
|---|---|---|
| pas elevat PK 1+155 |  |  |
| encaix rampes | 1.5435 | 1.54 |
| rampes reductors de velocitat | 1.5435 | 1.54 |
| plataforma de ciclistes | 6.174 | 6.17 |
| pas elevat PK 2+285 |  |  |
| encaix rampes | 1.5435 | 1.54 |
| rampes | 1.5435 | 1.54 |
| plataforma | 6.174 | 6.17 |
| pas elevat PK 3+025 |  |  |
| encaix rampes | 1.5435 | 1.54 |
| rampes | 1.5435 | 1.54 |
| plataforma | 10.98972 | 10.99 |
| pas elevat PK 3+460 |  |  |
| encaix rampes | 1.5435 | 1.54 |
| rampes | 1.5435 | 1.54 |
| plataforma | 6.174 | 6.17 |
| pas elevat PK 5+570 |  |  |
| encaix rampes | 1.617 | 1.62 |
| rampes | 1.617 | 1.62 |
| plataforma | 6.468 | 6.47 |
| pas elevat PK 5+690 |  |  |
| encaix rampes | 1.617 | 1.62 |
| rampes | 1.617 | 1.62 |
| plataforma | 6.468 | 6.47 |
| reductor velocitat PK 5+865 |  |  |
| encaix rampes | 1.617 | 1.62 |
| rampes | 1.617 | 1.62 |
| Subtotal |  | 64.48 |
| Total |  | 64.48 |

**E0612C1** m2 Reg d'adherència termoadherent C60B3 TER (dotació 0,5 kg/m2) (23/07/1998)
58316.16 m2 × 0.34 = 19827.49
Reg d'adherència amb emulsió bituminosa catiònica termoadherent tipus C60B3 TER (dotació 0,50 kg/m2).

| Codi | Ut | Descripció | Rendiment | Preu | Import |
|---|---|---|---|---|---|
| M0217 | h | Camió cisterna reg asfàltic | 0.001 | 50.69 | 0.05 |
| M0220 | h | Escombradora autopropulsada | 0.001 | 42.15 | 0.04 |
| O0102 | h | Oficial 1ª | 0.001 | 20.46 | 0.02 |
| O0110 | h | Peó | 0.001 | 16.75 | 0.02 |
| P0406 | kg | Emulsió termoadherent catiònica tipus ECR-1d (material; 23/07/1998) | 0.5 | 0.38 | 0.19 |
| %16130600 | % | Despeses indirectes | 6 % | 0.32 | 0.02 |
|  |  | Total |  |  | 0.34 |

| Amidament | Uts. | Llarg | Parcial |
|---|---|---|---|
| Tronc T-342 |  |  |  |
| Eix 2 | 26834 | 1.05 | 28175.70 |
| Eix 3 | 20470 | 1.05 | 21493.50 |
| Parada Bus |  |  |  |
| Eix 4 | 82 |  | 82.00 |
| Eix 5 | 82 |  | 82.00 |
| Rotonda Mont Caro |  |  |  |
| Eix 10 | 864 |  | 864.00 |
| Eix 11 | 1018 |  | 1018.00 |
| Eix 12 | 682 |  | 682.00 |
| Eix 13 | 52 |  | 52.00 |
| Eix 17 | 96 |  | 96.00 |
| Eix 18 | 100 |  | 100.00 |
| Eix 19 | 114 |  | 114.00 |
| Eix 20 | 140 |  | 140.00 |
| Eix 21 | 126 |  | 126.00 |
| Eix 22 | 112 |  | 112.00 |
| Rotonda Roquetes |  |  |  |
| Eix 30 | 652 |  | 652.00 |
| Eix 31 | 60 |  | 60.00 |
| Eix 32 | 196 |  | 196.00 |
| Eix 33 | 80 |  | 80.00 |
| Eix 34 | 396 |  | 396.00 |
| Eix 37 | 170 |  | 170.00 |
| Eix 38 | 130 |  | 130.00 |
| Eix 39 | 182 |  | 182.00 |
| Eix 40 | 132 |  | 132.00 |
| Eix 41 | 130 |  | 130.00 |
| Eix 42 | 210 |  | 210.00 |
| Eix 43 | 64 |  | 64.00 |
| 5% imprevistos | 0.05 | 55539.2 | 2776.96 |
| Subtotal |  |  | 58316.16 |
| Total |  |  | 58316.16 |

**E0611D1** m2 Reg emprimació tipus C50BF4 IMP (dotació 1,5 kg/m2) (23/07/1998)
25171.06 m2 × 0.37 = 9313.29
Reg d'emprimació amb emulsió bituminosa catiònica tipus C50BF4 IMP(dotació 1,50 kg/m2).

| Codi | Ut | Descripció | Rendiment | Preu | Import |
|---|---|---|---|---|---|
| M0217 | h | Camió cisterna reg asfàltic | 0.001 | 50.69 | 0.05 |
| O0110 | h | Peó | 0.001 | 16.75 | 0.02 |
| O0102 | h | Oficial 1ª | 0.001 | 20.46 | 0.02 |
| P0412 | kg | Emulsió catiònica tipus ECI (material; 23/07/1998) | 1.5 | 0.17 | 0.26 |
| %16130600 | % | Despeses indirectes | 6 % | 0.35 | 0.02 |
|  |  | Total |  |  | 0.37 |

| Amidament | Uts. | Llarg | Parcial |
|---|---|---|---|
| Tronc T-342 |  |  |  |
| Eix 2 | 9538.57 |  | 9538.57 |
| Eix 3 | 7837.14 |  | 7837.14 |
| Parada de BUS |  |  |  |
| Eix 4 | 82.86 |  | 82.86 |
| Eix 5 | 82.86 |  | 82.86 |
| Eix 6 | 164 |  | 164.00 |
| Eix 25 | 64 |  | 64.00 |
| Rotonda Mont Caro |  |  |  |
| Eix 10 | 867.14 |  | 867.14 |
| Eix 11 | 605.71 |  | 605.71 |
| Eix 12 | 474.29 |  | 474.29 |
| Eix 13 | 8.57 |  | 8.57 |
| Eix 14 | 278 |  | 278.00 |
| Eix 15 | 358 |  | 358.00 |
| Eix 16 | 112 |  | 112.00 |
| Eix 17 | 98.57 |  | 98.57 |
| Eix 18 | 101.43 |  | 101.43 |
| Eix 19 | 115.71 |  | 115.71 |
| Eix 20 | 142.86 |  | 142.86 |
| Eix 21 | 111.43 |  | 111.43 |
| Eix 22 | 114.29 |  | 114.29 |
| Eix 23 | 180 |  | 180.00 |
| Eix 24 | 302 |  | 302.00 |
| Rotonda Roquetes |  |  |  |
| Eix 30 | 652.86 |  | 652.86 |
| Eix 31 | 37.14 |  | 37.14 |
| Eix 32 | 120 |  | 120.00 |
| Eix 34 | 341.43 |  | 341.43 |
| Eix 36 | 150 |  | 150.00 |
| Eix 37 | 170 |  | 170.00 |
| Eix 38 | 128.57 |  | 128.57 |
| Eix 39 | 181.43 |  | 181.43 |
| Eix 40 | 132.86 |  | 132.86 |
| Eix 41 | 130 |  | 130.00 |
| Eix 42 | 211.43 |  | 211.43 |
| Eix 43 | 27.14 |  | 27.14 |
| Connexió carril bici Rot. Roquetes | 50.15 |  | 50.15 |
| 5% imprevistos | 0.05 | 23972.44 | 1198.62 |
| Subtotal |  |  | 25171.06 |
| Total |  |  | 25171.06 |

**E0667** m Vorada remuntable de peces de formigó de 25x28 cm. (rotondes)
272.1 m × 23.34 = 6350.81
Vorada remuntable de peces de formigó de 25x28 cm., col·locada, inclosa l'excavació i la seva base de formigó HM-20, rejuntada amb morter de ciment.

| Codi | Ut | Descripció | Rendiment | Preu | Import |
|---|---|---|---|---|---|
| O0101 | h | Cap de colla | 0.05 | 20.6 | 1.03 |
| O0102 | h | Oficial 1ª | 0.1 | 20.46 | 2.05 |
| O0110 | h | Peó | 0.12 | 16.75 | 2.01 |
| P1609 | m3 | Excavació de terres (12/01/2009) | 0.09 | 11.12 | 1.00 |
| P0504 | m3 | Formigó HM-20 posat a l'obra (material; 10/07/2006) | 0.08 | 52 | 4.16 |
| E0108 | m3 | Morter de ciment elaborat a l'obra (23/07/1998) | 0.023 | 50.96 | 1.17 |
| P1008 | m | Vorada pref. form. 25x28 cm. (material; 17/01/2008) | 1 | 10.6 | 10.60 |
| %1613 | % | Despeses indirectes | 6 % | 22.02 | 1.32 |
|  |  | Total |  |  | 23.34 |

| Amidament | Uts. | Parcial |
|---|---|---|
| Rotonda Roquetes |  |  |
| Illetes deflectores | 48.3 | 48.30 |
| Illot central | 55.3 | 55.30 |
| Rotonda Mont Caro |  |  |
| Illetes deflectores | 85.5 | 85.50 |
| Illot central | 83 | 83.00 |
| Subtotal |  | 272.10 |
| Total |  | 272.1 |

**E0621** m Vorada de peces de formigó 17x28 cm (tipus T-3)
788.5 m × 20.84 = 16432.34
Vorada de peces de formigó de 17x28 cm. (tipus T-3), col·locada, inclosa l'excavació i la seva base de formigó HM-20, rejuntada amb morter de ciment.

| Codi | Ut | Descripció | Rendiment | Preu | Import |
|---|---|---|---|---|---|
| O0101 | h | Cap de colla | 0.05 | 20.6 | 1.03 |
| O0102 | h | Oficial 1ª | 0.1 | 20.46 | 2.05 |
| O0110 | h | Peó | 0.12 | 16.75 | 2.01 |
| P1609 | m3 | Excavació de terres | 0.09 | 11.12 | 1.00 |
| P0504 | m3 | Formigó HM-20 posat a l'obra | 0.08 | 52 | 4.16 |
| E0108 | m3 | Morter de ciment elaborat a l'obra | 0.023 | 50.96 | 1.17 |
| P1009 | m | Vorada pref. form. 17x28cm. (material; 23/07/1998) | 1 | 8.24 | 8.24 |
| %1613 | % | Despeses indirectes | 6 % | 19.66 | 1.18 |
|  |  | Total |  |  | 20.84 |

| Amidament | Uts. | Parcial |
|---|---|---|
| Rotonda Roquetes | 140 | 140.00 |
| Travessera | 648.5 | 648.50 |
| Subtotal |  | 788.50 |
| Total |  | 788.5 |

**E06212** m Vorada de peces de formigó 15x25 cm (tipus T-2)
4075.25 m × 19.79 = 80649.20
Vorada de peces de formigó 15x25 cm (tipus T-2), col·locada, inclosa l'excavació i la seva base de formigó HM-20, rejuntada amb morter de ciment.

| Codi | Ut | Descripció | Rendiment | Preu | Import |
|---|---|---|---|---|---|
| O0101 | h | Cap de colla | 0.05 | 20.6 | 1.03 |
| O0102 | h | Oficial 1ª | 0.1 | 20.46 | 2.05 |
| O0110 | h | Peó | 0.1 | 16.75 | 1.68 |
| P1609 | m3 | Excavació de terres | 0.09 | 11.12 | 1.00 |
| P0504 | m3 | Formigó HM-20 posat a l'obra | 0.08 | 52 | 4.16 |
| E0108 | m3 | Morter de ciment elaborat a l'obra | 0.023 | 50.96 | 1.17 |
| P10092 | m | Vorada pref. form. 15x25cm. (material; 23/07/1998) | 1 | 7.58 | 7.58 |
| %1613 | % | Despeses indirectes | 6 % | 18.67 | 1.12 |
|  |  | Total |  |  | 19.79 |

| Amidament | Uts. | Llarg | Parcial |
|---|---|---|---|
| Carril bici Roquetes - Mont Caro | 2868.75 |  | 2868.75 |
| Carril bici Mont Caro - Els Pilans | 127 |  | 127.00 |
|  | 45 |  | 45.00 |
| Carril bici Els Pilans - 5+200 | 585 |  | 585.00 |
| Carril bici 5+200 - Pont els Reguers | 172 |  | 172.00 |
|  | 27 |  | 27.00 |
| Parada Bus | 125.25 | 2 | 250.50 |
| Subtotal |  |  | 4075.25 |
| Total |  |  | 4075.25 |

**E1108** m Vorada de peces de formigó de 8x20 cm tipus jardí
451.5 m × 15.73 = 7102.10
Vorada de peces de formigó de 8x20 cm. tipus jardí, col·locat, inclosa l'excavació i la seva base de formigó HM-20, i rejuntat amb morter de ciment.

| Codi | Ut | Descripció | Rendiment | Preu | Import |
|---|---|---|---|---|---|
| O0101 | h | Cap de colla | 0.03 | 20.6 | 0.62 |
| O0102 | h | Oficial 1ª | 0.06 | 20.46 | 1.23 |
| O0110 | h | Peó | 0.18 | 16.75 | 3.02 |
| P1609 | m3 | Excavació de terres | 0.06 | 11.12 | 0.67 |
| P1007 | m | Vorada pref. form. 8x20 cm. tipus jardí (material; 23/07/1998) | 1 | 3.14 | 3.14 |
| P0504 | m3 | Formigó HM-20 posat a l'obra | 0.04 | 52 | 2.08 |
| E0108 | m3 | Morter de ciment elaborat a l'obra | 0.08 | 50.96 | 4.08 |
| %1613 | % | Despeses indirectes | 6 % | 14.84 | 0.89 |
|  |  | Total |  |  | 15.73 |

| Amidament | Uts. | Parcial |
|---|---|---|
| Rotonda Roquetes |  |  |
| Illot central | 46 | 46.00 |
| Parterre | 58 | 58.00 |
| Límit vorera | 57.5 | 57.50 |
| Rotonda Mont Caro |  |  |
| Illot central | 70.5 | 70.50 |
| Parterres | 94.5 | 94.50 |
| Els Reguers. Límit vorera | 125 | 125.00 |
| Subtotal |  | 451.50 |
| Total |  | 451.5 |

**E0629** m Rigola blanca de 20x20x8 cm.
4708.25 m × 13.11 = 61725.16
Rigola blanca de 20x20x8 cm, inclosa l'excavació i la seva base de formigó HM-20 inclòs, totalment col·locada

| Codi | Ut | Descripció | Rendiment | Preu | Import |
|---|---|---|---|---|---|
| O0101 | h | Cap de colla | 0.005 | 20.6 | 0.10 |
| O0102 | h | Oficial 1ª | 0.06 | 20.46 | 1.23 |
| O0110 | h | Peó | 0.25 | 16.75 | 4.19 |
| P1902 | u | Rigola blanca 20x20x8 cm (material; 23/07/1998) | 5 | 0.8 | 4.00 |
| E0108 | m3 | Morter de ciment elaborat a l'obra | 0.005 | 50.96 | 0.25 |
| P0504 | m3 | Formigó HM-20 posat a l'obra | 0.05 | 52 | 2.60 |
| %1613 | % | Despeses indirectes | 6 % | 12.37 | 0.74 |
|  |  | Total |  |  | 13.11 |

| Amidament | Uts. | Parcial |
|---|---|---|
| Rotonda Roquetes |  |  |
| Illot central | 61.75 | 61.75 |
| Vorera 1 | 70 | 70.00 |
| vorera 2 | 64 | 64.00 |
| Refugi | 10 | 10.00 |
| Carril bici Roquetes - Mont Caro | 2880.75 | 2880.75 |
| Rotonda Mont Caro |  |  |
| Illot central | 84.25 | 84.25 |
| Refugi | 10 | 10.00 |
| Carril bici Mont Caro - Els Pilans | 146.25 | 146.25 |
| Carril bici Els Pilans - 5+200 | 585 | 585.00 |
| Carril bici 5+200 - Pont els Reguers | 172 | 172.00 |
| Travessera | 624.25 | 624.25 |
| Subtotal |  | 4708.25 |
| Total |  | 4708.25 |

**E0623** m2 Paviment de panot 9 pastilles de color gris de 20x20x4 cm.
882.7 m2 × 22.81 = 20134.39
Paviment de panot hidràulic de color gris de 20x20x4 cm. i col·locat sobre solera de formigó HM-20 inclosa i rejuntat amb morter de ciment.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| %1613 | % | Despeses indirectes | 6 % | 21.52 | 1.29 |
|  |  | Total |  |  | 22.81 |

| Amidament | Uts. | Parcial |
|---|---|---|
| Travessera | 882.7 | 882.70 |
| Total |  | 882.7 |

**E0631** m2 Paviment de llambordins de formigó de 20x10x8 cm.
62.25 m2 × 40.12 = 2497.47
Paviment de llambordins de formigó de 20x10x8 cm., sobre llit de morter de ciment de 5 cm. de gruix,amb rebliment de junts amb sorra fina i compactació del paviment acabat, inclòs solera de formigó de 15 cm. de gruix.

| Codi | Ut | Descripció | Rendiment | Preu | Import |
|---|---|---|---|---|---|
| O0101 | h | Cap de colla | 0.1 | 20.6 | 2.06 |
| O0102 | h | Oficial 1ª | 0.2 | 20.46 | 4.09 |
| O0110 | h | Peó | 0.35 | 16.75 | 5.86 |
| M0211 | h | Picó vibrant amb placa 60 cm. (maquinària; 12/01/2009) | 0.15 | 9.61 | 1.44 |
| P0320 | m3 | Sorra de pedrera (material; 12/01/2009) | 0.005 | 9.59 | 0.05 |
| P1025 | u | Llambordí de formigó 20x10x8 cm. (material; 23/07/1998) | 50 | 0.28 | 14.00 |
| E0108 | m3 | Morter de ciment elaborat a l'obra | 0.05 | 50.96 | 2.55 |
| P0504 | m3 | Formigó HM-20 posat a l'obra | 0.15 | 52 | 7.80 |
| %1613 | % | Despeses indirectes | 6 % | 37.85 | 2.27 |
|  |  | Total |  |  | 40.12 |

| Amidament | Uts. | Parcial |
|---|---|---|
| Rotonda urbana | 62.25 | 62.25 |
| Total |  | 62.25 |

**E0631V** m2 Paviment de llambordins de formigó de 20x10x8 cm. (color vermell)
29.5 m2 × 41.71 = 1230.45

| Codi | Ut | Descripció | Rendiment | Preu | Import |
|---|---|---|---|---|---|
| O0101 | h | Cap de colla | 0.1 | 20.6 | 2.06 |
| O0102 | h | Oficial 1ª | 0.2 | 20.46 | 4.09 |
| O0110 | h | Peó | 0.35 | 16.75 | 5.86 |
| M0211 | h | Picó vibrant amb placa 60 cm. | 0.15 | 9.61 | 1.44 |
| P0320 | m3 | Sorra de pedrera | 0.005 | 9.59 | 0.05 |
| P1025V | u | Llambordí de formigó 20x10x8 cm. de color (material; 23/07/1998) | 50 | 0.31 | 15.50 |
| E0108 | m3 | Morter de ciment elaborat a l'obra | 0.05 | 50.96 | 2.55 |
| P0504 | m3 | Formigó HM-20 posat a l'obra | 0.15 | 52 | 7.80 |
| %1613 | % | Despeses indirectes | 6 % | 39.35 | 2.36 |
|  |  | Total |  |  | 41.71 |

| Amidament | Uts. | Parcial |
|---|---|---|
| Rotonda urbana |  |  |
| Illetes deflectores | 25.4 | 25.40 |
| Rotonda interurbana |  |  |
| Refugi | 4.1 | 4.10 |
| Subtotal |  | 29.50 |
| Total |  | 29.5 |

**E0631W** m2 Paviment de llambordins de formigó de 20x10x8 cm. (color vermell) base formigó 25 cm (23/07/1998)
179.05 m2 × 44.55 = 7976.68
Paviment de llambordins de formigó de 20x10x8 cm. (color vermell) amb base de formigó HM-20 25cm

| Codi | Ut | Descripció | Rendiment | Preu | Import |
|---|---|---|---|---|---|
| M0211 | h | Picó vibrant amb placa 60 cm. | 0.15 | 9.61 | 1.44 |
| O0110 | h | Peó | 0.35 | 16.75 | 5.86 |
| O0102 | h | Oficial 1ª | 0.2 | 20.46 | 4.09 |
| O0101 | h | Cap de colla | 0.1 | 20.6 | 2.06 |
| P0320 | m3 | Sorra de pedrera | 0.005 | 9.59 | 0.05 |
| P0504 | m3 | Formigó HM-20 posat a l'obra | 0.25 | 52 | 13.00 |
| P1025V | u | Llambordí de formigó 20x10x8 cm. de color | 50 | 0.31 | 15.50 |
| E0108 | m3 | Morter de ciment elaborat a l'obra | 0.05 | 50.96 | 2.55 |
|  |  | Total |  |  | 44.55 |

| Amidament | Uts. | Parcial |
|---|---|---|
| Rotonda urbana |  |  |
| Corona central | 46.25 | 46.25 |
| Rotonda interurbana |  |  |
| Corona central | 132.8 | 132.80 |
| Subtotal |  | 179.05 |
| Total |  | 179.05 |

**E0673** m2 Paviment lloseta tàctil indicador d'advertència o proximitat de perill
85.1 m2 × 30.93 = 2632.14
Paviment de lloseta tàctil indicador d'advertència o proximitat de perill, prefabricada de formigó 20x20 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material; 23/07/1998) | 1 | 8 | 8.00 |
| %1613 | % | Despeses indirectes | 6 % | 29.18 | 1.75 |
|  |  | Total |  |  | 30.93 |

| Amidament | Uts. | Parcial |
|---|---|---|
| Rotonda Roquetes | 7.3 | 7.30 |
| Parada BUS | 4.8 | 4.80 |
| Travessera Els Reguers | 73 | 73.00 |
| Subtotal |  | 85.10 |
| Total |  | 85.1 |

**E0674** m2 Paviment lloseta tàctil indicador direccional
50.1 m2 × 30.4 = 1523.04
Paviment de lloseta tàctil indicador direccional, prefabricada de formigó de 20x20 cm. amb 4 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material; 23/07/1998) | 1 | 7.5 | 7.50 |
| %1613 | % | Despeses indirectes | 6 % | 28.68 | 1.72 |
|  |  | Total |  |  | 30.4 |

| Amidament | Uts. | Parcial |
|---|---|---|
| Rotonda Roquetes | 7 | 7.00 |
| Parada BUS | 6.1 | 6.10 |
| Travessera Els Reguers | 37 | 37.00 |
| Subtotal |  | 50.10 |
| Total |  | 50.1 |

**E0620** m3 Paviment de formigó tipus HM-20, amb junts
108.95 m3 × 82.57 = 8996.00
Paviment de formigó tipus HM-20, inclòs junts, encofrat i col·locació.

| Codi | Ut | Descripció | Rendiment | Preu | Import |
|---|---|---|---|---|---|
| O0101 | h | Cap de colla | 0.025 | 20.6 | 0.52 |
| O0102 | h | Oficial 1ª | 0.05 | 20.46 | 1.02 |
| O0110 | h | Peó | 0.15 | 16.75 | 2.51 |
| P0504 | m3 | Formigó HM-20 posat a l'obra | 1 | 52 | 52.00 |
| E0515 | m2 | Encofrat de fusta per a fonaments i/o formigó ocult | 0.5 | 24.49 | 12.25 |
| P1607 | m2 | Junta material inorg. 2 cm. (material; 12/01/2009) | 0.5 | 2.94 | 1.47 |
| P1608 | m | Fibra bitum. pre-emmotllada (material; 12/01/2009) | 2.5 | 3.16 | 7.90 |
| M0240 | h | Regle vibratori (maquinària; 12/01/2009) | 0.05 | 4.58 | 0.23 |
| %1613 | % | Despeses indirectes | 6 % | 77.90 | 4.67 |
|  |  | Total |  |  | 82.57 |

| Amidament | Uts. | Llarg | Parcial |
|---|---|---|---|
| Rotonda Roquetes |  |  |  |
| Vorera 1 | 205.1 | 0.15 | 30.77 |
| Vorera 2 | 109.4 | 0.15 | 16.41 |
| Refugi | 3.6 | 0.15 | 0.54 |
| Parada Bus 1 | 178.2 | 0.15 | 26.73 |
| Parada Bus 2 | 177.8 | 0.15 | 26.67 |
| Rotonda Mont Caro |  |  |  |
| Illetes deflectores | 52.2 | 0.15 | 7.83 |
| Subtotal |  |  | 108.95 |
| Total |  |  | 108.95 |

**E0681** m Gual vehicles ó vianants, 570x400x100 mm, peça central
24 m × 53.8 = 1291.20
Gual per a vehicles ó vianants de formigó, format per peces de 570x400x100 mm, sobre una base de formigó HM-20 de 25 cm de gruix i la seva excavació, ambdues incloses, i rejuntat amb morter de ciment, segons plànols, col·locat

| Codi | Ut | Descripció | Rendiment | Preu | Import |
|---|---|---|---|---|---|
| O0101 | h | Cap de colla | 0.05 | 20.6 | 1.03 |
| O0102 | h | Oficial 1ª | 0.25 | 20.46 | 5.12 |
| O0110 | h | Peó | 0.25 | 16.75 | 4.19 |
| P1609 | m3 | Excavació de terres | 0.16 | 11.12 | 1.78 |
| P10093 | u | Gual vehicles, peça central de 570x400x100 mm (material; 23/07/1998) | 2.5 | 11.72 | 29.30 |
| E0108 | m3 | Morter de ciment elaborat a l'obra | 0.03 | 50.96 | 1.53 |
| P0504 | m3 | Formigó HM-20 posat a l'obra | 0.15 | 52 | 7.80 |
| %1613 | % | Despeses indirectes | 6 % | 50.75 | 3.05 |
|  |  | Total |  |  | 53.8 |

| Amidament | Uts. | Llarg | Parcial |
|---|---|---|---|
| Travessera | 4.4 | 4 | 17.60 |
|  | 3.2 | 2 | 6.40 |
| Subtotal |  |  | 24.00 |
| Total |  |  | 24 |

**E0682** u Peça de cantonada per a gual vehicles ó vianants, 570x400x280 mm
12 u × 57.31 = 687.72
Peça de cantonada de 570x400x280 mm, per gual de vehicles ó vianants, sobre una base de formigó HM-20 de 25 cm de gruix i la seva excavació, ambdues incloses, i rejuntat amb morter de ciment, segons plànols, col·locat

| Codi | Ut | Descripció | Rendiment | Preu | Import |
|---|---|---|---|---|---|
| O0101 | h | Cap de colla | 0.05 | 20.6 | 1.03 |
| O0102 | h | Oficial 1ª | 0.15 | 20.46 | 3.07 |
| O0110 | h | Peó | 0.25 | 16.75 | 4.19 |
| P1609 | m3 | Excavació de terres | 0.05 | 11.12 | 0.56 |
| P0504 | m3 | Formigó HM-20 posat a l'obra | 0.05 | 52 | 2.60 |
| E0108 | m3 | Morter de ciment elaborat a l'obra | 0.017 | 50.96 | 0.87 |
| P10094 | u | Peça cantonada 570x400x280 mm per a gual de vehicles ó vianants (material; 23/07/1998) | 1 | 41.75 | 41.75 |
| %1613 | % | Despeses indirectes | 6 % | 54.07 | 3.24 |
|  |  | Total |  |  | 57.31 |

| Amidament | Uts. | Parcial |
|---|---|---|
| Travessera | 12 | 12.00 |
| Total |  | 12 |

## 03 DRENATGE
Import: 387674.35

### 03.01 OBRES DE DRENATGE TRANSVERSAL
Import: 68297.53

#### 03.01.01 O.D. PK 0+940
Import: 2520.67

**E0305** m3 Excavació rases i pous, mitjans mecànics, cànon abocador
2.82 m3 × 11.12 = 31.36
Excavació en rases, pous o fonaments, amb mitjans mecànics en qualsevol tipus tipus de terreny, inclòs càrrega i transport a l'interior d'obra o abocador controlat, inclòs el seu cànon

| Codi | Ut | Descripció | Rendiment | Preu | Import |
|---|---|---|---|---|---|
| O0101 | h | Cap de colla | 0.02 | 20.6 | 0.41 |
| O0102 | h | Oficial 1ª | 0.06 | 20.46 | 1.23 |
| O0110 | h | Peó | 0.12 | 16.75 | 2.01 |
| M0207 | h | Retroexcavadora | 0.06 | 59.41 | 3.56 |
| M0228 | h | Electrobomba sumergible 20 kW (maquinària; 12/01/2009) | 0.02 | 3.8 | 0.08 |
| M0212B | h | Camió de trabuc de 20 t | 0.06 | 37.33 | 2.24 |
| P1613 | u | Cànon d'abocador | 1.2 | 0.8 | 0.96 |
| %1613 | % | Despeses indirectes | 6 % | 10.49 | 0.63 |
|  |  | Total |  |  | 11.12 |

**E0317** m3 Rebliment i piconatge rasa 95% PM, material préstec, inclòs càrrega i transport
0.2 m3 × 8.11 = 1.62
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.61 | 0.48 |
| %1613 | % | Despeses indirectes | 6 % | 7.65 | 0.46 |
|  |  | Total |  |  | 8.11 |

| Amidament | Uts. | Llarg | Parcial |
|---|---|---|---|
| DN1000 | 0.2 | 1 | 0.20 |
| Total |  |  | 0.2 |

**E0515** m2 Encofrat de fusta per a fonaments i/o formigó ocult
6.48 m2 × 24.49 = 158.70
Encofrat de fusta per a fonaments i formigó ocult, col·locat.

| Codi | Ut | Descripció | Rendiment | Preu | Import |
|---|---|---|---|---|---|
| O0101 | h | Cap de colla | 0.02 | 20.6 | 0.41 |
| O0102 | h | Oficial 1ª | 0.11 | 20.46 | 2.25 |
| O0110 | h | Peó | 0.11 | 16.75 | 1.84 |
| P0602 | kg | Filferro recuit (material; 12/01/2009) | 0.3 | 1.57 | 0.47 |
| P0604 | kg | Claus d'acer (material; 12/01/2009) | 0.15 | 1.71 | 0.26 |
| P0701 | m | Tauló de fusta de pi (material; 12/01/2009) | 2 | 0.42 | 0.84 |
| P0702 | m3 | Llata de fusta de pi (material; 12/01/2009) | 0.001 | 288.46 | 0.29 |
| P0704 | m2 | Tauler de fusta de pi 22 mm. (material; 01/04/2009) | 1 | 15.05 | 15.05 |
| P0706 | u | Puntal telescòpic. (material; 12/01/2009) | 0.05 | 11.29 | 0.56 |
| P0707 | l | Desencofrant (material; 12/01/2009) | 0.05 | 1.6 | 0.08 |
| M0214 | h | Camió grua | 0.025 | 42.07 | 1.05 |
| %1613 | % | Despeses indirectes | 6 % | 23.10 | 1.39 |
|  |  | Total |  |  | 24.49 |

| Amidament | Uts. | Llarg | Ample | Parcial |
|---|---|---|---|---|
| DN1000 | 1 | 1.62 | 4 | 6.48 |
| Total |  |  |  | 6.48 |

**E0502** m3 Formigó HM-20 fonaments
1.46 m3 × 62.85 = 91.76
Formigó en massa tipus HM-20 en fonaments i soleres, elaborat en planta, col·locat.

| Codi | Ut | Descripció | Rendiment | Preu | Import |
|---|---|---|---|---|---|
| O0101 | h | Cap de colla | 0.025 | 20.6 | 0.52 |
| O0102 | h | Oficial 1ª | 0.1 | 20.46 | 2.05 |
| O0110 | h | Peó | 0.2 | 16.75 | 3.35 |
| P0504 | m3 | Formigó HM-20 posat a l'obra | 1.02 | 52 | 53.04 |
| M0225 | h | Vibrador (maquinària; 12/01/2009) | 0.16 | 2.09 | 0.33 |
| %1613 | % | Despeses indirectes | 6 % | 59.29 | 3.56 |
|  |  | Total |  |  | 62.85 |

| Amidament | Uts. | Llarg | Parcial |
|---|---|---|---|
| DN1000 | 1.46 | 1 | 1.46 |
| Total |  |  | 1.46 |

**E0508** m3 Formigó HA-25 alçats
0.38 m3 × 71.75 = 27.27
Formigó tipus HA-25 en alçats, elaborat en planta, col·locat.

| Codi | Ut | Descripció | Rendiment | Preu | Import |
|---|---|---|---|---|---|
| O0101 | h | Cap de colla | 0.03 | 20.6 | 0.62 |
| O0102 | h | Oficial 1ª | 0.08 | 20.46 | 1.64 |
| O0110 | h | Peó | 0.12 | 16.75 | 2.01 |
| P0506 | m3 | Formigó HA-25 posat a l'obra (material; 10/07/2006) | 1.02 | 55 | 56.10 |
| M0225 | h | Vibrador | 0.1 | 2.09 | 0.21 |
| M0234 | h | Camió amb bomba de formigonar (maquinària; 12/01/2009) | 0.08 | 88.92 | 7.11 |
| %1613 | % | Despeses indirectes | 6 % | 67.69 | 4.06 |
|  |  | Total |  |  | 71.75 |

| Amidament | Uts. | Llarg | Parcial |
|---|---|---|---|
| DN1000 | 0.38 | 1 | 0.38 |
| Total |  |  | 0.38 |

**E0870C** u Arqueta drenatge per recollida de cunetes, Hmax=1,60 m - 2 reixes (amb tapa reixa gran)
2 u × 1038.3 = 2076.60
Arqueta drenatge per recollida de cunetes, fins 1,60 m d'alçada, amb tapa tipus tràmex forat de 3 cm, 2 reixes i bastiment segons plànols, de formigó en massa, inclòs excavació, base de formigó de neteja i encofrat, totalment acabada.

| Codi | Ut | Descripció | Rendiment | Preu | Import |
|---|---|---|---|---|---|
| O0101 | h | Cap de colla | 0.18 | 20.6 | 3.71 |
| O0102 | h | Oficial 1ª | 1.8 | 20.46 | 36.83 |
| O0110 | h | Peó | 3.6 | 16.75 | 60.30 |
| P1609 | m3 | Excavació de terres | 5.5 | 11.12 | 61.16 |
| P0500 | m3 | Formigó HL-150 posat a l'obra (material; 23/07/1998) | 0.16 | 50.5 | 8.08 |
| P0504 | m3 | Formigó HM-20 posat a l'obra | 2.5 | 52 | 130.00 |
| E0515 | m2 | Encofrat de fusta per a fonaments i/o formigó ocult | 11 | 24.49 | 269.39 |
| E0516 | m2 | Encofrat de fusta per a formigó vist | 3.55 | 30.52 | 108.35 |
| P0632 | m2 | Tapa tràmex de 0.03x0.03m (material; 12/01/2009) | 0.493 | 71.1 | 35.05 |
| P0616B0 | u | Reixa i bastiment 973x490x70 mm (material; 23/07/1998) | 2 | 132 | 264.00 |
| P1242 | m | Tub de pp DN400 mm., SN 8 kN/m2 (material; 23/07/1998) | 0.21 | 12.65 | 2.66 |
| %1613 | % | Despeses indirectes | 6 % | 979.53 | 58.77 |
|  |  | Total |  |  | 1038.3 |

**E0224** u Demolició de pou de diàmetre 100 cm, de parets de 30 cm de maó, amb mitjans mecànics i càrrega sobre camió
2 u × 66.68 = 133.36
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 | % | Despeses indirectes | 6 % | 62.91 | 3.77 |
|  |  | Total |  |  | 66.68 |

#### 03.01.02 O.D. PK 1+780
Import: 1599.08

**E0305** m3 Excavació rases i pous, mitjans mecànics, cànon abocador
4.73 m3 × 11.12 = 52.60

| Amidament | Uts. | Llarg | Parcial |
|---|---|---|---|
| DN1100 | 1.5 | 3.15 | 4.73 |
| Total |  |  | 4.73 |

**E0317** m3 Rebliment i piconatge rasa 95% PM, material préstec, inclòs càrrega i transport
0.29 m3 × 8.11 = 2.35

| Amidament | Uts. | Llarg | Parcial |
|---|---|---|---|
|  | 1.47 | 0.2 | 0.29 |
| Total |  |  | 0.29 |

**E0515** m2 Encofrat de fusta per a fonaments i/o formigó ocult
10.11 m2 × 24.49 = 247.59

| Amidament | Uts. | Llarg | Ample | Parcial |
|---|---|---|---|---|
| DN1100 | 1.47 | 1.72 | 4 | 10.11 |
| Total |  |  |  | 10.11 |

**E0502** m3 Formigó HM-20 fonaments
2.34 m3 × 62.85 = 147.07

| Amidament | Uts. | Llarg | Parcial |
|---|---|---|---|
|  | 1.59 | 1.47 | 2.34 |
| Total |  |  | 2.34 |

**E0508** m3 Formigó HA-25 alçats
0.62 m3 × 71.75 = 44.49

| Amidament | Uts. | Llarg | Parcial |
|---|---|---|---|
| DN1100 | 1.47 | 0.42 | 0.62 |
| Total |  |  | 0.62 |

| Codi | Ut | Descripció | Quantitat | Preu | Import |
|---|---|---|---|---|---|
| E0870C | u | Arqueta drenatge per recollida de cunetes, Hmax=1,60 m - 2 reixes (amb tapa reixa gran) | 1 | 1038.3 | 1038.30 |
| E0224 | u | Demolició de pou de diàmetre 100 cm, de parets de 30 cm de maó, amb mitjans mecànics i càrrega sobre camió | 1 | 66.68 | 66.68 |

#### 03.01.03 O.D. PK 2+370
Import: 25422.67

**E0305** m3 Excavació rases i pous, mitjans mecànics, cànon abocador
220.87 m3 × 11.12 = 2456.07

| Amidament | Uts. | Llarg | Ample | Parcial |
|---|---|---|---|---|
| DN800 | 1.66 |  | 9.25 | 15.36 |
| Colector desguàs DN800 | 1.3 | 1.3 | 107.55 | 181.76 |
| pous | 3 | 2.5 | 2.5 | 18.75 |
| emmacat |  |  |  |  |
| emmacat | 10 | 0.5 |  | 5.00 |
| Subtotal |  |  |  | 220.87 |
| Total |  |  |  | 220.87 |

**E0317** m3 Rebliment i piconatge rasa 95% PM, material préstec, inclòs càrrega i transport
73.18 m3 × 8.11 = 593.49

| Amidament | Uts. | Llarg | Ample | Parcial |
|---|---|---|---|---|
| DN800 | 0.2 |  | 9.51 | 1.90 |
| Colector desguàs DN800 | 0.5 | 1.2 | 107.55 | 64.53 |
| pous | 3 | 1.5 | 1.5 | 6.75 |
| Subtotal |  |  |  | 73.18 |
| Total |  |  |  | 73.18 |

**E0508** m3 Formigó HA-25 alçats
3.61 m3 × 71.75 = 259.02

| Amidament | Uts. | Llarg | Parcial |
|---|---|---|---|
| DN800 | 9.25 | 0.39 | 3.61 |
| Total |  |  | 3.61 |

**E0517** kg Acer especial B-500S de límit elàstic 500 N/mm2 en barres corrugades
360.75 kg × 0.98 = 353.54
Acer B-500S de límit elàstic 500 n/mm2 en barres corrugades, inclusivament l'elaboració i la seva col·locació

| Codi | Ut | Descripció | Rendiment | Preu | Import |
|---|---|---|---|---|---|
| O0101 | h | Cap de colla | 0.001 | 20.6 | 0.02 |
| O0102 | h | Oficial 1ª | 0.004 | 20.46 | 0.08 |
| O0110 | h | Peó | 0.004 | 16.75 | 0.07 |
| P0602 | kg | Filferro recuit | 0.008 | 1.57 | 0.01 |
| P0607 | kg | Acer corrugat B-500s en barres (material; 01/04/2009) | 1 | 0.72 | 0.72 |
| M0245 | h | Cisalla elèctrica (maquinària; 12/01/2009) | 0.003 | 3.73 | 0.01 |
| M0246 | h | Màquina de doblegar rodó d'acer (maquinària; 12/01/2009) | 0.003 | 3 | 0.01 |
| %1613 | % | Despeses indirectes | 6 % | 0.92 | 0.06 |
|  |  | Total |  |  | 0.98 |

| Amidament | Uts. | Llarg | Ample | Parcial |
|---|---|---|---|---|
| DN1000 | 9.25 | 0.39 | 100 | 360.75 |
| Total |  |  |  | 360.75 |

**E0515** m2 Encofrat de fusta per a fonaments i/o formigó ocult
59.94 m2 × 24.49 = 1467.93

| Amidament | Uts. | Llarg | Ample | Parcial |
|---|---|---|---|---|
| DN1000 | 9.25 | 1.62 | 4 | 59.94 |
| Total |  |  |  | 59.94 |

**E0502** m3 Formigó HM-20 fonaments
114.61 m3 × 62.85 = 7203.24

| Amidament | Uts. | Llarg | Parcial |
|---|---|---|---|
| DN800 | 1.46 | 9.25 | 13.51 |
| Colector desguàs DN800 | 0.94 | 107.55 | 101.10 |
| Subtotal |  |  | 114.61 |
| Total |  |  | 114.61 |

**E0870C** u Arqueta drenatge per recollida de cunetes, Hmax=1,60 m - 2 reixes (amb tapa reixa gran)
2 u × 1038.3 = 2076.60

**E0878** m Tub de PP corrugat doble capa Ø800 mm
107.55 m × 72.44 = 7790.92
Tub de PP corrugat doble capa de 800 mm. de diàmetre nominal i SN 8 kN/m2, inclòs pp de peces especials i accessoris, col·locat.

| Codi | Ut | Descripció | Rendiment | Preu | Import |
|---|---|---|---|---|---|
| O0101 | h | Cap de colla | 0.06 | 20.6 | 1.24 |
| O0102 | h | Oficial 1ª | 0.25 | 20.46 | 5.12 |
| O0110 | h | Peó | 0.25 | 16.75 | 4.19 |
| P1245 | m | Tub de pp DN800 mm., SN 8 kN/m2 (material; 23/07/1998) | 1 | 44.45 | 44.45 |
| P%1615 | % | Part proporcional accessoris (10/08/1999) | 30 % | 44.45 | 13.34 |
| %1613 | % | Despeses indirectes | 6 % | 68.34 | 4.10 |
|  |  | Total |  |  | 72.44 |

| Amidament | Uts. | Parcial |
|---|---|---|
| Colector desguàs DN800 | 107.55 | 107.55 |
| Total |  | 107.55 |

**E0843C** u Embocadura prefabricada D 800 mm
1 u × 426.08 = 426.08
Embocadura armada prefabricada diàmetre 800, inclou tots els treballs d'adequació, nivelació, excavació i rebliment. totalment col·locada i en servei.

| Codi | Ut | Descripció | Rendiment | Preu | Import |
|---|---|---|---|---|---|
| O0101 | h | Cap de colla | 0.02 | 20.6 | 0.41 |
| O0102 | h | Oficial 1ª | 1.5 | 20.46 | 30.69 |
| O0110 | h | Peó | 2 | 16.75 | 33.50 |
| P1609 | m3 | Excavació de terres | 1.5 | 11.12 | 16.68 |
| M0263 | u | Embocadura armada D 800 (material; 26/09/2017) | 1 | 295 | 295.00 |
| P0504 | m3 | Formigó HM-20 posat a l'obra | 0.2 | 52 | 10.40 |
| P0307 | m3 | Terra de préstec | 1 | 3.4 | 3.40 |
| M0207 | h | Retroexcavadora | 0.2 | 59.41 | 11.88 |
| %1613 | % | Despeses indirectes | 6 % | 401.96 | 24.12 |
|  |  | Total |  |  | 426.08 |

**E0837B** u Pou registre DN1000 formigó pref, tapa Ø650 i bastiment fosa i pates, Hmax=1,80 m
3 u × 433.26 = 1299.78
Pou de registre Ø1000 de formigó prefabricat fins 1,80 m d'alçada, inclòs tapa de fosa de Ø650 mm exterior, estanca i insonora, marc Ø800, amb bastiment de fosa grisa, fins 1 bar de pressió d'aigua i graons d'acer revestits de polipropilè.

| Codi | Ut | Descripció | Rendiment | Preu | Import |
|---|---|---|---|---|---|
| O0101 | h | Cap de colla | 0.025 | 20.6 | 0.52 |
| O0102 | h | Oficial 1ª | 2 | 20.46 | 40.92 |
| O0110 | h | Peó | 2.5 | 16.75 | 41.88 |
| P1609 | m3 | Excavació de terres | 2.2 | 11.12 | 24.46 |
| P0652 | u | Con reductor asimètric 1000x690 mm (material; 23/07/1998) | 1 | 70 | 70.00 |
| P0504 | m3 | Formigó HM-20 posat a l'obra | 0.6 | 52 | 31.20 |
| E0515 | m2 | Encofrat de fusta per a fonaments i/o formigó ocult | 2.44 | 24.49 | 59.76 |
| M0225 | h | Vibrador | 0.03 | 2.09 | 0.06 |
| P0620B | u | Tapa fosa Ø650 mm. exterior, marc Ø800 mm., classe D-400 (material; 23/07/1998) | 1 | 123.5 | 123.50 |
| P0651 | u | Graó d'acer revestit de polipropilè, 40 cm d'amplada (material; 23/07/1998) | 3 | 5.48 | 16.44 |
| vg | % | Despeses indirectes | 4.0874 | 6 | 24.52 |
|  |  | Total |  |  | 433.26 |

**E0895** u Filmació col·lector clavegueram i/o pluvials
1 u × 996.4 = 996.40
Inspecció interior del col·lector de clavegueram i/o pluvials amb filmació en circuit tancat de televisió, i realització de les proves d'estanqueïtat de la tuberia.

| Codi | Ut | Descripció | Rendiment | Preu | Import |
|---|---|---|---|---|---|
| P50013 | d | Jornada d'equip inspecció (material; 09/06/2017) | 1 | 750 | 750.00 |
| P50014 | u | Desplaçament equip (material; 09/06/2017) | 1 | 190 | 190.00 |
| vg | % | Despeses indirectes | 9.4 | 6 | 56.40 |
|  |  | Total |  |  | 996.4 |

**E0414** m2 Emmacat de pedra, rejuntat de formigó HM-20
10 m2 × 49.96 = 499.60
Emmacat de pedra amb base i rejuntat de formigó tipus HM-20, totalment col.locat.

| Codi | Ut | Descripció | Rendiment | Preu | Import |
|---|---|---|---|---|---|
| O0101 | h | Cap de colla | 0.1 | 20.6 | 2.06 |
| O0102 | h | Oficial 1ª | 0.6 | 20.46 | 12.28 |
| O0110 | h | Peó | 1.2 | 16.75 | 20.10 |
| P0327 | m3 | Matacà de pedra gran. fonaments (material; 12/01/2009) | 0.242 | 13.98 | 3.38 |
| E0108 | m3 | Morter de ciment elaborat a l'obra | 0.05 | 50.96 | 2.55 |
| P0504 | m3 | Formigó HM-20 posat a l'obra | 0.13 | 52 | 6.76 |
| %1613 | % | Despeses indirectes | 6 % | 47.13 | 2.83 |
|  |  | Total |  |  | 49.96 |

#### 03.01.04 O.D. PK 2+750
Import: 2357.91

**E0305** m3 Excavació rases i pous, mitjans mecànics, cànon abocador
1.08 m3 × 11.12 = 12.01

| Amidament | Uts. | Llarg | Parcial |
|---|---|---|---|
| DN600 | 1.35 | 0.8 | 1.08 |
| Total |  |  | 1.08 |

**E0317** m3 Rebliment i piconatge rasa 95% PM, material préstec, inclòs càrrega i transport
0.12 m3 × 8.11 = 0.97

| Amidament | Uts. | Llarg | Parcial |
|---|---|---|---|
| DN600 | 0.6 | 0.2 | 0.12 |
| Total |  |  | 0.12 |

**E0515** m2 Encofrat de fusta per a fonaments i/o formigó ocult
2.78 m2 × 24.49 = 68.08

| Amidament | Uts. | Llarg | Ample | Parcial |
|---|---|---|---|---|
| DN600 | 1.16 | 0.6 | 4 | 2.78 |
| Total |  |  |  | 2.78 |

**E0502** m3 Formigó HM-20 fonaments
0.95 m3 × 62.85 = 59.71

| Amidament | Uts. | Llarg | Parcial |
|---|---|---|---|
| DN600 | 1.59 | 0.6 | 0.95 |
| Total |  |  | 0.95 |

**E0508** m3 Formigó HA-25 alçats
0.1 m3 × 71.75 = 7.18

| Amidament | Uts. | Llarg | Parcial |
|---|---|---|---|
| DN600 | 0.17 | 0.6 | 0.10 |
| Total |  |  | 0.1 |

| Codi | Ut | Descripció | Quantitat | Preu | Import |
|---|---|---|---|---|---|
| E0870C | u | Arqueta drenatge per recollida de cunetes, Hmax=1,60 m - 2 reixes (amb tapa reixa gran) | 2 | 1038.3 | 2076.60 |
| E0224 | u | Demolició de pou de diàmetre 100 cm, de parets de 30 cm de maó, amb mitjans mecànics i càrrega sobre camió | 2 | 66.68 | 133.36 |

#### 03.01.05 O.D. PK 3+120
Import: 31782.84

**E0305** m3 Excavació rases i pous, mitjans mecànics, cànon abocador
288.64 m3 × 11.12 = 3209.68

| Amidament | Uts. | Llarg | Ample | Parcial |
|---|---|---|---|---|
| DN800 | 1.66 |  | 9.51 | 15.79 |
| Colector desguàs DN800 | 1.3 | 1.3 | 140 | 236.60 |
| pous | 5 | 2.5 | 2.5 | 31.25 |
| emmacat |  |  |  |  |
| emmacat | 10 | 0.5 |  | 5.00 |
| Subtotal |  |  |  | 288.64 |
| Total |  |  |  | 288.64 |

**E0317** m3 Rebliment i piconatge rasa 95% PM, material préstec, inclòs càrrega i transport
104.15 m3 × 8.11 = 844.66

| Amidament | Uts. | Llarg | Ample | Parcial |
|---|---|---|---|---|
| DN800 | 0.2 |  | 9.51 | 1.90 |
| Colector desguàs DN800 | 0.5 | 1.3 | 140 | 91.00 |
| pous | 5 | 1.5 | 1.5 | 11.25 |
| Subtotal |  |  |  | 104.15 |
| Total |  |  |  | 104.15 |

**E0508** m3 Formigó HA-25 alçats
3.71 m3 × 71.75 = 266.19

| Amidament | Uts. | Llarg | Parcial |
|---|---|---|---|
| DN1000 | 9.51 | 0.39 | 3.71 |
| Total |  |  | 3.71 |

**E0517** kg Acer especial B-500S de límit elàstic 500 N/mm2 en barres corrugades
3.71 kg × 0.98 = 3.64

| Amidament | Uts. | Llarg | Parcial |
|---|---|---|---|
| DN1000 | 9.51 | 0.39 | 3.71 |
| Total |  |  | 3.71 |

**E0515** m2 Encofrat de fusta per a fonaments i/o formigó ocult
61.62 m2 × 24.49 = 1509.07

| Amidament | Uts. | Llarg | Ample | Parcial |
|---|---|---|---|---|
| DN1000 | 9.51 | 1.62 | 4 | 61.62 |
| Total |  |  |  | 61.62 |

**E0502** m3 Formigó HM-20 fonaments
145.48 m3 × 62.85 = 9143.42

| Amidament | Uts. | Llarg | Parcial |
|---|---|---|---|
| DN800 | 1.46 | 9.51 | 13.88 |
| Colector desguàs DN800 | 0.94 | 140 | 131.60 |
| Subtotal |  |  | 145.48 |
| Total |  |  | 145.48 |

**E0870C** u Arqueta drenatge per recollida de cunetes, Hmax=1,60 m - 2 reixes (amb tapa reixa gran)
2 u × 1038.3 = 2076.60

**E0878** m Tub de PP corrugat doble capa Ø800 mm
140 m × 72.44 = 10141.60

| Amidament | Uts. | Parcial |
|---|---|---|
| Colector desguàs DN800 | 140 | 140.00 |
| Total |  | 140 |

| Codi | Ut | Descripció | Quantitat | Preu | Import |
|---|---|---|---|---|---|
| E0843C | u | Embocadura prefabricada D 800 mm | 1 | 426.08 | 426.08 |

**E0837B** u Pou registre DN1000 formigó pref, tapa Ø650 i bastiment fosa i pates, Hmax=1,80 m
5 u × 433.26 = 2166.30

**E0895** u Filmació col·lector clavegueram i/o pluvials
1 u × 996.4 = 996.40

**E0414** m2 Emmacat de pedra, rejuntat de formigó HM-20
20 m2 × 49.96 = 999.20

| Amidament | Uts. | Parcial |
|---|---|---|
|  | 10 | 10.00 |
| Emmacat | 10 | 10.00 |
| Subtotal |  | 20.00 |
| Total |  | 20 |

#### 03.01.06 O.D. PK 4+100
Import: 2271.4

**E0305** m3 Excavació rases i pous, mitjans mecànics, cànon abocador
0.5 m3 × 11.12 = 5.56

**E0317** m3 Rebliment i piconatge rasa 95% PM, material préstec, inclòs càrrega i transport
0.04 m3 × 8.11 = 0.32

| Amidament | Uts. | Llarg | Parcial |
|---|---|---|---|
|  | 0.2 | 0.2 | 0.04 |
| Total |  |  | 0.04 |

**E0515** m2 Encofrat de fusta per a fonaments i/o formigó ocult
1.8 m2 × 24.49 = 44.08

| Amidament | Uts. | Llarg | Ample | Parcial |
|---|---|---|---|---|
|  | 0.9 | 0.5 | 4 | 1.80 |
| Total |  |  |  | 1.8 |

**E0508** m3 Formigó HA-25 alçats
0.16 m3 × 71.75 = 11.48

| Amidament | Uts. | Llarg | Parcial |
|---|---|---|---|
|  | 0.5 | 0.32 | 0.16 |
| Total |  |  | 0.16 |

| Codi | Ut | Descripció | Quantitat | Preu | Import |
|---|---|---|---|---|---|
| E0870C | u | Arqueta drenatge per recollida de cunetes, Hmax=1,60 m - 2 reixes (amb tapa reixa gran) | 2 | 1038.3 | 2076.60 |
| E0224 | u | Demolició de pou de diàmetre 100 cm, de parets de 30 cm de maó, amb mitjans mecànics i càrrega sobre camió | 2 | 66.68 | 133.36 |

#### 03.01.07 O.D. PK 6+310
Import: 2342.96

**E0305** m3 Excavació rases i pous, mitjans mecànics, cànon abocador
2.28 m3 × 11.12 = 25.35

| Amidament | Uts. | Llarg | Parcial |
|---|---|---|---|
| 1000x600 | 1.2 | 1.9 | 2.28 |
| Total |  |  | 2.28 |

**E0317** m3 Rebliment i piconatge rasa 95% PM, material préstec, inclòs càrrega i transport
1.52 m3 × 8.11 = 12.33

| Amidament | Uts. | Llarg | Ample | Parcial |
|---|---|---|---|---|
| 1000x600 | 1.9 | 0.2 | 4 | 1.52 |
| Total |  |  |  | 1.52 |

**E0515** m2 Encofrat de fusta per a fonaments i/o formigó ocult
1.9 m2 × 24.49 = 46.53

| Amidament | Uts. | Llarg | Parcial |
|---|---|---|---|
| 1000x600 | 1 | 1.9 | 1.90 |
| Total |  |  | 1.9 |

**E0508** m3 Formigó HA-25 alçats
0.68 m3 × 71.75 = 48.79

| Amidament | Uts. | Llarg | Parcial |
|---|---|---|---|
| 1000x600 | 0.36 | 1.9 | 0.68 |
| Total |  |  | 0.68 |

| Codi | Ut | Descripció | Quantitat | Preu | Import |
|---|---|---|---|---|---|
| E0870C | u | Arqueta drenatge per recollida de cunetes, Hmax=1,60 m - 2 reixes (amb tapa reixa gran) | 2 | 1038.3 | 2076.60 |
| E0224 | u | Demolició de pou de diàmetre 100 cm, de parets de 30 cm de maó, amb mitjans mecànics i càrrega sobre camió | 2 | 66.68 | 133.36 |

### 03.02 DRENATGE LONGITUDINAL
Import: 319376.82

**E0211B** m2 Demolició de cuneta de formigó, transport abocador (23/07/1998)
6916.37 m2 × 4.36 = 30155.37
Demolició de cuneta de formigó, inclòs transport dels materials de runa a l'abocador.

| Codi | Ut | Descripció | Rendiment | Preu | Import |
|---|---|---|---|---|---|
| M0212B | h | Camió de trabuc de 20 t | 0.015 | 37.33 | 0.56 |
| M0203 | h | Pala excavadora giratòria sobre pneumàtics (maquinària; 23/07/1998) | 0.015 | 75.58 | 1.13 |
| M0204 | h | Pala carregadora neumàtics | 0.015 | 58.27 | 0.87 |
| O0110 | h | Peó | 0.05 | 16.75 | 0.84 |
| P1613 | u | Cànon d'abocador | 1.2 | 0.8 | 0.96 |
|  |  | Total |  |  | 4.36 |

| Amidament | Uts. | Llarg | Parcial |
|---|---|---|---|
| Enderroc de cuneta existent com a conseqüència de l'ampliació | 1.2 | 5193.04 | 6231.65 |
| Enderroc de cuneta existent per implantació de col·lectors | 1.2 | 570.6 | 684.72 |
| Subtotal |  |  | 6916.37 |
| Total |  |  | 6916.37 |

**E0305** m3 Excavació rases i pous, mitjans mecànics, cànon abocador
2318.77 m3 × 11.12 = 25784.72

| Amidament | Uts. | Llarg | Ample | Parcial |
|---|---|---|---|---|
| pou d'infiltració | 20 | 1 | 20 | 400.00 |
| colector rotonda mont caro | 1.3 | 1.3 | 92 | 155.48 |
| colector DN400 | 0.7 | 0.7 | 2308.47 | 1131.15 |
| colector DN500 | 0.85 | 0.85 | 179.54 | 129.72 |
| colector DN630 | 1.03 | 1.03 | 153.1 | 162.42 |
| pou d'infiltració roquetes |  | 1 | 340 | 340.00 |
| Subtotal |  |  |  | 2318.77 |
| Total |  |  |  | 2318.77 |

**E0317** m3 Rebliment i piconatge rasa 95% PM, material préstec, inclòs càrrega i transport
399.26 m3 × 8.11 = 3238.00

| Amidament | Uts. | Llarg | Ample | Parcial |
|---|---|---|---|---|
| pou d'infiltració | 0.3 | 20 | 20 | 120.00 |
| colector rotonda mont caro | 0.1 | 1.2 | 92 | 11.04 |
| colector DN400 | 0.1 | 0.6 | 2308.47 | 138.51 |
| colector DN500 | 0.1 | 0.75 | 179.54 | 13.47 |
| colector DN630 | 0.1 | 0.93 | 153.1 | 14.24 |
| pou d'infiltració roquetes | 0.3 |  | 340 | 102.00 |
| Subtotal |  |  |  | 399.26 |
| Total |  |  |  | 399.26 |

**E03251** m Formació i reperfilat de cunetes en qualsevol tipus de terreny
4124.85 m × 2.31 = 9528.40

| Codi | Ut | Descripció | Rendiment | Preu | Import |
|---|---|---|---|---|---|
| O0101 | h | Cap de colla | 0.01 | 20.6 | 0.21 |
| O0110 | h | Peó | 0.02 | 16.75 | 0.34 |
| M0204 | h | Pala carregadora neumàtics | 0.004 | 58.27 | 0.23 |
| M0208 | h | Motonivelladora | 0.017 | 73.35 | 1.25 |
| M0212B | h | Camió de trabuc de 20 t | 0.004 | 37.33 | 0.15 |
| %1613 | % | Despeses indirectes | 6 % | 2.18 | 0.13 |
|  |  | Total |  |  | 2.31 |

| Amidament | Uts. | Parcial |
|---|---|---|
| cunetes | 4124.85 | 4124.85 |
| Total |  | 4124.85 |

**E0880** m3 Formigó en revestiment de cunetes
618.73 m3 × 117.29 = 72570.84
Formigó HM-20 en revestiment de cunetes, amb àrid 12 mm i airejant, inclòs part proporcional d'encofrat, totalment col·locat.

| Codi | Ut | Descripció | Rendiment | Preu | Import |
|---|---|---|---|---|---|
| O0101 | h | Cap de colla | 0.025 | 20.6 | 0.52 |
| O0102 | h | Oficial 1ª | 0.06 | 20.46 | 1.23 |
| O0110 | h | Peó | 0.1 | 16.75 | 1.68 |
| P0509 | m3 | Formigó HM-20 posat a l'obra en revest. cunetes (material; 12/01/2009) | 1.02 | 85.71 | 87.42 |
| M0225 | h | Vibrador | 0.1 | 2.09 | 0.21 |
| E0515 | m2 | Encofrat de fusta per a fonaments i/o formigó ocult | 0.8 | 24.49 | 19.59 |
| %1613 | % | Despeses indirectes | 6 % | 110.65 | 6.64 |
|  |  | Total |  |  | 117.29 |

| Amidament | Uts. | Llarg | Parcial |
|---|---|---|---|
| cunetes | 0.15 | 4124.85 | 618.73 |
| Total |  |  | 618.73 |

**E0222** m3 Demolició pas salvacunetes
276.5 m3 × 17.91 = 4952.12
Demolició de pas salvacunetes o tub de drenatge o sanejament existent de qualsevol diàmetre o material, en volum aparent, inclòs càrrega i transport de la runa a l'abocador (inclòs cànon).

| Codi | Ut | Descripció | Rendiment | Preu | Import |
|---|---|---|---|---|---|
| O0102 | h | Oficial 1ª | 0.1 | 20.46 | 2.05 |
| O0110 | h | Peó | 0.3 | 16.75 | 5.03 |
| M0201 | h | Compressor amb dos martells | 0.1 | 21.09 | 2.11 |
| M0204 | h | Pala carregadora neumàtics | 0.06 | 58.27 | 3.50 |
| M0229 | h | Electrobomba sumergible 20 kW | 0.06 | 7.06 | 0.42 |
| M0212B | h | Camió de trabuc de 20 t | 0.08 | 37.33 | 2.99 |
| P1613 | u | Cànon d'abocador | 1 | 0.8 | 0.80 |
| %1613 | % | Despeses indirectes | 6 % | 16.90 | 1.01 |
|  |  | Total |  |  | 17.91 |

| Amidament | Uts. | Llarg | Parcial |
|---|---|---|---|
| guals | 0.5 | 553 | 276.50 |
| Total |  |  | 276.5 |

**E0505** m3 Formigó HA-25 fonaments i soleres
104 m3 × 65.96 = 6859.84
Formigó tipus HA-25 en fonaments i soleres, elaborat en planta,col·locat.

| Codi | Ut | Descripció | Rendiment | Preu | Import |
|---|---|---|---|---|---|
| O0101 | h | Cap de colla | 0.025 | 20.6 | 0.52 |
| O0102 | h | Oficial 1ª | 0.1 | 20.46 | 2.05 |
| O0110 | h | Peó | 0.2 | 16.75 | 3.35 |
| P0506 | m3 | Formigó HA-25 posat a l'obra | 1.02 | 55 | 56.10 |
| M0225 | h | Vibrador | 0.1 | 2.09 | 0.21 |
| %1613 | % | Despeses indirectes | 6 % | 62.23 | 3.73 |
|  |  | Total |  |  | 65.96 |

| Amidament | Uts. | Llarg | Parcial |
|---|---|---|---|
| guals | 520 | 0.2 | 104.00 |
| Total |  |  | 104 |

**E0517B** m2 Malla electrosoldada en acer corrugat B 500 T, de 15x15 cm i 6 mm
520 m2 × 2.93 = 1523.60
Malla electrosoldada en acer corrugat B 500 T, de 15x15 cm i 6 mm de diàmetre, col·locada.

| Codi | Ut | Descripció | Rendiment | Preu | Import |
|---|---|---|---|---|---|
| O0101 | h | Cap de colla | 0.001 | 20.6 | 0.02 |
| O0102 | h | Oficial 1ª | 0.003 | 20.46 | 0.06 |
| O0110 | h | Peó | 0.003 | 16.75 | 0.05 |
| P0602 | kg | Filferro recuit | 0.008 | 1.57 | 0.01 |
| P0610 | m2 | Malla electrosoldada en acer corrugat B 500 T, de 15x15 cm i 6 mm de diàmetre (material; 23/07/1998) | 1 | 2.6 | 2.60 |
| M0245 | h | Cisalla elèctrica | 0.002 | 3.73 | 0.01 |
| M0246 | h | Màquina de doblegar rodó d'acer | 0.002 | 3 | 0.01 |
| %1613 | % | Despeses indirectes | 6 % | 2.76 | 0.17 |
|  |  | Total |  |  | 2.93 |

| Amidament | Uts. | Parcial |
|---|---|---|
| guals | 520 | 520.00 |
| Total |  | 520 |

**E0870C** u Arqueta drenatge per recollida de cunetes, Hmax=1,60 m - 2 reixes (amb tapa reixa gran)
24 u × 1038.3 = 24919.20

| Amidament | Uts. | Parcial |
|---|---|---|
| arqueta | 24 | 24.00 |
| Total |  | 24 |

**E0502** m3 Formigó HM-20 fonaments
768.14 m3 × 62.85 = 48277.60

| Amidament | Uts. | Llarg | Parcial |
|---|---|---|---|
| colector rotonda mont caro | 0.94 | 92 | 86.48 |
| colector DN400 | 0.23 | 2308.47 | 530.95 |
| colector DN500 | 0.37 | 179.74 | 66.50 |
| colector DN630 | 0.55 | 153.1 | 84.21 |
| Subtotal |  |  | 768.14 |
| Total |  |  | 768.14 |

**E0875** m Tub de PP corrugat doble capa Ø400 mm
2308.47 m × 24.4 = 56326.67
Tub de PP corrugat doble capa de 400 mm. de diàmetre nominal i SN 8 kN/m2, inclòs pp de peces especials i accessoris, col·locat.

| Codi | Ut | Descripció | Rendiment | Preu | Import |
|---|---|---|---|---|---|
| O0101 | h | Cap de colla | 0.03 | 20.6 | 0.62 |
| O0102 | h | Oficial 1ª | 0.16 | 20.46 | 3.27 |
| O0110 | h | Peó | 0.16 | 16.75 | 2.68 |
| P1242 | m | Tub de pp DN400 mm., SN 8 kN/m2 | 1 | 12.65 | 12.65 |
| P%1615 | % | Part proporcional accessoris | 30 % | 12.65 | 3.80 |
| %1613 | % | Despeses indirectes | 6 % | 23.02 | 1.38 |
|  |  | Total |  |  | 24.4 |

| Amidament | Uts. | Parcial |
|---|---|---|
| colector dn400 | 2308.47 | 2308.47 |
| Total |  | 2308.47 |

**E0876** m Tub de PP corrugat doble capa Ø500 mm
179.54 m × 32.03 = 5750.67
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| %1613 | % | Despeses indirectes | 6 % | 30.22 | 1.81 |
|  |  | Total |  |  | 32.03 |

| Amidament | Uts. | Parcial |
|---|---|---|
| colector dn500 | 179.54 | 179.54 |
| Total |  | 179.54 |

**E0877** m Tub de PP corrugat doble capa Ø630 mm
153.1 m × 44.94 = 6880.31
Tub de PP corrugat doble capa de 630 mm. de diàmetre nominal i SN 8 kN/m2, inclòs pp de peces especials i accessoris, col·locat.

| Codi | Ut | Descripció | Rendiment | Preu | Import |
|---|---|---|---|---|---|
| O0101 | h | Cap de colla | 0.05 | 20.6 | 1.03 |
| O0102 | h | Oficial 1ª | 0.25 | 20.46 | 5.12 |
| O0110 | h | Peó | 0.25 | 16.75 | 4.19 |
| P1244 | m | Tub de pp DN630 mm., SN 8 kN/m2 (material; 23/07/1998) | 1 | 24.66 | 24.66 |
| P%1615 | % | Part proporcional accessoris | 30 % | 24.66 | 7.40 |
| %1613 | % | Despeses indirectes | 6 % | 42.40 | 2.54 |
|  |  | Total |  |  | 44.94 |

| Amidament | Uts. | Parcial |
|---|---|---|
| colector dn630 | 153.1 | 153.10 |
| Total |  | 153.1 |

**E0878** m Tub de PP corrugat doble capa Ø800 mm
92 m × 72.44 = 6664.48

| Amidament | Uts. | Parcial |
|---|---|---|
| colector rotonda mont caro | 92 | 92.00 |
| Total |  | 92 |

**E0319** m3 Rebliment i piconatge localitzat amb material filtrant
518 m3 × 24.62 = 12753.16
Rebliment i piconatge localitzat amb material filtrant, inclòs reperfilat, càrrega i transport.

| Codi | Ut | Descripció | Rendiment | Preu | Import |
|---|---|---|---|---|---|
| O0101 | h | Cap de colla | 0.05 | 20.6 | 1.03 |
| O0102 | h | Oficial 1ª | 0.09 | 20.46 | 1.84 |
| O0110 | h | Peó | 0.15 | 16.75 | 2.51 |
| P0308 | m3 | Material filtrant (material; 09/10/2009) | 1 | 16.36 | 16.36 |
| M0207 | h | Retroexcavadora | 0.025 | 59.41 | 1.49 |
| %1613 | % | Despeses indirectes | 6 % | 23.23 | 1.39 |
|  |  | Total |  |  | 24.62 |

| Amidament | Uts. | Llarg | Ample | Parcial |
|---|---|---|---|---|
| pou d'infiltració | 20 | 20 | 0.7 | 280.00 |
| pou d'infiltració roquetes | 340 |  | 0.7 | 238.00 |
| Subtotal |  |  |  | 518.00 |
| Total |  |  |  | 518 |

**E0414** m2 Emmacat de pedra, rejuntat de formigó HM-20
24 m2 × 49.96 = 1199.04

| Amidament | Uts. | Llarg | Ample | Parcial |
|---|---|---|---|---|
| emmacat de pedra pont dels reguers | 3 | 2 | 4 | 24.00 |
| Total |  |  |  | 24 |

**E0895** u Filmació col·lector clavegueram i/o pluvials
2 u × 996.4 = 1992.80

| Amidament | Uts. | Parcial |
|---|---|---|
| Costat esquerre | 1 | 1.00 |
| Costat dret | 1 | 1.00 |
| Subtotal |  | 2.00 |
| Total |  | 2 |

## 04 ESTRUCTURES
Import: 258540.41

### 04.01 MUR 0+730
Import: 10592.59

**E0305** m3 Excavació rases i pous, mitjans mecànics, cànon abocador
75.66 m3 × 11.12 = 841.34

| Amidament | Uts. | Llarg | Ample | Alt | Parcial |
|---|---|---|---|---|---|
| Tram 1 | 1.5 | 2 | 1.5 | 1.2 | 5.40 |
| Tram 2 | 1.5 | 8 | 2 | 1 | 24.00 |
| Tram 3 | 1.5 | 4 | 2 | 1.3 | 15.60 |
| Tram 4 | 1.5 | 4 | 2 | 1.4 | 16.80 |
| Tram 5 | 1.5 | 3.85 | 1.5 | 1.6 | 13.86 |
| Subtotal |  |  |  |  | 75.66 |
| Total |  |  |  |  | 75.66 |

**E0317B** m3 Rebliment i piconatge rasa 95% PM, material pròpia obra, inclòs càrrega i transport
41.29 m3 × 4.2 = 173.42
Rebliment i piconatge de rasa amb compactació del 95 % Proctor Modificat, amb material procedent de la pròpia obra, inclòs càrrega i transport.

| Codi | Ut | Descripció | Rendiment | Preu | Import |
|---|---|---|---|---|---|
| O0101 | h | Cap de colla | 0.01 | 20.6 | 0.21 |
| O0102 | h | Oficial 1ª | 0.03 | 20.46 | 0.61 |
| O0110 | h | Peó | 0.07 | 16.75 | 1.17 |
| M0207 | h | Retroexcavadora | 0.025 | 59.41 | 1.49 |
| M0211 | h | Picó vibrant amb placa 60 cm. | 0.05 | 9.61 | 0.48 |
| %1613 | % | Despeses indirectes | 6 % | 3.96 | 0.24 |
|  |  | Total |  |  | 4.2 |

| Amidament | Uts. | Llarg | Ample | Alt | Parcial |
|---|---|---|---|---|---|
| Tram 1 | 1.5 | 2 | 0.8 | 1.2 | 2.88 |
| Tram 2 | 1.5 | 8 | 1.1 | 1 | 13.20 |
| Tram 3 | 1.5 | 4 | 1.1 | 1.3 | 8.58 |
| Tram 4 | 1.5 | 4 | 1.1 | 1.4 | 9.24 |
| Tram 5 | 1.5 | 3.85 | 0.8 | 1.6 | 7.39 |
| Subtotal |  |  |  |  | 41.29 |
| Total |  |  |  |  | 41.29 |

**E0320** m3 Rebliment i piconatge de material granular en extradós
50.78 m3 × 22.54 = 1144.58
Rebliment i piconatge de material granular en extradós d'obres de fàbrica, inclòs càrrega i transport.

| Codi | Ut | Descripció | Rendiment | Preu | Import |
|---|---|---|---|---|---|
| O0101 | h | Cap de colla | 0.05 | 20.6 | 1.03 |
| O0110 | h | Peó | 0.1 | 16.75 | 1.68 |
| P0309 | m3 | Material granular seleccionat (material; 12/01/2009) | 1 | 17 | 17.00 |
| M0213 | h | Camió cisterna de 8 m3 | 0.01 | 48 | 0.48 |
| M0207 | h | Retroexcavadora | 0.01 | 59.41 | 0.59 |
| M0211 | h | Picó vibrant amb placa 60 cm. | 0.05 | 9.61 | 0.48 |
| %1613 | % | Despeses indirectes | 6 % | 21.26 | 1.28 |
|  |  | Total |  |  | 22.54 |

| Amidament | Uts. | Llarg | Ample | Alt | Parcial |
|---|---|---|---|---|---|
| Tram 1 | 1.5 | 2 | 0.6 | 1.4 | 2.52 |
| Tram 2 | 1.5 | 8 | 0.8 | 2.3 | 22.08 |
| Tram 3 | 1.5 | 4 | 0.8 | 2.3 | 11.04 |
| Tram 4 | 1.5 | 4 | 0.8 | 2 | 9.60 |
| Tram 5 | 1.5 | 3.85 | 0.6 | 1.6 | 5.54 |
| Subtotal |  |  |  |  | 50.78 |
| Total |  |  |  |  | 50.78 |

**E0501** m3 Formigó HL-150 solera neteja
4.08 m3 × 59.61 = 243.21
Formigó de neteja tipus HL-150 elaborat en planta,col·locat.

| Codi | Ut | Descripció | Rendiment | Preu | Import |
|---|---|---|---|---|---|
| O0101 | h | Cap de colla | 0.02 | 20.6 | 0.41 |
| O0102 | h | Oficial 1ª | 0.08 | 20.46 | 1.64 |
| O0110 | h | Peó | 0.15 | 16.75 | 2.51 |
| P0500 | m3 | Formigó HL-150 posat a l'obra | 1.02 | 50.5 | 51.51 |
| M0225 | h | Vibrador | 0.08 | 2.09 | 0.17 |
| %1613 | % | Despeses indirectes | 6 % | 56.24 | 3.37 |
|  |  | Total |  |  | 59.61 |

| Amidament | Llarg | Ample | Alt | Parcial |
|---|---|---|---|---|
| Tram 1 | 2 | 1.5 | 0.1 | 0.30 |
| Tram 2 | 8 | 2 | 0.1 | 1.60 |
| Tram 3 | 4 | 2 | 0.1 | 0.80 |
| Tram 4 | 4 | 2 | 0.1 | 0.80 |
| Tram 5 | 3.85 | 1.5 | 0.1 | 0.58 |
| Subtotal |  |  |  | 4.08 |
| Total |  |  |  | 4.08 |

**E0505** m3 Formigó HA-25 fonaments i soleres
14.56 m3 × 65.96 = 960.38

| Amidament | Llarg | Ample | Alt | Parcial |
|---|---|---|---|---|
| Tram 1 | 2 | 1.3 | 0.4 | 1.04 |
| Tram 2 | 8 | 1.8 | 0.4 | 5.76 |
| Tram 3 | 4 | 1.8 | 0.4 | 2.88 |
| Tram 4 | 4 | 1.8 | 0.4 | 2.88 |
| Tram 5 | 3.85 | 1.3 | 0.4 | 2.00 |
| Subtotal |  |  |  | 14.56 |
| Total |  |  |  | 14.56 |

**E0508** m3 Formigó HA-25 alçats
13.37 m3 × 71.75 = 959.30

| Amidament | Llarg | Ample | Alt | Parcial |
|---|---|---|---|---|
| Tram 1 | 2 | 0.3 | 1.4 | 0.84 |
| Tram 2 | 8 | 0.3 | 2.3 | 5.52 |
| Tram 3 | 4 | 0.3 | 2.3 | 2.76 |
| Tram 4 | 4 | 0.3 | 2 | 2.40 |
| Tram 5 | 3.85 | 0.3 | 1.6 | 1.85 |
| Subtotal |  |  |  | 13.37 |
| Total |  |  |  | 13.37 |

**E0517** kg Acer especial B-500S de límit elàstic 500 N/mm2 en barres corrugades
2428.95 kg × 0.98 = 2380.37

| Amidament | Uts. | Llarg | Ample | Alt | Parcial |
|---|---|---|---|---|---|
| Tram 1 | 75 | 2 | 1.3 | 0.4 | 78.00 |
| Tram 2 | 75 | 8 | 1.8 | 0.4 | 432.00 |
| Tram 3 | 75 | 4 | 1.8 | 0.4 | 216.00 |
| Tram 4 | 75 | 4 | 1.8 | 0.4 | 216.00 |
| Tram 5 | 75 | 3.85 | 1.3 | 0.4 | 150.15 |
| Tram 1 | 100 | 2 | 0.3 | 1.4 | 84.00 |
| Tram 2 | 100 | 8 | 0.3 | 2.3 | 552.00 |
| Tram 3 | 100 | 4 | 0.3 | 2.3 | 276.00 |
| Tram 4 | 100 | 4 | 0.3 | 2 | 240.00 |
| Tram 5 | 100 | 3.85 | 0.3 | 1.6 | 184.80 |
| Subtotal |  |  |  |  | 2428.95 |
| Total |  |  |  |  | 2428.95 |

**E0515** m2 Encofrat de fusta per a fonaments i/o formigó ocult
74.41 m2 × 24.49 = 1822.30

| Amidament | Uts. | Llarg | Ample | Alt | Parcial |
|---|---|---|---|---|---|
| Tram 1 | 2 | 2 |  | 0.5 | 2.00 |
|  | 2 |  | 1.3 | 0.5 | 1.30 |
| Tram 2 | 2 | 8 |  | 0.5 | 8.00 |
|  | 2 |  | 1.8 | 0.5 | 1.80 |
| Tram 3 | 2 | 4 |  | 0.5 | 4.00 |
|  | 2 |  | 1.8 | 0.5 | 1.80 |
| Tram 4 | 2 | 4 |  | 0.5 | 4.00 |
|  | 2 |  | 1.8 | 0.5 | 1.80 |
| Tram 5 | 2 | 3.85 |  | 0.5 | 3.85 |
|  | 2 |  | 1.3 | 0.5 | 1.30 |
| Tram 1 | 1 | 2 |  | 1.4 | 2.80 |
| Tram 2 | 1 | 8 |  | 2.3 | 18.40 |
| Tram 3 | 1 | 4 |  | 2.3 | 9.20 |
| Tram 4 | 1 | 4 |  | 2 | 8.00 |
| Tram 5 | 1 | 3.85 |  | 1.6 | 6.16 |
| Subtotal |  |  |  |  | 74.41 |
| Total |  |  |  |  | 74.41 |

**E0516** m2 Encofrat de fusta per a formigó vist
48.13 m2 × 30.52 = 1468.93
Encofrat de fusta per a formigó vist, col·locat.

| Codi | Ut | Descripció | Rendiment | Preu | Import |
|---|---|---|---|---|---|
| O0101 | h | Cap de colla | 0.02 | 20.6 | 0.41 |
| O0102 | h | Oficial 1ª | 0.2 | 20.46 | 4.09 |
| O0110 | h | Peó | 0.2 | 16.75 | 3.35 |
| P0602 | kg | Filferro recuit | 0.3 | 1.57 | 0.47 |
| P0604 | kg | Claus d'acer | 0.15 | 1.71 | 0.26 |
| P0701 | m | Tauló de fusta de pi | 2 | 0.42 | 0.84 |
| P0702 | m3 | Llata de fusta de pi | 0.001 | 288.46 | 0.29 |
| P0704 | m2 | Tauler de fusta de pi 22 mm. | 1 | 15.05 | 15.05 |
| P0706 | u | Puntal telescòpic. | 0.05 | 11.29 | 0.56 |
| P0707 | l | Desencofrant | 0.06 | 1.6 | 0.10 |
| M0214 | h | Camió grua | 0.08 | 42.07 | 3.37 |
| %1613 | % | Despeses indirectes | 6 % | 28.79 | 1.73 |
|  |  | Total |  |  | 30.52 |

| Amidament | Uts. | Llarg | Ample | Alt | Parcial |
|---|---|---|---|---|---|
| Tram 1 | 1 | 2 |  | 1.4 | 2.80 |
|  | 1 |  | 0.3 | 1.4 | 0.42 |
| Tram 2 | 1 | 8 |  | 2.3 | 18.40 |
|  | 2 |  | 0.3 | 2.3 | 1.38 |
| Tram 3 | 1 | 4 |  | 2.3 | 9.20 |
|  | 1 |  | 0.3 | 2.3 | 0.69 |
| Tram 4 | 1 | 4 |  | 2 | 8.00 |
|  | 1 |  | 0.3 | 2 | 0.60 |
| Tram 5 | 1 | 3.85 |  | 1.6 | 6.16 |
|  | 1 |  | 0.3 | 1.6 | 0.48 |
| Subtotal |  |  |  |  | 48.13 |
| Total |  |  |  |  | 48.13 |

**E0525** m Junt de poliuretà expandit de 20 mm. de gruix
9.6 m × 8.12 = 77.95
Junt de poliuretà expandit de 20 mm. de gruix, col.locada amb adhesiu de cautxu sintetic en dissolució.

| Codi | Ut | Descripció | Rendiment | Preu | Import |
|---|---|---|---|---|---|
| O0102 | h | Oficial 1ª | 0.16 | 20.46 | 3.27 |
| O0110 | h | Peó | 0.16 | 16.75 | 2.68 |
| P09124 | m2 | Planxa poliuretà exp. 2 cm (material; 12/01/2009) | 1 | 1.71 | 1.71 |
| %1613 | % | Despeses indirectes | 6 % | 7.66 | 0.46 |
|  |  | Total |  |  | 8.12 |

| Amidament | Uts. | Alt | Parcial |
|---|---|---|---|
| Tram 1 | 1 | 1.4 | 1.40 |
| Tram 2 | 1 | 2.3 | 2.30 |
| Tram 3 | 1 | 2.3 | 2.30 |
| Tram 4 | 1 | 2 | 2.00 |
| Tram 5 | 1 | 1.6 | 1.60 |
| Subtotal |  |  | 9.60 |
| Total |  |  | 9.6 |

**E0533** m2 Pintura bituminosa en extradós de murs (tres capes) (23/07/1998)
44.56 m2 × 2.06 = 91.79

| Codi | Ut | Descripció | Rendiment | Preu | Import |
|---|---|---|---|---|---|
| O0102 | h | Oficial 1ª | 0.02 | 20.46 | 0.41 |
| O0110 | h | Peó | 0.08 | 16.75 | 1.34 |
| P0412 | kg | Emulsió catiònica tipus ECI | 1.8 | 0.17 | 0.31 |
|  |  | Total |  |  | 2.06 |

| Amidament | Llarg | Alt | Parcial |
|---|---|---|---|
| Tram 1 | 2 | 1.4 | 2.80 |
| Tram 2 | 8 | 2.3 | 18.40 |
| Tram 3 | 4 | 2.3 | 9.20 |
| Tram 4 | 4 | 2 | 8.00 |
| Tram 5 | 3.85 | 1.6 | 6.16 |
| Subtotal |  |  | 44.56 |
| Total |  |  | 44.56 |

**E0867** m Tub porós PVC Ø200 per trasdós mur drenatge
21.85 m × 11.59 = 253.24
Tub porós PVC de 200 mm de diàmetre, amb junt d'estanqueïtat, col·locat en rasa de trasdós de mur per drenatge.

| Codi | Ut | Descripció | Rendiment | Preu | Import |
|---|---|---|---|---|---|
| O0102 | h | Oficial 1ª | 0.05 | 20.46 | 1.02 |
| O0110 | h | Peó | 0.05 | 16.75 | 0.84 |
| P1151 | m | Tub porós de DN200 mm (material; 23/07/1998) | 1 | 7.31 | 7.31 |
| P1171 | pp | Accessoris i connexions PVC (material; 12/01/2009) | 1 | 1.76 | 1.76 |
| %1613 | % | Despeses indirectes | 6 % | 10.93 | 0.66 |
|  |  | Total |  |  | 11.59 |

| Amidament | Llarg | Parcial |
|---|---|---|
| Tram 1 | 2 | 2.00 |
| Tram 2 | 8 | 8.00 |
| Tram 3 | 4 | 4.00 |
| Tram 4 | 4 | 4.00 |
| Tram 5 | 3.85 | 3.85 |
| Subtotal |  | 21.85 |
| Total |  | 21.85 |

**E0666B** m2 Feltre geotextil de polipropilè 150 g/m2
34.96 m2 × 2.43 = 84.95
Feltre geotextil de polipropilè amb un pes mínim de 150 g/m2 no teixit, 100% foradat per ambdues cares, amb resistència a la perforació igual o superior a 1750 N, inclòs pèrdues per retalls i encavalcaments, regularització i anivellament de superfície d'assentament, totalment col·locat.

| Codi | Ut | Descripció | Rendiment | Preu | Import |
|---|---|---|---|---|---|
| O0101 | h | Cap de colla | 0.002 | 20.6 | 0.04 |
| O0102 | h | Oficial 1ª | 0.027 | 20.46 | 0.55 |
| O0110 | h | Peó | 0.027 | 16.75 | 0.45 |
| P0642B | m2 | Geotèxtil 150 g/m2 resist>= 1750 N (material; 12/01/2009) | 1.1 | 1.14 | 1.25 |
| %1613 | % | Despeses indirectes | 6 % | 2.29 | 0.14 |
|  |  | Total |  |  | 2.43 |

| Amidament | Llarg | Ample | Parcial |
|---|---|---|---|
| Tram 1 | 2 | 1.6 | 3.20 |
| Tram 2 | 8 | 1.6 | 12.80 |
| Tram 3 | 4 | 1.6 | 6.40 |
| Tram 4 | 4 | 1.6 | 6.40 |
| Tram 5 | 3.85 | 1.6 | 6.16 |
| Subtotal |  |  | 34.96 |
| Total |  |  | 34.96 |

**E0337** m3 Graveta 18-25mm, amidat sobre perfil
3.5 m3 × 25.95 = 90.83
Subministrament i col·locació de graveta, amidat sobre perfil.

| Codi | Ut | Descripció | Rendiment | Preu | Import |
|---|---|---|---|---|---|
| O0101 | h | Cap de colla | 0.04 | 20.6 | 0.82 |
| O0102 | h | Oficial 1ª | 0.08 | 20.46 | 1.64 |
| O0110 | h | Peó | 0.15 | 16.75 | 2.51 |
| P0322 | m3 | Grava de pedrera de 18-25 mm. (material; 23/07/1998) | 1 | 18.02 | 18.02 |
| M0207 | h | Retroexcavadora | 0.025 | 59.41 | 1.49 |
| %1613 | % | Despeses indirectes | 6 % | 24.48 | 1.47 |
|  |  | Total |  |  | 25.95 |

| Amidament | Llarg | Ample | Alt | Parcial |
|---|---|---|---|---|
| Tram 1 | 2 | 0.4 | 0.4 | 0.32 |
| Tram 2 | 8 | 0.4 | 0.4 | 1.28 |
| Tram 3 | 4 | 0.4 | 0.4 | 0.64 |
| Tram 4 | 4 | 0.4 | 0.4 | 0.64 |
| Tram 5 | 3.85 | 0.4 | 0.4 | 0.62 |
| Subtotal |  |  |  | 3.50 |
| Total |  |  |  | 3.5 |

### 04.02 ESTRUCTURA 4+600
Import: 15396.84

**E020DP** m2 Repicat puntual d'element estructural de formigó armat i sanejat de les armadures fins descobrir-les
7.38 m2 × 47.58 = 351.14
Repicat puntual d'element estructural de formigó armat i sanejat de les armadures fins descobrir-les, amb mitjans manuals, càrrega manual de runa sobre contenidor, inclòs transport a l'abocador, cànon i condicionament del mateix.

| Codi | Ut | Descripció | Rendiment | Preu | Import |
|---|---|---|---|---|---|
| M0201 | h | Compressor amb dos martells | 0.5 | 21.09 | 10.55 |
| M0207B | h | Retroexcavadora amb martell trencador | 0.15 | 68.89 | 10.33 |
| M0212B | h | Camió de trabuc de 20 t | 0.15 | 37.33 | 5.60 |
| M0334 | h | Serra de disc | 0.5 | 12 | 6.00 |
| O0110 | h | Peó | 0.5 | 16.75 | 8.38 |
| O0102 | h | Oficial 1ª | 0.15 | 20.46 | 3.07 |
| P1613 | u | Cànon d'abocador | 1.2 | 0.8 | 0.96 |
| %1613 | % | Despeses indirectes | 6 % | 44.89 | 2.69 |
|  |  | Total |  |  | 47.58 |

| Amidament | Uts. | Llarg | Parcial |
|---|---|---|---|
| Frontal ODT | 3.2 | 0.7 | 2.24 |
| Aleta 01 | 5.63 | 0.35 | 1.97 |
| Aleta 02 | 3.56 | 0.35 | 1.25 |
| Sabata 1 | 1.6 | 0.6 | 0.96 |
| Sabata 2 | 1.6 | 0.6 | 0.96 |
| Subtotal |  |  | 7.38 |
| Total |  |  | 7.38 |

**E0206** m3 Enderroc estructures de pedra, inclòs transport a abocador
8.75 m3 × 28.76 = 251.65
Enderroc d'estructures de pedra, inclòs transport a l'abocador, cànon i condicionament del mateix.

| Codi | Ut | Descripció | Rendiment | Preu | Import |
|---|---|---|---|---|---|
| O0102 | h | Oficial 1ª | 0.05 | 20.46 | 1.02 |
| O0110 | h | Peó | 0.4 | 16.75 | 6.70 |
| M0207B | h | Retroexcavadora amb martell trencador | 0.2 | 68.89 | 13.78 |
| M0212B | h | Camió de trabuc de 20 t | 0.125 | 37.33 | 4.67 |
| P1613 | u | Cànon d'abocador | 1.2 | 0.8 | 0.96 |
| %1613 | % | Despeses indirectes | 6 % | 27.13 | 1.63 |
|  |  | Total |  |  | 28.76 |

| Amidament | Uts. | Llarg | Ample | Parcial |
|---|---|---|---|---|
| Mur adjacent estrep 2 | 5 | 0.5 | 3.5 | 8.75 |
| Total |  |  |  | 8.75 |

**E03DP1** m2 Apuntalament i estrebada de rases i pous, de més de 3 i fins a 4 m d'amplària (23/07/1998)
75.73 m2 × 23.52 = 1781.17
Apuntalament i estrebada de rases i pous, de més de 3 i fins a 4 m d'amplària, amb puntals metàl·lics i fusta, per a una protecció del 40%

| Codi | Ut | Descripció | Rendiment | Preu | Import |
|---|---|---|---|---|---|
| O0110 | h | Peó | 0.4 | 16.75 | 6.70 |
| O0102 | h | Oficial 1ª | 0.4 | 20.46 | 8.18 |
| P0706 | u | Puntal telescòpic. | 0.5 | 11.29 | 5.65 |
| P0701 | m | Tauló de fusta de pi | 3.6 | 0.42 | 1.51 |
| P0604 | kg | Claus d'acer | 0.09 | 1.71 | 0.15 |
| %16130600 | % | Despeses indirectes | 6 % | 22.19 | 1.33 |
|  |  | Total |  |  | 23.52 |

| Amidament | Uts. | Llarg | Parcial |
|---|---|---|---|
| Estrep 1 | 5.65 | 4.6 | 25.99 |
| Estrep 2 | 10.15 | 4.9 | 49.74 |
| Subtotal |  |  | 75.73 |
| Total |  |  | 75.73 |

**E0305** m3 Excavació rases i pous, mitjans mecànics, cànon abocador
113.43 m3 × 11.12 = 1261.34

| Amidament | Uts. | Llarg | Alt | Parcial |
|---|---|---|---|---|
| Estrep 1 | 8.9 | 4.6 | 0.9 | 36.85 |
|  | 5.2 | 2.2 | 0.9 | 10.30 |
| Estrep 2 | 13.1 | 4.9 | 0.9 | 57.77 |
|  | 4.3 | 2.2 | 0.9 | 8.51 |
| Subtotal |  |  |  | 113.43 |
| Total |  |  |  | 113.43 |

**E0342** m3 Excavació manual en rases, pous o fonaments, inclòs tranport
12.6 m3 × 41.95 = 528.57
Excavació manual en rases, pous o fonaments, inclòs càrrega i transport.

| Codi | Ut | Descripció | Rendiment | Preu | Import |
|---|---|---|---|---|---|
| O0101 | h | Cap de colla | 0.05 | 20.6 | 1.03 |
| O0102 | h | Oficial 1ª | 0.2 | 20.46 | 4.09 |
| O0110 | h | Peó | 2 | 16.75 | 33.50 |
| P1613 | u | Cànon d'abocador | 1.2 | 0.8 | 0.96 |
| %1613 | % | Despeses indirectes | 6 % | 39.58 | 2.37 |
|  |  | Total |  |  | 41.95 |

| Amidament | Uts. | Llarg | Alt | Parcial |
|---|---|---|---|---|
| Estrep 1 | 8.9 | 4.6 | 0.1 | 4.09 |
|  | 5.2 | 2.2 | 0.1 | 1.14 |
| Estrep 2 | 13.1 | 4.9 | 0.1 | 6.42 |
|  | 4.3 | 2.2 | 0.1 | 0.95 |
| Subtotal |  |  |  | 12.60 |
| Total |  |  |  | 12.6 |

**E0320** m3 Rebliment i piconatge de material granular en extradós
30.96 m3 × 22.54 = 697.84

| Amidament | Uts. | Llarg | Ample | Parcial |
|---|---|---|---|---|
| Estrep 1 | 1.5 | 4.15 | 2.4 | 14.94 |
| Estrep 2 | 1.5 | 4.45 | 2.4 | 16.02 |
| Subtotal |  |  |  | 30.96 |
| Total |  |  |  | 30.96 |

**E0317B** m3 Rebliment i piconatge rasa 95% PM, material pròpia obra, inclòs càrrega i transport
85.18 m3 × 4.2 = 357.76

| Amidament | Uts. | Llarg | Parcial |
|---|---|---|---|
| Estrep 1 | 8.9 | 4.15 | 36.94 |
|  | 5.2 | 2.2 | 11.44 |
| Estrep 2 | 13.1 | 4.45 | 58.30 |
|  | 4.3 | 2.2 | 9.46 |
| Rebliment extradós | -30.96 |  | -30.96 |
| Subtotal |  |  | 85.18 |
| Total |  |  | 85.18 |

**E0413** m2 Escullera concertada pedra calcària 400-800 kg., rejuntat amb formigó
13.75 m2 × 42.33 = 582.04
Escullera concertada de amb blocs de pedra calcària de 400 a 800 kg., inclòs rejuntat de formigó tipus HM-20, totalment col.locada.

| Codi | Ut | Descripció | Rendiment | Preu | Import |
|---|---|---|---|---|---|
| O0101 | h | Cap de colla | 0.025 | 20.6 | 0.52 |
| O0102 | h | Oficial 1ª | 0.05 | 20.46 | 1.02 |
| O0110 | h | Peó | 0.162 | 16.75 | 2.71 |
| P0325B | t | Bloc pedra calcària.esc.400-800 kg (material; 13/12/2011) | 1.43 | 17.75 | 25.38 |
| P0504 | m3 | Formigó HM-20 posat a l'obra | 0.06 | 52 | 3.12 |
| M0204 | h | Pala carregadora neumàtics | 0.054 | 58.27 | 3.15 |
| M0212B | h | Camió de trabuc de 20 t | 0.108 | 37.33 | 4.03 |
| %1613 | % | Despeses indirectes | 6 % | 39.93 | 2.40 |
|  |  | Total |  |  | 42.33 |

| Amidament | Uts. | Llarg | Ample | Parcial |
|---|---|---|---|---|
| Reposició mur estrep 2 | 5 | 0.5 | 4.5 | 11.25 |
| Recrescut mur existent | 5 | 0.5 | 1 | 2.50 |
| Subtotal |  |  |  | 13.75 |
| Total |  |  |  | 13.75 |

**E0501** m3 Formigó HL-150 solera neteja
1.49 m3 × 59.61 = 88.82

| Amidament | Uts. | Llarg | Ample | Alt | Parcial |
|---|---|---|---|---|---|
|  | 3.1 | 2.4 | 0.1 | 2 | 1.49 |
| Total |  |  |  |  | 1.49 |

**E0505** m3 Formigó HA-25 fonaments i soleres
6.7 m3 × 65.96 = 441.93

| Amidament | Uts. | Llarg | Ample | Alt | Parcial |
|---|---|---|---|---|---|
|  | 3.1 | 2.4 | 0.45 | 2 | 6.70 |
| Total |  |  |  |  | 6.7 |

**E0508** m3 Formigó HA-25 alçats
10.24 m3 × 71.75 = 734.72

| Amidament | Uts. | Llarg | Ample | Parcial |
|---|---|---|---|---|
| Estrep 1 | 1.63 | 2.4 |  | 3.91 |
| Estrep 2 | 1.75 | 2.4 |  | 4.20 |
| Capa compressió | 11.1 | 2.4 | 0.08 | 2.13 |
| Subtotal |  |  |  | 10.24 |
| Total |  |  |  | 10.24 |

**E0517** kg Acer especial B-500S de límit elàstic 500 N/mm2 en barres corrugades
1314.5 kg × 0.98 = 1288.21

| Amidament | Uts. | Llarg | Parcial |
|---|---|---|---|
| Fonamentació | 75 | 6.7 | 502.50 |
| Alçat | 100 | 8.12 | 812.00 |
| Subtotal |  |  | 1314.50 |
| Total |  |  | 1314.5 |

**E0517A** m2 Malla electrosoldada en acer corrugat B 500 T, de 20x20 cm i 8 mm
26.64 m2 × 3.68 = 98.04
Malla electrosoldada en acer corrugat B 500 T, de 20x20 cm i 8 mm de diàmetre, col·locada.

| Codi | Ut | Descripció | Rendiment | Preu | Import |
|---|---|---|---|---|---|
| O0101 | h | Cap de colla | 0.001 | 20.6 | 0.02 |
| O0102 | h | Oficial 1ª | 0.003 | 20.46 | 0.06 |
| O0110 | h | Peó | 0.003 | 16.75 | 0.05 |
| P0602 | kg | Filferro recuit | 0.008 | 1.57 | 0.01 |
| P0610A | m2 | Malla electrosoldada en acer corrugat B 500 T, de 20x20 cm i 8 mm de diàmetre (material; 23/07/1998) | 1 | 3.31 | 3.31 |
| M0245 | h | Cisalla elèctrica | 0.002 | 3.73 | 0.01 |
| M0246 | h | Màquina de doblegar rodó d'acer | 0.002 | 3 | 0.01 |
| %1613 | % | Despeses indirectes | 6 % | 3.47 | 0.21 |
|  |  | Total |  |  | 3.68 |

| Amidament | Uts. | Llarg | Alt | Parcial |
|---|---|---|---|---|
| Capa de compressió llosa alveolar | 11.1 | 1.2 | 2 | 26.64 |
| Total |  |  |  | 26.64 |

**E0515** m2 Encofrat de fusta per a fonaments i/o formigó ocult
54.62 m2 × 24.49 = 1337.64

| Amidament | Uts. | Llarg | Ample | Alt | Parcial |
|---|---|---|---|---|---|
| Sabates | 3.1 | 0.45 | 2 | 2 | 5.58 |
|  | 2.4 | 0.45 | 2 | 2 | 4.32 |
| Estrep 1 | 4.15 | 0.4 | 1 |  | 1.66 |
|  | 4.15 | 2.4 | 2 |  | 19.92 |
| Estrep 2 | 4.45 | 0.4 | 1 |  | 1.78 |
|  | 4.45 | 2.4 | 2 |  | 21.36 |
| Subtotal |  |  |  |  | 54.62 |
| Total |  |  |  |  | 54.62 |

**E0516** m2 Encofrat de fusta per a formigó vist
3.44 m2 × 30.52 = 104.99

| Amidament | Uts. | Llarg | Ample | Parcial |
|---|---|---|---|---|
| Estrep 1 | 4.15 | 0.4 | 1 | 1.66 |
| Estrep 2 | 4.45 | 0.4 | 1 | 1.78 |
| Subtotal |  |  |  | 3.44 |
| Total |  |  |  | 3.44 |

**E0525** m Junt de poliuretà expandit de 20 mm. de gruix
4.8 m × 8.12 = 38.98

| Amidament | Uts. | Llarg | Parcial |
|---|---|---|---|
| Junt | 2 | 2.4 | 4.80 |
| Total |  |  | 4.8 |

**E0533** m2 Pintura bituminosa en extradós de murs (tres capes)
20.64 m2 × 2.06 = 42.52

| Amidament | Uts. | Llarg | Parcial |
|---|---|---|---|
| Estrep 1 | 4.15 | 2.4 | 9.96 |
| Estrep 2 | 4.45 | 2.4 | 10.68 |
| Subtotal |  |  | 20.64 |
| Total |  |  | 20.64 |

**E0867** m Tub porós PVC Ø200 per trasdós mur drenatge
4.8 m × 11.59 = 55.63

| Amidament | Llarg | Parcial |
|---|---|---|
| Estrep 1 | 2.4 | 2.40 |
| Estrep 2 | 2.4 | 2.40 |
| Subtotal |  | 4.80 |
| Total |  | 4.8 |

**E0666B** m2 Feltre geotextil de polipropilè 150 g/m2
7.68 m2 × 2.43 = 18.66

| Amidament | Uts. | Llarg | Parcial |
|---|---|---|---|
| Estrep 1 | 2.4 | 1.6 | 3.84 |
| Estrep 2 | 2.4 | 1.6 | 3.84 |
| Subtotal |  |  | 7.68 |
| Total |  |  | 7.68 |

**E0337** m3 Graveta 18-25mm, amidat sobre perfil
0.76 m3 × 25.95 = 19.72

| Amidament | Uts. | Llarg | Ample | Parcial |
|---|---|---|---|---|
| Estrep 1 | 2.4 | 0.4 | 0.4 | 0.38 |
| Estrep 2 | 2.4 | 0.4 | 0.4 | 0.38 |
| Subtotal |  |  |  | 0.76 |
| Total |  |  |  | 0.76 |

**E0529M** m2 Lloses alveolars de formigó pretesat de 40 cm d'alçària i 100 a 120 cm d'amplària, 320 a 365 kNm (23/07/1998)
26.64 m2 × 106.1 = 2826.50
Lloses alveolars de formigó pretesat de 40 cm d'alçària i 100 a 120 cm d'amplària, amb junt lateral obert superiorment, de 320 a 365 kNm per m d'amplària de moment flector últim, per a sostre de 40+ 10 cm, col·locades sobre estructura

| Codi | Ut | Descripció | Rendiment | Preu | Import |
|---|---|---|---|---|---|
| M0216 | h | Grua autopropulsada de 40 t (maquinària; 12/01/2009) | 0.115 | 77.43 | 8.90 |
| O0110 | h | Peó | 0.46 | 16.75 | 7.71 |
| O0101 | h | Cap de colla | 0.115 | 20.6 | 2.37 |
| O0102 | h | Oficial 1ª | 0.46 | 20.46 | 9.41 |
| P098MOD | m2 | Llosa alveolar de formigó pretesat de 40 cm d'alçària i 100 a 120 cm d'amplària, amb junt lateral obert superiorment, de 320 a 365 kNm per m d'amplària de moment flector últim (material; 29/04/2021) | 1 | 71.7 | 71.70 |
| %16130600 | % | Despeses indirectes | 6 % | 100.09 | 6.01 |
|  |  | Total |  |  | 106.1 |

| Amidament | Uts. | Llarg | Alt | Parcial |
|---|---|---|---|---|
|  | 11.1 | 1.2 | 2 | 26.64 |
| Total |  |  |  | 26.64 |

**E0523N** dm3 Suport de neoprè cercolat, col·locat. (23/07/1998)
4 dm3 × 36.21 = 144.84

| Codi | Ut | Descripció | Rendiment | Preu | Import |
|---|---|---|---|---|---|
| O0102 | h | Oficial 1ª | 0.16 | 20.46 | 3.27 |
| O0110 | h | Peó | 0.16 | 16.75 | 2.68 |
| P09121DP | dm3 | Suport de neoprè cercolat (material; 29/04/2021) | 1 | 27.96 | 27.96 |
| E0108 | m3 | Morter de ciment elaborat a l'obra | 0.005 | 50.96 | 0.25 |
| %16130600 | % | Despeses indirectes | 6 % | 34.16 | 2.05 |
|  |  | Total |  |  | 36.21 |

| Amidament | Uts. | Llarg | Ample | Alt | Parcial |
|---|---|---|---|---|---|
|  | 10 | 1 | 0.1 | 4 | 4.00 |
| Total |  |  |  |  | 4 |

**E0517D** m2 Xapa acer corten 10 mm gruix
6.66 m2 × 333.25 = 2219.45
Xapa d'acer tipus corten de 10 mm de gruix i amb un pes resultant de 78,50 kg/m2, tallada, inclòs soldadures, ancoratges, col·locat, segons plànols.

| Codi | Ut | Descripció | Rendiment | Preu | Import |
|---|---|---|---|---|---|
| O0101 | h | Cap de colla | 0.5 | 20.6 | 10.30 |
| O0102 | h | Oficial 1ª | 2 | 20.46 | 40.92 |
| O0110 | h | Peó | 2 | 16.75 | 33.50 |
| P0602 | kg | Filferro recuit | 2 | 1.57 | 3.14 |
| P0611 | kg | Acer corten en xapa (material; 23/07/1998) | 78.5 | 2.8 | 219.80 |
| M0245 | h | Cisalla elèctrica | 1 | 3.73 | 3.73 |
| M0246 | h | Màquina de doblegar rodó d'acer | 1 | 3 | 3.00 |
| %1613 | % | Despeses indirectes | 6 % | 314.39 | 18.86 |
|  |  | Total |  |  | 333.25 |

| Amidament | Uts. | Llarg | Alt | Parcial |
|---|---|---|---|---|
|  | 11.1 | 0.3 | 2 | 6.66 |
| Total |  |  |  | 6.66 |

**E0532** m2 Impermeabilització tauler pont (23/07/1998)
26.64 m2 × 4.68 = 124.68

| Codi | Ut | Descripció | Rendiment | Preu | Import |
|---|---|---|---|---|---|
| O0102 | h | Oficial 1ª | 0.05 | 20.46 | 1.02 |
| O0110 | h | Peó | 0.2 | 16.75 | 3.35 |
| P0412 | kg | Emulsió catiònica tipus ECI | 1.8 | 0.17 | 0.31 |
|  |  | Total |  |  | 4.68 |

| Amidament | Uts. | Llarg | Alt | Parcial |
|---|---|---|---|---|
|  | 11.1 | 1.2 | 2 | 26.64 |
| Total |  |  |  | 26.64 |

### 04.03 PONT ELS REGUERS DETALLAT
Import: 232550.98

#### 04.03.01 MOVIMENT DE TERRES I ENDERROCS
Import: 31719.06

**E0209** m3 Enderroc estructures formigó armat, inclòs transport a abocador
87.5 m3 × 43.66 = 3820.25
Enderroc d'estructures de formigó armat, inclòs transport a l'abocador, cànon i condicionament del mateix.

| Codi | Ut | Descripció | Rendiment | Preu | Import |
|---|---|---|---|---|---|
| O0102 | h | Oficial 1ª | 0.14 | 20.46 | 2.86 |
| O0110 | h | Peó | 0.7 | 16.75 | 11.73 |
| M0207B | h | Retroexcavadora amb martell trencador | 0.25 | 68.89 | 17.22 |
| M0229 | h | Electrobomba sumergible 20 kW | 0.4 | 7.06 | 2.82 |
| M0212B | h | Camió de trabuc de 20 t | 0.15 | 37.33 | 5.60 |
| P1613 | u | Cànon d'abocador | 1.2 | 0.8 | 0.96 |
| %1613 | % | Despeses indirectes | 6 % | 41.19 | 2.47 |
|  |  | Total |  |  | 43.66 |

| Amidament | Uts. | Llarg | Ample | Parcial |
|---|---|---|---|---|
| Blocs formigó | 70 | 0.5 | 1 | 35.00 |
| Fonament Mur + Estrep 5+355. Enderroc | 15 | 0.5 | 3 | 22.50 |
| Fonament Mur + Estrep 5+397. Enderroc | 20 | 0.5 | 3 | 30.00 |
| Subtotal |  |  |  | 87.50 |
| Total |  |  |  | 87.5 |

**E0203** m3 Enderroc murs de contenció de pedra, inclòs transport a abocador
70.48 m3 × 32.36 = 2280.73

| Amidament | Uts. | Llarg | Ample | Parcial |
|---|---|---|---|---|
| Mur+Estrep 5+355. Rebaix | 37 | 0.4 | 1.3 | 19.24 |
| Mur + Estrep 5+355. Enderroc | 15 | 0.4 | 2 | 12.00 |
| Mur + Estrep 5+397. Rebaix | 37 | 0.4 | 1.3 | 19.24 |
| Mur + Estrep 5+397. Enderroc | 20 | 0.4 | 2.5 | 20.00 |
| Subtotal |  |  |  | 70.48 |
| Total |  |  |  | 70.48 |

**E020DP** m2 Repicat puntual d'element estructural de formigó armat i sanejat de les armadures fins descobrir-les
40.71 m2 × 47.58 = 1936.98

| Amidament | Uts. | Llarg | Alt | Parcial |
|---|---|---|---|---|
| Biga existent | 17.7 | 1.15 | 2 | 40.71 |
| Total |  |  |  | 40.71 |

**E0334** m Tall serra disc paviment mescles bituminoses, formigó o panot, fins 25 cm
116 m × 1.75 = 203.00

| Amidament | Uts. | Llarg | Parcial |
|---|---|---|---|
| Actuació pont | 58 | 2 | 116.00 |
| Total |  |  | 116 |

**E0213** m2 Demolició paviment de mescla bituminosa, mitjans mecànics, fondària 25 cm
208.8 m2 × 6.44 = 1344.67

| Amidament | Uts. | Llarg | Alt | Parcial |
|---|---|---|---|---|
| Actuació pont | 58 | 1.8 | 2 | 208.80 |
| Total |  |  |  | 208.8 |

**E0305** m3 Excavació rases i pous, mitjans mecànics, cànon abocador
605.39 m3 × 11.12 = 6731.94

| Amidament | Uts. | Llarg | Alt | Parcial |
|---|---|---|---|---|
| Mur L i carregadors centrals | 12.8 | 2.35 | 4 | 120.32 |
| Esrep 01 i Aleta 01a | 15.87 | 6.2 |  | 98.39 |
| Aleta 01b | 11.41 | 4.93 |  | 56.25 |
| Estrep 02 i Aleta 02a | 23.97 | 5.7 |  | 136.63 |
| Aleta 02b | 12 | 5.1 |  | 61.20 |
| Estrep 03 i Aleta 03a | 6.59 | 4.2 |  | 27.68 |
| Aleta 03b | 6.11 | 3.4 |  | 20.77 |
| Estrep 04 i Aleta 04a | 7.57 | 4.2 |  | 31.79 |
| Aleta 04b | 7.57 | 2.64 |  | 19.98 |
| Aleta 04c | 7.71 | 4.2 |  | 32.38 |
| Subtotal: Subtotal |  |  |  | 605.39 |
| Total |  |  |  | 605.39 |

**E0320** m3 Rebliment i piconatge de material granular en extradós
586.55 m3 × 22.54 = 13220.84

| Amidament | Uts. | Llarg | Alt | Parcial |
|---|---|---|---|---|
| Mur L i carregadors centrals | 12.8 | 0.85 | 4 | 43.52 |
| Esrep 01 i Aleta 01a | 22.72 | 6.2 |  | 140.86 |
| Aleta 01b | 11.1 | 4.93 |  | 54.72 |
| Estrep 02 i Aleta 02a | 25.52 | 5.7 |  | 145.46 |
| Aleta 02b | 11.1 | 5.1 |  | 56.61 |
| Estrep 03 i Aleta 03a | 8.09 | 4.2 |  | 33.98 |
| Aleta 03b | 5.39 | 3.4 |  | 18.33 |
| Estrep 04 i Aleta 04a | 10.18 | 4.2 |  | 42.76 |
| Aleta 04b | 7.84 | 2.64 |  | 20.70 |
| Aleta 04c | 7.05 | 4.2 |  | 29.61 |
| Subtotal: Subtotal |  |  |  | 586.55 |
| Total |  |  |  | 586.55 |

**E0602** m3 Base granular de tot-u artificial, amb motoanivelladora
56 m3 × 19.48 = 1090.88

| Amidament | Uts. | Llarg | Ample | Alt | Parcial |
|---|---|---|---|---|---|
| Actuació pont | 58 | 1.75 | 0.4 | 2 | 81.20 |
| Vànol central | -18 | 1.75 | 0.4 | 2 | -25.20 |
| Subtotal |  |  |  |  | 56.00 |
| Total |  |  |  |  | 56 |

**E0606A1** t Paviment de MBC. tipus AC22 base G (G-20) amb 10% material reciclat
22.54 t × 46.05 = 1037.97

| Amidament | Uts. | Llarg | Ample | Alt | Parcial |
|---|---|---|---|---|---|
| Actuació pont dret | 58 | 1.75 | 0.07 | 2.3 | 16.34 |
| esq | 58 | 1.75 | 0.07 | 2.3 | 16.34 |
| Vànol central dret | -18 | 1.75 | 0.07 | 2.3 | -5.07 |
| esq | -18 | 1.75 | 0.07 | 2.3 | -5.07 |
| Subtotal |  |  |  |  | 22.54 |
| Total |  |  |  |  | 22.54 |

**E0611D1** m2 Reg emprimació tipus C50BF4 IMP (dotació 1,5 kg/m2)
140 m2 × 0.37 = 51.80

| Amidament | Uts. | Llarg | Alt | Parcial |
|---|---|---|---|---|
| Actuació pont | 58 | 1.75 | 2 | 203.00 |
| Vànol central | -18 | 1.75 | 2 | -63.00 |
| Subtotal |  |  |  | 140.00 |
| Total |  |  |  | 140 |

#### 04.03.02 ESTREPS I ALETES
Import: 29904.29

**E0501** m3 Formigó HL-150 solera neteja
10.1 m3 × 59.61 = 602.06

| Amidament | Uts. | Llarg | Ample | Parcial |
|---|---|---|---|---|
| Estrep 3 | 2.17 | 3.2 | 0.1 | 0.69 |
| Llosa de transició | 1.8 | 3 | 0.1 | 0.54 |
| Estrep 4 | 2.31 | 3.2 | 0.1 | 0.74 |
| Llosa de transició | 1.8 | 3 | 0.1 | 0.54 |
| Estrep 1 | 2.84 | 4.7 | 0.1 | 1.33 |
| Llosa de transició | 1.8 | 3 | 0.1 | 0.54 |
| Estrep 2 | 2.84 | 4.2 | 0.1 | 1.19 |
| Llosa de transició | 1.8 | 3 | 0.1 | 0.54 |
| Aleta 3a |  |  |  |  |
| Aleta 3b | 1.9 | 2.35 | 0.1 | 0.45 |
| Aleta 4a |  |  |  |  |
| Aleta 4b | 2.65 | 2.5 | 0.1 | 0.66 |
| Aleta 4c | 3.15 | 2.35 | 0.1 | 0.74 |
| Aleta 1a |  |  |  |  |
| Aleta 1b | 3.94 | 2.7 | 0.1 | 1.06 |
| Aleta 2a |  |  |  |  |
| Aleta 2b | 4 | 2.7 | 0.1 | 1.08 |
| Subtotal: Subtotal |  |  |  | 10.10 |
| Total |  |  |  | 10.1 |

**E0505** m3 Formigó HA-25 fonaments i soleres
45.16 m3 × 65.96 = 2978.75

| Amidament | Uts. | Llarg | Ample | Parcial |
|---|---|---|---|---|
| Estrep 3 | 2.17 | 3.2 | 0.5 | 3.47 |
| Llosa de transició | 1.8 | 3 | 0.2 | 1.08 |
| Estrep 4 | 2.31 | 3.2 | 0.5 | 3.70 |
| Llosa de transició | 1.8 | 3 | 0.2 | 1.08 |
| Estrep 1 | 2.84 | 4.7 | 0.7 | 9.34 |
| Llosa de transició | 1.8 | 3 | 0.2 | 1.08 |
| Estrep 2 | 2.84 | 4.2 | 0.7 | 8.35 |
| Llosa de transició | 1.8 | 3 | 0.2 | 1.08 |
| Aleta 3a |  |  |  |  |
| Aleta 3b | 1.9 | 2.35 | 0.4 | 1.79 |
| Aleta 4a |  |  |  |  |
| Aleta 4b | 2.65 | 2.5 | 0.4 | 2.65 |
| Aleta 4c | 3.15 | 2.35 | 0.4 | 2.96 |
| Aleta 1b | 3.94 | 2.7 | 0.4 | 4.26 |
| Aleta 2b | 4 | 2.7 | 0.4 | 4.32 |
| Subtotal: Subtotal |  |  |  | 45.16 |
| Total |  |  |  | 45.16 |

**E0508** m3 Formigó HA-25 alçats
77.74 m3 × 71.75 = 5577.85

| Amidament | Uts. | Llarg | Ample | Parcial |
|---|---|---|---|---|
| Estrep 3 | 2.17 | 1.76 |  | 3.82 |
| Estrep 4 | 2.31 | 2.25 |  | 5.20 |
| Estrep 1 | 2.84 | 4.12 |  | 11.70 |
| Estrep 2 | 2.84 | 4.12 |  | 11.70 |
| Aleta 3a | 3.08 | 2 | 0.5 | 3.08 |
| Aleta 3b | 1.76 | 1.9 | 0.4 | 1.34 |
| Aleta 4a | 3.78 | 2 | 0.5 | 3.78 |
| Aleta 4b | 2.52 | 2.65 | 0.4 | 2.67 |
| Aleta 4c | 2.27 | 3.15 | 0.4 | 2.86 |
| Aleta 1a | 6.62 | 3.5 | 0.5 | 11.59 |
| Aleta 1b | 3.18 | 3.94 | 0.4 | 5.01 |
| Aleta 2a | 6.58 | 3 | 0.5 | 9.87 |
| Aleta 2b | 3.2 | 4 | 0.4 | 5.12 |
| Subtotal: Subtotal |  |  |  | 77.74 |
| Total |  |  |  | 77.74 |

**E0517** kg Acer especial B-500S de límit elàstic 500 N/mm2 en barres corrugades
9218.3 kg × 0.98 = 9033.93

| Amidament | Uts. | Llarg | Parcial |
|---|---|---|---|
| Estreps Fonamentació | 29.18 | 80 | 2334.40 |
| Estreps Alçat | 32.42 | 80 | 2593.60 |
| Aletes Fonamentació | 15.97 | 70 | 1117.90 |
| Aletes Alçat | 45.32 | 70 | 3172.40 |
| Subtotal |  |  | 9218.30 |
| Total |  |  | 9218.3 |

**E0515** m2 Encofrat de fusta per a fonaments i/o formigó ocult
292.95 m2 × 24.49 = 7174.35

| Amidament | Uts. | Llarg | Ample | Parcial |
|---|---|---|---|---|
| Estrep 3 Alçat | 1.76 |  | 1 | 1.76 |
|  | 3.04 | 2.17 | 2 | 13.19 |
|  | 0.25 | 0.7 | 2 | 0.35 |
|  | 0.25 | 0.15 | 1 | 0.04 |
| Estrep 3 Fonamentació | 2.17 | 0.5 | 2 | 2.17 |
|  | 3.2 | 0.5 | 2 | 3.20 |
| Llosa de transició | 1.8 | 0.2 | 2 | 0.72 |
|  | 3 | 0.2 | 2 | 1.20 |
| Estrep 4 Alçat | 2.25 |  | 1 | 2.25 |
|  | 3.73 | 2.31 | 2 | 17.23 |
|  | 0.25 | 0.7 | 2 | 0.35 |
|  | 0.25 | 0.15 | 1 | 0.04 |
| Estrep 4 Fonamentació | 2.31 | 0.5 | 2 | 2.31 |
|  | 3.2 | 0.5 | 2 | 3.20 |
| Llosa de transició | 1.8 | 0.2 | 2 | 0.72 |
|  | 3 | 0.2 | 2 | 1.20 |
| Estrep 1 Alçat | 4.12 |  | 1 | 4.12 |
|  | 6.41 | 2.84 | 2 | 36.41 |
|  | 0.25 | 0.7 | 2 | 0.35 |
|  | 0.25 | 0.15 | 1 | 0.04 |
| Estrep 1 Fonamentació | 2.84 | 0.7 | 2 | 3.98 |
|  | 4.7 | 0.7 | 2 | 6.58 |
| Llosa de transició | 1.8 | 0.2 | 2 | 0.72 |
|  | 3 | 0.2 | 2 | 1.20 |
| Estrep 2 Alçat | 4.12 |  | 1 | 4.12 |
|  | 6.41 | 2.84 | 2 | 36.41 |
|  | 0.25 | 0.7 | 2 | 0.35 |
|  | 0.25 | 0.15 | 1 | 0.04 |
| Estrep 2 Fonamentació | 2.84 | 0.7 | 2 | 3.98 |
|  | 4.2 | 0.7 | 2 | 5.88 |
| Llosa de transició | 1.8 | 0.2 | 2 | 0.72 |
|  | 3 | 0.2 | 2 | 1.20 |
| Aleta 3a Alçat | 3.08 | 2 | 1 | 6.16 |
|  | 3.08 | 0.5 | 1 | 1.54 |
| Aleta 3b Alçat | 1.76 | 1.9 | 1 | 3.34 |
|  | 1.76 | 0.4 | 1 | 0.70 |
| Aleta 3b Fonamentació | 1.9 | 0.4 | 2 | 1.52 |
|  | 0.4 | 2.35 | 2 | 1.88 |
| Aleta 4a Alçat | 3.78 | 2 | 1 | 7.56 |
|  | 3.78 | 0.5 | 1 | 1.89 |
| Aleta 4b Alçat | 2.52 | 2.65 | 1 | 6.68 |
|  | 2.52 | 0.4 | 1 | 1.01 |
| Aleta 4b Fonamentació | 2.65 | 0.4 | 2 | 2.12 |
|  | 2.5 | 0.4 | 2 | 2.00 |
| Aleta 4c Alçat | 2.27 | 3.15 | 1 | 7.15 |
|  | 2.27 | 0.4 | 1 | 0.91 |
| Alçat 4c Fonamentació | 3.15 | 0.4 | 2 | 2.52 |
|  | 2.35 | 0.4 | 2 | 1.88 |
| Aleta 1a Alçat | 6.62 | 3.5 | 1 | 23.17 |
|  | 6.62 | 0.5 | 1 | 3.31 |
| Aleta 1b Alçat | 3.18 | 3.94 | 1 | 12.53 |
|  | 3.18 | 0.4 | 1 | 1.27 |
| Alçat 1b Fonamentació | 3.94 | 0.4 | 2 | 3.15 |
|  | 2.7 | 0.4 | 2 | 2.16 |
| Aleta 2a Alçat | 6.58 | 3 | 1 | 19.74 |
|  | 6.58 | 0.5 | 1 | 3.29 |
| Aleta 2b Alçat | 3.2 | 4 | 1 | 12.80 |
|  | 3.2 | 0.4 | 1 | 1.28 |
| Aleta 2b Fonamentació | 4 | 0.4 | 2 | 3.20 |
|  | 2.7 | 0.4 | 2 | 2.16 |
| Subtotal: Subtotal |  |  |  | 292.95 |
| Total |  |  |  | 292.95 |

**E0516** m2 Encofrat de fusta per a formigó vist
111.38 m2 × 30.52 = 3399.32

| Amidament | Uts. | Llarg | Ample | Parcial |
|---|---|---|---|---|
| Estrep 3 Alçat | 1.76 |  | 1 | 1.76 |
| Estrep 4 Alçat | 2.25 |  | 1 | 2.25 |
| Estrep 1 Alçat | 4.12 |  | 1 | 4.12 |
| Estrep 2 Alçat | 4.12 |  | 1 | 4.12 |
| Aleta 3a Alçat | 3.08 | 2 | 1 | 6.16 |
| Aleta 3b Alçat | 1.76 | 1.9 | 1 | 3.34 |
| Aleta 4a Alçat | 3.78 | 2 | 1 | 7.56 |
| Aleta 4b Alçat | 2.52 | 2.65 | 1 | 6.68 |
| Aleta 4c Alçat | 2.27 | 3.15 | 1 | 7.15 |
| Aleta 1a Alçat | 6.62 | 3.5 | 1 | 23.17 |
| Aleta 1b Alçat | 3.18 | 3.94 | 1 | 12.53 |
| Aleta 2a Alçat | 6.58 | 3 | 1 | 19.74 |
| Aleta 2b Alçat | 3.2 | 4 | 1 | 12.80 |
| Subtotal: Subtotal |  |  |  | 111.38 |
| Total |  |  |  | 111.38 |

**E0533** m2 Pintura bituminosa en extradós de murs (tres capes)
206.77 m2 × 2.06 = 425.95

| Amidament | Uts. | Llarg | Parcial |
|---|---|---|---|
| Estrep 3. Fonamentació | 2.17 | 2 | 4.34 |
| Alçat | 2.17 | 3.04 | 6.60 |
| Estrep 4. Fonamentació | 2.31 | 2 | 4.62 |
| Alçat | 2.31 | 3.73 | 8.62 |
| Estrep 1. Fonamentació | 2.84 | 3.5 | 9.94 |
| Alçat | 2.84 | 6.41 | 18.20 |
| Estrep 2. Fonamentació | 2.84 | 3 | 8.52 |
| Alçat | 2.84 | 6.41 | 18.20 |
| Aleta 3a Alçat | 3.08 | 2 | 6.16 |
| Aleta 3b Alçat | 1.76 | 1.9 | 3.34 |
| Aleta 3b Fonamentació | 1.9 | 1.6 | 3.04 |
| Aleta 4a Alçat | 3.78 | 2 | 7.56 |
| Aleta 4b Alçat | 2.52 | 2.65 | 6.68 |
| Aleta 4b Fonamentació | 2.65 | 1.75 | 4.64 |
| Aleta 4c Alçat | 2.27 | 3.15 | 7.15 |
| Alçat 4c Fonamentació | 3.15 | 1.6 | 5.04 |
| Aleta 1a Alçat | 6.62 | 3.5 | 23.17 |
| Aleta 1b Alçat | 3.18 | 3.94 | 12.53 |
| Alçat 1b Fonamentació | 3.94 | 2 | 7.88 |
| Aleta 2a Alçat | 6.58 | 3 | 19.74 |
| Aleta 2b Alçat | 3.2 | 4 | 12.80 |
| Aleta 2b Fonamentació | 4 | 2 | 8.00 |
| Subtotal: Subtotal |  |  | 206.77 |
| Total |  |  | 206.77 |

**E0867** m Tub porós PVC Ø200 per trasdós mur drenatge
36.3 m × 11.59 = 420.72

| Amidament | Uts. | Parcial |
|---|---|---|
| Estrep 3. Fonamentació | 2.17 | 2.17 |
| Estrep 4. Fonamentació | 2.31 | 2.31 |
| Estrep 1. Fonamentació | 2.84 | 2.84 |
| Estrep 2. Fonamentació | 2.84 | 2.84 |
| Aleta 3a Alçat | 2 | 2.00 |
| Aleta 3b Alçat | 1.9 | 1.90 |
| Aleta 4a Alçat | 2 | 2.00 |
| Aleta 4b Alçat | 2.65 | 2.65 |
| Aleta 4c Alçat | 3.15 | 3.15 |
| Aleta 1a Alçat | 3.5 | 3.50 |
| Aleta 1b Alçat | 3.94 | 3.94 |
| Aleta 2a Alçat | 3 | 3.00 |
| Aleta 2b Alçat | 4 | 4.00 |
| Subtotal: Subtotal |  | 36.30 |
| Total |  | 36.3 |

**E0666B** m2 Feltre geotextil de polipropilè 150 g/m2
58.07 m2 × 2.43 = 141.11

| Amidament | Uts. | Llarg | Parcial |
|---|---|---|---|
| Estrep 3. Fonamentació | 2.17 | 1.6 | 3.47 |
| Estrep 4. Fonamentació | 2.31 | 1.6 | 3.70 |
| Estrep 1. Fonamentació | 2.84 | 1.6 | 4.54 |
| Estrep 2. Fonamentació | 2.84 | 1.6 | 4.54 |
| Aleta 3a Alçat | 2 | 1.6 | 3.20 |
| Aleta 3b Alçat | 1.9 | 1.6 | 3.04 |
| Aleta 4a Alçat | 2 | 1.6 | 3.20 |
| Aleta 4b Alçat | 2.65 | 1.6 | 4.24 |
| Aleta 4c Alçat | 3.15 | 1.6 | 5.04 |
| Aleta 1a Alçat | 3.5 | 1.6 | 5.60 |
| Aleta 1b Alçat | 3.94 | 1.6 | 6.30 |
| Aleta 2a Alçat | 3 | 1.6 | 4.80 |
| Aleta 2b Alçat | 4 | 1.6 | 6.40 |
| Subtotal: Subtotal |  |  | 58.07 |
| Total |  |  | 58.07 |

**E0337** m3 Graveta 18-25mm, amidat sobre perfil
5.79 m3 × 25.95 = 150.25

| Amidament | Uts. | Llarg | Ample | Parcial |
|---|---|---|---|---|
| Estrep 3. Fonamentació | 2.17 | 0.4 | 0.4 | 0.35 |
| Estrep 4. Fonamentació | 2.31 | 0.4 | 0.4 | 0.37 |
| Estrep 1. Fonamentació | 2.84 | 0.4 | 0.4 | 0.45 |
| Estrep 2. Fonamentació | 2.84 | 0.4 | 0.4 | 0.45 |
| Aleta 3a Alçat | 2 | 0.4 | 0.4 | 0.32 |
| Aleta 3b Alçat | 1.9 | 0.4 | 0.4 | 0.30 |
| Aleta 4a Alçat | 2 | 0.4 | 0.4 | 0.32 |
| Aleta 4b Alçat | 2.65 | 0.4 | 0.4 | 0.42 |
| Aleta 4c Alçat | 3.15 | 0.4 | 0.4 | 0.50 |
| Aleta 1a Alçat | 3.5 | 0.4 | 0.4 | 0.56 |
| Aleta 1b Alçat | 3.94 | 0.4 | 0.4 | 0.63 |
| Aleta 2a Alçat | 3 | 0.4 | 0.4 | 0.48 |
| Aleta 2b Alçat | 4 | 0.4 | 0.4 | 0.64 |
| Subtotal: Subtotal |  |  |  | 5.79 |
| Total |  |  |  | 5.79 |

#### 04.03.03 CARREGADORS
Import: 29928.39

| Codi | Ut | Descripció | Quantitat | Preu | Import |
|---|---|---|---|---|---|
| E0DPX1 | u | Desplaçament, muntatge i desmuntatge a obra d'equip d'execució de micropilons (29/04/2021) | 1 | 1792.73 | 1792.73 |

**E0DPX2** kg Arm.pilons AP500S barres corrug.,D<=16mm (23/07/1998)
832.32 kg × 1.12 = 932.20
Armadura per a pilons AP500 S en barres de diàmetre com a màxim 16 mm, d'acer en barres corrugades B500S de límit elàstic >= 500 N/mm2

| Codi | Ut | Descripció | Rendiment | Preu | Import |
|---|---|---|---|---|---|
| M0246 | h | Màquina de doblegar rodó d'acer | 0.006 | 3 | 0.02 |
| M0245 | h | Cisalla elèctrica | 0.006 | 3.73 | 0.02 |
| O0110 | h | Peó | 0.008 | 16.75 | 0.13 |
| O0102 | h | Oficial 1ª | 0.008 | 20.46 | 0.16 |
| P0602 | kg | Filferro recuit | 0.006 | 1.57 | 0.01 |
| P0607 | kg | Acer corrugat B-500s en barres | 1 | 0.72 | 0.72 |
| %16130600 | % | Despeses indirectes | 6 % | 1.06 | 0.06 |
|  |  | Total |  |  | 1.12 |

| Amidament | Uts. | Llarg | Ample | Alt | Parcial |
|---|---|---|---|---|---|
|  | 2 | 4 | 18 | 3.06 | 440.64 |
|  | 2 | 4 | 16 | 3.06 | 391.68 |
| Subtotal: Subtotal "A origen" |  |  |  |  | 832.32 |
| Total |  |  |  |  | 832.32 |

**E0DPX3** m Micropilons entubació recuperable,d=220mm,<25% f.armat/roca dura,perf.acer p/micropil.,560N/mm2,d=12 (23/07/1998)
272 m × 84.31 = 22932.32
Execució de micropilons amb entubació recuperable de 220 mm de diàmetre amb menys d'un 25% de perforació en formigó armat o roca dura, armat amb tub d'acer per a l'execució de micropilons, de 560 N/mm2 de límit elàstic, 127 mm de diàmetre i de 9 mm de gruix i injecció repetitiva amb beurada de ciment CEM I 52,5 R

| Codi | Ut | Descripció | Rendiment | Preu | Import |
|---|---|---|---|---|---|
| M0DPX3 | h | Equip per a injeccions profundes, amb bomba de pressió baixa i carro de perforació per a barrines fins a 200 mm de diàmetre (maquinària; 29/04/2021) | 0.325 | 86.03 | 27.96 |
| O0101 | h | Cap de colla | 0.325 | 20.6 | 6.70 |
| O0102 | h | Oficial 1ª | 0.4 | 20.46 | 8.18 |
| O0110 | h | Peó | 0.4 | 16.75 | 6.70 |
| P0401 | kg | Ciment pòrtland P-350 (material; 23/07/1998) | 100 | 0.07 | 7.00 |
| P0607 | kg | Acer corrugat B-500s en barres | 1 | 0.72 | 0.72 |
| P061DPX3 | m | Tub d'acer per a l'execució de micropilons, de 560 N/mm2 de límit elàstic, 127 mm de diàmetre 9mm (material; 29/04/2021) | 1.02 | 21.8 | 22.24 |
| P1601 | m3 | Aigua | 0.06 | 0.65 | 0.04 |
| %16130600 | % | Despeses indirectes | 6 % | 79.54 | 4.77 |
|  |  | Total |  |  | 84.31 |

| Amidament | Uts. | Llarg | Ample | Parcial |
|---|---|---|---|---|
|  | 2 | 4 | 18 | 144.00 |
|  | 2 | 4 | 16 | 128.00 |
| Subtotal |  |  |  | 272.00 |
| Total |  |  |  | 272 |

**E0501** m3 Formigó HL-150 solera neteja
2 m3 × 59.61 = 119.22

| Amidament | Uts. | Llarg | Ample | Alt | Parcial |
|---|---|---|---|---|---|
| Carregadors | 2.5 | 2 | 0.1 | 4 | 2.00 |
| Total |  |  |  |  | 2 |

**E0505** m3 Formigó HA-25 fonaments i soleres
19.6 m3 × 65.96 = 1292.82

| Amidament | Uts. | Llarg | Ample | Alt | Parcial |
|---|---|---|---|---|---|
| Carregadors | 2.5 | 2 | 0.85 | 4 | 17.00 |
| Muret carregadors | 2 | 0.25 | 1.3 | 4 | 2.60 |
| Subtotal |  |  |  |  | 19.60 |
| Total |  |  |  |  | 19.6 |

**E0517** kg Acer especial B-500S de límit elàstic 500 N/mm2 en barres corrugades
1568 kg × 0.98 = 1536.64

| Amidament | Uts. | Llarg | Parcial |
|---|---|---|---|
| Carregadors | 17 | 80 | 1360.00 |
| Muret carregadors | 2.6 | 80 | 208.00 |
| Subtotal |  |  | 1568.00 |
| Total |  |  | 1568 |

**E0515** m2 Encofrat de fusta per a fonaments i/o formigó ocult
54 m2 × 24.49 = 1322.46

| Amidament | Uts. | Llarg | Ample | Alt | Parcial |
|---|---|---|---|---|---|
| Carregadors | 2.5 | 0.85 | 2 | 4 | 17.00 |
|  | 2 | 0.85 | 2 | 4 | 13.60 |
| Muret carregadors | 2 | 1.3 | 2 | 4 | 20.80 |
|  | 0.25 | 1.3 | 2 | 4 | 2.60 |
| Subtotal |  |  |  |  | 54.00 |
| Total |  |  |  |  | 54 |

#### 04.03.04 TAULER
Import: 100150.33

**E0DP99** m Biga prefabricada de 0,85m de cantell i 0,60 m d'amplada,tipus HP-50/AC/IIb i/transport, col.locada (23/07/1998)
168.8 m × 328.14 = 55390.03
Biga prefabricada de 0,85m de cantell i 0,60 m d'amplada,tipus HP-50/AC/IIb inclòs transport, col.locada. Inclos la cunya d'adaptació enganxada a la biga amb resina epoxi.

| Codi | Ut | Descripció | Rendiment | Preu | Import |
|---|---|---|---|---|---|
| M0216 | h | Grua autopropulsada de 40 t | 0.115 | 77.43 | 8.90 |
| O0102 | h | Oficial 1ª | 0.46 | 20.46 | 9.41 |
| O0110 | h | Peó | 0.46 | 16.75 | 7.71 |
| O0101 | h | Cap de colla | 0.115 | 20.6 | 2.37 |
| P091DP99 | m | Biga pref. 0.85 m cant-60 cm amp HP-50/AC/IIb amb cunya d'adaptació enganxada a la biga amb resina epoxi. (material; 29/04/2021) | 1 | 281.18 | 281.18 |
| %16130600 | % | Despeses indirectes | 6 % | 309.57 | 18.57 |
|  |  | Total |  |  | 328.14 |

| Amidament | Uts. | Llarg | Ample | Parcial |
|---|---|---|---|---|
| Vànols laterals esqerre | 12.15 | 2 | 2 | 48.60 |
| Vànol central esquerre | 17.9 | 2 |  | 35.80 |
| Vànols laterals dret | 12.15 | 2 | 2 | 48.60 |
| Vànol central dret | 17.9 | 2 |  | 35.80 |
| Subtotal |  |  |  | 168.80 |
| Total |  |  |  | 168.8 |

**E0501** m3 Formigó HL-150 solera neteja
4.54 m3 × 59.61 = 270.63

| Amidament | Uts. | Llarg | Ample | Alt | Parcial |
|---|---|---|---|---|---|
| Mur L vànol lateral | 1 | 11.35 | 0.1 | 4 | 4.54 |
| Total |  |  |  |  | 4.54 |

**E0505** m3 Formigó HA-25 fonaments i soleres
11.35 m3 × 65.96 = 748.65

| Amidament | Uts. | Llarg | Ample | Alt | Parcial |
|---|---|---|---|---|---|
| Carregadors | 1 | 11.35 | 0.25 | 4 | 11.35 |
| Total |  |  |  |  | 11.35 |

**E0508** m3 Formigó HA-25 alçats
11.8 m3 × 71.75 = 846.65

| Amidament | Uts. | Llarg | Ample | Alt | Parcial |
|---|---|---|---|---|---|
| Carregadors | 0.2 | 11.35 | 1.3 | 4 | 11.80 |
| Total |  |  |  |  | 11.8 |

**E0506** m3 Formigó HA-30 fonaments i soleres
49.96 m3 × 70.15 = 3504.69
Formigó tipus HA-30 en fonaments, elaborat en planta,col·locat.

| Codi | Ut | Descripció | Rendiment | Preu | Import |
|---|---|---|---|---|---|
| O0101 | h | Cap de colla | 0.025 | 20.6 | 0.52 |
| O0102 | h | Oficial 1ª | 0.06 | 20.46 | 1.23 |
| O0110 | h | Peó | 0.1 | 16.75 | 1.68 |
| P0507 | m3 | Formigó HA-30 posat a l'obra (material; 23/07/1998) | 1.02 | 61.31 | 62.54 |
| M0225 | h | Vibrador | 0.1 | 2.09 | 0.21 |
| %1613 | % | Despeses indirectes | 6 % | 66.18 | 3.97 |
|  |  | Total |  |  | 70.15 |

| Amidament | Uts. | Llarg | Ample | Alt | Parcial |
|---|---|---|---|---|---|
| Tauler vànol lateral | 12.35 | 1.7 | 0.3 | 4 | 25.19 |
| Tauler vànol central | 18 | 1.7 | 0.3 | 2 | 18.36 |
| Fonamentació pretil vànol lateral | 12.35 | 0.5 | 0.15 | 4 | 3.71 |
| Fontamentació pretil vànol central | 18 | 0.5 | 0.15 | 2 | 2.70 |
| Subtotal |  |  |  |  | 49.96 |
| Total |  |  |  |  | 49.96 |

**E0517** kg Acer especial B-500S de límit elàstic 500 N/mm2 en barres corrugades
7633.35 kg × 0.98 = 7480.68

| Amidament | Uts. | Llarg | Parcial |
|---|---|---|---|
| Mur L fonament | 11.35 | 60 | 681.00 |
| Mur L fust | 11.81 | 60 | 708.60 |
| Tauler | 49.95 | 125 | 6243.75 |
| Subtotal |  |  | 7633.35 |
| Total |  |  | 7633.35 |

**E0515** m2 Encofrat de fusta per a fonaments i/o formigó ocult
144.82 m2 × 24.49 = 3546.64

| Amidament | Uts. | Llarg | Ample | Alt | Parcial |
|---|---|---|---|---|---|
| Mur L fonamentació | 1 | 0.25 | 2 | 4 | 2.00 |
|  | 11.35 | 0.25 | 2 | 4 | 22.70 |
| Mur L alçat | 0.2 | 1.3 | 2 | 4 | 2.08 |
|  | 11.35 | 1.3 | 2 | 4 | 118.04 |
| Subtotal |  |  |  |  | 144.82 |
| Total |  |  |  |  | 144.82 |

**E0533** m2 Pintura bituminosa en extradós de murs (tres capes)
95.34 m2 × 2.06 = 196.40

| Amidament | Uts. | Llarg | Alt | Parcial |
|---|---|---|---|---|
| Mur L fonamentació | 0.8 | 11.35 | 4 | 36.32 |
| Mur L alçat | 1.3 | 11.35 | 4 | 59.02 |
| Subtotal |  |  |  | 95.34 |
| Total |  |  |  | 95.34 |

**E0867** m Tub porós PVC Ø200 per trasdós mur drenatge
45.4 m × 11.59 = 526.19

| Amidament | Llarg | Alt | Parcial |
|---|---|---|---|
| Mur L fonamentació | 11.35 | 4 | 45.40 |
| Total |  |  | 45.4 |

**E0666B** m2 Feltre geotextil de polipropilè 150 g/m2
72.64 m2 × 2.43 = 176.52

| Amidament | Uts. | Llarg | Alt | Parcial |
|---|---|---|---|---|
| Mur L fonamentació | 1.6 | 11.35 | 4 | 72.64 |
| Total |  |  |  | 72.64 |

**E0337** m3 Graveta 18-25mm, amidat sobre perfil
7.26 m3 × 25.95 = 188.40

| Amidament | Uts. | Llarg | Ample | Alt | Parcial |
|---|---|---|---|---|---|
| Mur L fonamentació | 0.4 | 0.4 | 11.35 | 4 | 7.26 |
| Total |  |  |  |  | 7.26 |

**E05DP2** m2 Encofrat pla perdut prellosa 6cm (23/07/1998)
92.58 m2 × 18.78 = 1738.65
Encofrat pla perdut enmig de bigues, amb prellosa de formigó de 6 cm de gruix, col.locat.

| Codi | Ut | Descripció | Rendiment | Preu | Import |
|---|---|---|---|---|---|
| O0101 | h | Cap de colla | 0.005 | 20.6 | 0.10 |
| O0110 | h | Peó | 0.05 | 16.75 | 0.84 |
| P075DP2 | m2 | Prellosa de formigó de 6 cm de gruix per encofrat perdut (material; 29/04/2021) | 1 | 16.78 | 16.78 |
| %16130600 | % | Despeses indirectes | 6 % | 17.72 | 1.06 |
|  |  | Total |  |  | 18.78 |

| Amidament | Llarg | Ample | Parcial |
|---|---|---|---|
| Tauler 01 |  |  |  |
| Dret | 12.15 | 0.8 | 9.72 |
| Esquerra | 12.15 | 0.8 | 9.72 |
| Tauler 02 |  |  |  |
| Dret | 17.9 | 1.5 | 26.85 |
| Esquerra | 17.9 | 1.5 | 26.85 |
| Tauler 03 |  |  |  |
| Dret | 12.15 | 0.8 | 9.72 |
| Esquerra | 12.15 | 0.8 | 9.72 |
| Subtotal |  |  | 92.58 |
| Total |  |  | 92.58 |

**E0524** m Junt de dilatació en tauler de ponts, moviment +/-2,5 cm
64.84 m × 337.11 = 21858.21
Junt de dilatació en tauler de ponts, per absorbir moviments entre -2.5 cm. i +2.5 cm, totalment instal·lat.

| Codi | Ut | Descripció | Rendiment | Preu | Import |
|---|---|---|---|---|---|
| O0102 | h | Oficial 1ª | 1.6 | 20.46 | 32.74 |
| O0110 | h | Peó | 3.2 | 16.75 | 53.60 |
| P09123 | m | Junt dilatació neoprè cerc. 20 cm (material; 12/01/2009) | 1 | 231.69 | 231.69 |
| %1613 | % | Despeses indirectes | 6 % | 318.03 | 19.08 |
|  |  | Total |  |  | 337.11 |

| Amidament | Llarg | Parcial |
|---|---|---|
| Tauler 01 |  |  |
| Dret | 13.88 | 13.88 |
|  | 2.29 | 2.29 |
| Esquerra | 13.88 | 13.88 |
|  | 2.37 | 2.37 |
| Tauler 03 |  |  |
| Dret | 13.88 | 13.88 |
|  | 2.29 | 2.29 |
| Esquerra | 13.88 | 13.88 |
|  | 2.37 | 2.37 |
| Subtotal |  | 64.84 |
| Total |  | 64.84 |

**E05DP4** u Suport de neoprè armat de 150x350x5(6+2.4) , col·locat. (23/07/1998)
24 u × 78.38 = 1881.12
Suport de neoprè armat de 150x350x5(6+2.4), inclòs part proporcional de morter d'anivellament. Totalment col·locat,

| Codi | Ut | Descripció | Rendiment | Preu | Import |
|---|---|---|---|---|---|
| O0102 | h | Oficial 1ª | 0.16 | 20.46 | 3.27 |
| O0110 | h | Peó | 0.16 | 16.75 | 2.68 |
| P095DP4 | u | Suport de neoprè armat de 150x350x42 (material; 29/04/2021) | 1 | 64.83 | 64.83 |
| P0401B | m3 | Morter de ciment elaborat a l'obra. (material; 30/03/2005) | 0.05 | 63.28 | 3.16 |
| %16130600 | % | Despeses indirectes | 6 % | 73.94 | 4.44 |
|  |  | Total |  |  | 78.38 |

| Amidament | Uts. | Llarg | Ample | Parcial |
|---|---|---|---|---|
| Vànols laterals esqerre | 2 | 2 | 2 | 8.00 |
| Vànol central esquerre | 2 | 2 |  | 4.00 |
| Vànols laterals dret | 2 | 2 | 2 | 8.00 |
| Vànol central dret | 2 | 2 |  | 4.00 |
| Subtotal |  |  |  | 24.00 |
| Total |  |  |  | 24 |

**E0525** m Junt de poliuretà expandit de 20 mm. de gruix
12.16 m × 8.12 = 98.74

| Amidament | Llarg | Alt | Parcial |
|---|---|---|---|
| Tauler 01 |  |  |  |
| Dret | 12.15 | 0.25 | 3.04 |
| Esquerra | 12.15 | 0.25 | 3.04 |
| Tauler 03 |  |  |  |
| Dret | 12.15 | 0.25 | 3.04 |
| Esquerra | 12.15 | 0.25 | 3.04 |
| Subtotal |  |  | 12.16 |
| Total |  |  | 12.16 |

**E0516** m2 Encofrat de fusta per a formigó vist
55.64 m2 × 30.52 = 1698.13

| Amidament | Uts. | Llarg | Alt | Parcial |
|---|---|---|---|---|
| Tauler costat exterior (40+15vorera) |  |  |  |  |
| Tauler 01 |  |  |  |  |
| Dret |  | 12.15 | 0.55 | 6.68 |
| Tape lateral | 2 | 1.7 | 0.4 | 1.36 |
| Esquerra |  | 12.15 | 0.55 | 6.68 |
| Tape lateral | 2 | 1.7 | 0.4 | 1.36 |
| Tauler 02 |  |  |  |  |
| Dret |  | 17.9 | 0.55 | 9.85 |
| Tape lateral | 2 | 2.36 | 0.4 | 1.89 |
| Esquerra |  | 17.9 | 0.55 | 9.85 |
| Tape lateral | 2 | 2.36 | 0.4 | 1.89 |
| Tauler 03 |  |  |  |  |
| Dret |  | 12.15 | 0.55 | 6.68 |
| Tape lateral | 2 | 1.7 | 0.4 | 1.36 |
| Esquerra |  | 12.15 | 0.55 | 6.68 |
| Tape lateral | 2 | 1.7 | 0.4 | 1.36 |
| Subtotal |  |  |  | 55.64 |
| Total |  |  |  | 55.64 |

#### 04.03.05 VARIS
Import: 40848.91

**E04DP5** m2 Reconstrucció de mur de paredat de pedra (23/07/1998)
33.56 m2 × 111.71 = 3748.99
Reconstrucció de mur de paredat de pedra carejat a una cara vista amb un gruix de 40 cm, amb recobriment de formigó tipus HM-20, inclòs tubs dren, totalment acabat.

| Codi | Ut | Descripció | Rendiment | Preu | Import |
|---|---|---|---|---|---|
| M0234 | h | Camió amb bomba de formigonar | 0.03 | 88.92 | 2.67 |
| M0225 | h | Vibrador | 0.16 | 2.09 | 0.33 |
| O0110 | h | Peó | 2 | 16.75 | 33.50 |
| O0102 | h | Oficial 1ª | 1 | 20.46 | 20.46 |
| O0101 | h | Cap de colla | 0.2 | 20.6 | 4.12 |
| P0504 | m3 | Formigó HM-20 posat a l'obra | 0.1 | 52 | 5.20 |
| P0313 | m3 | Pedra calcària posada a l'obra (material; 12/01/2009) | 0.3 | 119.84 | 35.95 |
| P0401B | m3 | Morter de ciment elaborat a l'obra. | 0.05 | 63.28 | 3.16 |
| %16130600 | % | Despeses indirectes | 6 % | 105.39 | 6.32 |
|  |  | Total |  |  | 111.71 |

| Amidament | Uts. | Llarg | Parcial |
|---|---|---|---|
| Carregadors 3-4 | 15.25 | 1.1 | 16.78 |
| Carregadors 1-2 | 15.25 | 1.1 | 16.78 |
| Subtotal |  |  | 33.56 |
| Total |  |  | 33.56 |

**E03DP2** m2 Neteja de parament vertical de mur (23/07/1998)
676.24 m2 × 7.77 = 5254.38
Neteja de parament vertical de mur, inclosa la càrrega i transport a l'abocador del material sobrant, cànon d'abocament i manteniment de l'abocador

| Codi | Ut | Descripció | Rendiment | Preu | Import |
|---|---|---|---|---|---|
| M0214B | h | Camió cistella h=10 m (maquinària; 23/07/2014) | 0.1 | 35.91 | 3.59 |
| O0110 | h | Peó | 0.1 | 16.75 | 1.68 |
| O0101 | h | Cap de colla | 0.1 | 20.6 | 2.06 |
| %16130600 | % | Despeses indirectes | 6 % | 7.33 | 0.44 |
|  |  | Total |  |  | 7.77 |

| Amidament | Uts. | Llarg | Parcial |
|---|---|---|---|
| Vànol lateral 1 | 103.5 | 2 | 207.00 |
| Frontal 1 | 14.3 | 9.3 | 132.99 |
| Vanol lateral 2 | 110 | 2 | 220.00 |
| Frontal 2 | 12.5 | 9.3 | 116.25 |
| Subtotal |  |  | 676.24 |
| Total |  |  | 676.24 |

**E04DP2** u Barra roscada d'ancoratge GEWI B500S D32mm, L10.45m (23/07/1998)
2 u × 460.27 = 920.54
Subministrament i col·locació de barra roscada d'ancoratge GEWI B500S de diàmetre 32 mm, i 10.45 m de longitud, d'acer inoxidable; realitzat a qualsevol alçada inclosa la part proporcional de platina d'acer inoxidable i femella, totalment acabat.

| Codi | Ut | Descripció | Rendiment | Preu | Import |
|---|---|---|---|---|---|
| M0214 | h | Camió grua | 0.3 | 42.07 | 12.62 |
| M0201 | h | Compressor amb dos martells | 0.4 | 21.09 | 8.44 |
| O0101 | h | Cap de colla | 0.2 | 20.6 | 4.12 |
| O0102 | h | Oficial 1ª | 1 | 20.46 | 20.46 |
| O0110 | h | Peó | 1 | 16.75 | 16.75 |
| P064DP2 | m | Barra roscada d'ancoratge GEWI B500S D32mm, L10.45m (material; 29/04/2021) | 1 | 365.75 | 365.75 |
| P0641 | pp | Ancoratges i petit material (material; 12/01/2009) | 1 | 6.08 | 6.08 |
| %16130600 | % | Despeses indirectes | 6 % | 434.22 | 26.05 |
|  |  | Total |  |  | 460.27 |

| Amidament | Uts. | Parcial |
|---|---|---|
| Estreps | 2 | 2.00 |
| Total |  | 2 |

**E0108** m3 Morter de ciment elaborat a l'obra (23/07/1998)
0.45 m3 × 50.96 = 22.93

| Codi | Ut | Descripció | Rendiment | Preu | Import |
|---|---|---|---|---|---|
| O0110 | h | Peó | 1 | 16.75 | 16.75 |
| P1601 | m3 | Aigua | 0.2 | 0.65 | 0.13 |
| P0301 | m3 | Sorra per a formigons i morters (material; 23/07/1998) | 0.67 | 22.15 | 14.84 |
| P0401 | kg | Ciment pòrtland P-350 | 200 | 0.07 | 14.00 |
| M0218 | h | Formigonera de 250 l (maquinària; 10/07/2006) | 0.7 | 7.48 | 5.24 |
|  |  | Total |  |  | 50.96 |

| Amidament | Uts. | Llarg | Ample | Parcial |
|---|---|---|---|---|
| Nova coronació mur 01 | 37.75 | 0.4 | 0.03 | 0.45 |
| Nova coronacio mur 02 |  |  |  |  |
| Subtotal |  |  |  | 0.45 |
| Total |  |  |  | 0.45 |

**E0DP89** u Reixa desguàs acer galv.,ampl.=200mm,bast.L 20x20mm,col.morter 1:6
2 u × 107.02 = 214.04
Reixa de desguàs d'acer galvanitzat de 200 mm d'amplària i bastiment amb perfil L de 20x20 mm, col·locada amb morter de ciment 1:6

| Codi | Ut | Descripció | Rendiment | Preu | Import |
|---|---|---|---|---|---|
| O0101 | h | Cap de colla | 0.4 | 20.6 | 8.24 |
| O0102 | h | Oficial 1ª | 0.8 | 20.46 | 16.37 |
| O0110 | h | Peó | 0.4 | 16.75 | 6.70 |
| P06DP8 | u | Reixa rectangular de desguàs d'acer galvanitzat, de 200 mm d'amplària i bastiment amb perfil L de 20x20 mm (material; 29/04/2021) | 1 | 53.94 | 53.94 |
| E0502 | m3 | Formigó HM-20 fonaments | 0.25 | 62.85 | 15.71 |
| %16130600 | % | Despeses indirectes | 6 % | 100.96 | 6.06 |
|  |  | Total |  |  | 107.02 |

| Amidament | Uts. | Parcial |
|---|---|---|
| Punts baixos | 2 | 2.00 |
| Total |  | 2 |

**E0532** m2 Impermeabilització tauler pont
245.89 m2 × 4.68 = 1150.77

| Amidament | Llarg | Ample | Parcial |
|---|---|---|---|
| Tauler 01 |  |  |  |
| Dret | 12.15 | 1.7 | 20.66 |
| Esquerra | 12.15 | 1.7 | 20.66 |
| Tauler 02 |  |  |  |
| Dret | 17.9 | 2.4 | 42.96 |
| Esquerra | 17.9 | 2.4 | 42.96 |
| Tauler existent | 17.9 | 4.32 | 77.33 |
| Tauler 03 |  |  |  |
| Dret | 12.15 | 1.7 | 20.66 |
| Esquerra | 12.15 | 1.7 | 20.66 |
| Subtotal |  |  | 245.89 |
| Total |  |  | 245.89 |

**E09DP01** ml Tubs per a passos de serveis (29/04/2021)
42.7 ml × 43.06 = 1838.66
Tubs per a passos de serveis de PEAD de DN 200 col.locats entre les bigues del pont per al pas de serveis. Inclou p.p. de juntes i fixació. Totalment acabat.

**E09DP0** m Baixant de polietilè d'alta densitat per sistemes d'evacuació sifònica, PE 80 de 160 mm de diàmetre (23/07/1998)
30 m × 65 = 1950.00
Baixant de polietilè d'alta densitat per sistemes d'evacuació sifònica, PE 80 de 160 mm de diàmetre nominal exterior de 10 bar de pressió nominal , sèrie SDR 26segons UNE-EN 13244-2, inclosos accessoris i elements de fixació

| Codi | Ut | Descripció | Rendiment | Preu | Import |
|---|---|---|---|---|---|
| A0901 | pp | Accessoris per a tub de polietilè (material; 09/10/2009) | 1 | 15.15 | 15.15 |
| A0902 | pp | Elements de muntatge (12/01/2009) | 1 | 0.18 | 0.18 |
| O0110 | h | Peó | 0.7 | 16.75 | 11.73 |
| O0101 | h | Cap de colla | 0.7 | 20.6 | 14.42 |
| O0102 | h | Oficial 1ª | 0.7 | 20.46 | 14.32 |
| P09112 | m | Tub PEAD DN160mm, PE-100, PN-10 (material; 23/07/1998) | 1.02 | 9.02 | 9.20 |
|  |  | Total |  |  | 65 |

| Amidament | Uts. | Llarg | Parcial |
|---|---|---|---|
| Baixants | 15 | 2 | 30.00 |
| Total |  |  | 30 |

**E05DP0** m Xapa acer corten 4 mm gruix, 75 cm alçada (23/07/1998)
85.4 m × 139 = 11870.60
Peça d'acer tipus corten de 4mm de gruix i 75 cm d'alçada, per cobriment i acabat del lateral del tauler del pont, inclòs soldadures i ancoratge al formigó del taule, segons plànols de detall, totalment col·locat.

| Codi | Ut | Descripció | Rendiment | Preu | Import |
|---|---|---|---|---|---|
| M0245 | h | Cisalla elèctrica | 0.003 | 3.73 | 0.01 |
| M0246 | h | Màquina de doblegar rodó d'acer | 0.003 | 3 | 0.01 |
| O0102 | h | Oficial 1ª | 0.1 | 20.46 | 2.05 |
| O0101 | h | Cap de colla | 0.02 | 20.6 | 0.41 |
| O0110 | h | Peó | 0.1 | 16.75 | 1.68 |
| P0602 | kg | Filferro recuit | 0.008 | 1.57 | 0.01 |
| P0611 | kg | Acer corten en xapa | 45 | 2.8 | 126.00 |
| P0607 | kg | Acer corrugat B-500s en barres | 1.33 | 0.72 | 0.96 |
| %16130600 | % | Despeses indirectes | 6 % | 131.13 | 7.87 |
|  |  | Total |  |  | 139 |

| Amidament | Uts. | Llarg | Parcial |
|---|---|---|---|
|  | 42.7 | 2 | 85.40 |
| Total |  |  | 85.4 |

**E1607** pa Pagament íntegre prova de càrrega de pont. (01/01/2021)
1 pa × 3958 = 3958.00
Partida alçada de pagament íntegre per a prova de càrrega de pont.

**E16DP1** pa Partida alçada de pagament íntegre per a auscultació del pont existent segons directrius de la Direc (01/01/2021)
1 pa × 8000 = 8000.00
Partida alçada a justificar per a auscultació del pont existent segons directrius de la Direcció Facultativa.

**E161DP** m Sondeig previ a l'inici d'obres (01/01/2021)
32 m × 60 = 1920.00
Sondeig previ a la iniciació de les obres.

| Amidament | Llarg | Ample | Parcial |
|---|---|---|---|
| Estreps existents | 2 | 16 | 32.00 |
| Total |  |  | 32 |

## 05 REPOSICIÓ DE SERVEIS
Import: 119662.36

### 05.01 ENDESA
Import: 3138.04

**E034001** u Cales per a localització serveis
3 u × 53.8 = 161.40
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

**E0342** m3 Excavació manual en rases, pous o fonaments, inclòs tranport
9 m3 × 41.95 = 377.55

| Amidament | Uts. | Llarg | Ample | Alt | Parcial |
|---|---|---|---|---|---|
| cales localització serveis | 3 | 2 | 1 | 1.5 | 9.00 |
| Total |  |  |  |  | 9 |

**E0305** m3 Excavació rases i pous, mitjans mecànics, cànon abocador
27 m3 × 11.12 = 300.24

| Amidament | Uts. | Llarg | Ample | Alt | Parcial |
|---|---|---|---|---|---|
| Rasa | 75 | 0.4 | 0.9 | 1 | 27.00 |
| Total |  |  |  |  | 27 |

**E0322** m3 Sorra de riu en recobriment de tubs
6 m3 × 19.49 = 116.94
Sorra de riu en recobriment de tubs, inclòs càrrega,transport i piconatge.

| Codi | Ut | Descripció | Rendiment | Preu | Import |
|---|---|---|---|---|---|
| O0101 | h | Cap de colla | 0.05 | 20.6 | 1.03 |
| O0110 | h | Peó | 0.16 | 16.75 | 2.68 |
| P0315 | m3 | Sorra de riu a peu d'obra (material; 23/07/1998) | 1 | 13.19 | 13.19 |
| M0207 | h | Retroexcavadora | 0.025 | 59.41 | 1.49 |
| %1613 | % | Despeses indirectes | 6 % | 18.39 | 1.10 |
|  |  | Total |  |  | 19.49 |

| Amidament | Uts. | Llarg | Ample | Alt | Parcial |
|---|---|---|---|---|---|
| Rasa | 75 | 0.4 | 0.2 | 1 | 6.00 |
| Total |  |  |  |  | 6 |

**E0317** m3 Rebliment i piconatge rasa 95% PM, material préstec, inclòs càrrega i transport
21 m3 × 8.11 = 170.31

| Amidament | Uts. | Llarg | Ample | Alt | Parcial |
|---|---|---|---|---|---|
| Rasa | 75 | 0.4 | 0.7 | 1 | 21.00 |
| Total |  |  |  |  | 21 |

**E10131** m Subministrament i col·locació de cinta senyalitzadora
75 m × 1.11 = 83.25

| Codi | Ut | Descripció | Rendiment | Preu | Import |
|---|---|---|---|---|---|
| O0101 | h | Cap de colla | 0.015 | 20.6 | 0.31 |
| O0110 | h | Peó | 0.02 | 16.75 | 0.34 |
| PUC001 | m | Cinta senyalitzadora PVC (material; 01/09/2013) | 1.05 | 0.38 | 0.40 |
| %1613 | % | Despeses indirectes | 6 % | 1.05 | 0.06 |
|  |  | Total |  |  | 1.11 |

| Amidament | Uts. | Llarg | Parcial |
|---|---|---|---|
| Rasa | 75 | 1 | 75.00 |
| Total |  |  | 75 |

**E10133** m Subministrament i col·locació de placa PEAD ENDESA
75 m × 4.27 = 320.25
Subministrament i col·locació de placa PEAD.

| Codi | Ut | Descripció | Rendiment | Preu | Import |
|---|---|---|---|---|---|
| O0101 | h | Cap de colla | 0.001 | 20.6 | 0.02 |
| O0110 | h | Peó | 0.055 | 16.75 | 0.92 |
| PUC002 | m | Placa protecció mecànica PEHD 1000x250x2.1 mm (material; 01/09/2013) | 1.05 | 2.94 | 3.09 |
| %1613 | % | Despeses indirectes | 6 % | 4.03 | 0.24 |
|  |  | Total |  |  | 4.27 |

| Amidament | Uts. | Llarg | Parcial |
|---|---|---|---|
| Rasa | 75 | 1 | 75.00 |
| Total |  |  | 75 |

**E10148** u Subministrament i col·locació de postecillo segons especificacions de companyia
1 u × 273.8 = 273.80
Subministrament i col·locació de postecillo segons especificacions de companyia, inclou tots els treballs necesaris per deixar la partida completament acabada.

| Codi | Ut | Descripció | Rendiment | Preu | Import |
|---|---|---|---|---|---|
| O0101 | h | Cap de colla | 0.15 | 20.6 | 3.09 |
| O0102 | h | Oficial 1ª | 0.8 | 20.46 | 16.37 |
| O0110 | h | Peó | 1.2 | 16.75 | 20.10 |
| P1609 | m3 | Excavació de terres | 0.5 | 11.12 | 5.56 |
| M0214 | h | Camió grua | 0.5 | 42.07 | 21.04 |
| P0504 | m3 | Formigó HM-20 posat a l'obra | 0.05 | 52 | 2.60 |
| P99015 | u | Postecillo metàl·lic galvanitzat de fins a 7 m d'alçada i muntatge de tap, cua de porc, tub de PVC i pipeta. (material; 23/07/1998) | 1 | 189.54 | 189.54 |
| %1613 | % | Despeses indirectes | 6 % | 258.30 | 15.50 |
|  |  | Total |  |  | 273.8 |

**E101002** m Tub de PVC corrugat de Ø160 (14/07/1995)
150 m × 6.42 = 963.00
Tub de PVC corrugat de 160 mm. de diàmetre nominal, enterrat amb grau de resistència al xoc 7, col.locat.

| Codi | Ut | Descripció | Rendiment | Preu | Import |
|---|---|---|---|---|---|
| O0102 | h | Oficial 1ª | 0.015 | 20.46 | 0.31 |
| O0110 | h | Peó | 0.015 | 16.75 | 0.25 |
| P09129 | m | Tub corrugat Ø160 mm. (material; 23/07/1998) | 1.05 | 5.24 | 5.50 |
| % | % | Despeses generals (14/07/1995) | 6 % | 6.06 | 0.36 |
|  |  | Total |  |  | 6.42 |

| Amidament | Uts. | Llarg | Parcial |
|---|---|---|---|
| Rasa | 2 | 75 | 150.00 |
| Total |  |  | 150 |

**E10225** m Arrencada de tubs i accessoris d'instal·lació elèctrica superficial ó soterrada, amb mitjans manuals i mecànics
10 m × 0.72 = 7.20
Arrencada de tubs de qualsevol diàmetre, cablejat i accessoris d'instal·lació elèctrica superficial o soterrada, inclòs part proporcional d'accessoris i arquetes, amb mitjans mecànics i manuals, inclòs càrrega i transport a abocador, cànon i condicionament del mateix.

| Codi | Ut | Descripció | Rendiment | Preu | Import |
|---|---|---|---|---|---|
| O0102 | h | Oficial 1ª | 0.015 | 20.46 | 0.31 |
| O0110 | h | Peó | 0.015 | 16.75 | 0.25 |
| M0212B | h | Camió de trabuc de 20 t | 0.003 | 37.33 | 0.11 |
| P1613 | u | Cànon d'abocador | 0.01 | 0.8 | 0.01 |
| %1613 | % | Despeses indirectes | 6 % | 0.68 | 0.04 |
|  |  | Total |  |  | 0.72 |

| Amidament | Uts. | Parcial |
|---|---|---|
| Connexió a Postecillo | 10 | 10.00 |
| Total |  | 10 |

**E10138B** u Subministrament i instal·lació de caixa general de protecció i maniobra tipus CPM
1 u × 235.32 = 235.32
Subministrament i instal·lació de caixa general de protecció CPM de polièster reforçat amb fibra de vidre, de fins a 160 A, segons esquema de ENDESA , seccionable en càrrega (BUC) , inclosa base portafusibles trifàsica (sense fusibles), neutre seccionable, borns de connexió i grau de protecció IP-43, IK09, muntada superficialment

| Codi | Ut | Descripció | Rendiment | Preu | Import |
|---|---|---|---|---|---|
| O0101 | h | Cap de colla | 0.25 | 20.6 | 5.15 |
| O0102 | h | Oficial 1ª | 1 | 20.46 | 20.46 |
| O0110 | h | Peó | 1 | 16.75 | 16.75 |
| P10115 | ut | Caixa general de protecció, esquema segons companyia (material; 23/07/1998) | 1 | 179.64 | 179.64 |
| %1613 | % | Despeses indirectes | 6 % | 222.00 | 13.32 |
|  |  | Total |  |  | 235.32 |

| Amidament | Uts. | Parcial |
|---|---|---|
| Estudi Endesa | 1 | 1.00 |
| Total |  | 1 |

**E10147** u Treballs de col·locació de caixa de companyia de qualsevol tipus empotrada en tanca o nínxol existent
1 u × 128.78 = 128.78
Treballs de col·locació de caixa de companyia de qualsevol tipus empotrada en tanca existent, inclou tots els treballs necesaris per deixar la partida completament acabada.

| Codi | Ut | Descripció | Rendiment | Preu | Import |
|---|---|---|---|---|---|
| O0101 | h | Cap de colla | 0.15 | 20.6 | 3.09 |
| O0102 | h | Oficial 1ª | 2 | 20.46 | 40.92 |
| O0110 | h | Peó | 4 | 16.75 | 67.00 |
| P09129 | m | Tub corrugat Ø160 mm. | 2 | 5.24 | 10.48 |
| vg | % | Despeses indirectes | 1.2149 | 6 | 7.29 |
|  |  | Total |  |  | 128.78 |

| Amidament | Uts. | Parcial |
|---|---|---|
| Estudi Endesa | 1 | 1.00 |
| Total |  | 1 |

### 05.02 TELEFÒNICA
Import: 17794.41

**E034001** u Cales per a localització serveis
2 u × 53.8 = 107.60

**E0342** m3 Excavació manual en rases, pous o fonaments, inclòs tranport
6 m3 × 41.95 = 251.70

| Amidament | Uts. | Llarg | Ample | Alt | Parcial |
|---|---|---|---|---|---|
| cales localització serveis | 2 | 2 | 1 | 1.5 | 6.00 |
| Total |  |  |  |  | 6 |

**E0305** m3 Excavació rases i pous, mitjans mecànics, cànon abocador
212.94 m3 × 11.12 = 2367.89

| Amidament | Uts. | Llarg | Ample | Alt | Parcial |
|---|---|---|---|---|---|
| SSAA Telefònica |  |  |  |  |  |
| núm. 2.5. | 102 | 1 | 0.45 |  | 45.90 |
|  | 19 | 1 | 0.45 |  | 8.55 |
| núm. 2.8. | 153 | 1 | 0.45 |  | 68.85 |
| núm. 2.9. | 116 | 1 | 0.45 |  | 52.20 |
|  | 20 | 1 | 0.45 |  | 9.00 |
|  | 38 | 1 | 0.45 |  | 17.10 |
| Pericons H | 7 | 1.2 | 1 | 0.85 | 7.14 |
| Pericons D | 3 | 1.4 | 1 | 1 | 4.20 |
| Subtotal |  |  |  |  | 212.94 |
| Total |  |  |  |  | 212.94 |

**E0502** m3 Formigó HM-20 fonaments
54.43 m3 × 62.85 = 3420.93

| Amidament | Uts. | Llarg | Ample | Parcial |
|---|---|---|---|---|
| SSAA Telefònica |  |  |  |  |
| núm. 2.5. | 102 | 0.27 | 0.45 | 12.39 |
|  | 19 | 0.27 | 0.45 | 2.31 |
| núm. 2.8. | 153 | 0.27 | 0.45 | 18.59 |
| núm. 2.9. | 116 | 0.27 | 0.45 | 14.09 |
|  | 20 | 0.27 | 0.45 | 2.43 |
|  | 38 | 0.27 | 0.45 | 4.62 |
| Subtotal |  |  |  | 54.43 |
| Total |  |  |  | 54.43 |

**E0317** m3 Rebliment i piconatge rasa 95% PM, material préstec, inclòs càrrega i transport
147.17 m3 × 8.11 = 1193.55

| Amidament | Uts. | Llarg | Ample | Parcial |
|---|---|---|---|---|
| SSAA Telefònica |  |  |  |  |
| núm. 2.5. | 102 | 0.73 | 0.45 | 33.51 |
|  | 19 | 0.73 | 0.45 | 6.24 |
| núm. 2.8. | 153 | 0.73 | 0.45 | 50.26 |
| núm. 2.9. | 116 | 0.73 | 0.45 | 38.11 |
|  | 20 | 0.73 | 0.45 | 6.57 |
|  | 38 | 0.73 | 0.45 | 12.48 |
| Subtotal |  |  |  | 147.17 |
| Total |  |  |  | 147.17 |

**E10131** m Subministrament i col·locació de cinta senyalitzadora
448 m × 1.11 = 497.28

| Amidament | Uts. | Parcial |
|---|---|---|
| SSAA Telefònica |  |  |
| núm. 2.5. | 102 | 102.00 |
|  | 19 | 19.00 |
| núm. 2.8. | 153 | 153.00 |
| núm. 2.9. | 116 | 116.00 |
|  | 20 | 20.00 |
|  | 38 | 38.00 |
| Subtotal |  | 448.00 |
| Total |  | 448 |

**E10100** m Tub de PVC corrugat de Ø110 (14/07/1995)
896 m × 3.24 = 2903.04
Tub de PVC corrugat de 110 mm. de diàmetre nominal, enterrat amb grau de resistència al xoc 7, col.locat.

| Codi | Ut | Descripció | Rendiment | Preu | Import |
|---|---|---|---|---|---|
| O0102 | h | Oficial 1ª | 0.012 | 20.46 | 0.25 |
| O0110 | h | Peó | 0.012 | 16.75 | 0.20 |
| P09127 | m | Tub corrugat Ø110 mm. (material; 23/07/1998) | 1.05 | 2.49 | 2.61 |
| % | % | Despeses generals | 6 % | 3.06 | 0.18 |
|  |  | Total |  |  | 3.24 |

| Amidament | Uts. | Llarg | Parcial |
|---|---|---|---|
| SSAA Telefònica |  |  |  |
| núm. 2.5. | 2 | 102 | 204.00 |
|  | 2 | 19 | 38.00 |
| núm. 2.8. | 2 | 153 | 306.00 |
| núm. 2.9. | 2 | 116 | 232.00 |
|  | 2 | 20 | 40.00 |
|  | 2 | 38 | 76.00 |
| Subtotal |  |  | 896.00 |
| Total |  |  | 896 |

**E09102C** m Tritub de 3 tubs de pead de 25 mm de diàmetre per cablejat comunicacions. (23/07/1998)
448 m × 2.77 = 1240.96
Tritub de 3 tubs de PEAD de 25 mm de diàmetre per cablejat comunicacions.

| Codi | Ut | Descripció | Rendiment | Preu | Import |
|---|---|---|---|---|---|
| A0902 | pp | Elements de muntatge | 1 | 0.18 | 0.18 |
| O0110 | h | Peó | 0.02 | 16.75 | 0.34 |
| O0102 | h | Oficial 1ª | 0.02 | 20.46 | 0.41 |
| O0101 | h | Cap de colla | 0.01 | 20.6 | 0.21 |
| P09199 | m | Tritub PE DN25 mm (material; 29/04/2021) | 1.02 | 1.6 | 1.63 |
|  |  | Total |  |  | 2.77 |

| Amidament | Uts. | Parcial |
|---|---|---|
| SSAA Telefònica |  |  |
| núm. 2.5. | 102 | 102.00 |
|  | 19 | 19.00 |
| núm. 2.8. | 153 | 153.00 |
| núm. 2.9. | 116 | 116.00 |
|  | 20 | 20.00 |
|  | 38 | 38.00 |
| Subtotal |  | 448.00 |
| Total |  | 448 |

**E10123** u Pericó prefabricat tipus H telefonia
7 u × 490.99 = 3436.93
Pericó prefabricat tipus H per a conduccions de telefonia, segons especificacions de la companyia subministradora, inclou bastiment i tapa de formigó homologada, totalment acabat.

| Codi | Ut | Descripció | Rendiment | Preu | Import |
|---|---|---|---|---|---|
| O0101 | h | Cap de colla | 0.1 | 20.6 | 2.06 |
| O0102 | h | Oficial 1ª | 0.5 | 20.46 | 10.23 |
| O0110 | h | Peó | 0.5 | 16.75 | 8.38 |
| M0214 | h | Camió grua | 0.2 | 42.07 | 8.41 |
| P10123 | u | Pericó prefab. tipus H (material; 23/07/1998) | 1 | 434.12 | 434.12 |
| %1613 | % | Despeses indirectes | 6 % | 463.20 | 27.79 |
|  |  | Total |  |  | 490.99 |

| Amidament | Uts. | Parcial |
|---|---|---|
| SSAA Telefònica |  |  |
| núm. 2.5. | 3 | 3.00 |
| núm. 2.8 | 2 | 2.00 |
| núm. 2.9. | 2 | 2.00 |
| Subtotal |  | 7.00 |
| Total |  | 7 |

**E10125** u Pericó prefabricat tipus D telefonia
3 u × 791.51 = 2374.53
Pericó prefabricat tipus D per a conduccions de telefonia, segons especificacions de la companyia subministradora, inclou bastiment i tapa de formigó homologada, totalment acabat.

| Codi | Ut | Descripció | Rendiment | Preu | Import |
|---|---|---|---|---|---|
| O0101 | h | Cap de colla | 0.05 | 20.6 | 1.03 |
| O0102 | h | Oficial 1ª | 0.45 | 20.46 | 9.21 |
| O0110 | h | Peó | 0.45 | 16.75 | 7.54 |
| M0214 | h | Camió grua | 0.45 | 42.07 | 18.93 |
| P10124 | u | Pericó prefab. tipus D (material; 23/07/1998) | 1 | 710 | 710.00 |
| %1613 | % | Despeses indirectes | 6 % | 746.71 | 44.80 |
|  |  | Total |  |  | 791.51 |

| Amidament | Uts. | Parcial |
|---|---|---|
| SSAA Telefònica |  |  |
| núm. 2.8 | 2 | 2.00 |
| núm. 2.9. | 1 | 1.00 |
| Subtotal |  | 3.00 |
| Total |  | 3 |

### 05.03 ABASTAMENT AIGUA POTABLE
Import: 34962.43

**E034001** u Cales per a localització serveis
9 u × 53.8 = 484.20

**E0342** m3 Excavació manual en rases, pous o fonaments, inclòs tranport
27 m3 × 41.95 = 1132.65

| Amidament | Uts. | Llarg | Ample | Alt | Parcial |
|---|---|---|---|---|---|
| cales localització serveis | 9 | 2 | 1 | 1.5 | 27.00 |
| Total |  |  |  |  | 27 |

**E0305** m3 Excavació rases i pous, mitjans mecànics, cànon abocador
478.37 m3 × 11.12 = 5319.47

| Amidament | Uts. | Llarg | Ample | Alt | Parcial |
|---|---|---|---|---|---|
| Sorea |  |  |  |  |  |
| Afectació 3.1. (DN200-250) | 17 | 0.7 | 1.22 | 2 | 29.04 |
| Afectació 3.2. (DN 200) | 21 | 0.7 | 1.22 |  | 17.93 |
| Afectació 3.3. (DN100) | 19 | 0.6 | 1.12 |  | 12.77 |
| Afectació 3.4. (DN100) | 19 | 0.6 | 1.12 |  | 12.77 |
| Afectació 3.5 (DN200) | 10 | 0.7 | 1.22 |  | 8.54 |
| Afectació 3.6. (DN100) | 15 | 0.6 | 1.12 |  | 10.08 |
| Afectació 3.7. (DN 200) | 167 | 0.7 | 1.22 |  | 142.62 |
| Aigües de Tortosa |  |  |  |  |  |
| Afectació 3.8. i 3.9. Només OC Vorera | 537 | 0.6 | 0.73 |  | 235.21 |
| Afectació 3.8. i 3.9. Només OC Calçada | 14 | 0.6 | 1.12 |  | 9.41 |
| Subtotal |  |  |  |  | 478.37 |
| Total |  |  |  |  | 478.37 |

**E0317** m3 Rebliment i piconatge rasa 95% PM, material préstec, inclòs càrrega i transport
207.63 m3 × 8.11 = 1683.88

| Amidament | Uts. | Llarg | Ample | Alt | Parcial |
|---|---|---|---|---|---|
| Sorea |  |  |  |  |  |
| Afectació 3.1. (DN 200-250) | 17 | 0.7 | 0.5 | 2 | 11.90 |
| Afectació 3.2. (DN 200) | 21 | 0.7 | 0.5 |  | 7.35 |
| Afectació 3.3. (DN100) | 19 | 0.6 | 0.5 |  | 5.70 |
| Afectació 3.4. (DN100) | 19 | 0.6 | 0.5 |  | 5.70 |
| Afectació 3.5. (DN200) | 10 | 0.7 | 0.5 |  | 3.50 |
| Afectació 3.6. (DN100) | 15 | 0.6 | 0.5 |  | 4.50 |
| Afectació 3.7. (DN 200) | 167 | 0.7 | 0.5 |  | 58.45 |
| Aigües de Tortosa |  |  |  |  |  |
| Afectació 3.8. i 3.9. Només OC Vorera | 537 | 0.6 | 0.33 |  | 106.33 |
| Afectació 3.8. i 3.9. Només OC Calçada | 14 | 0.6 | 0.5 |  | 4.20 |
| Subtotal |  |  |  |  | 207.63 |
| Total |  |  |  |  | 207.63 |

**E0322** m3 Sorra de riu en recobriment de tubs
226.16 m3 × 19.49 = 4407.86

| Amidament | Uts. | Llarg | Ample | Alt | Parcial |
|---|---|---|---|---|---|
| Sorea |  |  |  |  |  |
| Afectació 3.1. (DN 200-250) | 17 | 0.7 | 0.5 | 2 | 11.90 |
| Afectació 3.2. (DN200) | 21 | 0.7 | 0.5 |  | 7.35 |
| Afectació 3.3. (DN100) | 19 | 0.6 | 0.4 |  | 4.56 |
| Afectació 3.4. (DN100) | 19 | 0.6 | 0.4 |  | 4.56 |
| Afectació 3.5 (DN200) | 10 | 0.7 | 0.5 |  | 3.50 |
| Afectació 3.6. (DN100) | 15 | 0.6 | 0.4 |  | 3.60 |
| Afectació 3.7. (DN 200) | 167 | 0.7 | 0.5 |  | 58.45 |
| Aigües de Tortosa |  |  |  |  |  |
| Afectació 3.8. i 3.9. Només OC Vorera | 537 | 0.6 | 0.4 |  | 128.88 |
| Afectació 3.8. i 3.9. Només OC Calçada | 14 | 0.6 | 0.4 |  | 3.36 |
| Subtotal |  |  |  |  | 226.16 |
| Total |  |  |  |  | 226.16 |

**E0502** m3 Formigó HM-20 fonaments
44.58 m3 × 62.85 = 2801.85

| Amidament | Uts. | Llarg | Ample | Alt | Parcial |
|---|---|---|---|---|---|
| Sorea |  |  |  |  |  |
| Afectació 3.1. (DN 200-250) | 17 | 0.7 | 0.22 | 2 | 5.24 |
| Afectació 3.2. (DN 200) | 21 | 0.7 | 0.22 |  | 3.23 |
| Afectació 3.3. (DN100) | 19 | 0.6 | 0.22 |  | 2.51 |
| Afectació 3.4. (DN100) | 19 | 0.6 | 0.22 |  | 2.51 |
| Afectació 3.5 (DN 200) | 10 | 0.7 | 0.22 |  | 1.54 |
| Afectació 3.6. (DN100) | 15 | 0.6 | 0.22 |  | 1.98 |
| Afectació 3.7. (DN 200) | 167 | 0.7 | 0.22 |  | 25.72 |
| Aigües de Tortosa |  |  |  |  |  |
| Afectació 3.8. i 3.9. Només OC Calçada | 14 | 0.6 | 0.22 |  | 1.85 |
| Subtotal |  |  |  |  | 44.58 |
| Total |  |  |  |  | 44.58 |

**E10131** m Subministrament i col·locació de cinta senyalitzadora
836 m × 1.11 = 927.96

| Amidament | Uts. | Llarg | Parcial |
|---|---|---|---|
| Sorea |  |  |  |
| Afectació 3.1. (DN 200-250) | 17 | 2 | 34.00 |
| Afectació 3.2. (DN 200) | 21 |  | 21.00 |
| Afectació 3.3. (DN 100) | 19 |  | 19.00 |
| Afectació 3.4. (DN 100) | 19 |  | 19.00 |
| Afectació 3.5. (DN 200) | 10 |  | 10.00 |
| Afectació 3.6. (DN 100) | 15 |  | 15.00 |
| Afectació 3.7. (DN 200) | 167 |  | 167.00 |
| Aigües de Tortosa |  |  |  |
| Afectació 3.8. i 3.9. Només OC Vorera | 537 |  | 537.00 |
| Afectació 3.8. i 3.9. Només OC Calçada | 14 |  | 14.00 |
| Subtotal |  |  | 836.00 |
| Total |  |  | 836 |

**E09107** m Tub PEAD Ø110 PN-10 (14/07/1995)
53 m × 8.35 = 442.55
Tub de polietilè d'alta densitat PE-100, de Ø110 mm de diàmetre nominal, de 10 bar de pressió nominal, inclòs pp de peces especials i accessoris, soldat i col·locat.

| Codi | Ut | Descripció | Rendiment | Preu | Import |
|---|---|---|---|---|---|
| O0101 | h | Cap de colla | 0.025 | 20.6 | 0.52 |
| O0102 | h | Oficial 1ª | 0.05 | 20.46 | 1.02 |
| O0110 | h | Peó | 0.05 | 16.75 | 0.84 |
| P09107 | m | Tub PEAD DN110mm, PE-100, PN-10 (material; 23/07/1998) | 1.02 | 4.32 | 4.41 |
| A0901 | pp | Accessoris per a tub de polietilè | 0.06 | 15.15 | 0.91 |
| A0902 | pp | Elements de muntatge | 1 | 0.18 | 0.18 |
| % | % | Despeses generals | 6 % | 7.88 | 0.47 |
|  |  | Total |  |  | 8.35 |

| Amidament | Uts. | Parcial |
|---|---|---|
| Sorea |  |  |
| Afectació 3.3. (DN 100) | 19 | 19.00 |
| Afectació 3.4. (DN 100) | 19 | 19.00 |
| Afectació 3.6. (DN 100) | 15 | 15.00 |
| Subtotal |  | 53.00 |
| Total |  | 53 |

**E09112** m Tub PEAD Ø200 PN-10 (14/07/1995)
215 m × 22.41 = 4818.15
Tub de polietilè d'alta densitat PE-100, de Ø200 mm de diàmetre nominal, de 10 bar de pressió nominal, inclòs pp de peces especials i accessoris, soldat i col·locat.

| Codi | Ut | Descripció | Rendiment | Preu | Import |
|---|---|---|---|---|---|
| O0101 | h | Cap de colla | 0.05 | 20.6 | 1.03 |
| O0102 | h | Oficial 1ª | 0.1 | 20.46 | 2.05 |
| O0110 | h | Peó | 0.1 | 16.75 | 1.68 |
| P09114 | m | Tub PEAD DN200mm, PE-100, PN-10 (material; 23/07/1998) | 1.02 | 14.1 | 14.38 |
| A0901 | pp | Accessoris per a tub de polietilè | 0.12 | 15.15 | 1.82 |
| A0902 | pp | Elements de muntatge | 1 | 0.18 | 0.18 |
| % | % | Despeses generals | 6 % | 21.14 | 1.27 |
|  |  | Total |  |  | 22.41 |

| Amidament | Uts. | Parcial |
|---|---|---|
| Sorea |  |  |
| Afectació 3.1. | 17 | 17.00 |
| Afectació 3.2. | 21 | 21.00 |
| Afectació 3.5 | 10 | 10.00 |
| Afectació 3.7. (DN 200) | 167 | 167.00 |
| Subtotal |  | 215.00 |
| Total |  | 215 |

**E09114** m Tub PEAD Ø250 PN-10 (14/07/1995)
17 m × 34.9 = 593.30
Tub de polietilè d'alta densitat PE-100, de Ø250 mm de diàmetre nominal, de 10 bar de pressió nominal, inclòs pp de peces especials i accessoris, soldat i col·locat.

| Codi | Ut | Descripció | Rendiment | Preu | Import |
|---|---|---|---|---|---|
| O0101 | h | Cap de colla | 0.07 | 20.6 | 1.44 |
| O0102 | h | Oficial 1ª | 0.16 | 20.46 | 3.27 |
| O0110 | h | Peó | 0.16 | 16.75 | 2.68 |
| P09116 | m | Tub PEAD DN250mm, PE-100, PN-10 (material; 23/07/1998) | 1.02 | 21.88 | 22.32 |
| A0901 | pp | Accessoris per a tub de polietilè | 0.2 | 15.15 | 3.03 |
| A0902 | pp | Elements de muntatge | 1 | 0.18 | 0.18 |
| % | % | Despeses generals | 6 % | 32.92 | 1.98 |
|  |  | Total |  |  | 34.9 |

| Amidament | Uts. | Parcial |
|---|---|---|
| Sorea |  |  |
| Afectació 3.1. | 17 | 17.00 |
| Subtotal |  | 17.00 |
| Total |  | 17 |

**E09170** u Vàlvula comporta manual Ø100 mm. (14/07/1995)
6 u × 175.4 = 1052.40
Subministrament i instal·lació de vàlvula comporta manual DN100 mm. i 10 bar de PN.

| Codi | Ut | Descripció | Rendiment | Preu | Import |
|---|---|---|---|---|---|
| O0101 | h | Cap de colla | 0.05 | 20.6 | 1.03 |
| O0102 | h | Oficial 1ª | 0.7 | 20.46 | 14.32 |
| O0110 | h | Peó | 0.7 | 16.75 | 11.73 |
| P09703 | u | Vàlvula comporta manual 100 mm, PN-10 (material; 23/07/1998) | 1 | 138.39 | 138.39 |
| % | % | Despeses generals | 6 % | 165.47 | 9.93 |
|  |  | Total |  |  | 175.4 |

| Amidament | Uts. | Parcial |
|---|---|---|
| Sorea |  |  |
| Afectació 3.3. (DN 100) | 2 | 2.00 |
| Afectació 3.4. (DN 100) | 2 | 2.00 |
| Afectació 3.6. (DN 100) | 2 | 2.00 |
| Subtotal |  | 6.00 |
| Total |  | 6 |

**E09173** u Vàlvula comporta manual Ø200 mm. (14/07/1995)
8 u × 347.78 = 2782.24
Subministrament i instal·lació de vàlvula comporta manual DN200 mm. i 10 bar de PN.

| Codi | Ut | Descripció | Rendiment | Preu | Import |
|---|---|---|---|---|---|
| O0101 | h | Cap de colla | 0.05 | 20.6 | 1.03 |
| O0102 | h | Oficial 1ª | 1 | 20.46 | 20.46 |
| O0110 | h | Peó | 1 | 16.75 | 16.75 |
| P09706 | u | Vàlvula comporta manual 200 mm, PN-10 (material; 23/07/1998) | 1 | 289.85 | 289.85 |
| % | % | Despeses generals | 6 % | 328.09 | 19.69 |
|  |  | Total |  |  | 347.78 |

| Amidament | Uts. | Parcial |
|---|---|---|
| Sorea |  |  |
| Afectació 3.1. | 2 | 2.00 |
| Afectació 3.2. | 2 | 2.00 |
| Afectació 3.5 | 2 | 2.00 |
| Afectació 3.7. | 2 | 2.00 |
| Subtotal |  | 8.00 |
| Total |  | 8 |

**E09174** u Vàlvula comporta manual Ø250 mm. (14/07/1995)
2 u × 416.77 = 833.54
Subministrament i instal·lació de vàlvula comporta manual DN250 mm. i 10 bar de PN.

| Codi | Ut | Descripció | Rendiment | Preu | Import |
|---|---|---|---|---|---|
| O0101 | h | Cap de colla | 0.05 | 20.6 | 1.03 |
| O0102 | h | Oficial 1ª | 1.1 | 20.46 | 22.51 |
| O0110 | h | Peó | 1.1 | 16.75 | 18.43 |
| P09707 | u | Vàlvula comporta manual 250 mm, PN-10 (material; 23/07/1998) | 1 | 351.21 | 351.21 |
| % | % | Despeses generals | 6 % | 393.18 | 23.59 |
|  |  | Total |  |  | 416.77 |

| Amidament | Uts. | Parcial |
|---|---|---|
| Sorea |  |  |
| Afectació 3.1. | 2 | 2.00 |
| Subtotal |  | 2.00 |
| Total |  | 2 |

**E0225** m Desmuntatge per a substitució de tubs per a distribució de gasos i fluids, de qualsevol diàmetre
285 m × 5.38 = 1533.30
Desmuntatge per a substitució de tubs per a distribució de gasos i fluids, de qualsevol diàmetre, inclòs part proporcional d'accessoris i valvuleria, amb mitjans mecànics i manuals, inclòs càrrega i transport a abocador, cànon i condicionament del mateix.

| Codi | Ut | Descripció | Rendiment | Preu | Import |
|---|---|---|---|---|---|
| O0102 | h | Oficial 1ª | 0.05 | 20.46 | 1.02 |
| O0110 | h | Peó | 0.05 | 16.75 | 0.84 |
| M0207 | h | Retroexcavadora | 0.025 | 59.41 | 1.49 |
| M0212B | h | Camió de trabuc de 20 t | 0.025 | 37.33 | 0.93 |
| P1613 | u | Cànon d'abocador | 1 | 0.8 | 0.80 |
| %1613 | % | Despeses indirectes | 6 % | 5.08 | 0.30 |
|  |  | Total |  |  | 5.38 |

| Amidament | Uts. | Llarg | Parcial |
|---|---|---|---|
| Sorea |  |  |  |
| Afectació 3.1. (DN 200-250) | 17 | 2 | 34.00 |
| Afectació 3.2. (DN 200) | 21 |  | 21.00 |
| Afectació 3.3. (DN 100) | 19 |  | 19.00 |
| Afectació 3.4. (DN 100) | 19 |  | 19.00 |
| Afectació 3.5 (DN 200) | 10 |  | 10.00 |
| Afectació 3.6. (DN 100) | 15 |  | 15.00 |
| Afectació 3.7. (DN 200) | 167 |  | 167.00 |
| Subtotal |  |  | 285.00 |
| Total |  |  | 285 |

**E09186** u Connexió a la xarxa existent d'aigua potable, inclòs totes les peces, accessoris
18 u × 301.61 = 5428.98
Connexió a la xarxa existent d'aigua potable, inclòs totes les peces, accessoris i petit material per a la seva connexió i derivació de la nova canonada, segons indicacions de la Companyia de Serveis Municipal.

| Codi | Ut | Descripció | Rendiment | Preu | Import |
|---|---|---|---|---|---|
| O0101 | h | Cap de colla | 1 | 20.6 | 20.60 |
| O0102 | h | Oficial 1ª | 5 | 20.46 | 102.30 |
| O0110 | h | Peó | 5 | 16.75 | 83.75 |
| P09107 | m | Tub PEAD DN110mm, PE-100, PN-10 | 3 | 4.32 | 12.96 |
| A0901 | pp | Accessoris per a tub de polietilè | 0.3 | 15.15 | 4.55 |
| P0315 | m3 | Sorra de riu a peu d'obra | 0.17 | 13.19 | 2.24 |
| P0504 | m3 | Formigó HM-20 posat a l'obra | 0.5 | 52 | 26.00 |
| A0902 | pp | Elements de muntatge | 3 | 0.18 | 0.54 |
| P1609 | m3 | Excavació de terres | 0.17 | 11.12 | 1.89 |
| M0207 | h | Retroexcavadora | 0.5 | 59.41 | 29.71 |
| %1613 | % | Despeses indirectes | 6 % | 284.54 | 17.07 |
|  |  | Total |  |  | 301.61 |

| Amidament | Uts. | Llarg | Parcial |
|---|---|---|---|
| Sorea |  |  |  |
| Afectació 3.1. (DN 200-250) | 2 | 2 | 4.00 |
| Afectació 3.2. (DN 200) | 1 | 2 | 2.00 |
| Afectació 3.3. (DN 100) | 1 | 2 | 2.00 |
| Afectació 3.4. (DN 100) | 1 | 2 | 2.00 |
| Afectació 3.5 (DN 200) | 1 | 2 | 2.00 |
| Afectació 3.6. (DN 100) | 1 | 2 | 2.00 |
| Afectació 3.7. (DN 200) | 1 | 4 | 4.00 |
| Subtotal |  |  | 18.00 |
| Total |  |  | 18 |

**E1211** u Pericó registre (A) 60x60x90 cm, amb tapa (aigua potable, base formigó)
1 u × 157.72 = 157.72
Pericó de registre de 60x60x80 cm, amb tapa, totalment acabat.

| Codi | Ut | Descripció | Rendiment | Preu | Import |
|---|---|---|---|---|---|
| O0101 | h | Cap de colla | 0.1 | 20.6 | 2.06 |
| O0102 | h | Oficial 1ª | 0.7 | 20.46 | 14.32 |
| O0110 | h | Peó | 1.3 | 16.75 | 21.78 |
| P0805 | u | Maó massís 29x14x5 cm. a rev. (material; 23/07/1998) | 185 | 0.12 | 22.20 |
| E0108 | m3 | Morter de ciment elaborat a l'obra | 0.1 | 50.96 | 5.10 |
| P0504 | m3 | Formigó HM-20 posat a l'obra | 0.08 | 52 | 4.16 |
| P0841 | m2 | EnlluÏment parets exteriors (material; 12/01/2009) | 2.16 | 20.01 | 43.22 |
| P0622A | u | Tapa fosa 680x680x40, marc 700x700, classe B-125 (material; 23/07/1998) | 1 | 35.95 | 35.95 |
| %1613 | % | Despeses indirectes | 6 % | 148.79 | 8.93 |
|  |  | Total |  |  | 157.72 |

**E1210** u Pericó registre (B) 45x45x60 cm, amb tapa (aigua potable, base formigó)
6 u × 93.73 = 562.38
Pericó de registre de 40x40x60 cm, amb tapa, totalment acabat

| Codi | Ut | Descripció | Rendiment | Preu | Import |
|---|---|---|---|---|---|
| O0101 | h | Cap de colla | 0.1 | 20.6 | 2.06 |
| O0102 | h | Oficial 1ª | 0.5 | 20.46 | 10.23 |
| O0110 | h | Peó | 1 | 16.75 | 16.75 |
| P0805 | u | Maó massís 29x14x5 cm. a rev. | 100 | 0.12 | 12.00 |
| E0108 | m3 | Morter de ciment elaborat a l'obra | 0.1 | 50.96 | 5.10 |
| P0841 | m2 | Enlluïment parets exteriors | 1.08 | 20.01 | 21.61 |
| P0504 | m3 | Formigó HM-20 posat a l'obra | 0.05 | 52 | 2.60 |
| P0622B | u | Tapa fosa 480x480x30, marc 500x500, classe B-125 (material; 23/07/1998) | 1 | 18.07 | 18.07 |
| %1613 | % | Despeses indirectes | 6 % | 88.42 | 5.31 |
|  |  | Total |  |  | 93.73 |

| Amidament | Uts. | Parcial |
|---|---|---|
| Sorea |  |  |
| Afectació 3.3. (DN 100) | 2 | 2.00 |
| Afectació 3.4. (DN 100) | 2 | 2.00 |
| Afectació 3.6. (DN 100) | 2 | 2.00 |
| Subtotal |  | 6.00 |
| Total |  | 6 |

### 05.04 ENLLUMENAT
Import: 12221.18

**E034001** u Cales per a localització serveis
4 u × 53.8 = 215.20

| Amidament | Uts. | Parcial |
|---|---|---|
| Rotonda Est (Afecció 4.1) | 2 | 2.00 |
| Travessera Els Reguers | 2 | 2.00 |
| Subtotal |  | 4.00 |
| Total |  | 4 |

**E0342** m3 Excavació manual en rases, pous o fonaments, inclòs tranport
12 m3 × 41.95 = 503.40

| Amidament | Uts. | Llarg | Ample | Alt | Parcial |
|---|---|---|---|---|---|
| cales localització serveis | 4 | 2 | 1 | 1.5 | 12.00 |
| Total |  |  |  |  | 12 |

**E0305** m3 Excavació rases i pous, mitjans mecànics, cànon abocador
40.32 m3 × 11.12 = 448.36

| Amidament | Uts. | Llarg | Ample | Parcial |
|---|---|---|---|---|
| Travessera Els Reguers | 168 | 0.4 | 0.6 | 40.32 |
| Total |  |  |  | 40.32 |

**E10100B** m Tub de PVC corrugat de Ø90 (14/07/1995)
168 m × 2.7 = 453.60
Tub de PVC corrugat de 90 mm. de diàmetre nominal, enterrat amb grau de resistència al xoc 7, col.locat.

| Codi | Ut | Descripció | Rendiment | Preu | Import |
|---|---|---|---|---|---|
| O0102 | h | Oficial 1ª | 0.01 | 20.46 | 0.20 |
| O0110 | h | Peó | 0.01 | 16.75 | 0.17 |
| P091272 | m | Tub corrugat Ø90 mm. (material; 23/07/1998) | 1 | 2.18 | 2.18 |
| % | % | Despeses generals | 6 % | 2.55 | 0.15 |
|  |  | Total |  |  | 2.7 |

| Amidament | Uts. | Llarg | Parcial |
|---|---|---|---|
| Travessera Reguers | 1 | 168 | 168.00 |
| Total |  |  | 168 |

**E10215** u Retirada llumenera i trasllat al magatzem
11 u × 82.66 = 909.26
Retirada de llumenera i trasllat al magatzem de l'Ajuntament.

| Codi | Ut | Descripció | Rendiment | Preu | Import |
|---|---|---|---|---|---|
| O0101 | h | Cap de colla | 0.05 | 20.6 | 1.03 |
| O0102 | h | Oficial 1ª | 0.25 | 20.46 | 5.12 |
| O0110 | h | Peó | 1.1 | 16.75 | 18.43 |
| P1609 | m3 | Excavació de terres | 0.64 | 11.12 | 7.12 |
| M0214 | h | Camió grua | 1.1 | 42.07 | 46.28 |
| %1613 | % | Despeses indirectes | 6 % | 77.98 | 4.68 |
|  |  | Total |  |  | 82.66 |

| Amidament | Uts. | Parcial |
|---|---|---|
| Rotonda Est (Afecció 4.1) | 10 | 10.00 |
| Travessera Els Reguers | 1 | 1.00 |
| Subtotal |  | 11.00 |
| Total |  | 11 |

**E9910204B** u Desplaçament de columna existent, inclòs base de fonamentació.
16 u × 314.29 = 5028.64
Desmuntatge, apilament i muntatge de columna existent a nova ubicació, inclou la demolició de la base de formigó del fanal existent i la demolició del paviment existent fins a trobar la canalització existent, l'excavació i construcció de la nova base de formigó, inclosos els perns, el desplaçament del punt de connexionat (tub 90mm, cable de coure nu 35mm, nou cablejat, etc), la reposició de paviment existent i tots els treballs i materials necessaris.

| Codi | Ut | Descripció | Rendiment | Preu | Import |
|---|---|---|---|---|---|
| O0101 | h | Cap de colla | 0.5 | 20.6 | 10.30 |
| O0102 | h | Oficial 1ª | 2 | 20.46 | 40.92 |
| O0110 | h | Peó | 3 | 16.75 | 50.25 |
| P1230 | m | Tub PVC DN110 mm., PN 10 (material; 23/07/1998) | 1 | 3.06 | 3.06 |
| P0504 | m3 | Formigó HM-20 posat a l'obra | 1.5 | 52 | 78.00 |
| P10209 | pp | Petit material (material; 12/01/2009) | 1 | 29.83 | 29.83 |
| M0214 | h | Camió grua | 2 | 42.07 | 84.14 |
| %1613 | % | Despeses indirectes | 6 % | 296.50 | 17.79 |
|  |  | Total |  |  | 314.29 |

| Amidament | Uts. | Parcial |
|---|---|---|
| Travessera Els Reguers | 13 | 13.00 |
| Altres | 3 | 3.00 |
| Subtotal |  | 16.00 |
| Total |  | 16 |

**E10225** m Arrencada de tubs i accessoris d'instal·lació elèctrica superficial ó soterrada, amb mitjans manuals i mecànics
364 m × 0.72 = 262.08

| Amidament | Uts. | Parcial |
|---|---|---|
| Rotonda Est | 170 | 170.00 |
| Travessera Els Reguers | 194 | 194.00 |
| Subtotal |  | 364.00 |
| Total |  | 364 |

**E0317B** m3 Rebliment i piconatge rasa 95% PM, material pròpia obra, inclòs càrrega i transport
24.19 m3 × 4.2 = 101.60

| Amidament | Uts. | Llarg | Ample | Parcial |
|---|---|---|---|---|
| Travessera Els Reguers | 168 | 0.4 | 0.36 | 24.19 |
| Total |  |  |  | 24.19 |

**E0317C** m3 Rebliment i piconatge rasa 95% PM, sauló aportació, inclòs càrrega i transport (23/07/1998)
16.13 m3 × 36.63 = 590.84
Rebliment i piconatge de rasa amb compactació del 95 % Proctor Modificat, amb sauló d'aportació, inclòs càrrega i transport.

| Codi | Ut | Descripció | Rendiment | Preu | Import |
|---|---|---|---|---|---|
| M0266 | u | Safata vibrant amb placa de 60 cm (maquinària; 29/04/2021) | 0.24 | 6.07 | 1.46 |
| O0110 | h | Peó | 0.48 | 16.75 | 8.04 |
| O0102 | h | Oficial 1ª | 0.24 | 20.46 | 4.91 |
| P0105 | m3 | Aigua (material; 29/04/2021) | 0.05 | 1.81 | 0.09 |
| P0124 | m3 | Sauló sense garbellar (material; 29/04/2021) | 1.2 | 18.44 | 22.13 |
|  |  | Total |  |  | 36.63 |

| Amidament | Uts. | Llarg | Ample | Parcial |
|---|---|---|---|---|
| Rasa en paviment |  |  |  |  |
| Travessera Els Reguers | 168 | 0.4 | 0.24 | 16.13 |
| Subtotal |  |  |  | 16.13 |
| Total |  |  |  | 16.13 |

**E10131** m Subministrament i col·locació de cinta senyalitzadora
168 m × 1.11 = 186.48

| Amidament | Uts. | Parcial |
|---|---|---|
| Cinta senyalitzadora |  |  |
| Travessera Els Reguers | 168 | 168.00 |
| Subtotal |  | 168.00 |
| Total |  | 168 |

**E1211B** u Pericó registre (A) 60x60x90 cm, amb tapa (semàf i enllum, s/base formigó)
2 u × 150.22 = 300.44
Pericó registre tipus A de 60x60x90 cm, amb tapa, per instal·lacions semafòriques o d'enllumenat, i parets de totxo gero arrebossat i lliscat interiorment.

| Codi | Ut | Descripció | Rendiment | Preu | Import |
|---|---|---|---|---|---|
| O0101 | h | Cap de colla | 0.09 | 20.6 | 1.85 |
| O0102 | h | Oficial 1ª | 0.65 | 20.46 | 13.30 |
| O0110 | h | Peó | 1.2 | 16.75 | 20.10 |
| P0805 | u | Maó massís 29x14x5 cm. a rev. | 185 | 0.12 | 22.20 |
| E0108 | m3 | Morter de ciment elaborat a l'obra | 0.1 | 50.96 | 5.10 |
| P0841 | m2 | Enlluïment parets exteriors | 2.16 | 20.01 | 43.22 |
| P0622A | u | Tapa fosa 680x680x40, marc 700x700, classe B-125 | 1 | 35.95 | 35.95 |
| %1613 | % | Despeses indirectes | 6 % | 141.72 | 8.50 |
|  |  | Total |  |  | 150.22 |

| Amidament | Uts. | Parcial |
|---|---|---|
| Travessera Els Reguers | 2 | 2.00 |
| Total |  | 2 |

**E10121** m Conductor coure nu de 35 mm2, unipolar soterrada (14/07/1995)
168 m × 3.79 = 636.72
Conductor de coure nu de 35 mm2, unipolar, col·locat al fons de la rasa i sortint a punts de llum, compresa la part proporcional de tub protector dels sortints i soldadures als punts metàl·lics o a les derivacions.

| Codi | Ut | Descripció | Rendiment | Preu | Import |
|---|---|---|---|---|---|
| O0101 | h | Cap de colla | 0.01 | 20.6 | 0.21 |
| O0102 | h | Oficial 1ª | 0.03 | 20.46 | 0.61 |
| O0110 | h | Peó | 0.03 | 16.75 | 0.50 |
| P10111 | m | Conductor Cu nu unipolar d'1x35 mm2 (material; 23/07/1998) | 1.05 | 1.29 | 1.35 |
| P10207 | pp | Soldadures a xarxa i petit mat. (12/01/2009) | 1 | 0.91 | 0.91 |
| % | % | Despeses generals | 6 % | 3.58 | 0.21 |
|  |  | Total |  |  | 3.79 |

| Amidament | Uts. | Parcial |
|---|---|---|
| Rases |  |  |
| Travessera Els Reguers | 168 | 168.00 |
| Subtotal |  | 168.00 |
| Total |  | 168 |

**E10104** m Conductor coure tetrapolar 4x6 mm2 soterrada (14/07/1995)
184.8 m × 5.67 = 1047.82
Conductor de coure tetrapolar 4x6 mm2, de designació UNE RV 0,6/1 kV, col·locat en línia d'enllumenat soterrada, allotjat en tub corrugat.

| Codi | Ut | Descripció | Rendiment | Preu | Import |
|---|---|---|---|---|---|
| O0101 | h | Cap de colla | 0.01 | 20.6 | 0.21 |
| O0102 | h | Oficial 1ª | 0.04 | 20.46 | 0.82 |
| O0110 | h | Peó | 0.04 | 16.75 | 0.67 |
| P10104 | m | Conductor Cu tetrapolar 4x6 rv 0,6/1 kV (material; 23/07/1998) | 1.05 | 3.48 | 3.65 |
| % | % | Despeses generals | 6 % | 5.35 | 0.32 |
|  |  | Total |  |  | 5.67 |

| Amidament | Uts. | Llarg | Parcial |
|---|---|---|---|
| Rases |  |  |  |
| Travessera Els Reguers | 168 | 1.1 | 184.80 |
| Subtotal |  |  | 184.80 |
| Total |  |  | 184.8 |

**E11366** u Placa de connexió a terra d'acer, quadrada (massissa), de 500x500x3 mm d'acer galvanitzat mm de grui
13 u × 57.31 = 745.03
Placa de connexió a terra d'acer, quadrada (massissa), de 500x500x3 mm d'acer galvanitzat mm de gruix soterrada

| Codi | Ut | Descripció | Rendiment | Preu | Import |
|---|---|---|---|---|---|
| O0102 | h | Oficial 1ª | 0.166 | 20.46 | 3.40 |
| O0110 | h | Peó | 0.166 | 16.75 | 2.78 |
| P0121 | u | Part proporcional d'elements especials per a plaques de connexió a terra (material; 29/04/2021) | 1 | 4.57 | 4.57 |
| P0122 | u | Placa presa de terra de 500x500x3 mm d'acer galvanitzat (material; 29/04/2021) | 1 | 43.32 | 43.32 |
| %1613 | % | Despeses indirectes | 6 % | 54.07 | 3.24 |
|  |  | Total |  |  | 57.31 |

| Amidament | Uts. | Parcial |
|---|---|---|
| Travessera Els Reguers | 13 | 13.00 |
| Total |  | 13 |

**E1022X** u Trasllat de quadre de control i maniobra de l'enllumenat públic existent (23/07/1998)
1 u × 791.71 = 791.71
Trasllat de quadre de control i maniobra de l'enllumenat públic existent, per adaptar-lo a les noves característiques urbanes, inclòs materials i connexions deixant l'instal·lació totalment acabada i provada.

| Codi | Ut | Descripció | Rendiment | Preu | Import |
|---|---|---|---|---|---|
| O0101 | h | Cap de colla | 3 | 20.6 | 61.80 |
| O0102 | h | Oficial 1ª | 8 | 20.46 | 163.68 |
| O0110 | h | Peó | 8 | 16.75 | 134.00 |
| P10240 | u | Cablejat connexions a llumeneres i terra (material; 12/01/2009) | 1 | 133.93 | 133.93 |
| P10209 | pp | Petit material | 10 | 29.83 | 298.30 |
|  |  | Total |  |  | 791.71 |

| Amidament | Uts. | Parcial |
|---|---|---|
| Travessera Els Reguers | 1 | 1.00 |
| Total |  | 1 |

### 05.05 CLAVEGUERAM
Import: 15183.56

**E034001** u Cales per a localització serveis
4 u × 53.8 = 215.20

| Amidament | Uts. | Parcial |
|---|---|---|
| Rotonda Roquetes | 2 | 2.00 |
| Travessera Els Reguers | 2 | 2.00 |
| Subtotal |  | 4.00 |
| Total |  | 4 |

**E0342** m3 Excavació manual en rases, pous o fonaments, inclòs tranport
12 m3 × 41.95 = 503.40

| Amidament | Uts. | Llarg | Ample | Alt | Parcial |
|---|---|---|---|---|---|
| cales localització serveis | 4 | 2 | 1 | 1.5 | 12.00 |
| Total |  |  |  |  | 12 |

**E0224** u Demolició de pou de diàmetre 100 cm, de parets de 30 cm de maó, amb mitjans mecànics i càrrega sobre camió
1.89 u × 66.68 = 126.03

| Amidament | Uts. | Llarg | Ample | Alt | Parcial |
|---|---|---|---|---|---|
| Rotonda Roquetes |  |  |  |  |  |
| Embornals existents | 5 | 0.7 | 0.3 | 1 | 1.05 |
| Travessera Els Reguers |  |  |  |  |  |
| Embornals existents | 4 | 0.7 | 0.3 | 1 | 0.84 |
| Subtotal |  |  |  |  | 1.89 |
| Total |  |  |  |  | 1.89 |

**E0892** u Anulació d'embornal existent
9 u × 108.9 = 980.10
Anulació d'embornal existent, inclosa la connexió amb el col·lector, totalment acabat.

| Codi | Ut | Descripció | Rendiment | Preu | Import |
|---|---|---|---|---|---|
| O0102 | h | Oficial 1ª | 2 | 20.46 | 40.92 |
| O0110 | h | Peó | 2 | 16.75 | 33.50 |
| P0504 | m3 | Formigó HM-20 posat a l'obra | 0.15 | 52 | 7.80 |
| E0515 | m2 | Encofrat de fusta per a fonaments i/o formigó ocult | 0.8 | 24.49 | 19.59 |
| P0805 | u | Maó massís 29x14x5 cm. a rev. | 6 | 0.12 | 0.72 |
| M0225 | h | Vibrador | 0.1 | 2.09 | 0.21 |
| %1613 | % | Despeses indirectes | 6 % | 102.74 | 6.16 |
|  |  | Total |  |  | 108.9 |

| Amidament | Uts. | Parcial |
|---|---|---|
| Rotonda Roquetes |  |  |
| Embornals existents | 5 | 5.00 |
| Travessera Els Reguers |  |  |
| Embornals existents | 4 | 4.00 |
| Subtotal |  | 9.00 |
| Total |  | 9 |

**E0305** m3 Excavació rases i pous, mitjans mecànics, cànon abocador
162 m3 × 11.12 = 1801.44

| Amidament | Uts. | Llarg | Ample | Parcial |
|---|---|---|---|---|
| Rotonda Roquetes |  |  |  |  |
| DN315 | 44 | 1 | 0.5 | 22.00 |
| Travessera Els Reguers |  |  |  |  |
| DN315 | 255 | 1 | 0.5 | 127.50 |
| Embornals | 25 | 1 | 0.5 | 12.50 |
| Subtotal |  |  |  | 162.00 |
| Total |  |  |  | 162 |

**E0317** m3 Rebliment i piconatge rasa 95% PM, material préstec, inclòs càrrega i transport
81 m3 × 8.11 = 656.91

| Amidament | Uts. | Llarg | Ample | Parcial |
|---|---|---|---|---|
| Rotonda Roquetes |  |  |  |  |
| DN315 | 44 | 0.5 | 0.5 | 11.00 |
| Travessera Els Reguers |  |  |  |  |
| DN315 | 255 | 0.5 | 0.5 | 63.75 |
| Embornals | 25 | 0.5 | 0.5 | 6.25 |
| Subtotal |  |  |  | 81.00 |
| Total |  |  |  | 81 |

**E0502** m3 Formigó HM-20 fonaments
58.32 m3 × 62.85 = 3665.41

| Amidament | Uts. | Llarg | Parcial |
|---|---|---|---|
| Rotonda Roquetes |  |  |  |
| DN315 | 44 | 0.18 | 7.92 |
| Travessera Els Reguers |  |  |  |
| DN315 | 255 | 0.18 | 45.90 |
| Embornals | 25 | 0.18 | 4.50 |
| Subtotal |  |  | 58.32 |
| Total |  |  | 58.32 |

**E0874** m Tub de PP corrugat doble capa Ø315 mm
69 m × 21.33 = 1471.77
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris | 30 % | 10.99 | 3.30 |
| %1613 | % | Despeses indirectes | 6 % | 20.12 | 1.21 |
|  |  | Total |  |  | 21.33 |

| Amidament | Uts. | Parcial |
|---|---|---|
| Rotonda Roquetes |  |  |
| DN315. Connexions embornals | 44 | 44.00 |
| Travessera Els Reguers |  |  |
| Embornals. Connexions embornals | 25 | 25.00 |
| Subtotal |  | 69.00 |
| Total |  | 69 |

**E08201** u Embornal pla amb reixa fosa grisa 700x360x100 mm.
14 u × 187.68 = 2627.52
Embornal, inclòs reixa de fosa grisa de 700x360x100 mm classe D-400 per 40Tn de càrrega de ruptura i marc abatible, totalment acabada.

| Codi | Ut | Descripció | Rendiment | Preu | Import |
|---|---|---|---|---|---|
| O0101 | h | Cap de colla | 0.1 | 20.6 | 2.06 |
| O0102 | h | Oficial 1ª | 1 | 20.46 | 20.46 |
| O0110 | h | Peó | 1 | 16.75 | 16.75 |
| P1609 | m3 | Excavació de terres | 1 | 11.12 | 11.12 |
| E0502 | m3 | Formigó HM-20 fonaments | 0.25 | 62.85 | 15.71 |
| E0515 | m2 | Encofrat de fusta per a fonaments i/o formigó ocult | 1.87 | 24.49 | 45.80 |
| P06212 | u | Reixa i bastiment 700x360x100 mm. (material; 23/07/1998) | 1 | 65.16 | 65.16 |
| %1613 | % | Despeses indirectes | 6 % | 177.06 | 10.62 |
|  |  | Total |  |  | 187.68 |

| Amidament | Uts. | Parcial |
|---|---|---|
| Rotonda Roquetes |  |  |
| Embornals | 8 | 8.00 |
| Travessera Els Reguers |  |  |
| Embornals. Connexions embornals | 6 | 6.00 |
| Subtotal |  | 14.00 |
| Total |  | 14 |

**E0837** u Pou registre quadrat PR, tapa Ø650 i pates, Hmax=2,20m (amb tapa)
2 u × 952.99 = 1905.98
Pou de registre PR de 850x850 mm de dimensions interiors, fins 2,20 m d'alçada, inclòs excavació i tapa de fosa de Ø650 mm exterior, estanca i insonora, marc de 850x850 mm, amb bastiment de fosa grisa, fins 1 bar de pressió d'aigua i graons d'acer revestits de polipropilè.

| Codi | Ut | Descripció | Rendiment | Preu | Import |
|---|---|---|---|---|---|
| O0101 | h | Cap de colla | 0.028 | 20.6 | 0.58 |
| O0102 | h | Oficial 1ª | 2.5 | 20.46 | 51.15 |
| O0110 | h | Peó | 2.8 | 16.75 | 46.90 |
| P1609 | m3 | Excavació de terres | 8.2 | 11.12 | 91.18 |
| P0504 | m3 | Formigó HM-20 posat a l'obra | 1.466 | 52 | 76.23 |
| E0505B | m3 | Formigó prefabricat HA-25, tapes | 0.326 | 227.73 | 74.24 |
| M0225 | h | Vibrador | 0.1 | 2.09 | 0.21 |
| E0515 | m2 | Encofrat de fusta per a fonaments i/o formigó ocult | 8.96 | 24.49 | 219.43 |
| E0516 | m2 | Encofrat de fusta per a formigó vist | 5.6 | 30.52 | 170.91 |
| P0620C | u | Tapa fosa Ø650 mm. exterior, marc 850x850 mm.,classe D-400 (material; 23/07/1998) | 1 | 146.3 | 146.30 |
| P0651 | u | Graó d'acer revestit de polipropilè, 40 cm d'amplada | 4 | 5.48 | 21.92 |
| %1613 | % | Despeses indirectes | 6 % | 899.05 | 53.94 |
|  |  | Total |  |  | 952.99 |

| Amidament | Uts. | Parcial |
|---|---|---|
| Rotonda Roquetes |  |  |
| Pous de registre | 2 | 2.00 |
| Subtotal |  | 2.00 |
| Total |  | 2 |

**E0821P** u Recreixement i anivellació pou de registre
2 u × 140.51 = 281.02
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.51 |

| Amidament | Uts. | Parcial |
|---|---|---|
| Rotonda Roquetes |  |  |
| Pous de registre existents | 2 | 2.00 |
| Subtotal |  | 2.00 |
| Total |  | 2 |

**E0836** u Connexió de imbornal ó bunera a col·lector general
6 u × 158.13 = 948.78

| Codi | Ut | Descripció | Rendiment | Preu | Import |
|---|---|---|---|---|---|
| O0102 | h | Oficial 1ª | 2 | 20.46 | 40.92 |
| O0110 | h | Peó | 2 | 16.75 | 33.50 |
| P0504 | m3 | Formigó HM-20 posat a l'obra | 0.4 | 52 | 20.80 |
| M0225 | h | Vibrador | 0.04 | 2.09 | 0.08 |
| E0515 | m2 | Encofrat de fusta per a fonaments i/o formigó ocult | 2.2 | 24.49 | 53.88 |
| %1613 | % | Despeses indirectes | 6 % | 149.18 | 8.95 |
|  |  | Total |  |  | 158.13 |

| Amidament | Uts. | Parcial |
|---|---|---|
| Rotonda Roquetes |  |  |
| Embornals a col·lector | 3 | 3.00 |
| Travessera Els Reguers |  |  |
| Embornals. Connexions embornals | 3 | 3.00 |
| Subtotal |  | 6.00 |
| Total |  | 6 |

### 05.06 SEMÀFORS
Import: 6362.74

**E034001** u Cales per a localització serveis
2 u × 53.8 = 107.60

**E0342** m3 Excavació manual en rases, pous o fonaments, inclòs tranport
6 m3 × 41.95 = 251.70

| Amidament | Uts. | Llarg | Ample | Alt | Parcial |
|---|---|---|---|---|---|
| cales localització serveis | 2 | 2 | 1 | 1.5 | 6.00 |
| Total |  |  |  |  | 6 |

**E1208** u Desplaçament de semàfor, fonamentació i connexions
2 u × 1022.23 = 2044.46
Desplaçament de semàfor, inclòs fonamentació i connexions.

| Codi | Ut | Descripció | Rendiment | Preu | Import |
|---|---|---|---|---|---|
| O0101 | h | Cap de colla | 1.5 | 20.6 | 30.90 |
| O0102 | h | Oficial 1ª | 2.5 | 20.46 | 51.15 |
| O0110 | h | Peó | 12.5 | 16.75 | 209.38 |
| P1609 | m3 | Excavació de terres | 1.5 | 11.12 | 16.68 |
| P1230 | m | Tub PVC DN110 mm., PN 10 | 1 | 3.06 | 3.06 |
| P0504 | m3 | Formigó HM-20 posat a l'obra | 1.5 | 52 | 78.00 |
| P10209 | pp | Petit material | 8 | 29.83 | 238.64 |
| M0214 | h | Camió grua | 8 | 42.07 | 336.56 |
| %1613 | % | Despeses indirectes | 6 % | 964.37 | 57.86 |
|  |  | Total |  |  | 1022.23 |

| Amidament | Uts. | Parcial |
|---|---|---|
| Grup 1 | 1 | 1.00 |
| Grup 2 | 1 | 1.00 |
| Subtotal |  | 2.00 |
| Total |  | 2 |

**E1269** u Pica presa de terra
2 u × 23.82 = 47.64
Pica presa de terra, col·locada.

| Codi | Ut | Descripció | Rendiment | Preu | Import |
|---|---|---|---|---|---|
| O0101 | h | Cap de colla | 0.05 | 20.6 | 1.03 |
| O0102 | h | Oficial 1ª | 0.2 | 20.46 | 4.09 |
| O0110 | h | Peó | 0.2 | 16.75 | 3.35 |
| P1254 | u | Pica presa de terra (material; 13/05/2009) | 1 | 14 | 14.00 |
| %1613 | % | Despeses indirectes | 6 % | 22.47 | 1.35 |
|  |  | Total |  |  | 23.82 |

| Amidament | Uts. | Parcial |
|---|---|---|
| Grup 1 | 1 | 1.00 |
| Grup 2 | 1 | 1.00 |
| Subtotal |  | 2.00 |
| Total |  | 2 |

**E1220-N** u Desplaçament de regulador electrònic incloent armari exterior, proteccions, transport, instal·lació (29/04/2021)
1 u × 1250 = 1250.00
Desplaçament de regulador electrònic incloent armari exterior, proteccions, transport, instal·lació i noves connexions.

| Codi | Ut | Descripció | Rendiment | Preu | Import |
|---|---|---|---|---|---|
| PE1283N | u | Desplaçament de Regulador electrònic existent (material; 29/04/2021) | 1 | 1250 | 1250.00 |
|  |  | Total |  |  | 1250 |

**E1207** u Fonament per armari de regulador
1 u × 66.78 = 66.78
Fonament per armari de regulador, instal·lat, inclosos els perns d'ancoratge.

| Codi | Ut | Descripció | Rendiment | Preu | Import |
|---|---|---|---|---|---|
| O0101 | h | Cap de colla | 0.1 | 20.6 | 2.06 |
| O0102 | h | Oficial 1ª | 1.2 | 20.46 | 24.55 |
| O0110 | h | Peó | 1.2 | 16.75 | 20.10 |
| P1230 | m | Tub PVC DN110 mm., PN 10 | 1.5 | 3.06 | 4.59 |
| P0504 | m3 | Formigó HM-20 posat a l'obra | 0.225 | 52 | 11.70 |
| %1613 | % | Despeses indirectes | 6 % | 63.00 | 3.78 |
|  |  | Total |  |  | 66.78 |

**E0305** m3 Excavació rases i pous, mitjans mecànics, cànon abocador
25.2 m3 × 11.12 = 280.22

| Amidament | Uts. | Llarg | Ample | Alt | Parcial |
|---|---|---|---|---|---|
| Rasa | 105 | 0.4 | 0.6 | 1 | 25.20 |
| Total |  |  |  |  | 25.2 |

**E10100** m Tub de PVC corrugat de Ø110
105 m × 3.24 = 340.20

| Amidament | Uts. | Parcial |
|---|---|---|
| Rasa | 105 | 105.00 |
| Total |  | 105 |

**E0322** m3 Sorra de riu en recobriment de tubs
10.08 m3 × 19.49 = 196.46

| Amidament | Uts. | Llarg | Ample | Alt | Parcial |
|---|---|---|---|---|---|
| Rasa | 105 | 0.4 | 0.24 | 1 | 10.08 |
| Total |  |  |  |  | 10.08 |

**E0317** m3 Rebliment i piconatge rasa 95% PM, material préstec, inclòs càrrega i transport
15.12 m3 × 8.11 = 122.62

| Amidament | Uts. | Llarg | Ample | Alt | Parcial |
|---|---|---|---|---|---|
| Rasa | 105 | 0.4 | 0.36 | 1 | 15.12 |
| Total |  |  |  |  | 15.12 |

**E10131** m Subministrament i col·locació de cinta senyalitzadora
105 m × 1.11 = 116.55

| Amidament | Uts. | Parcial |
|---|---|---|
| Rasa | 105 | 105.00 |
| Total |  | 105 |

**E1276** m Conductor nu d´1x35 mm2 per a presa de terrra
105 m × 2.49 = 261.45
Conductor nu d´1x35 mm2 per a presa de terra, instal·lat

| Codi | Ut | Descripció | Rendiment | Preu | Import |
|---|---|---|---|---|---|
| O0101 | h | Cap de colla | 0.002 | 20.6 | 0.04 |
| O0102 | h | Oficial 1ª | 0.035 | 20.46 | 0.72 |
| O0110 | h | Peó | 0.035 | 16.75 | 0.59 |
| P1261 | m | Conductor nu d´1x35 mm2 (material; 13/05/2009) | 1 | 1 | 1.00 |
| %1613 | % | Despeses indirectes | 6 % | 2.35 | 0.14 |
|  |  | Total |  |  | 2.49 |

| Amidament | Uts. | Parcial |
|---|---|---|
| Rasa | 105 | 105.00 |
| Total |  | 105 |

**E1273** m Conductor de coure de 4x2.5 mm² 0,6/1 kV
424 m × 2.39 = 1013.36
Subministrament i instal·lació de conductor de coure de 4x2.5 mm² 0,6/1 kV, col.locat en tubular soterrat.

| Codi | Ut | Descripció | Rendiment | Preu | Import |
|---|---|---|---|---|---|
| O0101 | h | Cap de colla | 0.002 | 20.6 | 0.04 |
| O0102 | h | Oficial 1ª | 0.035 | 20.46 | 0.72 |
| O0110 | h | Peó | 0.035 | 16.75 | 0.59 |
| P1258 | m | Conductor plàstic VV1000 de 4x2.5 mm2 (material; 13/05/2009) | 1 | 0.9 | 0.90 |
| %1613 | % | Despeses indirectes | 6 % | 2.25 | 0.14 |
|  |  | Total |  |  | 2.39 |

| Amidament | Uts. | Parcial |
|---|---|---|
| Grup 1 Semàfor 1 | 28 | 28.00 |
| Gruip 1 Semàfor 2 | 34 | 34.00 |
| Grup 2 Semàfor 1 | 178 | 178.00 |
| Grup 2 Semàfor 2 | 184 | 184.00 |
| Subtotal |  | 424.00 |
| Total |  | 424 |

**E1210B** u Pericó registre (B) 45x45x60 cm, amb tapa (semàf i enllum, s/base formigó)
3 u × 87.9 = 263.70
Pericó registre tipus B de 45x45x60 cm, amb tapa, per instal·lacions semafòriques o d'enllumenat, i parets de totxo gero arrebossat i lliscat interiorment.

| Codi | Ut | Descripció | Rendiment | Preu | Import |
|---|---|---|---|---|---|
| O0101 | h | Cap de colla | 0.09 | 20.6 | 1.85 |
| O0102 | h | Oficial 1ª | 0.45 | 20.46 | 9.21 |
| O0110 | h | Peó | 0.9 | 16.75 | 15.08 |
| P0805 | u | Maó massís 29x14x5 cm. a rev. | 100 | 0.12 | 12.00 |
| E0108 | m3 | Morter de ciment elaborat a l'obra | 0.1 | 50.96 | 5.10 |
| P0841 | m2 | Enlluïment parets exteriors | 1.08 | 20.01 | 21.61 |
| P0622B | u | Tapa fosa 480x480x30, marc 500x500, classe B-125 | 1 | 18.07 | 18.07 |
| %1613 | % | Despeses indirectes | 6 % | 82.92 | 4.98 |
|  |  | Total |  |  | 87.9 |

| Amidament | Uts. | Parcial |
|---|---|---|
| Grup 1 | 1 | 1.00 |
| Grup 2 | 1 | 1.00 |
| Regulador | 1 | 1.00 |
| Subtotal |  | 3.00 |
| Total |  | 3 |

### 05.07 ELEMENTS DIVERSOS (31/05/2021)
Import: 30000

| Codi | Ut | Descripció | Quantitat | Preu | Import |
|---|---|---|---|---|---|
| E1612 | pa | A justificar per reposició de serveis afectats per les obres (31/05/2021) | 1 | 30000 | 30000.00 |

## 06 OBRES COMPLEMENTÀRIES
Import: 448785.23

### 06.01 FIBRA ÒPTICA
Import: 163635.88

**E11108** m Canalització en paviment d'infraestructura de comunicacions soterrada formada per 10 microtubs de PE
5880 m × 25.83 = 151880.40
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa ´´in situ´´ amb morter M-300. Inclou el tall del paviment amb equip complert específic de minirasadora amb aspiració del ferm triturat, càrrega, formació de rasa, i la reposició del mateix mitjançant morter M-300 amb additiu colorejant negre, així com la part proporcional d’elements auxiliars de fixació, separadors, protecció d’extrems, formigonat i unions fins caixa de connexions, totalment acabat. Fins i tot transport i cànon d’abocador del material excavat així com la senyalització provisional d’obra amb els mitjans necessaris.

| Codi | Ut | Descripció | Rendiment | Preu | Import |
|---|---|---|---|---|---|
| O0101 | h | Cap de colla | 0.04 | 20.6 | 0.82 |
| O0110 | h | Peó | 0.305 | 16.75 | 5.11 |
| O0102 | h | Oficial 1ª | 0.15 | 20.46 | 3.07 |
| M0301 | h | Equip complert específic de minirasadora amb aspiració (maquinària; 29/04/2021) | 0.15 | 46.2 | 6.93 |
| P02002 | m | Canalització 10 microtubs de PEHD Ø 20 mm amb fil de detecció (material; 29/04/2021) | 1 | 5.97 | 5.97 |
| P02000 | kg | Pigment inorgànic de color d'òxid de ferro per a morters i ciments (material; 29/04/2021) | 0.14 | 1.91 | 0.27 |
| P0500 | m3 | Formigó HL-150 posat a l'obra | 0.025 | 50.5 | 1.26 |
| P02003 | m | Part proporcional d'accessoris per a la correcta instal·lació (material; 29/04/2021) | 1 | 0.14 | 0.14 |
| P1613 | u | Cànon d'abocador | 1 | 0.8 | 0.80 |
| %1613 | % | Despeses indirectes | 6 % | 24.37 | 1.46 |
|  |  | Total |  |  | 25.83 |

| Amidament | Uts. | Parcial |
|---|---|---|
| Corredor T-342 | 5880 | 5880.00 |
| Total |  | 5880 |

**E10105C** u Pericó de registre de formigó prefabricat de 60x60x50 cm interiors sobre llit de graves
16 u × 517.34 = 8277.44
Pericó de registre de formigó prefabricat de 60x60x50 cm interiors amb parets de 8 cm de gruix mínim per a serveis de telecomunicacions, col·locat sobre base drenant de grava 18-25 mm de 15 cm de gruix, reblert lateral amb sòl de la pròpia excavació compactat, inclòs excavació, perforació de parets, connexions, formigonat dels entrocaments amb morter, fixació dels conductes, marc i tapa de fosa classe D-400 fixada a l’arqueta amb formigó HM-20, tancament de seguretat i distintiu de la corporació, totalment acabada

| Codi | Ut | Descripció | Rendiment | Preu | Import |
|---|---|---|---|---|---|
| O0102 | h | Oficial 1ª | 2 | 20.46 | 40.92 |
| O0101 | h | Cap de colla | 0.2 | 20.6 | 4.12 |
| O0110 | h | Peó | 2 | 16.75 | 33.50 |
| M0214 | h | Camió grua | 0.9 | 42.07 | 37.86 |
| P101233 | u | Pericó 80x80x60 mm pref. tipus B2 amb marc i tapa D-400 (material; 29/04/2021) | 1 | 324.58 | 324.58 |
| E0108 | m3 | Morter de ciment elaborat a l'obra | 0.05 | 50.96 | 2.55 |
| E0307 | m3 | Excavació rases i pous, mitjans mecànics, cànon abocador (90% roca) | 0.887 | 37.3 | 33.09 |
| E0317B | m3 | Rebliment i piconatge rasa 95% PM, material pròpia obra, inclòs càrrega i transport | 0.409 | 4.2 | 1.72 |
| E0337 | m3 | Graveta 18-25mm, amidat sobre perfil | 0.132 | 25.95 | 3.43 |
| E0502 | m3 | Formigó HM-20 fonaments | 0.1 | 62.85 | 6.29 |
| %1613 | % | Despeses indirectes | 6 % | 488.06 | 29.28 |
|  |  | Total |  |  | 517.34 |

**E10108C** u Pericó de registre de formigó prefabricat de 120x60x65 cm interiors sobre llit de graves
4 u × 869.51 = 3478.04
Pericó de registre de formigó prefabricat de 120x60x65 cm interiors amb parets de 8 cm de gruix mínim per a serveis de telecomunicacions, col·locat sobre base drenant de grava 18-25 mm de 15 cm de gruix, reblert lateral amb sòl de la pròpia excavació compactat, inclòs excavació, perforació de parets, connexions, formigonat dels entrocaments amb morter, fixació dels conductes, marc i tapa de fosa classe D-400 fixada a l’arqueta amb formigó HM-20, tancament de seguretat i distintiu de la corporació, totalment acabada

| Codi | Ut | Descripció | Rendiment | Preu | Import |
|---|---|---|---|---|---|
| O0101 | h | Cap de colla | 0.2 | 20.6 | 4.12 |
| O0102 | h | Oficial 1ª | 2 | 20.46 | 40.92 |
| O0110 | h | Peó | 2 | 16.75 | 33.50 |
| M0214 | h | Camió grua | 0.9 | 42.07 | 37.86 |
| P101234 | u | Pericó 140x80x80 mm pref. tipus C2 amb marc i tapa D-400 (material; 29/04/2021) | 1 | 626.89 | 626.89 |
| E0108 | m3 | Morter de ciment elaborat a l'obra | 0.05 | 50.96 | 2.55 |
| E0307 | m3 | Excavació rases i pous, mitjans mecànics, cànon abocador (90% roca) | 1.614 | 37.3 | 60.20 |
| E0317B | m3 | Rebliment i piconatge rasa 95% PM, material pròpia obra, inclòs càrrega i transport | 0.635 | 4.2 | 2.67 |
| E0337 | m3 | Graveta 18-25mm, amidat sobre perfil | 0.204 | 25.95 | 5.29 |
| E0502 | m3 | Formigó HM-20 fonaments | 0.1 | 62.85 | 6.29 |
| %1613 | % | Despeses indirectes | 6 % | 820.29 | 49.22 |
|  |  | Total |  |  | 869.51 |

### 06.02 ENLLUMENAT ROTONDES
Import: 19615.16

#### 06.02.01 Obra Civil
Import: 4572.1

**E0305** m3 Excavació rases i pous, mitjans mecànics, cànon abocador
83.1 m3 × 11.12 = 924.07

| Amidament | Uts. | Llarg | Ample | Alt | Parcial |
|---|---|---|---|---|---|
| Columnes centrals | 2 | 2 | 1.5 | 1.5 | 9.00 |
| Rasa en calçada |  |  |  |  |  |
| Rotonda Est | 20 | 0.5 | 1 |  | 10.00 |
| Rotonda Oest | 25 | 0.5 | 1 |  | 12.50 |
| Subtotal |  |  |  |  |  |
| Rasa en paviment |  |  |  |  |  |
| Rotonda Est | 70 | 0.4 | 0.6 |  | 16.80 |
| Rotonda Oest | 145 | 0.4 | 0.6 |  | 34.80 |
| Subtotal: Subtotal |  |  |  |  | 83.10 |
| Total |  |  |  |  | 83.1 |

**E10100B** m Tub de PVC corrugat de Ø90
305 m × 2.7 = 823.50

| Amidament | Uts. | Llarg | Parcial |
|---|---|---|---|
| Rotonda Est | 20 | 2 | 40.00 |
| Rotonda Oest | 25 | 2 | 50.00 |
| Rotonda Est | 70 | 1 | 70.00 |
| Rotonda Oest | 145 | 1 | 145.00 |
| Subtotal |  |  | 305.00 |
| Total |  |  | 305 |

**E0502** m3 Formigó HM-20 fonaments
3.3 m3 × 62.85 = 207.41

| Amidament | Uts. | Llarg | Ample | Parcial |
|---|---|---|---|---|
| Rotonda Est | 12 | 0.5 | 0.3 | 1.80 |
| Rotonda Oest | 10 | 0.5 | 0.3 | 1.50 |
| Subtotal: Subtotal |  |  |  | 3.30 |
| Total |  |  |  | 3.3 |

**E0317B** m3 Rebliment i piconatge rasa 95% PM, material pròpia obra, inclòs càrrega i transport
17.36 m3 × 4.2 = 72.91

| Amidament | Uts. | Llarg | Ample | Parcial |
|---|---|---|---|---|
| Rasa en calçada |  |  |  |  |
| Rotonda Est | 20 | 0.5 | 0.16 | 1.60 |
| Rotonda Oest | 25 | 0.5 | 0.16 | 2.00 |
| Subtotal |  |  |  |  |
| Rasa en paviment |  |  |  |  |
| Rotonda Est | 70 | 0.4 | 0.16 | 4.48 |
| Rotonda Oest | 145 | 0.4 | 0.16 | 9.28 |
| Subtotal: Subtotal |  |  |  | 17.36 |
| Total |  |  |  | 17.36 |

**E0317** m3 Rebliment i piconatge rasa 95% PM, material préstec, inclòs càrrega i transport
20.64 m3 × 8.11 = 167.39

| Amidament | Uts. | Llarg | Ample | Parcial |
|---|---|---|---|---|
| Rasa en paviment |  |  |  |  |
| Rotonda Est | 70 | 0.4 | 0.24 | 6.72 |
| Rotonda Oest | 145 | 0.4 | 0.24 | 13.92 |
| Subtotal: Subtotal |  |  |  | 20.64 |
| Total |  |  |  | 20.64 |

**E10131** m Subministrament i col·locació de cinta senyalitzadora
260 m × 1.11 = 288.60

| Amidament | Uts. | Parcial |
|---|---|---|
| Rotonda Est | 90 | 90.00 |
| Rotonda Oest | 170 | 170.00 |
| Subtotal: Subtotal |  | 260.00 |
| Total |  | 260 |

**E1211B** u Pericó registre (A) 60x60x90 cm, amb tapa (semàf i enllum, s/base formigó)
5 u × 150.22 = 751.10

| Amidament | Uts. | Parcial |
|---|---|---|
| Rotonda Est | 2 | 2.00 |
| Rotonda Oest | 3 | 3.00 |
| Subtotal: Subtotal |  | 5.00 |
| Total |  | 5 |

**E10121** m Conductor coure nu de 35 mm2, unipolar soterrada
286 m × 3.79 = 1083.94

| Amidament | Uts. | Alt | Parcial |
|---|---|---|---|
| Rases |  |  |  |
| Rotonda Est | 90 | 1.1 | 99.00 |
| Rotonda Oest | 170 | 1.1 | 187.00 |
| Subtotal: Subtotal |  |  | 286.00 |
| Total |  |  | 286 |

**E10129** u Fonamentació fanal columna h>5m alçada
2 u × 69.28 = 138.56
Fonamentació de fanal amb columna de més de 5 m d'alçada, inclòs excavació, formigó HM-20 i placa amb perns d'ancoratge, totalment acabada.

| Codi | Ut | Descripció | Rendiment | Preu | Import |
|---|---|---|---|---|---|
| O0101 | h | Cap de colla | 0.12 | 20.6 | 2.47 |
| O0110 | h | Peó | 0.48 | 16.75 | 8.04 |
| P1609 | m3 | Excavació de terres | 0.64 | 11.12 | 7.12 |
| E0502 | m3 | Formigó HM-20 fonaments | 0.64 | 62.85 | 40.22 |
| P1680 | u | Placa, perns i cargoleria per ancoratge (material; 12/01/2009) | 1 | 7.51 | 7.51 |
| %1613 | % | Despeses indirectes | 6 % | 65.36 | 3.92 |
|  |  | Total |  |  | 69.28 |

| Amidament | Uts. | Parcial |
|---|---|---|
| Rotonda Est | 1 | 1.00 |
| Rotonda Oest | 1 | 1.00 |
| Subtotal: Subtotal "A origen" |  | 2.00 |
| Total |  | 2 |

**E11366** u Placa de connexió a terra d'acer, quadrada (massissa), de 500x500x3 mm d'acer galvanitzat mm de grui
2 u × 57.31 = 114.62

| Amidament | Uts. | Parcial |
|---|---|---|
| Rotonda Est | 1 | 1.00 |
| Rotonda Oest | 1 | 1.00 |
| Subtotal: Subtotal "A origen" |  | 2.00 |
| Total |  | 2 |

#### 06.02.02 Instal·lacions
Import: 15043.06

**E10206** u Realització connexió de nova línia d'enllumenat en punt de llum existent
2 u × 78.41 = 156.82
Realització d'empalmament entre la línia existent i la nova línia d'enllumenat projectada de baixa tensio en interior de columna d'enllumenat existent. S'inclou tot el material necessari (caixes de connexions estanques, prensastopes, etc) i la mà d'obra i eines necessàries. Totalment muntat, connexionat i acabat.

| Codi | Ut | Descripció | Rendiment | Preu | Import |
|---|---|---|---|---|---|
| O0101 | h | Cap de colla | 0.1 | 20.6 | 2.06 |
| O0102 | h | Oficial 1ª | 1 | 20.46 | 20.46 |
| O0110 | h | Peó | 1 | 16.75 | 16.75 |
| P10227 | u | Caixa derivació/connexió punt de llum (material; 12/01/2009) | 1 | 22.77 | 22.77 |
| P10209 | pp | Petit material | 0.4 | 29.83 | 11.93 |
| %1613 | % | Despeses indirectes | 6 % | 73.97 | 4.44 |
|  |  | Total |  |  | 78.41 |

| Amidament | Uts. | Parcial |
|---|---|---|
| Punt connexió llum existent | 1 | 1.00 |
| Punt connexió llum existent | 1 | 1.00 |
| Subtotal "A origen" |  |  |
| Subtotal |  | 2.00 |
| Total |  | 2 |

**E10104** m Conductor coure tetrapolar 4x6 mm2 soterrada
286 m × 5.67 = 1621.62

| Amidament | Uts. | Llarg | Parcial |
|---|---|---|---|
| Línia 1 | 170 | 1.1 | 187.00 |
| Líniea 2 | 90 | 1.1 | 99.00 |
| Subtotal: Subtotal "A origen" |  |  | 286.00 |
| Total |  |  | 286 |

**E10121** m Conductor coure nu de 35 mm2, unipolar soterrada
286 m × 3.79 = 1083.94

| Amidament | Uts. | Llarg | Parcial |
|---|---|---|---|
| Línia 1 | 170 | 1.1 | 187.00 |
| Líniea 2 | 90 | 1.1 | 99.00 |
| Subtotal: Subtotal "A origen" |  |  | 286.00 |
| Total |  |  | 286 |

**E10226** u Treballs d'adequació del quadre d'enllumenat públic existent per adaptar-lo a nova línia projectada
2 u × 493.86 = 987.72
Condicionament de quadre de control i maniobra de l'enllumenat públic existent, per adaptar-lo a les nova línia d'enllumenat projectat, inclòs materials i connexions deixant la instal·lació totalment acabada i provada.

| Codi | Ut | Descripció | Rendiment | Preu | Import |
|---|---|---|---|---|---|
| O0101 | h | Cap de colla | 0.5 | 20.6 | 10.30 |
| O0102 | h | Oficial 1ª | 3 | 20.46 | 61.38 |
| O0110 | h | Peó | 3 | 16.75 | 50.25 |
| P10209 | pp | Petit material | 6 | 29.83 | 178.98 |
| P10241 | u | Cablejat interior quadre i proteccions elèctriques (material; 29/04/2021) | 1 | 165 | 165.00 |
| %1613 | % | Despeses indirectes | 6 % | 465.91 | 27.95 |
|  |  | Total |  |  | 493.86 |

| Amidament | Uts. | Parcial |
|---|---|---|
| Quadre enllumenat zona | 1 | 1.00 |
| Quadre enllumenat zona | 1 | 1.00 |
| Subtotal |  | 2.00 |
| Total |  | 2 |

**E11132A** u Columna troncocònica h=10m (14/07/1995)
2 u × 1323.24 = 2646.48
Columna troncocònica, conicitat: 12,5%, secció: circular, material: acer a l'carboni S 235 JR segons UNE EN 10025. Fabricació acord amb la norma UNE EN 40-5. Alçada 10 metres. Diàmetre Ø60mm. Base: Embotida. Porta: Enrassada. Perns i plantilla Inclosos. (S'inclou una plantilla cada 6 columnes). Galvanitzat per immersió en calent segons UNE EN ISO 1461. Inclou corona pentagonal per a la suportació de 5 projectors MKS.M, d'acer galvanitzat en calent per a terminal de 60mm de diàmetre. Model CT JV 10 SS 60 E E CP A S000 SOP-PENTAGONAL de Carandini o equivalent. Transportada i instal·lada.

| Codi | Ut | Descripció | Rendiment | Preu | Import |
|---|---|---|---|---|---|
| O0101 | h | Cap de colla | 0.5 | 20.6 | 10.30 |
| O0102 | h | Oficial 1ª | 2 | 20.46 | 40.92 |
| O0110 | h | Peó | 3 | 16.75 | 50.25 |
| M0214 | h | Camió grua | 2 | 42.07 | 84.14 |
| P99016A | u | Columna troncocònica h=10m, amb corona pentagonal (material; 27/05/2021) | 1 | 987 | 987.00 |
| P1011A | m | Conductor Cu 4x6 rv 0,6/1 kV (material; 27/05/2021) | 17 | 2.7 | 45.90 |
| P10209 | pp | Petit material | 1 | 29.83 | 29.83 |
| % | % | Despeses generals | 6 % | 1248.34 | 74.90 |
|  |  | Total |  |  | 1323.24 |

| Amidament | Uts. | Parcial |
|---|---|---|
| Rotonda Est | 1 | 1.00 |
| Rotonda Oest | 1 | 1.00 |
| Subtotal: Subtotal "A origen" |  | 2.00 |
| Total |  | 2 |

**E10266** u Partida per a tractament específic anti enganxines i anti-grafitis. incloent el tractament de la col (29/04/2021)
2 u × 70.09 = 140.18
Partida per a tractament específic anti enganxines i anti-grafitis. Incloent el tractament de la columna d'acer galvanitzat amb pintura del color de la llumenera. L'alçada total del tractament és de tres metres ( incloent base i columna).

| Amidament | Uts. | Parcial |
|---|---|---|
| Rotonda Est | 1 | 1.00 |
| Rotonda Oest | 1 | 1.00 |
| Subtotal: Subtotal "A origen" |  | 2.00 |
| Total |  | 2 |

**E111568E** u Projector Mikos de Carandini de 73 W totalment instal·lat (14/07/1995)
5 u × 652.79 = 3263.95
Model Mikos M de fosa d'alumini EN AC-44100, amb vidre temperat de 5 mm. IP66, IK09 i AC220-240V.
Vidre pla (CC). 9.800lm 73W 3000K (48 LEDs a 500mA). Distribució òptica AMA1. Forquilla acer. Tensió AC220-240V. Classe elèctrica Classe I. Driver programat segons client. Amb protector de sobretensions (10kV, 10kA). Lluminària negre intens RAL 9005 Texturat (905T), de Carandini o equivalent. Totalment instal·lat i configurat.

| Codi | Ut | Descripció | Rendiment | Preu | Import |
|---|---|---|---|---|---|
| O0102 | h | Oficial 1ª | 0.4 | 20.46 | 8.18 |
| O0110 | h | Peó | 0.4 | 16.75 | 6.70 |
| M0214 | h | Camió grua | 0.5 | 42.07 | 21.04 |
| P99019L | u | Projector Mikos de Carandini de 73W (material; 27/05/2021) | 1 | 565 | 565.00 |
| P10209 | pp | Petit material | 0.5 | 29.83 | 14.92 |
| % | % | Despeses generals | 6 % | 615.84 | 36.95 |
|  |  | Total |  |  | 652.79 |

| Amidament | Uts. | Parcial |
|---|---|---|
| Rotonda 2 | 5 | 5.00 |
| Subtotal: Subtotal "A origen" |  | 5.00 |
| Total |  | 5 |

**E111568F** u Projector Mikos de Carandini de 102.5 W totalment instal·lat (14/07/1995)
5 u × 714.27 = 3571.35
Model Mikos M de fosa d'alumini EN AC-44100, amb vidre temperat de 5 mm. IP66, IK09 i AC220-240V.
Vidre pla (CC). 12.900lm 102.5W 3000K (48 LEDs a 700mA). Distribució òptica AMA1. Forquilla acer. Tensió AC220-240V. Classe elèctrica Classe I. Driver programat segons client. Amb protector de sobretensions (10kV, 10kA). Lluminària negre intens RAL 9005 Texturat (905T), de Carandini o equivalent. Totalment instal·lat i configurat.

| Codi | Ut | Descripció | Rendiment | Preu | Import |
|---|---|---|---|---|---|
| O0102 | h | Oficial 1ª | 0.4 | 20.46 | 8.18 |
| O0110 | h | Peó | 0.4 | 16.75 | 6.70 |
| M0214 | h | Camió grua | 0.5 | 42.07 | 21.04 |
| P99019K | u | Projector Mikos de Carandini 102.5W (material; 31/05/2021) | 1 | 623 | 623.00 |
| P10209 | pp | Petit material | 0.5 | 29.83 | 14.92 |
| % | % | Despeses generals | 6 % | 673.84 | 40.43 |
|  |  | Total |  |  | 714.27 |

| Amidament | Uts. | Parcial |
|---|---|---|
| Rotonda 1 | 5 | 5.00 |
| Subtotal: Subtotal "A origen" |  | 5.00 |
| Total |  | 5 |

**E11367** u Legalització de línia d'enllumenat o d'ampliació de línia d'enllumenat per a un armari de potència a (29/04/2021)
2 u × 590.5 = 1181.00
Legalització de línia d'enllumenat o d'ampliació de línia d'enllumenat per a un armari de potència a legalitzar superior a 5 kW i inferior o igual a 20 kW; visat per un col·legi professional incloent el certificat final d'obra; presentació a ICICT o ECA de tota la documentació necessària; lliurament de l'acta d'aprovació del projecte i de les instal·lacions. Tot inclòs.

| Amidament | Uts. | Parcial |
|---|---|---|
|  | 1 | 1.00 |
|  | 1 | 1.00 |
| Subtotal: Subtotal "A origen" |  | 2.00 |
| Total |  | 2 |

**E11368** u Partida alçada d'abonament íntegre per a la verificació i fitxa informàtica per a actualitzar la doc (29/04/2021)
1 u × 390 = 390.00
Partida alçada d'abonament íntegre per a la verificació i fitxa informàtica per a actualitzar la documentació inventarial de les instal·lacions d'enllumenat pertanyents al departament d'enllumenat i energia de l'Ajuntament de Roquetes.

### 06.03 REG I JARDINERIA
Import: 63512.32

#### 06.03.01 JARDINERIA
Import: 51715.57

**E1188** m2 Malla antiherba gramatge de 140 g/m2
779.7 m2 × 3.53 = 2752.34
Subministrament i col·locació de malla antiherba de 140 gr/m2 de gramatge, inclou transport.

| Codi | Ut | Descripció | Rendiment | Preu | Import |
|---|---|---|---|---|---|
| O0102 | h | Oficial 1ª | 0.04 | 20.46 | 0.82 |
| O0110 | h | Peó | 0.06 | 16.75 | 1.01 |
| P50018 | m2 | Malla antiherba gramatge de 140 g/m2 (material; 23/07/1998) | 1 | 1.5 | 1.50 |
| %1613 | % | Despeses indirectes | 6 % | 3.33 | 0.20 |
|  |  | Total |  |  | 3.53 |

| Amidament | Uts. | Parcial |
|---|---|---|
| Rotonda Roquetes |  |  |
| Illot central | 163.8 | 163.80 |
| Parterre | 83 | 83.00 |
| Rotonda Mont Caro |  |  |
| Illot central | 388.5 | 388.50 |
| Parterres | 144.4 | 144.40 |
| Subtotal |  | 779.70 |
| Total |  | 779.7 |

**E11831** m2 Grava decorativa o equivalent estesa i anivellada.
779.7 m2 × 8.62 = 6721.01
Subministrament de grava decorativa o altre àrid decoratiu a determinar per la D.O., estès i anivellat amb un gruix de fins a 10 cm, a l'interior de la rotonda o espais destinats a l'enjardiment.

| Codi | Ut | Descripció | Rendiment | Preu | Import |
|---|---|---|---|---|---|
| O0101 | h | Cap de colla | 0.02 | 20.6 | 0.41 |
| O0102 | h | Oficial 1ª | 0.04 | 20.46 | 0.82 |
| O0110 | h | Peó | 0.08 | 16.75 | 1.34 |
| M0207 | h | Retroexcavadora | 0.02 | 59.41 | 1.19 |
| P0331 | m3 | Grava decorativa (material; 31/05/2021) | 0.1 | 43.71 | 4.37 |
| %1613 | % | Despeses indirectes | 6 % | 8.13 | 0.49 |
|  |  | Total |  |  | 8.62 |

| Amidament | Uts. | Parcial |
|---|---|---|
| Rotonda Roquetes |  |  |
| Illot central | 163.8 | 163.80 |
| Parterre | 83 | 83.00 |
| Rotonda Mont Caro |  |  |
| Illot central | 388.5 | 388.50 |
| Parterres | 144.4 | 144.40 |
| Subtotal |  | 779.70 |
| Total |  | 779.7 |

**E1183** m2 Ceràmica triturada, estesa i anivellada.
40 m2 × 9.44 = 377.60
Ceràmica triturada estesa i anivellada.

| Codi | Ut | Descripció | Rendiment | Preu | Import |
|---|---|---|---|---|---|
| O0101 | h | Cap de colla | 0.05 | 20.6 | 1.03 |
| O0110 | h | Peó | 0.15 | 16.75 | 2.51 |
| P0330 | m3 | Ceràmica triturada (material; 12/01/2009) | 0.1 | 53.714628 | 5.37 |
| %1613 | % | Despeses indirectes | 6 % | 8.91 | 0.53 |
|  |  | Total |  |  | 9.44 |

| Amidament | Uts. | Llarg | Parcial |
|---|---|---|---|
| Interior rotondes | 2 | 20 | 40.00 |
| Total |  |  | 40 |

**E1186** m3 Aportació i estesa de terra vegetal per jardineria vegetal adobada
10.37 m3 × 57.12 = 592.33
Aportació i incorporació de terra per a jardineria vegetal adobada, a granel, amb mitjans manuals i mecànics.

| Codi | Ut | Descripció | Rendiment | Preu | Import |
|---|---|---|---|---|---|
| O0101 | h | Cap de colla | 0.05 | 20.6 | 1.03 |
| O0102 | h | Oficial 1ª | 0.15 | 20.46 | 3.07 |
| O0110 | h | Peó | 0.6 | 16.75 | 10.05 |
| M0212B | h | Camió de trabuc de 20 t | 0.2 | 37.33 | 7.47 |
| P0332 | m3 | Terra vegetal adobada i garbellada (material; 12/01/2009) | 1.15 | 28.06 | 32.27 |
| %1613 | % | Despeses indirectes | 6 % | 53.89 | 3.23 |
|  |  | Total |  |  | 57.12 |

| Amidament | Uts. | Llarg | Ample | Alt | Parcial |
|---|---|---|---|---|---|
| Rotonda Roquetes |  |  |  |  |  |
| Illot central | 4 | 1.2 | 1.2 | 0.8 | 4.61 |
| Rotonda Mont Caro |  |  |  |  |  |
| Illot central | 5 | 1.2 | 1.2 | 0.8 | 5.76 |
| Subtotal |  |  |  |  | 10.37 |
| Total |  |  |  |  | 10.37 |

**E1192N** u Subministrament olivera (Olea Europea) 20-25 cm perímetre (29/04/2021)
4 u × 123.2 = 492.80
Subministrament d'olivera (Olea Europaea) de 20 a 25 cm de perímetre, en contenidor de més de 50 litres.

| Amidament | Uts. | Parcial |
|---|---|---|
| Rotonda Roquetes |  |  |
| Illot central | 2 | 2.00 |
| Rotonda Mont Caro |  |  |
| Illot central | 2 | 2.00 |
| Subtotal |  | 4.00 |
| Total |  | 4 |

**E1112N** u Subministrament de garrofer (Ceratonia Siliqua) de perímetre de 20 a 25 cm en contenidor de 50 litres. (29/04/2021)
5 u × 151.2 = 756.00
Subministrament de farrofer (Ceratonia siliqua) de perímetre de 20 a 25 cm en contenidor de 50 litres.

| Amidament | Uts. | Parcial |
|---|---|---|
| Rotonda Roquetes |  |  |
| Illot central | 2 | 2.00 |
| Rotonda Mont Caro |  |  |
| Illot central | 3 | 3.00 |
| Subtotal |  | 5.00 |
| Total |  | 5 |

**E1124B** u Subministrament de lledoner (Celtis Australis) de perímetre de 12 a 14 cm, en pa de terra (30/04/2021)
209 u × 56.97 = 11906.73
Subministrament i plantació de lledoner (Celtis Australis), de perímetre tronc 10/12 en pa de terra metàl·lic

**E1155A2** u Plantació arbres perímetre 12-25 cm, mitjans mecànics
218 u × 41.85 = 9123.30
Plantació d'arbre de 12 a 25 cm. de perímetre de tronc a 1 m d'alçària (a partir del coll de l'arrel), comprenent l'excavació del clot de 120x120x80 cm amb mitjans mecànics, aportació de terra vegetal, adob, plantació en el lloc determinat i primer reg i
totes les tasques de manteniment i mitjans auxiliars necessaris per a la seva correcta execució segons PPT fins la recepció de l'obra.

| Codi | Ut | Descripció | Rendiment | Preu | Import |
|---|---|---|---|---|---|
| O0102 | h | Oficial 1ª | 0.25 | 20.46 | 5.12 |
| O0110 | h | Peó | 0.5 | 16.75 | 8.38 |
| M0278 | h | Minicarregadora amb acces.retro. (maquinària; 12/01/2009) | 0.2 | 47.92 | 9.58 |
| M0214 | h | Camió grua | 0.3 | 42.07 | 12.62 |
| BR3P1110 | m3 | Terra vegetal adobada, granel (material; 12/01/2009) | 0.125 | 26.59 | 3.32 |
| BR3A2000 | kg | Adob mineral simple, sulfat amoni | 1.1 | 0.12 | 0.13 |
| P1601 | m3 | Aigua | 0.5 | 0.65 | 0.33 |
| %1613 | % | Despeses indirectes | 6 % | 39.48 | 2.37 |
|  |  | Total |  |  | 41.85 |

| Amidament | Uts. | Parcial |
|---|---|---|
| Rotonda Roquetes |  |  |
| Illot central | 4 | 4.00 |
| Rotonda Mont Caro |  |  |
| Illot central | 5 | 5.00 |
| Lledoners | 209 | 209.00 |
| Subtotal |  | 218.00 |
| Total |  | 218 |

**E1164** u Subministrament de romaní (Rosmarinus officinallis), h=20-30 cm (23/07/1998)
8 u × 0.7 = 5.60
Subministrament de romaní (Rosmarinus Officinalis) de 20 a 30 cm d'alçària, en contenidor d'1,5 litres.

**E1134** u Subministrament ungla de lleó (Carpobrotus Edulis); plantació 3 ut/m2 (23/07/1998)
60 u × 2 = 120.00
Subministrament d'ungla de lleó (Carpobrotus Edulis)

**E1134B** u Subministrament cabellera de la reina (Drosanthemum Floribundum); plantació 8 ut/m2 (23/07/1998)
100 u × 1.95 = 195.00
Subministrament de cabellera de la reina (Drosanthemum Floribundum)

**E1140** u Plantació de planta de petit port
168 u × 0.9 = 151.20
Plantació en massa de planta de petit port en test de volum inferior a 1 litre, en terreny prèviament preparat, amb un primer reg.

| Codi | Ut | Descripció | Rendiment | Preu | Import |
|---|---|---|---|---|---|
| O0102 | h | Oficial 1ª | 0.008 | 20.46 | 0.16 |
| O0110 | h | Peó | 0.012 | 16.75 | 0.20 |
| M0214 | h | Camió grua | 0.005 | 42.07 | 0.21 |
| BR3P1110 | m3 | Terra vegetal adobada, granel | 0.01 | 26.59 | 0.27 |
| P1601 | m3 | Aigua | 0.01 | 0.65 | 0.01 |
| %1613 | % | Despeses indirectes | 6 % | 0.85 | 0.05 |
|  |  | Total |  |  | 0.9 |

**PN1601** u Rètol decoratiu identificatiu municipal corten amb lletres inox
2 u × 9260.83 = 18521.66
Subministrament i col·locació de rètol decoratiu identificatiu del municipi de Roquetes, amb el nom del poble amb lletres d'acer inoxidable col·locades en una xapa d'acer corten vertical sobre un pedestal de formigó armat amb un acabat cosmètic, segons indicacions de la D.O.

| Codi | Ut | Descripció | Rendiment | Preu | Import |
|---|---|---|---|---|---|
| O0101 | h | Cap de colla | 1 | 20.6 | 20.60 |
| O0102 | h | Oficial 1ª | 18 | 20.46 | 368.28 |
| O0110 | h | Peó | 18 | 16.75 | 301.50 |
| M0211 | h | Picó vibrant amb placa 60 cm. | 1 | 9.61 | 9.61 |
| M0214 | h | Camió grua | 8 | 42.07 | 336.56 |
| M0225 | h | Vibrador | 1.3 | 2.09 | 2.72 |
| M0226 | h | Grup electrògen de 20/30 kVA (maquinària; 12/01/2009) | 8 | 4.74 | 37.92 |
| M0245 | h | Cisalla elèctrica | 2 | 3.73 | 7.46 |
| M0278 | h | Minicarregadora amb acces.retro. | 4 | 47.92 | 191.68 |
| M0246 | h | Màquina de doblegar rodó d'acer | 1 | 3 | 3.00 |
| M0334 | h | Serra de disc | 2.5 | 12 | 30.00 |
| P0506 | m3 | Formigó HA-25 posat a l'obra | 4 | 55 | 220.00 |
| P0602 | kg | Filferro recuit | 5 | 1.57 | 7.85 |
| P0604 | kg | Claus d'acer | 6 | 1.71 | 10.26 |
| P0607 | kg | Acer corrugat B-500s en barres | 250 | 0.72 | 180.00 |
| P0701 | m | Tauló de fusta de pi | 10 | 0.42 | 4.20 |
| P0702 | m3 | Llata de fusta de pi | 0.5 | 288.46 | 144.23 |
| P0704 | m2 | Tauler de fusta de pi 22 mm. | 10 | 15.05 | 150.50 |
| P0706 | u | Puntal telescòpic. | 8 | 11.29 | 90.32 |
| PN009 | u | Panell acer corten tallat a làser (material; 11/11/2019) | 1 | 3500 | 3500.00 |
| PN010 | u | Lletres acer inoxidable (material; 11/11/2019) | 6 | 450 | 2700.00 |
| PN011 | kg | Morter tipus cosmetic per a formigons (material; 11/11/2019) | 25 | 3.54 | 88.50 |
| P10207 | pp | Soldadures a xarxa i petit mat. | 10 | 0.91 | 9.10 |
| P10209 | pp | Petit material | 10 | 29.83 | 298.30 |
| A0902 | pp | Elements de muntatge | 10 | 0.18 | 1.80 |
| P1609 | m3 | Excavació de terres | 2 | 11.12 | 22.24 |
| %1613 | % | Despeses indirectes | 6 % | 8736.63 | 524.20 |
|  |  | Total |  |  | 9260.83 |

#### 06.03.02 REG
Import: 11796.75

##### 06.03.02.01 Obra Civil
Import: 4180.06

**E0305** m3 Excavació rases i pous, mitjans mecànics, cànon abocador
49.2 m3 × 11.12 = 547.10

| Amidament | Uts. | Llarg | Ample | Parcial |
|---|---|---|---|---|
| Xarxa primària |  |  |  |  |
| Rotonda Est | 30 | 0.4 | 0.79 | 9.48 |
| Rotonda Oest | 17 | 0.4 | 0.79 | 5.37 |
| Subtotal |  |  |  |  |
| Xarxa secundària |  |  |  |  |
| Rotonda Est | 47 | 0.4 | 0.76 | 14.29 |
| Rotonda Oest | 66 | 0.4 | 0.76 | 20.06 |
| Subtotal: Subtotal |  |  |  | 49.20 |
| Total |  |  |  | 49.2 |

**E10131** m Subministrament i col·locació de cinta senyalitzadora
160 m × 1.11 = 177.60

| Amidament | Uts. | Parcial |
|---|---|---|
| Rotonda Oest | 83 | 83.00 |
| Rotonda Est | 77 | 77.00 |
| Subtotal "A origen" |  |  |
| Subtotal |  | 160.00 |
| Total |  | 160 |

**E0317C** m3 Rebliment i piconatge rasa 95% PM, sauló aportació, inclòs càrrega i transport
38.33 m3 × 36.63 = 1404.03

| Amidament | Uts. | Llarg | Ample | Parcial |
|---|---|---|---|---|
| Xarxa primària |  |  |  |  |
| Rotonda Est | 30 | 0.4 | 0.62 | 7.44 |
| Rotonda Oest | 17 | 0.4 | 0.62 | 4.22 |
| Xarxa secundària |  |  |  |  |
| Rotonda Est | 47 | 0.4 | 0.59 | 11.09 |
| Rotonda Oest | 66 | 0.4 | 0.59 | 15.58 |
| Subtotal |  |  |  | 38.33 |
| Total |  |  |  | 38.33 |

**E10100** m Tub de PVC corrugat de Ø110
113 m × 3.24 = 366.12

| Amidament | Uts. | Parcial |
|---|---|---|
| Xarxa secundària |  |  |
| Rotonda Est | 47 | 47.00 |
| Rotonda Oest | 66 | 66.00 |
| Subtotal |  | 113.00 |
| Total |  | 113 |

**E101001** m Tub de PVC corrugat de Ø125 (14/07/1995)
47 m × 4.03 = 189.41
Tub de PVC corrugat de 125 mm. de diàmetre nominal, enterrat amb grau de resistència al xoc 7, col.locat.

| Codi | Ut | Descripció | Rendiment | Preu | Import |
|---|---|---|---|---|---|
| O0102 | h | Oficial 1ª | 0.012 | 20.46 | 0.25 |
| O0110 | h | Peó | 0.012 | 16.75 | 0.20 |
| P09128 | m | Tub corrugat Ø125 mm. (material; 23/07/1998) | 1.05 | 3.19 | 3.35 |
| % | % | Despeses generals | 6 % | 3.80 | 0.23 |
|  |  | Total |  |  | 4.03 |

| Amidament | Uts. | Parcial |
|---|---|---|
| Xarxa primària |  |  |
| Rotonda Est | 30 | 30.00 |
| Rotonda Oest | 17 | 17.00 |
| Subtotal: Subtotal |  | 47.00 |
| Total |  | 47 |

**E1211B** u Pericó registre (A) 60x60x90 cm, amb tapa (semàf i enllum, s/base formigó)
6 u × 150.22 = 901.32

| Amidament | Uts. | Parcial |
|---|---|---|
| Rotonda Oest | 3 | 3.00 |
| Rotonda Est | 3 | 3.00 |
| Subtotal: Subtotal "A origen" |  | 6.00 |
| Total |  | 6 |

**E1213** u Pericó registre 60x60x80 cm, amb tapa (reg, s/base formigó) (23/07/1998)
2 u × 144.53 = 289.06
Pericó registre de dimensions 60x60x80 cm, amb tapa, per a instal·lació de reg, i parets de 15 cm de gruix de maó calat de 290x140x100 mm,arrebossat i lliscat interiorment, amb solera de formigó en massa HM20 de 15 cm de gruix i reblert lateral amb terra de la mateixa excavació. Totalment acabat.

| Codi | Ut | Descripció | Rendiment | Preu | Import |
|---|---|---|---|---|---|
| O0101 | h | Cap de colla | 0.09 | 20.6 | 1.85 |
| O0102 | h | Oficial 1ª | 0.65 | 20.46 | 13.30 |
| O0110 | h | Peó | 1.2 | 16.75 | 20.10 |
| P0805 | u | Maó massís 29x14x5 cm. a rev. | 185 | 0.12 | 22.20 |
| P0841 | m2 | Enlluïment parets exteriors | 2.16 | 20.01 | 43.22 |
| P0622A | u | Tapa fosa 680x680x40, marc 700x700, classe B-125 | 1 | 35.95 | 35.95 |
| P0504 | m3 | Formigó HM-20 posat a l'obra | 0.054 | 52 | 2.81 |
| E0108 | m3 | Morter de ciment elaborat a l'obra | 0.1 | 50.96 | 5.10 |
|  |  | Total |  |  | 144.53 |

| Amidament | Uts. | Parcial |
|---|---|---|
| Rotonda Oest | 1 | 1.00 |
| Rotonda Est | 1 | 1.00 |
| Subtotal: Subtotal "A origen" |  | 2.00 |
| Total |  | 2 |

**E12111C** u Pericó registre comptador 80x40x40 cm, amb tapa (comnptador xarxa de reg),segons Companyia municipal (23/07/1998)
2 u × 152.71 = 305.42
Pericó registre comptador 80x40x40 cm, amb tapa (comptador xarxa de reg), segons especificacions de Companyia municipal. Totalment executat i acabat.

| Codi | Ut | Descripció | Rendiment | Preu | Import |
|---|---|---|---|---|---|
| O0102 | h | Oficial 1ª | 0.8 | 20.46 | 16.37 |
| O0110 | h | Peó | 1.5 | 16.75 | 25.13 |
| O0101 | h | Cap de colla | 0.25 | 20.6 | 5.15 |
| P0841 | m2 | Enlluïment parets exteriors | 2.16 | 20.01 | 43.22 |
| P0805 | u | Maó massís 29x14x5 cm. a rev. | 180 | 0.12 | 21.60 |
| P0622B | u | Tapa fosa 480x480x30, marc 500x500, classe B-125 | 2 | 18.07 | 36.14 |
| E0108 | m3 | Morter de ciment elaborat a l'obra | 0.1 | 50.96 | 5.10 |
|  |  | Total |  |  | 152.71 |

| Amidament | Uts. | Parcial |
|---|---|---|
| Rotonda Oest | 1 | 1.00 |
| Rotonda Est | 1 | 1.00 |
| Subtotal: Subtotal "A origen" |  | 2.00 |
| Total |  | 2 |

##### 06.03.02.02 Obra Mecànica
Import: 7616.69

**E09120** m Tub PE 40,DN=50mm,PN=10bar,sèrie SDR 7,4,UNE-EN 12201-2,dific.mig,acces.llautó,col.fons rasa (14/07/1995)
47 m × 15.44 = 725.68
Tub de polietilè de designació PE 40, de 50 mm de diàmetre nominal, de 10 bar de pressió nominal, sèrie SDR 7,4, UNE-EN 12201-2, connectat a pressió, amb grau de dificultat mig, utilitzant accessoris de llautó, i col·locat al fons de la rasa. Inclou peces especials. Totalment executat.

| Codi | Ut | Descripció | Rendiment | Preu | Import |
|---|---|---|---|---|---|
| O0101 | h | Cap de colla | 0.07 | 20.6 | 1.44 |
| O0102 | h | Oficial 1ª | 0.16 | 20.46 | 3.27 |
| O0110 | h | Peó | 0.16 | 16.75 | 2.68 |
| A0901 | pp | Accessoris per a tub de polietilè | 0.3 | 15.15 | 4.55 |
| A0902 | pp | Elements de muntatge | 1 | 0.18 | 0.18 |
| P09307B | m | Tub PE 40,DN=50mm,PN=10bar,sèrie SDR 7,4,UNE-EN 12201-2,dific.mig,acces.llautó (material; 29/04/2021) | 1.02 | 2.4 | 2.45 |
| % | % | Despeses generals | 6 % | 14.57 | 0.87 |
|  |  | Total |  |  | 15.44 |

| Amidament | Uts. | Parcial |
|---|---|---|
| Xarxa primària |  |  |
| Rotonda Est | 30 | 30.00 |
| Rotonda Oest | 17 | 17.00 |
| Subtotal: Subtotal |  | 47.00 |
| Total |  | 47 |

**E09121** m Tub PE 40,DN=40mm,PN=10bar,sèrie SDR 7,4,UNE-EN 12201-2,dific.mig,acces.llautó,col.fons rasa (14/07/1995)
113 m × 12.86 = 1453.18
Tub de polietilè de designació PE 40, de 40 mm de diàmetre nominal, de 10 bar de pressió nominal, sèrie SDR 7,4, UNE-EN 12201-2, connectat a pressió, amb grau de dificultat mig, utilitzant accessoris de llautó, i col·locat al fons de la rasa. Inclou peces especials. Totalment executat.

| Codi | Ut | Descripció | Rendiment | Preu | Import |
|---|---|---|---|---|---|
| O0101 | h | Cap de colla | 0.07 | 20.6 | 1.44 |
| O0102 | h | Oficial 1ª | 0.16 | 20.46 | 3.27 |
| O0110 | h | Peó | 0.16 | 16.75 | 2.68 |
| P09307C | m | Tub PE 40,DN=40mm,PN=10bar,sèrie SDR 7,4,UNE-EN 12201-2,dific.mig,acces.llautó (material; 29/04/2021) | 1.02 | 1.5 | 1.53 |
| A0901 | pp | Accessoris per a tub de polietilè | 0.2 | 15.15 | 3.03 |
| A0902 | pp | Elements de muntatge | 1 | 0.18 | 0.18 |
| % | % | Despeses generals | 6 % | 12.13 | 0.73 |
|  |  | Total |  |  | 12.86 |

| Amidament | Uts. | Parcial |
|---|---|---|
| Xarxa secundària |  |  |
| Rotonda Est | 47 | 47.00 |
| Rotonda Oest | 66 | 66.00 |
| Subtotal: Subtotal |  | 113.00 |
| Total |  | 113 |

**E09310** u Anella degoteig tub 16mm,degoters c/33cm,d=80cm,+tub corrugat d:50 mm,soterrada (14/07/1995)
9 u × 13.55 = 121.95
Anella per a reg per degoteig amb tub de 16 mm de diàmetre, amb degoters autocompensats integrats cada 33 cm, amb un diàmetre de l'anella de 80 cm, amb el tub introduït dins d'un tub corrugat perforat de 50 mm de diàmetre, soterrada 10 cm, amb l'obertura i el tancament de la rasa inclosos.

| Codi | Ut | Descripció | Rendiment | Preu | Import |
|---|---|---|---|---|---|
| O0102 | h | Oficial 1ª | 0.15 | 20.46 | 3.07 |
| O0110 | h | Peó | 0.15 | 16.75 | 2.51 |
| P09308B | m | Tub circ. ranur.paret simp. PVC,D=50mm (material; 29/04/2021) | 3 | 0.7 | 2.10 |
| P09312 | m | Tub degoteig d=16mm,degoters c/33cm (material; 29/04/2021) | 3 | 1.1 | 3.30 |
| A0902 | pp | Elements de muntatge | 10 | 0.18 | 1.80 |
| % | % | Despeses generals | 6 % | 12.78 | 0.77 |
|  |  | Total |  |  | 13.55 |

| Amidament | Uts. | Parcial |
|---|---|---|
| Rotonda Est | 5 | 5.00 |
| Rotonda Oest | 4 | 4.00 |
| Subtotal: Subtotal "A origen" |  | 9.00 |
| Total |  | 9 |

**E09178** u Vàlvula bola Ø40 mm. (14/07/1995)
2 u × 53.77 = 107.54
Subministrament i instal·lació de vàlvula de bola DN40 mm, i 10 bar de PN.

| Codi | Ut | Descripció | Rendiment | Preu | Import |
|---|---|---|---|---|---|
| O0101 | h | Cap de colla | 0.05 | 20.6 | 1.03 |
| O0102 | h | Oficial 1ª | 0.35 | 20.46 | 7.16 |
| O0110 | h | Peó | 0.35 | 16.75 | 5.86 |
| P09804 | u | Vàlvula de bola 40 mm, PN-10 (material; 23/07/1998) | 1 | 36.68 | 36.68 |
| % | % | Despeses generals | 6 % | 50.73 | 3.04 |
|  |  | Total |  |  | 53.77 |

| Amidament | Uts. | Parcial |
|---|---|---|
| Rotonda Est | 1 | 1.00 |
| Rotonda Oest | 1 | 1.00 |
| Subtotal: Subtotal "A origen" |  | 2.00 |
| Total |  | 2 |

**E09176** u Vàlvula bola Ø25 mm. (14/07/1995)
6 u × 30.69 = 184.14
Subministrament i instal·lació de vàlvula de bola DN25 mm, i 10 bar de PN.

| Codi | Ut | Descripció | Rendiment | Preu | Import |
|---|---|---|---|---|---|
| O0101 | h | Cap de colla | 0.05 | 20.6 | 1.03 |
| O0102 | h | Oficial 1ª | 0.3 | 20.46 | 6.14 |
| O0110 | h | Peó | 0.3 | 16.75 | 5.03 |
| P09802 | u | Vàlvula de bola 25 mm, PN-10 (material; 23/07/1998) | 1 | 16.75 | 16.75 |
| % | % | Despeses generals | 6 % | 28.95 | 1.74 |
|  |  | Total |  |  | 30.69 |

| Amidament | Uts. | Llarg | Parcial |
|---|---|---|---|
| Rotonda Est | 1 | 3 | 3.00 |
| Rotonda Oest | 1 | 3 | 3.00 |
| Subtotal: Subtotal "A origen" |  |  | 6.00 |
| Total |  |  | 6 |

**E09311** u Electovàlvula reg 1´´,24V,pres.max:10bar+regulador cabal (14/07/1995)
2 u × 46.62 = 93.24
Electrovàlvula per a instal·lacio de reg, d'1´´ de diàmetre, de material plàstic, amb solenoide de 24 V, per a una pressió màxima de 10 bar, amb regulador de cabal, connectada a les xarxes elèctrica i d'aigua amb connectors estancs

| Codi | Ut | Descripció | Rendiment | Preu | Import |
|---|---|---|---|---|---|
| O0102 | h | Oficial 1ª | 0.6 | 20.46 | 12.28 |
| O0110 | h | Peó | 0.4 | 16.75 | 6.70 |
| P09301B | u | Electovàlvula reg,d=1´´,24V,pres.max:10bar+regulador cabal (material; 29/04/2021) | 1 | 25 | 25.00 |
| % | % | Despeses generals | 6 % | 43.98 | 2.64 |
|  |  | Total |  |  | 46.62 |

| Amidament | Uts. | Parcial |
|---|---|---|
| Rotonda Est | 1 | 1.00 |
| Rotonda Oest | 1 | 1.00 |
| Subtotal: Subtotal "A origen" |  | 2.00 |
| Total |  | 2 |

**E09312** u Valv.reg pres.reg,d=1´´1/2,cos bronze,pres.10 a 0.5 atm (14/07/1995)
2 u × 175.83 = 351.66
Vàlvula de regulació de pressió per a instal·lacions de reg, d'1´´1/2 de diàmetre de connexió, amb cos de bronze, per a una pressió de sortida de 10 a 0,5 atm amb manòmetre de pressió, completament muntada.

| Codi | Ut | Descripció | Rendiment | Preu | Import |
|---|---|---|---|---|---|
| O0102 | h | Oficial 1ª | 0.4 | 20.46 | 8.18 |
| O0110 | h | Peó | 0.4 | 16.75 | 6.70 |
| P09321 | u | Valv.reg pres.reg,d=1´´1/2,cos bronze,pres.10 a 0.5 atm (material; 29/04/2021) | 1 | 151 | 151.00 |
| % | % | Despeses generals | 6 % | 165.88 | 9.95 |
|  |  | Total |  |  | 175.83 |

| Amidament | Uts. | Parcial |
|---|---|---|
| Rotonda Est | 1 | 1.00 |
| Rotonda Oest | 1 | 1.00 |
| Subtotal: Subtotal "A origen" |  | 2.00 |
| Total |  | 2 |

**E09313** u Filtre reg d=1´´ metàl·lic,300 micres,s/vàlvula de purga (14/07/1995)
2 u × 61.81 = 123.62
Filtre per a instal·lació de reg d'1´´ de diàmetre, de material metàl·lic, amb element filtrant de 300 micres, sense vàlvula de purga i desmuntable per a la seva neteja, completament muntat.

| Codi | Ut | Descripció | Rendiment | Preu | Import |
|---|---|---|---|---|---|
| O0102 | h | Oficial 1ª | 0.25 | 20.46 | 5.12 |
| O0110 | h | Peó | 0.25 | 16.75 | 4.19 |
| A0905 | u | Filtre reg d=1´´ metàl·lic,300 micres,s/vàlvula de purga (material; 29/04/2021) | 1 | 49 | 49.00 |
| % | % | Despeses generals | 6 % | 58.31 | 3.50 |
|  |  | Total |  |  | 61.81 |

| Amidament | Uts. | Parcial |
|---|---|---|
| Rotonda Est | 1 | 1.00 |
| Rotonda Oest | 1 | 1.00 |
| Subtotal: Subtotal "A origen" |  | 2.00 |
| Total |  | 2 |

**E09314** u Vàlvula de rentat per a instal·lacio de reg , de material plàstic, de 1 /2'' de diàmetre (14/07/1995)
2 u × 12.32 = 24.64
Vàlvula de rentat per a instal·lacio de reg, de material plàstic, de 1 1/2'' de diàmetre, intal·lada en pericó

| Codi | Ut | Descripció | Rendiment | Preu | Import |
|---|---|---|---|---|---|
| O0102 | h | Oficial 1ª | 0.25 | 20.46 | 5.12 |
| P09322 | u | Vàlvula de rentat per a instal·lacio de reg , de material plàstic, de 1 /2'' de diàmetre (material; 29/04/2021) | 1 | 6.5 | 6.50 |
| % | % | Despeses generals | 6 % | 11.62 | 0.70 |
|  |  | Total |  |  | 12.32 |

| Amidament | Uts. | Parcial |
|---|---|---|
| Rotonda Est | 1 | 1.00 |
| Rotonda Oest | 1 | 1.00 |
| Subtotal: Subtotal "A origen" |  | 2.00 |
| Total |  | 2 |

**E09315** u Vàlvula de ventosa per a instal·lacio de reg per degoteig, de material plàstic, de 1 1/2'' de diàmet (14/07/1995)
2 u × 14.97 = 29.94
Vàlvula de ventosa per a instal·lacio de reg per degoteig, de material plàstic, de 1 1/2'' de diàmetre, intal·lada en pericó

| Codi | Ut | Descripció | Rendiment | Preu | Import |
|---|---|---|---|---|---|
| O0102 | h | Oficial 1ª | 0.25 | 20.46 | 5.12 |
| P09323 | u | Vàlvula de ventosa per a instal·lacio de reg de material plàstic, de 1 1/2'' de diàmetre, instal·lada en pericó. (material; 29/04/2021) | 1 | 9 | 9.00 |
| % | % | Despeses generals | 6 % | 14.12 | 0.85 |
|  |  | Total |  |  | 14.97 |

| Amidament | Uts. | Parcial |
|---|---|---|
| Rotonda Est | 1 | 1.00 |
| Rotonda Oest | 1 | 1.00 |
| Subtotal: Subtotal "A origen" |  | 2.00 |
| Total |  | 2 |

**E09034** u Programador reg autònom, pila 9 V,model SBP020A8 de SAMCLA o equivalent ,inst.arqueta (14/07/1995)
2 u × 648.94 = 1297.88
Subministrament i instal·lació de programador de reg autònom de reduïdes dimensions 85x80x95 mm, model SBP020A8 SBP-SAMCLABOX programadoramb pila 9v, 2 estacions, de SAMCLA o equivalent, es comunica amb la resta d’equips del sistema mitjançant radiofreqüència. L’equip té un grau de protecció IP68 i s’hi pot connectar fins a 2 estacions. Es pot activar de manera manual amb un imant, de manera electrònica amb una consola i de manera remota amb qualsevol dispositiu connectat a Internet. Instal·lat superficialment dins d'arqueta. Totalment instal·lat i provat.

| Codi | Ut | Descripció | Rendiment | Preu | Import |
|---|---|---|---|---|---|
| O0102 | h | Oficial 1ª | 1 | 20.46 | 20.46 |
| O0110 | h | Peó | 1 | 16.75 | 16.75 |
| P09324 | u | Programador reg autònom, pila 9 V,model SBP020A8 de SAMCLA o equivalent (material; 29/04/2021) | 1 | 575 | 575.00 |
| % | % | Despeses generals | 6 % | 612.21 | 36.73 |
|  |  | Total |  |  | 648.94 |

| Amidament | Uts. | Parcial |
|---|---|---|
| Rotonda Est | 1 | 1.00 |
| Rotonda Oest | 1 | 1.00 |
| Subtotal: Subtotal "A origen" |  | 2.00 |
| Total |  | 2 |

**E09186** u Connexió a la xarxa existent d'aigua potable, inclòs totes les peces, accessoris
2 u × 301.61 = 603.22

| Amidament | Uts. | Parcial |
|---|---|---|
| Rotonda Est | 1 | 1.00 |
| Rotonda Oest | 1 | 1.00 |
| Subtotal: Subtotal "A origen" |  | 2.00 |
| Total |  | 2 |

**E09199** u Drets connexió nova escomesa de xarxa reg,cabal fins a 2500 l/h, segons indicacions Companyia (29/04/2021)
2 u × 1250 = 2500.00
Drets de connexió per a nova escomesa de xarxa de reg, per a un cabal fins a 2500 l/h, segons indicacions de la Companyia de Serveis Municipal.

| Amidament | Uts. | Parcial |
|---|---|---|
| Rotonda Est | 1 | 1.00 |
| Rotonda Oest | 1 | 1.00 |
| Subtotal: Subtotal "A origen" |  | 2.00 |
| Total |  | 2 |

### 06.04 REPOSICIÓ TANCAMENTS
Import: 119821.55

**E0206** m3 Enderroc estructures de pedra, inclòs transport a abocador
157.92 m3 × 28.76 = 4541.78

| Amidament | Llarg | Ample | Alt | Parcial |
|---|---|---|---|---|
| Afectació 1.2. 2+500 | 58 | 0.8 | 0.6 | 27.84 |
| Afectació 1.3. 3+340 | 28 | 0.8 | 0.6 | 13.44 |
| Afectació 1.6. 4+540 | 35 | 0.8 | 0.6 | 16.80 |
| Afectació 1.8. 5+320 | 58 | 0.8 | 0.6 | 27.84 |
| Afectació 1.10. 6+000 | 69 | 0.8 | 0.6 | 33.12 |
| Afectació 1.11. 6+100 | 62 | 0.8 | 0.6 | 29.76 |
| Afectació 1.12. 6+230 | 10.5 | 0.8 | 0.6 | 5.04 |
| Afectació 1.13. 6+250 | 8.5 | 0.8 | 0.6 | 4.08 |
| Subtotal |  |  |  | 157.92 |
| Total |  |  |  | 157.92 |

**E0209** m3 Enderroc estructures formigó armat, inclòs transport a abocador
15.39 m3 × 43.66 = 671.93

| Amidament | Uts. | Llarg | Ample | Alt | Parcial |
|---|---|---|---|---|---|
| Afectació 1.4. 3+700 |  | 25 | 0.2 | 0.4 | 2.00 |
| Afectació 1.5. Rotonda Mont Caro |  | 44 | 0.2 | 0.8 | 7.04 |
| Afectació 1.7. 4+880 |  | 20 | 0.2 | 0.4 | 1.60 |
| Afectació 1.9. 5+580 |  | 16 | 0.2 | 0.6 | 1.92 |
| Afectació 2.3. 3+060. Anul+Nou accés. |  | 4 | 0.2 | 0.6 | 0.48 |
| Afectació 2.5d 3+700d. Retranqueig pilans | 2 | 0.5 | 0.5 | 1.5 | 0.75 |
|  | 2 | 2 | 0.5 | 0.8 | 1.60 |
| Subtotal |  |  |  |  | 15.39 |
| Total |  |  |  |  | 15.39 |

**E0202** m3 Enderroc fonament formigó armat, inclòs transport a abocador
33.05 m3 × 58.99 = 1949.62

| Amidament | Uts. | Llarg | Ample | Alt | Parcial |
|---|---|---|---|---|---|
| Afectació 1.4. 3+700 |  | 25 | 0.5 | 0.5 | 6.25 |
| Afectació 1.5. Rotonda Mont Caro |  | 44 | 0.5 | 0.5 | 11.00 |
| Afectació 1.7. 4+880 |  | 20 | 0.5 | 0.5 | 5.00 |
| Afectació 1.9. 5+580 |  | 16 | 0.5 | 0.5 | 4.00 |
| Afectació 2.3. 3+060. Anul+Nou accés. |  | 4 | 0.5 | 0.5 | 1.00 |
| Afectació 2.1 1+420. Retranqueig Accés | 2 | 0.5 | 0.5 | 1.8 | 0.90 |
|  | 2 | 2 | 0.5 | 1 | 2.00 |
| Afectació 2.2 1+585d. Retranqueig Accés | 2 | 0.5 | 0.5 | 1.8 | 0.90 |
|  | 2 | 2 | 0.5 | 1 | 2.00 |
| Subtotal |  |  |  |  | 33.05 |
| Total |  |  |  |  | 33.05 |

**E0219** m Desmuntatge tanca metàl·lica, inclòs transport a abocador
179 m × 6.9 = 1235.10
Desmuntatge de tanca metàl·lica, inclòs càrrega, transport dels materials i cànon de l'abocador autoritzat.

| Codi | Ut | Descripció | Rendiment | Preu | Import |
|---|---|---|---|---|---|
| O0102 | h | Oficial 1ª | 0.03 | 20.46 | 0.61 |
| O0110 | h | Peó | 0.2 | 16.75 | 3.35 |
| M0201 | h | Compressor amb dos martells | 0.01 | 21.09 | 0.21 |
| M0226 | h | Grup electrògen de 20/30 kVA | 0.01 | 4.74 | 0.05 |
| M0212B | h | Camió de trabuc de 20 t | 0.04 | 37.33 | 1.49 |
| P1613 | u | Cànon d'abocador | 1 | 0.8 | 0.80 |
| %1613 | % | Despeses indirectes | 6 % | 6.51 | 0.39 |
|  |  | Total |  |  | 6.9 |

| Amidament | Llarg | Parcial |
|---|---|---|
| Afectació 1.5. Rotonda Mont Caro | 44 | 44.00 |
| Afectació 1.10. 6+000 | 69 | 69.00 |
| Afectació 1.11. 6+100 | 62 | 62.00 |
| Afectació 2.3. Anul+Nou accés. | 4 | 4.00 |
| Subtotal |  | 179.00 |
| Total |  | 179 |

**E0305** m3 Excavació rases i pous, mitjans mecànics, cànon abocador
164.01 m3 × 11.12 = 1823.79

| Amidament | Llarg | Ample | Alt | Parcial |
|---|---|---|---|---|
| Afectació 1.1. MUR ESTRUCTURES |  |  |  |  |
| Afectació 1.2. 2+500 | 58 | 0.5 | 0.5 | 14.50 |
| Afectació 1.3. 3+340 | 28 | 0.5 | 0.5 | 7.00 |
| Afectació 1.4. 3+700 | 25 | 0.5 | 0.5 | 6.25 |
| Afectació 1.5. Rotonda Mont Caro | 44 | 0.5 | 0.5 | 11.00 |
| Afectació 1.6. 4+540 | 35 | 0.5 | 0.5 | 8.75 |
| Afectació 1.7. 4+880 | 20 | 0.5 | 0.5 | 5.00 |
| Afectació 1.8. 5+320 | 35 | 0.5 | 0.5 | 8.75 |
| Afectació 1.9. 5+580 | 16 | 0.5 | 0.5 | 4.00 |
| Afectació 1.10. 6+000 | 69 | 0.5 | 0.5 | 17.25 |
| Afectació 1.11. 6+100 | 62 | 0.5 | 0.5 | 15.50 |
| Afectació 1.12. 6+230 | 10.5 | 0.5 | 0.5 | 2.63 |
| Afectació 1.13. 6+250 | 8.5 | 0.5 | 0.5 | 2.13 |
| Afectació 2.1. 1+420. Retranqueig Accés | 10 | 0.5 | 0.5 | 2.50 |
| Afectació 2.3. 3+060. Anul+Nou accés. | 4 | 0.5 | 0.5 | 1.00 |
| Afectació 2.4. 3+605. Retranqueig accés | 10 | 0.5 | 0.5 | 2.50 |
| Afectació 2.5. 3+650. Retranqueig accés | 13 | 0.5 | 0.5 | 3.25 |
| Afectació 2.0a PK 1+190d. Retranqueig accés | 8 | 0.5 | 0.5 | 2.00 |
| Afectació 2.1b. PK 1+460e. Retranqueig accés | 8 | 0.5 | 0.5 | 2.00 |
| Afectació 2.2 PK 1+585d. Retranqueig accés | 8 | 0.5 | 0.5 | 2.00 |
| Afectació 2.2c. PK 2+160e. Retranqueig accés | 8 | 0.5 | 0.5 | 2.00 |
| Afectació 2.2d. PK 2+170e. Retranqueig accés | 8 | 0.5 | 0.5 | 2.00 |
| Afectació 2.2e. PK 2+200e. Retranqueig accés | 8 | 0.5 | 0.5 | 2.00 |
| Afectació 2.2f. PK 2+340e. Retranqueig accés | 8 | 0.5 | 0.5 | 2.00 |
| Afectació 2.2f. PK 2+340e. Retranqueig accés | 8 | 0.5 | 0.5 | 2.00 |
| Afectació 2.2h. PK 2+530e. Retranqueig accés | 8 | 0.5 | 0.5 | 2.00 |
| Afectació 2.2i. PK 2+560e. Retranqueig accés | 8 | 0.5 | 0.5 | 2.00 |
| Afectació 2.2j. PK 2+650e. Retranqueig accés | 8 | 0.5 | 0.5 | 2.00 |
| Afectació 2.2k. PK 2+670e. Retranqueig accés | 8 | 0.5 | 0.5 | 2.00 |
| Afectació 2.2l. PK 2+695e. Retranqueig accés | 8 | 0.5 | 0.5 | 2.00 |
| Afectació 2.2m. PK 2+890d. Retranqueig accés | 8 | 0.5 | 0.5 | 2.00 |
| Afectació 2.2n. PK 2+930d. Retranqueig accés | 8 | 0.5 | 0.5 | 2.00 |
| Afectació 2.3b. PK 3+100e. Retranqueig accés | 8 | 0.5 | 0.5 | 2.00 |
| Afectació 2.3c. PK 3+170e. Retranqueig accés | 8 | 0.5 | 0.5 | 2.00 |
| Afectació 2.3d. PK 3+250e. Retranqueig accés | 8 | 0.5 | 0.5 | 2.00 |
| Afectació 2.3e. PK 3+310d. Retranqueig accés | 8 | 0.5 | 0.5 | 2.00 |
| Afectació 2.3f. PK 3+380d. Retranqueig accés | 8 | 0.5 | 0.5 | 2.00 |
| Afectació 2.3g. PK 3+410e. Retranqueig accés | 8 | 0.5 | 0.5 | 2.00 |
| Afectació 2.3h. PK 3+500e. Retranqueig accés | 8 | 0.5 | 0.5 | 2.00 |
| Afectació 2.3i. PK 3+520e. Retranqueig accés | 8 | 0.5 | 0.5 | 2.00 |
| Afectació 2.3j. PK 3+580e. Retranqueig accés | 8 | 0.5 | 0.5 | 2.00 |
| Afectació 2.5b. PK 3+640de. Retranqueig accés | 8 | 0.5 | 0.5 | 2.00 |
| Afectació 2.5c. PK 3+660d. Retranqueig accés | 8 | 0.5 | 0.5 | 2.00 |
| Subtotal |  |  |  | 164.01 |
| Total |  |  |  | 164.01 |

**E0502** m3 Formigó HM-20 fonaments
328.02 m3 × 62.85 = 20616.06

| Amidament | Uts. | Llarg | Ample | Alt | Parcial |
|---|---|---|---|---|---|
| Afectació 1.1. MUR ESTRUCTURES |  |  |  |  |  |
| Afectació 1.2. 2+500 |  | 58 | 0.5 | 0.5 | 14.50 |
| Afectació 1.3. 3+340 |  | 28 | 0.5 | 0.5 | 7.00 |
| Afectació 1.4. 3+700 |  | 25 | 0.5 | 0.5 | 6.25 |
| Afectació 1.5. Rotonda Mont Caro |  | 44 | 0.5 | 0.5 | 11.00 |
| Afectació 1.6. 4+540 |  | 35 | 0.5 | 0.5 | 8.75 |
| Afectació 1.7. 4+880 |  | 20 | 0.5 | 0.5 | 5.00 |
| Afectació 1.8. 5+320 |  | 35 | 0.5 | 0.5 | 8.75 |
| Afectació 1.9. 5+580 |  | 16 | 0.5 | 0.5 | 4.00 |
| Afectació 1.10. 6+000 |  | 69 | 0.5 | 0.5 | 17.25 |
| Afectació 1.11. 6+100 |  | 62 | 0.5 | 0.5 | 15.50 |
| Afectació 1.12. 6+230 |  | 10.5 | 0.5 | 0.5 | 2.63 |
| Afectació 1.13. 6+250 |  | 8.5 | 0.5 | 0.5 | 2.13 |
| Afectació 2.1. 1+420. Retranqueig Accés |  | 10 | 0.5 | 0.5 | 2.50 |
| Afectació 2.3. 3+060. Anul+Nou accés. |  | 4 | 0.5 | 0.5 | 1.00 |
| Afectació 2.4. 3+605. Retranqueig accés |  | 10 | 0.5 | 0.5 | 2.50 |
| Afectació 2.5. 3+650. Retranqueig accés |  | 13 | 0.5 | 0.5 | 3.25 |
| Afectació 2.0a PK 1+190d. Retranqueig accés |  | 8 | 0.5 | 0.5 | 2.00 |
| Afectació 2.1b. PK 1+460e. Retranqueig accés |  | 8 | 0.5 | 0.5 | 2.00 |
| Afectació 2.2 PK 1+585d. Retranqueig accés |  | 8 | 0.5 | 0.5 | 2.00 |
| Afectació 2.2c. PK 2+160e. Retranqueig accés |  | 8 | 0.5 | 0.5 | 2.00 |
| Afectació 2.2d. PK 2+170e. Retranqueig accés |  | 8 | 0.5 | 0.5 | 2.00 |
| Afectació 2.2e. PK 2+200e. Retranqueig accés |  | 8 | 0.5 | 0.5 | 2.00 |
| Afectació 2.2f. PK 2+340e. Retranqueig accés |  | 8 | 0.5 | 0.5 | 2.00 |
| Afectació 2.2f. PK 2+340e. Retranqueig accés |  | 8 | 0.5 | 0.5 | 2.00 |
| Afectació 2.2h. PK 2+530e. Retranqueig accés |  | 8 | 0.5 | 0.5 | 2.00 |
| Afectació 2.2i. PK 2+560e. Retranqueig accés |  | 8 | 0.5 | 0.5 | 2.00 |
| Afectació 2.2j. PK 2+650e. Retranqueig accés |  | 8 | 0.5 | 0.5 | 2.00 |
| Afectació 2.2k. PK 2+670e. Retranqueig accés |  | 8 | 0.5 | 0.5 | 2.00 |
| Afectació 2.2l. PK 2+695e. Retranqueig accés |  | 8 | 0.5 | 0.5 | 2.00 |
| Afectació 2.2m. PK 2+890d. Retranqueig accés |  | 8 | 0.5 | 0.5 | 2.00 |
| Afectació 2.2n. PK 2+930d. Retranqueig accés |  | 8 | 0.5 | 0.5 | 2.00 |
| Afectació 2.3b. PK 3+100e. Retranqueig accés |  | 8 | 0.5 | 0.5 | 2.00 |
| Afectació 2.3c. PK 3+170e. Retranqueig accés |  | 8 | 0.5 | 0.5 | 2.00 |
| Afectació 2.3d. PK 3+250e. Retranqueig accés |  | 8 | 0.5 | 0.5 | 2.00 |
| Afectació 2.3e. PK 3+310d. Retranqueig accés |  | 8 | 0.5 | 0.5 | 2.00 |
| Afectació 2.3f. PK 3+380d. Retranqueig accés |  | 8 | 0.5 | 0.5 | 2.00 |
| Afectació 2.3g. PK 3+410e. Retranqueig accés |  | 8 | 0.5 | 0.5 | 2.00 |
| Afectació 2.3h. PK 3+500e. Retranqueig accés |  | 8 | 0.5 | 0.5 | 2.00 |
| Afectació 2.3i. PK 3+520e. Retranqueig accés |  | 8 | 0.5 | 0.5 | 2.00 |
| Afectació 2.3j. PK 3+580e. Retranqueig accés |  | 8 | 0.5 | 0.5 | 2.00 |
| Afectació 2.5b. PK 3+640de. Retranqueig accés |  | 8 | 0.5 | 0.5 | 2.00 |
| Afectació 2.5c. PK 3+660d. Retranqueig accés |  | 8 | 0.5 | 0.5 | 2.00 |
|  | 164.01 |  |  |  | 164.01 |
| Total |  |  |  |  | 328.02 |

**E0421C** m2 Muret fàbrica blocs formigo Split, de 40x20x20 cm, massissats
283.94 m2 × 74.16 = 21056.99
Fàbrica de blocs de formigó de 40x20x20 cm. tipus Split o similar, a cara vista i collat amb morter de ciment blanc i sorra de marbre 1:4., inclusivament la p.p. del massissat i armat i forquilla de fixació, segons plànols.

| Codi | Ut | Descripció | Rendiment | Preu | Import |
|---|---|---|---|---|---|
| O0101 | h | Cap de colla | 0.2 | 20.6 | 4.12 |
| O0102 | h | Oficial 1ª | 0.8 | 20.46 | 16.37 |
| O0110 | h | Peó | 0.8 | 16.75 | 13.40 |
| P0818B | u | Bloc de formigó SPLIT, color blanc (material; 23/07/1998) | 12.5 | 1.83 | 22.88 |
| P0607 | kg | Acer corrugat B-500s en barres | 7.25 | 0.72 | 5.22 |
| P0506 | m3 | Formigó HA-25 posat a l'obra | 0.13 | 55 | 7.15 |
| E0108 | m3 | Morter de ciment elaborat a l'obra | 0.016 | 50.96 | 0.82 |
| %1613 | % | Despeses indirectes | 6 % | 69.96 | 4.20 |
|  |  | Total |  |  | 74.16 |

| Amidament | Llarg | Alt | Parcial |
|---|---|---|---|
| Afectació 1.1. Rotonda Roquetes | 21.85 | 0.4 | 8.74 |
| Afectació 1.2. 2+500 | 58 | 0.4 | 23.20 |
| Afectació 1.3. 3+340 | 28 | 0.4 | 11.20 |
| Afectació 1.4. 3+700 | 25 | 0.4 | 10.00 |
| Afectació 1.5. Rotonda Mont Caro | 44 | 0.4 | 17.60 |
| Afectació 1.6. 4+540 | 35 | 0.4 | 14.00 |
| Afectació 1.7. 4+880 | 20 | 0.4 | 8.00 |
| Afectació 1.8. 5+320 | 35 | 0.4 | 14.00 |
| Afectació 1.9. 5+580 | 16 | 0.4 | 6.40 |
| Afectació 1.10. 6+000 | 69 | 0.4 | 27.60 |
| Afectació 1.11. 6+100 | 62 | 0.4 | 24.80 |
| Afectació 1.12. 6+230 | 10.5 | 0.4 | 4.20 |
| Afectació 1.13. 6+250 | 8.5 | 0.4 | 3.40 |
| Afectació 2.1. 1+420. Retranqueig Accés | 10 | 0.4 | 4.00 |
| Afectació 2.3. 3+060. Anul+Nou accés. | 4 | 0.4 | 1.60 |
| Afectació 2.4. 3+605. Retranqueig accés | 10 | 0.4 | 4.00 |
| Afectació 2.5. 3+650. Retranqueig accés | 13 | 0.4 | 5.20 |
| Afectació 2.1b. 1+465. Retranqueig Accés | 8 | 0.4 | 3.20 |
| Afectació 2.3. 3+060e. Anul+Nou accés. | 8 | 0.4 | 3.20 |
| Afectació 2.4. 3+605e. Retranqueig accés | 8 | 0.4 | 3.20 |
| Afectació 2.5. 3+650e. Retranqueig accés | 8 | 0.4 | 3.20 |
| Afectació 2.0a PK 1+190d. Retranqueig accés | 8 | 0.4 | 3.20 |
| Afectació 2.1b. PK 1+460e. Retranqueig accés | 8 | 0.4 | 3.20 |
| Afectació 2.2 PK 1+585d. Retranqueig accés | 8 | 0.4 | 3.20 |
| Afectació 2.2c. PK 2+160e. Retranqueig accés | 8 | 0.4 | 3.20 |
| Afectació 2.2d. PK 2+170e. Retranqueig accés | 8 | 0.4 | 3.20 |
| Afectació 2.2e. PK 2+200e. Retranqueig accés | 8 | 0.4 | 3.20 |
| Afectació 2.2f. PK 2+340e. Retranqueig accés | 8 | 0.4 | 3.20 |
| Afectació 2.2f. PK 2+340e. Retranqueig accés | 8 | 0.4 | 3.20 |
| Afectació 2.2h. PK 2+530e. Retranqueig accés | 8 | 0.4 | 3.20 |
| Afectació 2.2i. PK 2+560e. Retranqueig accés | 8 | 0.4 | 3.20 |
| Afectació 2.2j. PK 2+650e. Retranqueig accés | 8 | 0.4 | 3.20 |
| Afectació 2.2k. PK 2+670e. Retranqueig accés | 8 | 0.4 | 3.20 |
| Afectació 2.2l. PK 2+695e. Retranqueig accés | 8 | 0.4 | 3.20 |
| Afectació 2.2m. PK 2+890d. Retranqueig accés | 8 | 0.4 | 3.20 |
| Afectació 2.2n. PK 2+930d. Retranqueig accés | 8 | 0.4 | 3.20 |
| Afectació 2.3b. PK 3+100e. Retranqueig accés | 8 | 0.4 | 3.20 |
| Afectació 2.3c. PK 3+170e. Retranqueig accés | 8 | 0.4 | 3.20 |
| Afectació 2.3d. PK 3+250e. Retranqueig accés | 8 | 0.4 | 3.20 |
| Afectació 2.3e. PK 3+310d. Retranqueig accés | 8 | 0.4 | 3.20 |
| Afectació 2.3f. PK 3+380d. Retranqueig accés | 8 | 0.4 | 3.20 |
| Afectació 2.3g. PK 3+410e. Retranqueig accés | 8 | 0.4 | 3.20 |
| Afectació 2.3h. PK 3+500e. Retranqueig accés | 8 | 0.4 | 3.20 |
| Afectació 2.3i. PK 3+520e. Retranqueig accés | 8 | 0.4 | 3.20 |
| Afectació 2.3j. PK 3+580e. Retranqueig accés | 8 | 0.4 | 3.20 |
| Afectació 2.5b. PK 3+640de. Retranqueig accés | 8 | 0.4 | 3.20 |
| Afectació 2.5c. PK 3+660d. Retranqueig accés | 8 | 0.4 | 3.20 |
| Subtotal |  |  | 283.94 |
| Total |  |  | 283.94 |

**E0421F** m Peça de coronació de muret de 20 cm d'amplada
881.86 m × 11.16 = 9841.56
Peça de coronoació de muret de 20 cm de gruix de peces prefabricades de 40x20x5, de color blanc, col·locada amb morter blanc.

| Codi | Ut | Descripció | Rendiment | Preu | Import |
|---|---|---|---|---|---|
| O0101 | h | Cap de colla | 0.04 | 20.6 | 0.82 |
| O0102 | h | Oficial 1ª | 0.15 | 20.46 | 3.07 |
| O0110 | h | Peó | 0.15 | 16.75 | 2.51 |
| P50607 | u | Peça de coronoació muret, 20 cm d'amplada (material; 07/11/2017) | 2.5 | 1.55 | 3.88 |
| E0108 | m3 | Morter de ciment elaborat a l'obra | 0.005 | 50.96 | 0.25 |
| %1613 | % | Despeses indirectes | 6 % | 10.53 | 0.63 |
|  |  | Total |  |  | 11.16 |

| Amidament | Uts. | Llarg | Parcial |
|---|---|---|---|
| Afectació 1.1. Rotonda Roquetes |  | 21.85 | 21.85 |
| Afectació 1.2. 2+500 |  | 58 | 58.00 |
| Afectació 1.3. 3+340 |  | 28 | 28.00 |
| Afectació 1.4. 3+700 |  | 25 | 25.00 |
| Afectació 1.5. Rotonda Mont Caro |  | 44 | 44.00 |
| Afectació 1.6. 4+540 |  | 35 | 35.00 |
| Afectació 1.7. 4+880 |  | 20 | 20.00 |
| Afectació 1.8. 5+320 |  | 35 | 35.00 |
| Afectació 1.9. 5+580 |  | 16 | 16.00 |
| Afectació 1.10. 6+000 |  | 69 | 69.00 |
| Afectació 1.11. 6+100 |  | 62 | 62.00 |
| Afectació 1.12. 6+230 |  | 10.5 | 10.50 |
| Afectació 1.13. 6+250 |  | 8.5 | 8.50 |
| Afectació 2.1. 1+420. Retranqueig Accés |  | 10 | 10.00 |
| Afectació 2.2. 1+550. Retranqueig Accés |  | 8 | 8.00 |
| Afectació 2.3. 3+060. Anul+Nou accés. |  | 4 | 4.00 |
| Afectació 2.4. 3+605. Retranqueig accés |  | 10 | 10.00 |
| Afectació 2.5. 3+650. Retranqueig accés |  | 13 | 13.00 |
| Afectació 2.1b. 1+465. Retranqueig Accés |  | 8 | 8.00 |
| Afectació 2.3. 3+060e. Anul+Nou accés. |  | 8 | 8.00 |
| Afectació 2.4. 3+605e. Retranqueig accés |  | 8 | 8.00 |
| Afectació 2.5. 3+650e. Retranqueig accés |  | 8 | 8.00 |
| Afectació 2.0a PK 1+190d. Retranqueig accés |  | 8 | 8.00 |
| Afectació 2.1b. PK 1+460e. Retranqueig accés |  | 8 | 8.00 |
| Afectació 2.2 PK 1+585d. Retranqueig accés |  | 8 | 8.00 |
| Afectació 2.2c. PK 2+160e. Retranqueig accés |  | 8 | 8.00 |
| Afectació 2.2d. PK 2+170e. Retranqueig accés |  | 8 | 8.00 |
| Afectació 2.2e. PK 2+200e. Retranqueig accés |  | 8 | 8.00 |
| Afectació 2.2f. PK 2+340e. Retranqueig accés |  | 8 | 8.00 |
| Afectació 2.2f. PK 2+340e. Retranqueig accés |  | 8 | 8.00 |
| Afectació 2.2h. PK 2+530e. Retranqueig accés |  | 8 | 8.00 |
| Afectació 2.2i. PK 2+560e. Retranqueig accés |  | 8 | 8.00 |
| Afectació 2.2j. PK 2+650e. Retranqueig accés |  | 8 | 8.00 |
| Afectació 2.2k. PK 2+670e. Retranqueig accés |  | 8 | 8.00 |
| Afectació 2.2l. PK 2+695e. Retranqueig accés |  | 8 | 8.00 |
| Afectació 2.2m. PK 2+890d. Retranqueig accés |  | 8 | 8.00 |
| Afectació 2.2n. PK 2+930d. Retranqueig accés |  | 8 | 8.00 |
| Afectació 2.3b. PK 3+100e. Retranqueig accés |  | 8 | 8.00 |
| Afectació 2.3c. PK 3+170e. Retranqueig accés |  | 8 | 8.00 |
| Afectació 2.3d. PK 3+250e. Retranqueig accés |  | 8 | 8.00 |
| Afectació 2.3e. PK 3+310d. Retranqueig accés |  | 8 | 8.00 |
| Afectació 2.3f. PK 3+380d. Retranqueig accés |  | 8 | 8.00 |
| Afectació 2.3g. PK 3+410e. Retranqueig accés |  | 8 | 8.00 |
| Afectació 2.3h. PK 3+500e. Retranqueig accés |  | 8 | 8.00 |
| Afectació 2.3i. PK 3+520e. Retranqueig accés |  | 8 | 8.00 |
| Afectació 2.3j. PK 3+580e. Retranqueig accés |  | 8 | 8.00 |
| Afectació 2.5b. PK 3+640de. Retranqueig accés |  | 8 | 8.00 |
| Afectació 2.5c. PK 3+660d. Retranqueig accés |  | 8 | 8.00 |
|  | 164.01 |  | 164.01 |
| Total |  |  | 881.86 |

**E0420** m Reixat 1,5 m alçària d'acer pintat amb malla d'acer plastificat
473.85 m × 22.29 = 10562.12
Reixat d'1,5 m. d'alçària d'acer pintat amb malla d'acer plastificat i pals de tub de D 48 mm., col·locats cada 3 m. sobre daus de formigó, totalment acabada.

| Codi | Ut | Descripció | Rendiment | Preu | Import |
|---|---|---|---|---|---|
| O0101 | h | Cap de colla | 0.05 | 20.6 | 1.03 |
| O0102 | h | Oficial 1ª | 0.2 | 20.46 | 4.09 |
| O0110 | h | Peó | 0.2 | 16.75 | 3.35 |
| P0603 | m2 | Tela metàl·lica galv. i plast (material; 12/01/2009) | 1.515 | 4 | 6.06 |
| P0906 | m | Pal tub acer galvanitzat DN48 mm. (material; 12/01/2009) | 0.75 | 6.45 | 4.84 |
| P0504 | m3 | Formigó HM-20 posat a l'obra | 0.032 | 52 | 1.66 |
| %1613 | % | Despeses indirectes | 6 % | 21.03 | 1.26 |
|  |  | Total |  |  | 22.29 |

| Amidament | Llarg | Parcial |
|---|---|---|
| Afectació 1.1. Rotonda Roquetes | 21.85 | 21.85 |
| Afectació 1.5. Rotonda Mont Caro | 44 | 44.00 |
| Afectació 1.10. 6+000 | 69 | 69.00 |
| Afectació 1.11. 6+100 | 62 | 62.00 |
| Afectació 2.1. 1+420. Retranqueig Accés | 10 | 10.00 |
| Afectació 2.3. 3+060. Anul+Nou accés. | 4 | 4.00 |
| Afectació 2.4. 3+605. Retranqueig accés | 10 | 10.00 |
| Afectació 2.5. 3+650. Retranqueig accés | 13 | 13.00 |
| Afectació 2.1b. 1+465. Retranqueig Accés | 8 | 8.00 |
| Afectació 2.3. 3+060e. Anul+Nou accés. | 8 | 8.00 |
| Afectació 2.4. 3+605e. Retranqueig accés | 8 | 8.00 |
| Afectació 2.5. 3+650e. Retranqueig accés | 8 | 8.00 |
| Afectació 2.0a PK 1+190d. Retranqueig accés | 8 | 8.00 |
| Afectació 2.1b. PK 1+460e. Retranqueig accés | 8 | 8.00 |
| Afectació 2.2 PK 1+585d. Retranqueig accés | 8 | 8.00 |
| Afectació 2.2c. PK 2+160e. Retranqueig accés | 8 | 8.00 |
| Afectació 2.2d. PK 2+170e. Retranqueig accés | 8 | 8.00 |
| Afectació 2.2e. PK 2+200e. Retranqueig accés | 8 | 8.00 |
| Afectació 2.2f. PK 2+340e. Retranqueig accés | 8 | 8.00 |
| Afectació 2.2f. PK 2+340e. Retranqueig accés | 8 | 8.00 |
| Afectació 2.2h. PK 2+530e. Retranqueig accés | 8 | 8.00 |
| Afectació 2.2i. PK 2+560e. Retranqueig accés | 8 | 8.00 |
| Afectació 2.2j. PK 2+650e. Retranqueig accés | 8 | 8.00 |
| Afectació 2.2k. PK 2+670e. Retranqueig accés | 8 | 8.00 |
| Afectació 2.2l. PK 2+695e. Retranqueig accés | 8 | 8.00 |
| Afectació 2.2m. PK 2+890d. Retranqueig accés | 8 | 8.00 |
| Afectació 2.2n. PK 2+930d. Retranqueig accés | 8 | 8.00 |
| Afectació 2.3b. PK 3+100e. Retranqueig accés | 8 | 8.00 |
| Afectació 2.3c. PK 3+170e. Retranqueig accés | 8 | 8.00 |
| Afectació 2.3d. PK 3+250e. Retranqueig accés | 8 | 8.00 |
| Afectació 2.3e. PK 3+310d. Retranqueig accés | 8 | 8.00 |
| Afectació 2.3f. PK 3+380d. Retranqueig accés | 8 | 8.00 |
| Afectació 2.3g. PK 3+410e. Retranqueig accés | 8 | 8.00 |
| Afectació 2.3h. PK 3+500e. Retranqueig accés | 8 | 8.00 |
| Afectació 2.3i. PK 3+520e. Retranqueig accés | 8 | 8.00 |
| Afectació 2.3j. PK 3+580e. Retranqueig accés | 8 | 8.00 |
| Afectació 2.5b. PK 3+640de. Retranqueig accés | 8 | 8.00 |
| Afectació 2.5c. PK 3+660d. Retranqueig accés | 8 | 8.00 |
| Subtotal |  | 473.85 |
| Total |  | 473.85 |

**E99302** u Desmuntatge i posterior col·locació de porta existent a nova ubicació
32 u × 1202.76 = 38488.32
Desmuntatge de porta metàl·lica existent i posterior col·locació a la seva posició definitiva, inclosos la construcció i restitució de 2 pilars de blocs de formigó, totalment acabat.

| Codi | Ut | Descripció | Rendiment | Preu | Import |
|---|---|---|---|---|---|
| E0108 | m3 | Morter de ciment elaborat a l'obra | 0.5 | 50.96 | 25.48 |
| M0214 | h | Camió grua | 5 | 42.07 | 210.35 |
| O0101 | h | Cap de colla | 2 | 20.6 | 41.20 |
| O0110 | h | Peó | 25 | 16.75 | 418.75 |
| O0102 | h | Oficial 1ª | 15 | 20.46 | 306.90 |
| P0506 | m3 | Formigó HA-25 posat a l'obra | 1.2 | 55 | 66.00 |
| P0818A | u | Bloc de formigó 40x20x20 gris hidròfug (material; 23/07/1998) | 50 | 0.96 | 48.00 |
| P0607 | kg | Acer corrugat B-500s en barres | 25 | 0.72 | 18.00 |
| %1613 | % | Despeses indirectes | 6 % | 1134.68 | 68.08 |
|  |  | Total |  |  | 1202.76 |

| Amidament | Llarg | Parcial |
|---|---|---|
| Afectació 1.8. 5+320 | 1 | 1.00 |
| Afectació 2.1 1+420. Retranqueig Accés | 1 | 1.00 |
| Afectació 2.1b. 1+465. Retranqueig Accés | 1 | 1.00 |
| Afectació 2.3. 3+060e. Anul+Nou accés. | 1 | 1.00 |
| Afectació 2.4. 3+605e. Retranqueig accés | 1 | 1.00 |
| Afectació 2.5. 3+650e. Retranqueig accés | 1 | 1.00 |
| Afectació 2.0a PK 1+190d. Retranqueig accés | 1 | 1.00 |
| Afectació 2.1b. PK 1+460e. Retranqueig accés | 1 | 1.00 |
| Afectació 2.2 PK 1+585d. Retranqueig accés | 1 | 1.00 |
| Afectació 2.2c. PK 2+160e. Retranqueig accés | 1 | 1.00 |
| Afectació 2.2d. PK 2+170e. Retranqueig accés | 1 | 1.00 |
| Afectació 2.2e. PK 2+200e. Retranqueig accés | 1 | 1.00 |
| Afectació 2.2f. PK 2+340e. Retranqueig accés | 1 | 1.00 |
| Afectació 2.2h. PK 2+530e. Retranqueig accés | 1 | 1.00 |
| Afectació 2.2i. PK 2+560e. Retranqueig accés | 1 | 1.00 |
| Afectació 2.2j. PK 2+650e. Retranqueig accés | 1 | 1.00 |
| Afectació 2.2k. PK 2+670e. Retranqueig accés | 1 | 1.00 |
| Afectació 2.2l. PK 2+695e. Retranqueig accés | 1 | 1.00 |
| Afectació 2.2m. PK 2+890d. Retranqueig accés | 1 | 1.00 |
| Afectació 2.2n. PK 2+930d. Retranqueig accés | 1 | 1.00 |
| Afectació 2.3b. PK 3+100e. Retranqueig accés | 1 | 1.00 |
| Afectació 2.3c. PK 3+170e. Retranqueig accés | 1 | 1.00 |
| Afectació 2.3d. PK 3+250e. Retranqueig accés | 1 | 1.00 |
| Afectació 2.3e. PK 3+310d. Retranqueig accés | 1 | 1.00 |
| Afectació 2.3f. PK 3+380d. Retranqueig accés | 1 | 1.00 |
| Afectació 2.3g. PK 3+410e. Retranqueig accés | 1 | 1.00 |
| Afectació 2.3h. PK 3+500e. Retranqueig accés | 1 | 1.00 |
| Afectació 2.3i. PK 3+520e. Retranqueig accés | 1 | 1.00 |
| Afectació 2.3j. PK 3+580e. Retranqueig accés | 1 | 1.00 |
| Afectació 2.5b. PK 3+640de. Retranqueig accés | 1 | 1.00 |
| Afectació 2.5c. PK 3+660d. Retranqueig accés | 1 | 1.00 |
| Afectació 2.0a PK 1+190d. Retranqueig Accés | 1 | 1.00 |
| Subtotal |  | 32.00 |
| Total |  | 32 |

**E99303** u Desmuntatge i posterior col·locació tancament existent a nova ubicació
3 u × 139.49 = 418.47
Desmuntatge de tancament eixistent i posterior col·locació a la seva posició definitiva, inclòs suports a recol·locar o restituir, tot inclòs.

| Codi | Ut | Descripció | Rendiment | Preu | Import |
|---|---|---|---|---|---|
| O0101 | h | Cap de colla | 0.1 | 20.6 | 2.06 |
| O0102 | h | Oficial 1ª | 1 | 20.46 | 20.46 |
| O0110 | h | Peó | 4 | 16.75 | 67.00 |
| M0214 | h | Camió grua | 1 | 42.07 | 42.07 |
| %1613 | % | Despeses indirectes | 6 % | 131.59 | 7.90 |
|  |  | Total |  |  | 139.49 |

| Amidament | Uts. | Parcial |
|---|---|---|
| Afectació 2.0b PK 1+185d. Cadenat+suports | 1 | 1.00 |
| Afectació 2.2b PK 1+670d. Cadenat+suports | 1 | 1.00 |
| Afectació 2.2g PK 2+460d. Cadenat+suports | 1 | 1.00 |
| Subtotal |  | 3.00 |
| Total |  | 3 |

**E1159** m Mur de pedra seca, h<60cm
20 m × 105.98 = 2119.60
Construcció i reconstrucció de murs de pedra seca, fins una alçada màxima de 60 cm, segons s'especifica a la cartografia.

| Codi | Ut | Descripció | Rendiment | Preu | Import |
|---|---|---|---|---|---|
| O0101 | h | Cap de colla | 0.368 | 20.6 | 7.58 |
| O0102 | h | Oficial 1ª | 2 | 20.46 | 40.92 |
| O0110 | h | Peó | 2 | 16.75 | 33.50 |
| P0313 | m3 | Pedra calcària posada a l'obra | 0.15 | 119.84 | 17.98 |
| %1613 | % | Despeses indirectes | 6 % | 99.98 | 6.00 |
|  |  | Total |  |  | 105.98 |

| Amidament | Llarg | Parcial |
|---|---|---|
| Amidament aux | 20 | 20.00 |
| Total |  | 20 |

**E1420B** m Tanca normalitzada provisional en tancaments de propietats
371 m × 17.51 = 6496.21
Tanca normalitzada provisional en tancaments de propietats , inclosa col·locació i retirada uncop col·locada la definitiva.

| Codi | Ut | Descripció | Rendiment | Preu | Import |
|---|---|---|---|---|---|
| O0101 | h | Cap de colla | 0.04 | 20.6 | 0.82 |
| O0102 | h | Oficial 1ª | 0.12 | 20.46 | 2.46 |
| O0110 | h | Peó | 0.12 | 16.75 | 2.01 |
| P0603C | m2 | Tela metàl·lica galv. per tancament provisional (material; 10/07/2006) | 1.5 | 3.15 | 4.73 |
| P0906 | m | Pal tub acer galvanitzat DN48 mm. | 0.75 | 6.45 | 4.84 |
| P0504 | m3 | Formigó HM-20 posat a l'obra | 0.032 | 52 | 1.66 |
| %1613 | % | Despeses indirectes | 6 % | 16.52 | 0.99 |
|  |  | Total |  |  | 17.51 |

| Amidament | Uts. | Llarg | Parcial |
|---|---|---|---|
| tanca provisional accessos | 12 | 16 | 192.00 |
| tancaments reixats afectats |  |  |  |
| Afectació 1.5. Rotonda Mont Caro |  | 44 | 44.00 |
| Afectació 1.10. 6+000 |  | 69 | 69.00 |
| Afectació 1.11. 6+100 |  | 62 | 62.00 |
| Afectació 2.3. Anul+Nou accés. |  | 4 | 4.00 |
| Subtotal |  |  | 371.00 |
| Total |  |  | 371 |

### 06.05 DESVIAMENTS PROVISIONALS
Import: 43694.25

**E1620** pa Cobrament íntegre seguretat viària, senyalització i desv provisionals (30/04/2021)
1 pa × 30000 = 30000.00
Partida alçada de cobrament íntegre per a la seguretat viària, senyalització, abalisament i desviaments provisionals durant l'execució de les obres, segons indicació de la Direcció de l'Obra

**E0758B** m2 Placa d'alumini >1,50 m² , nivell 2 HIP, amb abraçadores
34.03 m2 × 166.77 = 5675.18
Placa d'alumini superior a 1,50 m² , per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 | % | Despeses indirectes | 6 % | 157.33 | 9.44 |
|  |  | Total |  |  | 166.77 |

| Amidament | Uts. | Llarg | Alt | Parcial |
|---|---|---|---|---|
| Señal 1 | 2.45 | 1.05 | 2 | 5.15 |
| Señal 2 | 2.75 | 1.23 | 1 | 3.38 |
| Señal 3 | 2.45 | 1.23 | 1 | 3.01 |
| Señal 4 | 2.15 | 0.88 | 6 | 11.35 |
| Señal 5 | 2.45 | 0.88 | 4 | 8.62 |
| Señal 6 | 2.05 | 1.23 | 1 | 2.52 |
| Subtotal |  |  |  | 34.03 |
| Total |  |  |  | 34.03 |

**E0730** u Fonamentació de cartell de pre-senyalització
10.08 u × 112.21 = 1131.08
Fonamentació de cartell de pre-senyalització, totalment acabada.

| Codi | Ut | Descripció | Rendiment | Preu | Import |
|---|---|---|---|---|---|
| O0101 | h | Cap de colla | 0.12 | 20.6 | 2.47 |
| O0102 | h | Oficial 1ª | 0.36 | 20.46 | 7.37 |
| O0110 | h | Peó | 1.2 | 16.75 | 20.10 |
| P1609 | m3 | Excavació de terres | 1.175 | 11.12 | 13.07 |
| E0502 | m3 | Formigó HM-20 fonaments | 1 | 62.85 | 62.85 |
| %1613 | % | Despeses indirectes | 6 % | 105.86 | 6.35 |
|  |  | Total |  |  | 112.21 |

| Amidament | Uts. | Alt | Parcial |
|---|---|---|---|
| Señal 1 | 0.65 | 2 | 1.30 |
| Señal 2 | 0.98 | 1 | 0.98 |
| Señal 3 | 0.65 | 1 | 0.65 |
| Señal 4 | 0.65 | 6 | 3.90 |
| Señal 5 | 0.65 | 4 | 2.60 |
| Señal 6 | 0.65 | 1 | 0.65 |
| Subtotal |  |  | 10.08 |
| Total |  |  | 10.08 |

**E0744A** u Base d'acer galvanitzat per a suport de 90 mm.
26 u × 111.88 = 2908.88
Base d'acer galvanitzat per a suport de 90 mm. col·locada.

| Codi | Ut | Descripció | Rendiment | Preu | Import |
|---|---|---|---|---|---|
| O0102 | h | Oficial 1ª | 0.05 | 20.46 | 1.02 |
| O0110 | h | Peó | 0.09 | 16.75 | 1.51 |
| P1471A | u | Base d'acer galvanit. suport 90 mm. (material; 12/01/2009) | 1 | 103.02 | 103.02 |
| %1613 | % | Despeses indirectes | 6 % | 105.55 | 6.33 |
|  |  | Total |  |  | 111.88 |

| Amidament | Uts. | Alt | Parcial |
|---|---|---|---|
| Señal 1 | 2 | 2 | 4.00 |
| Señal 4 | 2 | 6 | 12.00 |
| Señal 5 | 2 | 4 | 8.00 |
| Señal 6 | 2 | 1 | 2.00 |
| Subtotal |  |  | 26.00 |
| Total |  |  | 26 |

**E0744C** u Base d'acer galvanitzat per a suport de 140 mm.
4 u × 163.66 = 654.64
Base d'acer galvanitzat per a suport de 140 mm., col·locada.

| Codi | Ut | Descripció | Rendiment | Preu | Import |
|---|---|---|---|---|---|
| O0102 | h | Oficial 1ª | 0.05 | 20.46 | 1.02 |
| O0110 | h | Peó | 0.09 | 16.75 | 1.51 |
| P1471C | u | Base d'acer galvanit. suport 140 mm. (material; 12/01/2009) | 1 | 151.87 | 151.87 |
| %1613 | % | Despeses indirectes | 6 % | 154.40 | 9.26 |
|  |  | Total |  |  | 163.66 |

| Amidament | Uts. | Alt | Parcial |
|---|---|---|---|
| Señal 2 | 2 | 1 | 2.00 |
| Señal 3 | 2 | 1 | 2.00 |
| Subtotal |  |  | 4.00 |
| Total |  |  | 4 |

**E0745** m Pal d'alumini anoditzat color plata, Ø90 mm. MC
78.65 m × 34.86 = 2741.74
Pal d'alumini anoditzat color plata, estriat, de 90 mm. de diàmetre MC, col·locat.

| Codi | Ut | Descripció | Rendiment | Preu | Import |
|---|---|---|---|---|---|
| O0102 | h | Oficial 1ª | 0.05 | 20.46 | 1.02 |
| O0110 | h | Peó | 0.09 | 16.75 | 1.51 |
| P1472 | m | Pal alumini diàmetre 90 mm. MC (material; 23/07/1998) | 1 | 30.36 | 30.36 |
| %1613 | % | Despeses indirectes | 6 % | 32.89 | 1.97 |
|  |  | Total |  |  | 34.86 |

| Amidament | Uts. | Alt | Parcial |
|---|---|---|---|
| Señal 1 | 5.7 | 2 | 11.40 |
| Señal 2 | 3.85 | 1 | 3.85 |
| Señal 3 | 3.85 | 1 | 3.85 |
| Señal 4 | 5.35 | 6 | 32.10 |
| Señal 5 | 5.35 | 4 | 21.40 |
| Señal 6 | 6.05 | 1 | 6.05 |
| Subtotal |  |  | 78.65 |
| Total |  |  | 78.65 |

**E0746A** m Pal d'alumini anoditzat color plata, Ø114/Ø140 mm. ME
6.4 m × 60.02 = 384.13
Pal d'alumini anoditzat color plata, estriat, de 114 mm. de diàmetre MF, col·locat.

| Codi | Ut | Descripció | Rendiment | Preu | Import |
|---|---|---|---|---|---|
| O0102 | h | Oficial 1ª | 0.05 | 20.46 | 1.02 |
| O0110 | h | Peó | 0.09 | 16.75 | 1.51 |
| P1473A | m | Pal alumini diàmetre 114 o 140 mm. ME (material; 12/01/2009) | 1 | 54.09 | 54.09 |
| %1613 | % | Despeses indirectes | 6 % | 56.62 | 3.40 |
|  |  | Total |  |  | 60.02 |

| Amidament | Uts. | Alt | Parcial |
|---|---|---|---|
| Señal 2 | 3.2 | 1 | 3.20 |
| Señal 3 | 3.2 | 1 | 3.20 |
| Subtotal |  |  | 6.40 |
| Total |  |  | 6.4 |

**E0731** u Retirada de senyal a magatzem de Diputació
15 u × 13.24 = 198.60
Retirada de senyal, inclòs càrrega i transport al magatzem de Diputació.

| Codi | Ut | Descripció | Rendiment | Preu | Import |
|---|---|---|---|---|---|
| O0101 | h | Cap de colla | 0.1 | 20.6 | 2.06 |
| O0110 | h | Peó | 0.4 | 16.75 | 6.70 |
| M0212B | h | Camió de trabuc de 20 t | 0.1 | 37.33 | 3.73 |
| %1613 | % | Despeses indirectes | 6 % | 12.49 | 0.75 |
|  |  | Total |  |  | 13.24 |

| Amidament | Alt | Parcial |
|---|---|---|
| Señal 1 | 2 | 2.00 |
| Señal 2 | 1 | 1.00 |
| Señal 3 | 1 | 1.00 |
| Señal 4 | 6 | 6.00 |
| Señal 5 | 4 | 4.00 |
| Señal 6 | 1 | 1.00 |
| Subtotal |  | 15.00 |
| Total |  | 15 |

### 06.06 OBRES ACCESORIES
Import: 38506.07

**E1101** u Banc de fusta 2 m pintat i envernissat, 10 llistons
3 u × 291.18 = 873.54
Banc de fusta pintat i envernissat, de 2 m de llargària, 10 llistons de 2,5x5,2 cm., cargols passadors d'acer cadmiat i suports de passamà, ancorat amb daus de formigó de 30x30x30 cm.

| Codi | Ut | Descripció | Rendiment | Preu | Import |
|---|---|---|---|---|---|
| O0101 | h | Cap de colla | 0.05 | 20.6 | 1.03 |
| O0102 | h | Oficial 1ª | 0.155 | 20.46 | 3.17 |
| O0110 | h | Peó | 0.91 | 16.75 | 15.24 |
| P1501 | u | Banc de fusta de 2 m. llarg. (material; 12/01/2009) | 1 | 247.69 | 247.69 |
| P1609 | m3 | Excavació de terres | 0.12 | 11.12 | 1.33 |
| P0504 | m3 | Formigó HM-20 posat a l'obra | 0.12 | 52 | 6.24 |
| %1613 | % | Despeses indirectes | 6 % | 274.70 | 16.48 |
|  |  | Total |  |  | 291.18 |

| Amidament | Uts. | Parcial |
|---|---|---|
| Parada de BUS | 2 | 2.00 |
| Rotonda Roquetes | 1 | 1.00 |
| Subtotal |  | 3.00 |
| Total |  | 3 |

**E1157** u Paperera circular de 50-60l
9 u × 113.77 = 1023.93
Subministrament i instal·lació de paperera circular de 50-60l de capacitat, anclades mecànicament.

| Codi | Ut | Descripció | Rendiment | Preu | Import |
|---|---|---|---|---|---|
| O0102 | h | Oficial 1ª | 0.6 | 20.46 | 12.28 |
| O0110 | h | Peó | 0.6 | 16.75 | 10.05 |
| P050012 | u | Paperera circular 50-60l (material; 23/07/1998) | 1 | 85 | 85.00 |
| %1613 | % | Despeses indirectes | 6 % | 107.33 | 6.44 |
|  |  | Total |  |  | 113.77 |

| Amidament | Uts. | Parcial |
|---|---|---|
| Rotonda Roquetes | 3 | 3.00 |
| Parada de BUS | 2 | 2.00 |
| Travessera urbana | 4 | 4.00 |
| Subtotal |  | 9.00 |
| Total |  | 9 |

**E1621** m Treballs de repintat de les façanes i/ó actuacions en les propietats existents (01/09/2013)
500 m × 8.59 = 4295.00
Treballs de repintat de les façanes i/ó actuacions en les propietats privades existents, per adequar-les a la cota d'acabat, tot inclòs per deixar la partida completament acabada.

| Amidament | Uts. | Llarg | Parcial |
|---|---|---|---|
| Façanes trav Reguers | 1 | 200 | 200.00 |
| Subtotal |  |  | 200.00 |
| Accessos i tancaments parcel·les | 30 | 10 | 300.00 |
| Subtotal |  |  | 300.00 |
| Total |  |  | 500 |

**E0731D** u Retirada i trasllat d'unitat de mobiliari urbà
15 u × 154.24 = 2313.60
Retirada de mobiliari urbà i transport a magatzem municipal o lloc assignat per la direcció facultativa, i muntatge posterior al lloc de les obres, inclòs fonament, totalment col.locat.

| Codi | Ut | Descripció | Rendiment | Preu | Import |
|---|---|---|---|---|---|
| O0101 | h | Cap de colla | 1 | 20.6 | 20.60 |
| O0110 | h | Peó | 3 | 16.75 | 50.25 |
| M0212B | h | Camió de trabuc de 20 t | 2 | 37.33 | 74.66 |
| %1613 | % | Despeses indirectes | 6 % | 145.51 | 8.73 |
|  |  | Total |  |  | 154.24 |

**E1601** pa A justificar obres no previstes i imprescindibles (31/05/2021)
1 pa × 30000 = 30000.00
Partida alçada a justificar per a obres no previstes i imprescindibles de realitzar.

## 07 SENYALITZACIÓ, ABALISAMENT I SISTEMES DE CONTENCIÓ
Import: 246939.84

### 07.01 SENYALITZACIÓ HORITZONTAL
Import: 38930.59

**E0704** m Premarcatge de marca viària longitudinal
24807 m × 0.13 = 3224.91

| Codi | Ut | Descripció | Rendiment | Preu | Import |
|---|---|---|---|---|---|
| O0101 | h | Cap de colla | 0.001 | 20.6 | 0.02 |
| O0110 | h | Peó | 0.006 | 16.75 | 0.10 |
| %1613 | % | Despeses indirectes | 6 % | 0.12 | 0.01 |
|  |  | Total |  |  | 0.13 |

| Amidament | Uts. | Parcial |
|---|---|---|
| M-2.3. Roquetes - Mont Caro | 5524 | 5524.00 |
| M-2.3. Mont Caro - Els Reguers | 2780 | 2780.00 |
| M-2.6 | 8024 | 8024.00 |
| M-2.2 | 2573 | 2573.00 |
| M-1.3 | 2675 | 2675.00 |
| M-3.3 (discont) | 872 | 872.00 |
| M-3.3 (cont) | 872 | 872.00 |
| M-1.12 | 1407 | 1407.00 |
| M-1.7 | 80 | 80.00 |
| Subtotal |  | 24807.00 |
| Total |  | 24807 |

**E0705** m Marca viària longitudinal 10 cm. amplada, pintura acrílica
14274 m × 0.4 = 5709.60
Marca viària longitudinal de 10 cm. d'amplada, amb pintura acrílica i microesferes de vidre, amb màquina autopropulsada.

| Codi | Ut | Descripció | Rendiment | Preu | Import |
|---|---|---|---|---|---|
| O0101 | h | Cap de colla | 0.001 | 20.6 | 0.02 |
| O0110 | h | Peó | 0.002 | 16.75 | 0.03 |
| P1422 | kg | Pintura (material; 12/01/2009) | 0.09 | 2.27 | 0.20 |
| P1421 | kg | Microesferes de vidre (material; 12/01/2009) | 0.055 | 0.96 | 0.05 |
| M0220 | h | Escombradora autopropulsada | 0.001 | 42.15 | 0.04 |
| M0224 | h | Màquina pintura bandes autop. (maquinària; 12/01/2009) | 0.001 | 41.57 | 0.04 |
| %1613 | % | Despeses indirectes | 6 % | 0.38 | 0.02 |
|  |  | Total |  |  | 0.4 |

| Amidament | Uts. | Llarg | Parcial |
|---|---|---|---|
| CARRIL BICI Zona rotonda Roquetes | 3 | 89 | 267.00 |
| CARRIL BICI Roquetes - Rotonda Mont Caro | 3 | 3018 | 9054.00 |
| CARRIL BICI Zona rotonda Mont Caro | 3 | 105 | 315.00 |
| CARRIL BICI Rotonda Mont Caro - Pont | 3 | 1546 | 4638.00 |
| Subtotal |  |  | 14274.00 |
| Total |  |  | 14274 |

**E0706** m Marca viària longitudinal 15 cm. amplada, pintura acrílica
19369 m × 0.55 = 10652.95
Marca viària longitudinal de 15 cm. d'amplada, amb pintura acrílica i microesferes de vidre, amb màquina autopropulsada.

| Codi | Ut | Descripció | Rendiment | Preu | Import |
|---|---|---|---|---|---|
| O0101 | h | Cap de colla | 0.001 | 20.6 | 0.02 |
| O0110 | h | Peó | 0.002 | 16.75 | 0.03 |
| P1422 | kg | Pintura | 0.135 | 2.27 | 0.31 |
| P1421 | kg | Microesferes de vidre | 0.082 | 0.96 | 0.08 |
| M0220 | h | Escombradora autopropulsada | 0.001 | 42.15 | 0.04 |
| M0224 | h | Màquina pintura bandes autop. | 0.001 | 41.57 | 0.04 |
| %1613 | % | Despeses indirectes | 6 % | 0.52 | 0.03 |
|  |  | Total |  |  | 0.55 |

| Amidament | Uts. | Llarg | Parcial |
|---|---|---|---|
| Zona rotonda Roquetes | 1 | 474 | 474.00 |
| EIX I VORALS Roquetes - Rotonda Mont Caro | 3 | 3018 | 9054.00 |
| (linea adossada eix) | 1 | 572 | 572.00 |
| Zona rotonda Mont Caro | 1 | 655 | 655.00 |
| EIX I VORALS Rotonda Mont Caro - Els Reguers | 3 | 2778 | 8334.00 |
| (linea adossada eix) | 1 | 280 | 280.00 |
| Subtotal |  |  | 19369.00 |
| Total |  |  | 19369 |

**E0707** m Marca viària longitudinal 30 cm. amplada, pintura acrílica
40 m × 0.95 = 38.00
Marca viària longitudinal de 30 cm. d'amplada, amb pintura acrílica i microesferes de vidre, amb màquina autopropulsada.

| Codi | Ut | Descripció | Rendiment | Preu | Import |
|---|---|---|---|---|---|
| O0101 | h | Cap de colla | 0.001 | 20.6 | 0.02 |
| O0110 | h | Peó | 0.002 | 16.75 | 0.03 |
| P1422 | kg | Pintura | 0.27 | 2.27 | 0.61 |
| P1421 | kg | Microesferes de vidre | 0.164 | 0.96 | 0.16 |
| M0220 | h | Escombradora autopropulsada | 0.001 | 42.15 | 0.04 |
| M0224 | h | Màquina pintura bandes autop. | 0.001 | 41.57 | 0.04 |
| %1613 | % | Despeses indirectes | 6 % | 0.90 | 0.05 |
|  |  | Total |  |  | 0.95 |

| Amidament | Uts. | Llarg | Parcial |
|---|---|---|---|
| M-1.7 | 80 | 0.5 | 40.00 |
| Total |  |  | 40 |

**E0732** m Marca viària transversal 40 cm. amplada, pintura blanca
234.87 m × 1.43 = 335.86
Marca viària transversal de 40 cm. d'amplada, amb pintura blanca i microesferes de vidre, amb màquina autopropulsada.

| Codi | Ut | Descripció | Rendiment | Preu | Import |
|---|---|---|---|---|---|
| O0101 | h | Cap de colla | 0.001 | 20.6 | 0.02 |
| O0110 | h | Peó | 0.003 | 16.75 | 0.05 |
| P1422 | kg | Pintura | 0.4 | 2.27 | 0.91 |
| P1421 | kg | Microesferes de vidre | 0.3 | 0.96 | 0.29 |
| M0220 | h | Escombradora autopropulsada | 0.001 | 42.15 | 0.04 |
| M0224 | h | Màquina pintura bandes autop. | 0.001 | 41.57 | 0.04 |
| %1613 | % | Despeses indirectes | 6 % | 1.35 | 0.08 |
|  |  | Total |  |  | 1.43 |

| Amidament | Uts. | Llarg | Parcial |
|---|---|---|---|
| M-4.1 | 194 |  | 194.00 |
| M-4.2 | 61 | 0.67 | 40.87 |
| Subtotal |  |  | 234.87 |
| Total |  |  | 234.87 |

**E0708** m2 Marca viària transversal, fletxes, inscripcions i zebrats, pintura acrílica
618.91 m2 × 11.33 = 7012.25
Marca viària transversal, fletxes, inscripcions i zebrats, amb pintura acrílica i microesferes de vidre, totalment acabada.

| Codi | Ut | Descripció | Rendiment | Preu | Import |
|---|---|---|---|---|---|
| O0101 | h | Cap de colla | 0.095 | 20.6 | 1.96 |
| O0110 | h | Peó | 0.286 | 16.75 | 4.79 |
| P1422 | kg | Pintura | 0.9 | 2.27 | 2.04 |
| P1421 | kg | Microesferes de vidre | 0.55 | 0.96 | 0.53 |
| M0220 | h | Escombradora autopropulsada | 0.002 | 42.15 | 0.08 |
| M0224 | h | Màquina pintura bandes autop. | 0.031 | 41.57 | 1.29 |
| %1613 | % | Despeses indirectes | 6 % | 10.69 | 0.64 |
|  |  | Total |  |  | 11.33 |

| Amidament | Uts. | Llarg | Ample | Alt | Parcial |
|---|---|---|---|---|---|
| M-4.4 | 709 | 0.5 | 0.5 | 0.5 | 88.63 |
| M-6.5 | 10 | 1.44 |  |  | 14.40 |
| M-6.2 | 2 | 3 | 1.9 | 1.55 | 17.67 |
| M-6.4 | 1 | 4 | 2.04 | 1.58 | 12.89 |
| M-4.3 | 201 |  |  |  | 201.00 |
| M-7.1 | 10 |  |  |  | 10.00 |
| M-5.2 | 99 | 1.2 |  |  | 118.80 |
| Bicis | 108 | 1.2 | 1.2 |  | 155.52 |
| Subtotal |  |  |  |  | 618.91 |
| Total |  |  |  |  | 618.91 |

**E0708BO** m Pintura en vorades de color alternatiu blanc i vermell.
272.1 m × 4.14 = 1126.49
Pintura acrilica en vorades de color alternatiu blanc i vermell, totalment acabada.

| Codi | Ut | Descripció | Rendiment | Preu | Import |
|---|---|---|---|---|---|
| O0101 | h | Cap de colla | 0.04 | 20.6 | 0.82 |
| O0110 | h | Peó | 0.11 | 16.75 | 1.84 |
| P1422 | kg | Pintura | 0.297 | 2.27 | 0.67 |
| M0220 | h | Escombradora autopropulsada | 0.002 | 42.15 | 0.08 |
| M0224 | h | Màquina pintura bandes autop. | 0.012 | 41.57 | 0.50 |
| %1613 | % | Despeses indirectes | 6 % | 3.91 | 0.23 |
|  |  | Total |  |  | 4.14 |

| Amidament | Uts. | Parcial |
|---|---|---|
| Rotonda Roquetes |  |  |
| Illetes deflectores | 48.3 | 48.30 |
| Illot central | 55.3 | 55.30 |
| Rotonda Mont Caro |  |  |
| Illetes deflectores | 85.5 | 85.50 |
| Illot central | 83 | 83.00 |
| Subtotal |  | 272.10 |
| Total |  | 272.1 |

**E0708BI** m2 Pintura de color estesa sobre paviment de mescla bituminosa
1042.2 m2 × 5.75 = 5992.65
Pintura acrílica de color estesa sobre paviment de mescla bituminosa o de formigò, totalment acabada.

| Codi | Ut | Descripció | Rendiment | Preu | Import |
|---|---|---|---|---|---|
| O0101 | h | Cap de colla | 0.02 | 20.6 | 0.41 |
| O0110 | h | Peó | 0.1 | 16.75 | 1.68 |
| P1422c | kg | Pintura color (material; 10/07/2006) | 1 | 2.42 | 2.42 |
| M0220 | h | Escombradora autopropulsada | 0.002 | 42.15 | 0.08 |
| M0224 | h | Màquina pintura bandes autop. | 0.02 | 41.57 | 0.83 |
| %1613 | % | Despeses indirectes | 6 % | 5.42 | 0.33 |
|  |  | Total |  |  | 5.75 |

| Amidament | Uts. | Llarg | Ample | Parcial |
|---|---|---|---|---|
| Roquetes - Mont Caro |  |  |  |  |
| Passos vianants elevats | 8 | 3.15 | 1 | 25.20 |
| Travessera Els Reguers |  |  |  |  |
| Ressalt | 2 | 3.3 | 1 | 6.60 |
| Passos vianants elevats | 4 | 3.3 | 1 | 13.20 |
| Rotonda Mont Caro |  |  |  |  |
| Illetes deflectores | 52.2 |  |  | 52.20 |
| CARRIL BICI Zona rotonda Roquetes | 1 | 18 | 2.5 | 45.00 |
| CARRIL BICI Roquetes - Rotonda Mont Caro | 1 | 279 | 2.5 | 697.50 |
| CARRIL BICI Zona rotonda Mont Caro | 1 | 23 | 2.5 | 57.50 |
| CARRIL BICI Rotonda Mont Caro - Pont | 1 | 58 | 2.5 | 145.00 |
| Subtotal |  |  |  | 1042.20 |
| Total |  |  |  | 1042.2 |

**E0742** m Marca viària ressalts 100x50x10 mm banda sonora
84 m × 24.23 = 2035.32
Marca viària transversal reflexiva per a la reducció de velocitat de 50 cm. d'amplada formada per 3 línies transversals i amb ressalts de 100x50x10 mm bisellats amb una densitat de 36 unitats per m2 de marca viària, amb pintura de 2 components blanca, instal·lada, segons plànols.

| Codi | Ut | Descripció | Rendiment | Preu | Import |
|---|---|---|---|---|---|
| O0101 | h | Cap de colla | 0.1 | 20.6 | 2.06 |
| O0102 | h | Oficial 1ª | 0.35 | 20.46 | 7.16 |
| O0110 | h | Peó | 0.35 | 16.75 | 5.86 |
| P1422 | kg | Pintura | 1.5 | 2.27 | 3.41 |
| P1421 | kg | Microesferes de vidre | 0.3 | 0.96 | 0.29 |
| M0220 | h | Escombradora autopropulsada | 0.002 | 42.15 | 0.08 |
| M0224 | h | Màquina pintura bandes autop. | 0.002 | 41.57 | 0.08 |
| P1839 | kg | Resina epoxi. (material; 12/01/2009) | 0.175 | 16.17 | 2.83 |
| %1616 | % | Eines i medis auxiliars (02/09/2009) | 5 % | 21.77 | 1.09 |
| %1613 | % | Despeses indirectes | 6 % | 22.86 | 1.37 |
|  |  | Total |  |  | 24.23 |

| Amidament | Uts. | Llarg | Parcial |
|---|---|---|---|
| Accés rotonda Roquetes | 8 | 3 | 24.00 |
| Accés rotonda Mont Caro | 20 | 3 | 60.00 |
| Subtotal |  |  | 84.00 |
| Total |  |  | 84 |

**E0788** m Cinta adhesiva reflectant groga senyalització provisionalsional, amplada 10 cm
119.7 m × 2.35 = 281.30
Cinta adhesiva reflectant groga de laminat elastoplàstic per senyalització horitzontal temporal, amplada 10 cm

| Codi | Ut | Descripció | Rendiment | Preu | Import |
|---|---|---|---|---|---|
| O0101 | h | Cap de colla | 0.003 | 20.6 | 0.06 |
| O0102 | h | Oficial 1ª | 0.03 | 20.46 | 0.61 |
| O0110 | h | Peó | 0.03 | 16.75 | 0.50 |
| P1422H | m | Cinta adhesiva reflectant groga de 10 cm. (material; 04/05/2015) | 1 | 1.05 | 1.05 |
| vg | % | Despeses indirectes | 0.0222 | 6 | 0.13 |
|  |  | Total |  |  | 2.35 |

| Amidament | Uts. | Llarg | Parcial |
|---|---|---|---|
| pas elevat PK 1+155 | 8 | 2.4 | 19.20 |
| pas elevat PK 2+285 | 8 | 2.4 | 19.20 |
| pas elevat PK 3+025 | 8 | 2.4 | 19.20 |
| pas elevat PK 3+460 | 4 | 2.4 | 9.60 |
|  | 3 | 2.5 | 7.50 |
| pas elevat PK 5+570 | 6 | 2.5 | 15.00 |
| pas elevat PK 5+690 | 6 | 2.5 | 15.00 |
| reductor velocitat PK 5+865 | 6 | 2.5 | 15.00 |
| Subtotal |  |  | 119.70 |
| Total |  |  | 119.7 |

**E0784** u Balisa solar de 3 LED de 8 mm. a una cara
42 u × 60.03 = 2521.26
Balisa de senyalització solar de 3 LED de 8 mm. a una cara amb llum blanca intermitent instal·lada amb resina epoxi.

| Codi | Ut | Descripció | Rendiment | Preu | Import |
|---|---|---|---|---|---|
| O0102 | h | Oficial 1ª | 0.075 | 20.46 | 1.53 |
| O0110 | h | Peó | 0.075 | 16.75 | 1.26 |
| P0784 | u | Balisa solar de led (material; 02/09/2009) | 1 | 40 | 40.00 |
| P07841 | u | pp resina i altres (material; 02/09/2009) | 1 | 13 | 13.00 |
| M0214 | h | Camió grua | 0.02 | 42.07 | 0.84 |
| vg | % | Despeses indirectes | 0.5663 | 6 | 3.40 |
|  |  | Total |  |  | 60.03 |

| Amidament | Uts. | Parcial |
|---|---|---|
| pas elevat PK 1+155 | 6 | 6.00 |
| pas elevat PK 2+285 | 6 | 6.00 |
| pas elevat PK 3+025 | 6 | 6.00 |
| pas elevat PK 3+460 | 6 | 6.00 |
| pas elevat PK 5+570 | 6 | 6.00 |
| pas elevat PK 5+690 | 6 | 6.00 |
| reductor velocitat PK 5+865 | 6 | 6.00 |
| Subtotal |  | 42.00 |
| Total |  | 42 |

### 07.02 SENYALITZACIÓ VERTICAL
Import: 45249.2

**E0215** u Desmuntatge de senyal de trànsit i demolició ancoratges
86 u × 13.95 = 1199.70
Desmuntatge de senyal de trànsit i demolició d'ancoratges amb base de formigó, inclòs càrrega i transport al magatzem de Diputació, inclòs cànon d'abocador.

| Codi | Ut | Descripció | Rendiment | Preu | Import |
|---|---|---|---|---|---|
| O0102 | h | Oficial 1ª | 0.05 | 20.46 | 1.02 |
| O0110 | h | Peó | 0.3 | 16.75 | 5.03 |
| M0201 | h | Compressor amb dos martells | 0.025 | 21.09 | 0.53 |
| M0207 | h | Retroexcavadora | 0.01 | 59.41 | 0.59 |
| M0229 | h | Electrobomba sumergible 20 kW | 0.1 | 7.06 | 0.71 |
| M0212B | h | Camió de trabuc de 20 t | 0.12 | 37.33 | 4.48 |
| P1613 | u | Cànon d'abocador | 1 | 0.8 | 0.80 |
| %1613 | % | Despeses indirectes | 6 % | 13.16 | 0.79 |
|  |  | Total |  |  | 13.95 |

| Amidament | Uts. | Parcial |
|---|---|---|
| Senyals codi | 74 | 74.00 |
| Fites km | 6 | 6.00 |
| Panells direccionals | 6 | 6.00 |
| Subtotal |  | 86.00 |
| Total |  | 86 |

**E0709** u Placa reflectora triangular L=90 cm., nivell 2 HIP
48 u × 93.73 = 4499.04
Placa reflectora triangular de 90 cm. de costat, per a senyals de trànsit, nivell 2 HIP, inclòs ancoratges i cargoleria.

| Codi | Ut | Descripció | Rendiment | Preu | Import |
|---|---|---|---|---|---|
| O0102 | h | Oficial 1ª | 0.175 | 20.46 | 3.58 |
| O0110 | h | Peó | 0.2 | 16.75 | 3.35 |
| P1401 | u | Placa triang. reflect. 90 cm. (material; 12/01/2009) | 1 | 81.48882 | 81.49 |
| vg | % | Despeses indirectes | 0.8842 | 6 | 5.31 |
|  |  | Total |  |  | 93.73 |

| Amidament | Uts. | Parcial |
|---|---|---|
| R-1 | 15 | 15.00 |
| P-3 | 1 | 1.00 |
| P-4 | 6 | 6.00 |
| P-13B | 1 | 1.00 |
| P-14A | 3 | 3.00 |
| P-14B | 1 | 1.00 |
| P-22 | 20 | 20.00 |
| P-23 | 1 | 1.00 |
| Subtotal |  | 48.00 |
| Total |  | 48 |

**E0711** u Placa reflectora circular Ø60 cm, nivell 2 HIP
57 u × 87.73 = 5000.61
Placa reflectora circular de 60 cm. de diàmetre, per a senyals de trànsit, nivell 2 HIP, inclòs ancoratges i cargoleria.

| Codi | Ut | Descripció | Rendiment | Preu | Import |
|---|---|---|---|---|---|
| O0102 | h | Oficial 1ª | 0.175 | 20.46 | 3.58 |
| O0110 | h | Peó | 0.2 | 16.75 | 3.35 |
| P1403 | u | Placa circular reflect. 60 cm. (material; 12/01/2009) | 1 | 75.833022 | 75.83 |
| vg | % | Despeses indirectes | 0.8276 | 6 | 4.97 |
|  |  | Total |  |  | 87.73 |

| Amidament | Uts. | Parcial |
|---|---|---|
| R-101 | 3 | 3.00 |
| R-106 | 1 | 1.00 |
| R-301 | 9 | 9.00 |
| R-305 | 26 | 26.00 |
| R-401A | 9 | 9.00 |
| R-402 | 9 | 9.00 |
| Subtotal |  | 57.00 |
| Total |  | 57 |

**E0713** u Placa reflectora octogonal 60 cm. doble apotema, nivell 2 HIP
53 u × 105.17 = 5574.01
Placa reflectora octogonal de 60 cm. de doble apotema, per a senyals de trànsit, nivell 2 HIP, inclòs ancoratges i cargoleria.

| Codi | Ut | Descripció | Rendiment | Preu | Import |
|---|---|---|---|---|---|
| O0102 | h | Oficial 1ª | 0.175 | 20.46 | 3.58 |
| O0110 | h | Peó | 0.2 | 16.75 | 3.35 |
| P1425 | u | Placa octog. reflect. 60 cm. (material; 12/01/2009) | 1 | 92.29 | 92.29 |
| %1613 | % | Despeses indirectes | 6 % | 99.22 | 5.95 |
|  |  | Total |  |  | 105.17 |

| Amidament | Uts. | Parcial |
|---|---|---|
| R-2 | 53 | 53.00 |
| Total |  | 53 |

**E0715** u Placa reflectora quadrada de 60 cm. costat, nivell 2 HIP
28 u × 76.53 = 2142.84
Placa reflectora quadrada de 60 cm. de costat, per a senyals de trànsit, nivell 2 HIP, inclòs ancoratges i cargoleria.

| Codi | Ut | Descripció | Rendiment | Preu | Import |
|---|---|---|---|---|---|
| O0102 | h | Oficial 1ª | 0.175 | 20.46 | 3.58 |
| O0110 | h | Peó | 0.2 | 16.75 | 3.35 |
| P1408 | u | Placa infor. refl. 60x60 cm. (material; 12/01/2009) | 1 | 65.273472 | 65.27 |
| vg | % | Despeses indirectes | 0.722 | 6 | 4.33 |
|  |  | Total |  |  | 76.53 |

| Amidament | Uts. | Parcial |
|---|---|---|
| S-13 | 16 | 16.00 |
| S-35 | 11 | 11.00 |
| S-40 | 1 | 1.00 |
| Subtotal |  | 28.00 |
| Total |  | 28 |

**E0717** u Placa reflectora rectangular 90x60 cm, nivell 2 HIP
16 u × 155.29 = 2484.64
Placa reflectora rectangular de 90x60 cm.,per a senyals de trànsit, nivell 2 HIP, inclòs ancoratges i cargoleria.

| Codi | Ut | Descripció | Rendiment | Preu | Import |
|---|---|---|---|---|---|
| O0102 | h | Oficial 1ª | 0.175 | 20.46 | 3.58 |
| O0110 | h | Peó | 0.2 | 16.75 | 3.35 |
| P1409 | u | Placa infor. refl. 60x90 cm. (material; 12/01/2009) | 1 | 139.57 | 139.57 |
| %1613 | % | Despeses indirectes | 6 % | 146.50 | 8.79 |
|  |  | Total |  |  | 155.29 |

| Amidament | Uts. | Parcial |
|---|---|---|
| P-15A + R-301 | 14 | 14.00 |
| S-19 | 2 | 2.00 |
| Subtotal |  | 16.00 |
| Total |  | 16 |

**E0720** u Placa reflectora rectangular de 60x20 cm. complementaria
6 u × 63.17 = 379.02
Placa reflectora rectangular de 60x20 cm. complementària, nivell 2 HIP, inclòs ancoratges i cargoleria.

| Codi | Ut | Descripció | Rendiment | Preu | Import |
|---|---|---|---|---|---|
| O0102 | h | Oficial 1ª | 0.08 | 20.46 | 1.64 |
| O0110 | h | Peó | 0.12 | 16.75 | 2.01 |
| P1428 | u | Placa comp. refl. 60x20 cm. (material; 12/01/2009) | 1 | 55.94 | 55.94 |
| %1613 | % | Despeses indirectes | 6 % | 59.59 | 3.58 |
|  |  | Total |  |  | 63.17 |

| Amidament | Uts. | Parcial |
|---|---|---|
| S-800 | 6 | 6.00 |
| Total |  | 6 |

**E0722** u Plafó direccional 1600x400mm, nivell 2 HIP
6 u × 137.88 = 827.28
Plafó direccional, amb placa reflectora, per a corbes, de 1600x400mm., nivell 2 HIP, inclòs ancoratges i cargoleria.

| Codi | Ut | Descripció | Rendiment | Preu | Import |
|---|---|---|---|---|---|
| O0102 | h | Oficial 1ª | 0.18 | 20.46 | 3.68 |
| O0110 | h | Peó | 0.2 | 16.75 | 3.35 |
| P1430 | u | Panell direc.refl. 1600x400 mm (material; 12/01/2009) | 1 | 123.05 | 123.05 |
| %1613 | % | Despeses indirectes | 6 % | 130.08 | 7.80 |
|  |  | Total |  |  | 137.88 |

**E0723** u Fita quilomètrica amb placa reflectora de 40x60 cm, nivell 2 HIP
12 u × 83.25 = 999.00
Fita quilomètrica, amb placa reflectora de 40x40 cm., nivell 2 HIP, inclòs ancoratges i cargoleria.

| Codi | Ut | Descripció | Rendiment | Preu | Import |
|---|---|---|---|---|---|
| O0102 | h | Oficial 1ª | 0.18 | 20.46 | 3.68 |
| O0110 | h | Peó | 0.2 | 16.75 | 3.35 |
| P1431 | u | Fita qm. refl. 40x60 cm (material; 12/01/2009) | 1 | 71.51 | 71.51 |
| %1613 | % | Despeses indirectes | 6 % | 78.54 | 4.71 |
|  |  | Total |  |  | 83.25 |

| Amidament | Uts. | Parcial |
|---|---|---|
| Fita | 12 | 12.00 |
| Total |  | 12 |

**E0725** m Suport rectangular d'acer galvanitzat de 80x40x2 mm.
517.5 m × 15.39 = 7964.33
Suport rectangular d'acer galvanitzat de 80x40x2 mm., col.locat.

| Codi | Ut | Descripció | Rendiment | Preu | Import |
|---|---|---|---|---|---|
| O0102 | h | Oficial 1ª | 0.05 | 20.46 | 1.02 |
| O0110 | h | Peó | 0.09 | 16.75 | 1.51 |
| P1417 | m | Suport tub acer galv. 80x40x2mm. (material; 12/01/2009) | 1 | 11.99 | 11.99 |
| %1613 | % | Despeses indirectes | 6 % | 14.52 | 0.87 |
|  |  | Total |  |  | 15.39 |

| Amidament | Uts. | Llarg | Ample | Parcial |
|---|---|---|---|---|
| Senyals simples | 116 | 3.5 |  | 406.00 |
| Plafons direccionals simples | 6 | 2 | 2 | 24.00 |
| Fites quilomètriques | 7 | 2.5 |  | 17.50 |
| Miralls | 20 | 3.5 |  | 70.00 |
| Subtotal |  |  |  | 517.50 |
| Total |  |  |  | 517.5 |

**E0739** m Suport rectangular d'acer galvanitzat de 100x50x3 mm.
124 m × 24.7 = 3062.80
Suport rectangular d'acer galvanitzat de 100x50x3 mm.,col·locat.

| Codi | Ut | Descripció | Rendiment | Preu | Import |
|---|---|---|---|---|---|
| O0102 | h | Oficial 1ª | 0.05 | 20.46 | 1.02 |
| O0110 | h | Peó | 0.09 | 16.75 | 1.51 |
| P1440 | m | Suport acer galv. 100x50x3 mm (material; 12/01/2009) | 1 | 20.77 | 20.77 |
| %1613 | % | Despeses indirectes | 6 % | 23.30 | 1.40 |
|  |  | Total |  |  | 24.7 |

| Amidament | Uts. | Llarg | Parcial |
|---|---|---|---|
| Senyals dobles | 21 | 4 | 84.00 |
| Senyals P-15A+R-301 | 10 | 4 | 40.00 |
| Subtotal |  |  | 124.00 |
| Total |  |  | 124 |

**E0738** m Pal d'alumini anoditzat color plata, Ø60 mm.
78 m × 20.12 = 1569.36
Pal d'alumini anoditzat color plata, estriat, de 60 mm. de diàmetre, col·locat.

| Codi | Ut | Descripció | Rendiment | Preu | Import |
|---|---|---|---|---|---|
| O0102 | h | Oficial 1ª | 0.05 | 20.46 | 1.02 |
| O0110 | h | Peó | 0.09 | 16.75 | 1.51 |
| P1480 | m | Pal alumini 60 mm. diàmetre (material; 12/01/2009) | 1 | 13.28958 | 13.29 |
| %1853    2 | % | Resta d'obra. | 20 % | 15.82 | 3.16 |
| vg | % | Despeses indirectes | 0.1898 | 6 | 1.14 |
|  |  | Total |  |  | 20.12 |

| Amidament | Uts. | Llarg | Parcial |
|---|---|---|---|
| Rotonda Roquetes senyals simples | 19 | 3 | 57.00 |
| Travessera Reguers senyals simples | 7 | 3 | 21.00 |
| Subtotal |  |  | 78.00 |
| Total |  |  | 78 |

**E0738B** m Pal d'alumini anoditzat color plata, Ø76 mm. MB
21 m × 27.79 = 583.59
Pal d'alumini anoditzat color plata, estriat, de 76 mm. de diàmetre MB, col·locat.

| Codi | Ut | Descripció | Rendiment | Preu | Import |
|---|---|---|---|---|---|
| O0102 | h | Oficial 1ª | 0.05 | 20.46 | 1.02 |
| O0110 | h | Peó | 0.09 | 16.75 | 1.51 |
| P1481 | m | Pal alumini diàmetre 76 mm. MB (material; 12/01/2009) | 1 | 23.69 | 23.69 |
| %1613 | % | Despeses indirectes | 6 % | 26.22 | 1.57 |
|  |  | Total |  |  | 27.79 |

| Amidament | Uts. | Llarg | Parcial |
|---|---|---|---|
| Rotonda Roquetes senyals dobles | 2 | 3.5 | 7.00 |
| Travessera urbà Reguers P-15A+R-301 | 4 | 3.5 | 14.00 |
| Subtotal |  |  | 21.00 |
| Total |  |  | 21 |

**E0729** u Fonamentació de senyals
186 u × 25.25 = 4696.50
Fonamentació de senyals, totalment acabada.

| Codi | Ut | Descripció | Rendiment | Preu | Import |
|---|---|---|---|---|---|
| O0101 | h | Cap de colla | 0.12 | 20.6 | 2.47 |
| O0110 | h | Peó | 0.48 | 16.75 | 8.04 |
| P1609 | m3 | Excavació de terres | 0.18 | 11.12 | 2.00 |
| E0502 | m3 | Formigó HM-20 fonaments | 0.18 | 62.85 | 11.31 |
| %1613 | % | Despeses indirectes | 6 % | 23.82 | 1.43 |
|  |  | Total |  |  | 25.25 |

| Amidament | Uts. | Llarg | Parcial |
|---|---|---|---|
| Senyals simples | 116 |  | 116.00 |
| Plafons direccionals simples | 6 | 2 | 12.00 |
| Fites quilomètriques | 7 |  | 7.00 |
| Senyals dobles | 21 |  | 21.00 |
| Senyals P-15A+R-301 | 10 |  | 10.00 |
| Miralls | 20 |  | 20.00 |
| Subtotal |  |  | 186.00 |
| Total |  |  | 186 |

**E0744** u Base d'acer galvanitzat per a suport de 76 mm.
32 u × 104.04 = 3329.28

| Codi | Ut | Descripció | Rendiment | Preu | Import |
|---|---|---|---|---|---|
| O0102 | h | Oficial 1ª | 0.05 | 20.46 | 1.02 |
| O0110 | h | Peó | 0.09 | 16.75 | 1.51 |
| P1471 | u | Base d'acer galvanit. suport 76 mm. (material; 23/07/1998) | 1 | 95.62 | 95.62 |
| %1613 | % | Despeses indirectes | 6 % | 98.15 | 5.89 |
|  |  | Total |  |  | 104.04 |

| Amidament | Uts. | Parcial |
|---|---|---|
| Rotonda Roquetes | 21 | 21.00 |
| Travessera Reguers | 11 | 11.00 |
| Subtotal |  | 32.00 |
| Total |  | 32 |

**E0732B** u Mirall convex, marc D750 mm
20 u × 46.86 = 937.20
Mirall convex acrílic irrompible, bombat a 90º per obtenir una visió correcta a dues direccions, amb òptica de D 600mm en marc de D 750 mm, subministrat amb fixació universal per a pals de diàmetres entre 60 i 90 mm, que permeti una precisa orientació del mateix

| Codi | Ut | Descripció | Rendiment | Preu | Import |
|---|---|---|---|---|---|
| O0102 | h | Oficial 1ª | 0.175 | 20.46 | 3.58 |
| O0110 | h | Peó | 0.2 | 16.75 | 3.35 |
| P1431B | u | Mirall convex acrílic irrompible optica D 600 mm, marc D 750 mm (material; 30/04/2021) | 1 | 37.28 | 37.28 |
| %1613 | % | Despeses indirectes | 6 % | 44.21 | 2.65 |
|  |  | Total |  |  | 46.86 |

| Amidament | Uts. | Parcial |
|---|---|---|
| Accessos | 20 | 20.00 |
| Total |  | 20 |

### 07.03 SENYALITZACIÓ D'ORIENTACIÓ
Import: 14661.95

**E0730** u Fonamentació de cartell de pre-senyalització
16.86 u × 112.21 = 1891.86

| Amidament | Uts. | Parcial |
|---|---|---|
| Roq-01 | 1.87 | 1.87 |
| Roq-02 | 1.87 | 1.87 |
| Roq-03 | 2.3 | 2.30 |
| Roq-04 | 1.87 | 1.87 |
| Roq-05 | 0.54 | 0.54 |
| Roq-06 | 0.54 | 0.54 |
| Roq-07 | 0.54 | 0.54 |
| Roq-08 | 0.32 | 0.32 |
| MC-01 | 1.87 | 1.87 |
| MC-02 | 1.87 | 1.87 |
| MC-03 | 1.87 | 1.87 |
| MC-04 | 0.54 | 0.54 |
| MC-05 | 0.54 | 0.54 |
| MC-06 | 0.32 | 0.32 |
| Subtotal |  | 16.86 |
| Total |  | 16.86 |

**E0744** u Base d'acer galvanitzat per a suport de 76 mm.
2 u × 104.04 = 208.08

| Amidament | Uts. | Parcial |
|---|---|---|
| Roq-08 | 1 | 1.00 |
| MC-06 | 1 | 1.00 |
| Subtotal |  | 2.00 |
| Total |  | 2 |

**E0744A** u Base d'acer galvanitzat per a suport de 90 mm.
5 u × 111.88 = 559.40

| Amidament | Uts. | Parcial |
|---|---|---|
| Roq-05 | 1 | 1.00 |
| Roq-06 | 1 | 1.00 |
| Roq-07 | 1 | 1.00 |
| MC-04 | 1 | 1.00 |
| MC-05 | 1 | 1.00 |
| Subtotal |  | 5.00 |
| Total |  | 5 |

**E0744C** u Base d'acer galvanitzat per a suport de 140 mm.
7 u × 163.66 = 1145.62

| Amidament | Uts. | Parcial |
|---|---|---|
| Roq-01 | 1 | 1.00 |
| Roq-02 | 1 | 1.00 |
| Roq-03 | 1 | 1.00 |
| Roq-04 | 1 | 1.00 |
| MC-01 | 1 | 1.00 |
| MC-02 | 1 | 1.00 |
| MC-03 | 1 | 1.00 |
| Subtotal |  | 7.00 |
| Total |  | 7 |

**E0738B** m Pal d'alumini anoditzat color plata, Ø76 mm. MB
5.3 m × 27.79 = 147.29

| Amidament | Uts. | Parcial |
|---|---|---|
| Roq-08 | 2.6 | 2.60 |
| MC-06 | 2.7 | 2.70 |
| Subtotal |  | 5.30 |
| Total |  | 5.3 |

**E0745** m Pal d'alumini anoditzat color plata, Ø90 mm. MC
15.46 m × 34.86 = 538.94

| Amidament | Uts. | Parcial |
|---|---|---|
| Roq-05 | 3.03 | 3.03 |
| Roq-06 | 3.26 | 3.26 |
| Roq-07 | 3.01 | 3.01 |
| MC-04 | 3.03 | 3.03 |
| MC-05 | 3.13 | 3.13 |
| Subtotal |  | 15.46 |
| Total |  | 15.46 |

**E0746A** m Pal d'alumini anoditzat color plata, Ø114/Ø140 mm. ME
16.87 m × 60.02 = 1012.54

| Amidament | Uts. | Parcial |
|---|---|---|
| Roq-01 | 3.6 | 3.60 |
| Roq-02 | 3.36 | 3.36 |
| Roq-04 | 3.65 | 3.65 |
| MC-01 | 2.2 | 2.20 |
| MC-02 | 2.03 | 2.03 |
| MC-03 | 2.03 | 2.03 |
| Subtotal |  | 16.87 |
| Total |  | 16.87 |

**E0746C** m Pal d'alumini anoditzat color plata, Ø140 mm. MG
2.45 m × 140.61 = 344.49
Pal d'alumini anoditzat color plata, estriat, de 140 mm. de diàmetre MG, col·locat.

| Codi | Ut | Descripció | Rendiment | Preu | Import |
|---|---|---|---|---|---|
| O0102 | h | Oficial 1ª | 0.05 | 20.46 | 1.02 |
| O0110 | h | Peó | 0.09 | 16.75 | 1.51 |
| P1473C | m | Pal alumini diàmetre 140 mm. MG (material; 23/07/1998) | 1 | 130.12 | 130.12 |
| %1613 | % | Despeses indirectes | 6 % | 132.65 | 7.96 |
|  |  | Total |  |  | 140.61 |

| Amidament | Uts. | Parcial |
|---|---|---|
| Roq-03 | 2.45 | 2.45 |
| Total |  | 2.45 |

**E0746B** m Pal d'alumini anoditzat color plata, Ø140 mm. MF
17.87 m × 97.94 = 1750.19
Pal d'alumini anoditzat color plata, estriat, de 140 mm. de diàmetre MF, col·locat.

| Codi | Ut | Descripció | Rendiment | Preu | Import |
|---|---|---|---|---|---|
| O0102 | h | Oficial 1ª | 0.05 | 20.46 | 1.02 |
| O0110 | h | Peó | 0.09 | 16.75 | 1.51 |
| P1473B | m | Pal alumini diàmetre 140 mm. MF (material; 23/07/1998) | 1 | 89.87 | 89.87 |
| %1613 | % | Despeses indirectes | 6 % | 92.40 | 5.54 |
|  |  | Total |  |  | 97.94 |

| Amidament | Uts. | Parcial |
|---|---|---|
| Roq-01 | 2.45 | 2.45 |
| Roq-02 | 2.45 | 2.45 |
| Roq-03 | 3.47 | 3.47 |
| Roq-04 | 2.45 | 2.45 |
| MC-01 | 2.35 | 2.35 |
| MC-02 | 2.35 | 2.35 |
| MC-03 | 2.35 | 2.35 |
| Subtotal |  | 17.87 |
| Total |  | 17.87 |

**E0755** m2 Placa d'alumini fins a 0,25 m², nivell 2 HIP, amb abraçadores
1.2 m2 × 283.47 = 340.16
Placa d'alumini fins a 0,25 m², per a senyals de trànsit senyals d'orientació, amb revestiment reflectant nivell 2 HIP, inclosos abraçadores d'unió al suport i cargoleria corresponent, totalment col·locada.

| Codi | Ut | Descripció | Rendiment | Preu | Import |
|---|---|---|---|---|---|
| O0101 | h | Cap de colla | 0.15 | 20.6 | 3.09 |
| O0102 | h | Oficial 1ª | 0.3 | 20.46 | 6.14 |
| O0110 | h | Peó | 0.4 | 16.75 | 6.70 |
| P1495 | m2 | Placa d'alumini fins 0,25 m2 (material; 11/03/2009) | 1 | 251.49 | 251.49 |
| %1613 | % | Despeses indirectes | 6 % | 267.42 | 16.05 |
|  |  | Total |  |  | 283.47 |

| Amidament | Uts. | Parcial |
|---|---|---|
| Roq-01 | 0.27 | 0.27 |
| Roq-02 | 0.3 | 0.30 |
| Roq-04 | 0.14 | 0.14 |
| Roq-05 | 0.13 | 0.13 |
| Roq-06 | 0.16 | 0.16 |
| MC-04 | 0.1 | 0.10 |
| MC-05 | 0.1 | 0.10 |
| Subtotal |  | 1.20 |
| Total |  | 1.2 |

**E0756** m2 Placa d'alumini >0,25 m² i <0,50 m², nivell 2 HIP, amb abraçadores
7.79 m2 × 264.19 = 2058.04
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

| Amidament | Uts. | Parcial |
|---|---|---|
| Roq-01 | 1.79 | 1.79 |
| Roq-02 | 1.49 | 1.49 |
| Roq-03 | 0.32 | 0.32 |
| Roq-04 | 2.09 | 2.09 |
| Roq-05 | 0.6 | 0.60 |
| Roq-06 | 0.9 | 0.90 |
| Roq-07 | 0.3 | 0.30 |
| Roq-08 | 0.3 | 0.30 |
| Subtotal |  | 7.79 |
| Total |  | 7.79 |

**E0757** m2 Placa d'alumini >0,50 m² i <1,00 m², nivell 2 HIP, amb abraçadores
9.01 m2 × 220.3 = 1984.90
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

| Amidament | Uts. | Parcial |
|---|---|---|
| Roq-01 | 1.11 | 1.11 |
| Roq-02 | 1.11 | 1.11 |
| Roq-03 | 3.95 | 3.95 |
| Roq-04 | 1.11 | 1.11 |
| Roq-07 | 0.55 | 0.55 |
| MC-04 | 0.65 | 0.65 |
| MC-06 | 0.53 | 0.53 |
| Subtotal |  | 9.01 |
| Total |  | 9.01 |

**E0758** m2 Placa d'alumini >1,00 m² i <1,50 m², nivell 2 HIP, amb abraçadores
1.06 m2 × 168.91 = 179.04
Placa d'alumini superior a 1,00 m² i fins a 1,50 m², per a senyals de trànsit d'orientació, amb revestiment reflectant HIP nivell 2, inclosos abraçadores d'unió al suport i cargoleria corresponent, totalment col·locada.

| Codi | Ut | Descripció | Rendiment | Preu | Import |
|---|---|---|---|---|---|
| O0101 | h | Cap de colla | 0.15 | 20.6 | 3.09 |
| O0102 | h | Oficial 1ª | 0.3 | 20.46 | 6.14 |
| O0110 | h | Peó | 0.4 | 16.75 | 6.70 |
| P1498 | m2 | Placa d'alumini superior a 1,50 m2 (material; 11/03/2009) | 1 | 143.42 | 143.42 |
| %1613 | % | Despeses indirectes | 6 % | 159.35 | 9.56 |
|  |  | Total |  |  | 168.91 |

| Amidament | Uts. | Parcial |
|---|---|---|
| MC-05 | 1.06 | 1.06 |
| Total |  | 1.06 |

**E0758B** m2 Placa d'alumini >1,50 m² , nivell 2 HIP, amb abraçadores
11.38 m2 × 166.77 = 1897.84

| Amidament | Uts. | Parcial |
|---|---|---|
| MC-01 | 3.78 | 3.78 |
| MC-02 | 3.31 | 3.31 |
| MC-03 | 4.29 | 4.29 |
| Subtotal |  | 11.38 |
| Total |  | 11.38 |

**E0731C** u Trasllat de senyal d'indicació o orientació existent
12 u × 41.47 = 497.64
Trasllat de senyal d'indicació o orientació existent , inclosa fonamentació.

| Codi | Ut | Descripció | Rendiment | Preu | Import |
|---|---|---|---|---|---|
| O0101 | h | Cap de colla | 0.1 | 20.6 | 2.06 |
| O0110 | h | Peó | 0.4 | 16.75 | 6.70 |
| M0212B | h | Camió de trabuc de 20 t | 0.1 | 37.33 | 3.73 |
| P1609 | m3 | Excavació de terres | 0.36 | 11.12 | 4.00 |
| E0502 | m3 | Formigó HM-20 fonaments | 0.36 | 62.85 | 22.63 |
| %1613 | % | Despeses indirectes | 6 % | 39.12 | 2.35 |
|  |  | Total |  |  | 41.47 |

| Amidament | Uts. | Parcial |
|---|---|---|
| Senyals d'orientació reubicades |  |  |
| Vial urbà | 1 | 1.00 |
| Vial Jaume | 2 | 2.00 |
| Entrada travessera Roquetes | 2 | 2.00 |
| Entrada/Sortida travessera Els Reguers | 3 | 3.00 |
| T-342 | 4 | 4.00 |
| Subtotal |  | 12.00 |
| Total |  | 12 |

**E0731** u Retirada de senyal a magatzem de Diputació
8 u × 13.24 = 105.92

| Amidament | Uts. | Parcial |
|---|---|---|
| Senyals d'orientació retirades |  |  |
| Travessera Roquetes | 1 | 1.00 |
| Entrada travessera Roquetes | 1 | 1.00 |
| Intersecció Mont Caro | 6 | 6.00 |
| Subtotal |  | 8.00 |
| Total |  | 8 |

### 07.04 SISTEMES DE CONTENCIÓ
Import: 98120.31

**E0214** m Desmuntatge barrera de seguretat flexible i demolició ancoratges
472 m × 6.72 = 3171.84
Desmuntatge de barrera de seguretat flexible i demolició d'ancoratges amb base de formigó,inclòs p.p. de suports i transport a abocador o magatzem, i cànon.

| Codi | Ut | Descripció | Rendiment | Preu | Import |
|---|---|---|---|---|---|
| O0102 | h | Oficial 1ª | 0.05 | 20.46 | 1.02 |
| O0110 | h | Peó | 0.1 | 16.75 | 1.68 |
| M0201 | h | Compressor amb dos martells | 0.02 | 21.09 | 0.42 |
| M0207 | h | Retroexcavadora | 0.01 | 59.41 | 0.59 |
| M0229 | h | Electrobomba sumergible 20 kW | 0.1 | 7.06 | 0.71 |
| M0212B | h | Camió de trabuc de 20 t | 0.03 | 37.33 | 1.12 |
| P1613 | u | Cànon d'abocador | 1 | 0.8 | 0.80 |
| %1613 | % | Despeses indirectes | 6 % | 6.34 | 0.38 |
|  |  | Total |  |  | 6.72 |

**E0736CPN** m Barrera de seguretat sense separador, tipus BMSRA4/C
332 m × 29.43 = 9770.76
Barrera de seguretat metàl·lica simple sense separador, tipus BMSRA4/C o similar, inclòs enclavament, soldadures i material auxiliar, pal de perfil CPN 120 cada 4 m, peça reflectora a dues cares cada 8m, topall final si s'escau, totalment col·locada en recta o corba de qualsevol radi.

| Codi | Ut | Descripció | Rendiment | Preu | Import |
|---|---|---|---|---|---|
| O0101 | h | Cap de colla | 0.02 | 20.6 | 0.41 |
| O0102 | h | Oficial 1ª | 0.04 | 20.46 | 0.82 |
| O0110 | h | Peó | 0.04 | 16.75 | 0.67 |
| P1414C | m | Barrera seguretat doble ona amb suport CPN (30/04/2021) | 1 | 18.48 | 18.48 |
| P1424C | u | Part proporc. mater. Barreres amb suports CPN (30/04/2021) | 1 | 5.62 | 5.62 |
| M0253 | h | Màquina per a clavar muntants metàl·lics (maquinària; 12/01/2009) | 0.04 | 43.97 | 1.76 |
| %1613 | % | Despeses indirectes | 6 % | 27.76 | 1.67 |
|  |  | Total |  |  | 29.43 |

| Amidament | Uts. | Parcial |
|---|---|---|
| Vial Jaume | 20 | 20.00 |
| Captació Drenatge 0+760 | 12 | 12.00 |
| Talús 0+800 | 88 | 88.00 |
| OD i Talús 0+940 | 36 | 36.00 |
|  | 64 | 64.00 |
| Semàfor 1+020 | 12 | 12.00 |
| OD 1+780 | 12 | 12.00 |
| OD 2+370 | 12 | 12.00 |
| OD 2+750 | 12 | 12.00 |
| OD 4+100 | 16 | 16.00 |
|  | 12 | 12.00 |
| PK 5+980 | 12 | 12.00 |
| Sèquia 6+320 | 12 | 12.00 |
|  | 12 | 12.00 |
| Subtotal |  | 332.00 |
| Total |  | 332 |

**E07362C** m Barrera de seguretat sense separador, tipus BMSRA4/C (suports 2 m d'alçada)
36 m × 32.5 = 1170.00
Barrera de seguretat metàl·lica simple sense separador, tipus BMSRA4/C o similar, inclòs enclavament, soldadures i material auxiliar, pal de perfil CPN 120 i de 2 m d'alçada cada 4 m, peça reflectora a dues cares cada 8m, topall final si s'escau, totalment col·locada en recta o corba de qualsevol radi.

| Codi | Ut | Descripció | Rendiment | Preu | Import |
|---|---|---|---|---|---|
| O0101 | h | Cap de colla | 0.02 | 20.6 | 0.41 |
| O0102 | h | Oficial 1ª | 0.045 | 20.46 | 0.92 |
| O0110 | h | Peó | 0.045 | 16.75 | 0.75 |
| P1414C | m | Barrera seguretat doble ona amb suport CPN | 1 | 18.48 | 18.48 |
| P1424C | u | Part proporc. mater. Barreres amb suports CPN | 1.444 | 5.62 | 8.12 |
| M0253 | h | Màquina per a clavar muntants metàl·lics | 0.045 | 43.97 | 1.98 |
| %1613 | % | Despeses indirectes | 6 % | 30.66 | 1.84 |
|  |  | Total |  |  | 32.5 |

| Amidament | Uts. | Parcial |
|---|---|---|
| Pont Els Reguers | 8 | 8.00 |
|  | 16 | 16.00 |
|  | 8 | 8.00 |
|  | 4 | 4.00 |
| Subtotal |  | 36.00 |
| Total |  | 36 |

**E07013** m Ampit metàl·lic BP.ID-H2/C2
136 m × 173.91 = 23651.76
Ampit metàl·lic d'acer galvanitzat tipus BP.ID-H2/C2 o equivalent, nivell de contenció H2, índex de severitat B, amplària de treball W5, deflexió dinàmica 1,4 amb marcatge CE i perfil inferior tipus biona, pintada en color termolacat de color a determinar per la D.O., inclòs peça reflectora a dues cares cada 8 m, part proporcional de transicions, terminals, ancoratges, elements de fixació, tacs químics i material auxiliar, totalment col·locada en qualsevol part dels marges d'estructures.

| Codi | Ut | Descripció | Rendiment | Preu | Import |
|---|---|---|---|---|---|
| O0101 | h | Cap de colla | 0.1 | 20.6 | 2.06 |
| O0102 | h | Oficial 1ª | 0.5 | 20.46 | 10.23 |
| O0110 | h | Peó | 1 | 16.75 | 16.75 |
| PX0010 | m | Pretil BP.ID-H2/C2 (material; 23/07/1998) | 1 | 130.58 | 130.58 |
| M0214 | h | Camió grua | 0.06 | 42.07 | 2.52 |
| M0226 | h | Grup electrògen de 20/30 kVA | 0.1 | 4.74 | 0.47 |
| M0235 | h | Equip de soldadura elèctrica (maquinària; 12/01/2009) | 0.1 | 14.546424 | 1.45 |
| %1613 | % | Despeses indirectes | 6 % | 164.06 | 9.84 |
|  |  | Total |  |  | 173.91 |

| Amidament | Uts. | Llarg | Parcial |
|---|---|---|---|
| Pont Els Reguers | 44 |  | 44.00 |
|  | 44 |  | 44.00 |
| Abatiments | 12 | 4 | 48.00 |
| Subtotal |  |  | 136.00 |
| Total |  |  | 136 |

**E07013T** u Terminal de pretil BP.ID-H2/C2
4 u × 506.55 = 2026.20
Terminal de pretil, tope final i peça coneguda com "larguero al aire", per a pretil metàl·lic tipus BP.ID-H2/C2, pintada en color termocalat de color a determinar per la D.O, inclòs part proporcional d'ancoratges, elements de fixació, tacs químics i material auxiliar, i pletines de reforç en el tram final del pretil, totalment col·locat.

| Codi | Ut | Descripció | Rendiment | Preu | Import |
|---|---|---|---|---|---|
| O0101 | h | Cap de colla | 0.2 | 20.6 | 4.12 |
| O0102 | h | Oficial 1ª | 1 | 20.46 | 20.46 |
| O0110 | h | Peó | 2 | 16.75 | 33.50 |
| PX005 | u | Terminal de pretil BP.ID-H2/C2 (material; 10/07/2006) | 1 | 437.86 | 437.86 |
| P1424 | u | Part proporc. mater. barreres (material; 11/05/2010) | 1 | 6.28 | 6.28 |
| vg | % | Despeses indirectes | 0.7215 | 6 | 4.33 |
|  |  | Total |  |  | 506.55 |

**PC004** u Suplement pletina amb forma de L
22 u × 34.38 = 756.36
Suplement de pletina amb forma de L, per a àmpit metàl·lic, inclòs elements de fixació, totalment col·locat

| Codi | Ut | Descripció | Rendiment | Preu | Import |
|---|---|---|---|---|---|
| O0101 | h | Cap de colla | 0.05 | 20.6 | 1.03 |
| O0102 | h | Oficial 1ª | 0.1 | 20.46 | 2.05 |
| O0110 | h | Peó | 0.1 | 16.75 | 1.68 |
| PX006 |  | Suplement pletina amb forma de L (10/07/2006) | 1 | 19.01 | 19.01 |
| P1424 | u | Part proporc. mater. barreres | 1 | 6.28 | 6.28 |
| vg | % | Despeses indirectes | 0.7215 | 6 | 4.33 |
|  |  | Total |  |  | 34.38 |

| Amidament | Uts. | Llarg | Parcial |
|---|---|---|---|
|  | 2 | 11 | 22.00 |
| Total |  |  | 22 |

**E0701C** m Pantalla de protecció de motociclistes SPM-ES4TUB
136 m × 19.47 = 2647.92
Sistema de protecció de motociclistes tipus BMSNA4/120 g (SPM-ES4TUB) en barreres de seguretat flexibles, incloen part proporcinal de braç de subjecció cada 2 m, suports i material auxiliar.

| Codi | Ut | Descripció | Rendiment | Preu | Import |
|---|---|---|---|---|---|
| O0101 | h | Cap de colla | 0.005 | 20.6 | 0.10 |
| O0102 | h | Oficial 1ª | 0.01 | 20.46 | 0.20 |
| O0110 | h | Peó | 0.02 | 16.75 | 0.34 |
| P1424 | u | Part proporc. mater. barreres | 0.25 | 6.28 | 1.57 |
| P1444 | m | Sistema prot. motociclistes SPM-ES4TUB inclòs suports (material; 23/07/1998) | 1 | 16.16 | 16.16 |
| %1613 | % | Despeses indirectes | 6 % | 18.37 | 1.10 |
|  |  | Total |  |  | 19.47 |

| Amidament | Uts. | Parcial |
|---|---|---|
| BMSNA4 |  |  |
| Talús 0+800 | 88 | 88.00 |
| Pont Els Reguers | 16 | 16.00 |
|  | 8 | 8.00 |
| BD.ID-H2/C2 |  |  |
| Pont Els Reguers | 12 | 12.00 |
|  | 12 | 12.00 |
| Subtotal |  | 136.00 |
| Total |  | 136 |

**E0736D** u Extrem de barrera en accessos i altres, col·locat en corba a 90º
6 u × 150.28 = 901.68
Extrem de barrera de seguretat en accessos i altres, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada (material; 23/07/1998) | 1 | 120.5 | 120.50 |
| P1424 | u | Part proporc. mater. barreres | 1 | 6.28 | 6.28 |
| M0253 | h | Màquina per a clavar muntants metàl·lics | 0.04 | 43.97 | 1.76 |
| %1613 | % | Despeses indirectes | 6 % | 141.77 | 8.51 |
|  |  | Total |  |  | 150.28 |

| Amidament | Uts. | Parcial |
|---|---|---|
| Vial Jaume | 1 | 1.00 |
| Captació Drenatge 0+760 | 1 | 1.00 |
| OD 4+100 | 1 | 1.00 |
| OD 4+600 | 2 | 2.00 |
| PK 5+980 | 1 | 1.00 |
| Subtotal |  | 6.00 |
| Total |  | 6 |

**E0736F** u Extrem de 4,32 m de barrera de seguretat metàl·lica
2 u × 184.44 = 368.88
Extrem de 4,32 m mínim de barrera de seguretat metàl·lica de qualsevol tipus, amb abatiment o encastament en talús del desmunt, galvanitzada en calent, incloent tanca de secció doble ona, pals cada 2 m, xapes de reforç, peça en angle, topall final, elements de fixació, peça reflectora a dues cares, inclòs enclavament i soldadures, totalment col·locat.

| Codi | Ut | Descripció | Rendiment | Preu | Import |
|---|---|---|---|---|---|
| O0101 | h | Cap de colla | 0.18 | 20.6 | 3.71 |
| O0102 | h | Oficial 1ª | 0.7 | 20.46 | 14.32 |
| O0110 | h | Peó | 0.7 | 16.75 | 11.73 |
| P1446B | u | Extrem de 4,32 metres (material; 23/07/1998) | 1 | 136.2 | 136.20 |
| P1424 | u | Part proporc. mater. barreres | 1 | 6.28 | 6.28 |
| M0253 | h | Màquina per a clavar muntants metàl·lics | 0.04 | 43.97 | 1.76 |
| %1613 | % | Despeses indirectes | 6 % | 174.00 | 10.44 |
|  |  | Total |  |  | 184.44 |

| Amidament | Uts. | Parcial |
|---|---|---|
| Pont Els Reguers | 2 | 2.00 |
| Total |  | 2 |

**E0736B** u Extrem de 8 m de barrera de seguretat metàl·lica
19 u × 331.71 = 6302.49
Extrem de 8 m mínim de barrera de seguretat metàl·lica de qualsevol tipus, amb abatiment o encastament en talús del desmunt, galvanitzada en calent, incloent tanca de secció doble ona, pals cada 2 m, xapes de reforç, peça en angle, topall final, elements de fixació, peça reflectora a dues cares, inclòs enclavament i soldadures, totalment col·locat.

| Codi | Ut | Descripció | Rendiment | Preu | Import |
|---|---|---|---|---|---|
| O0101 | h | Cap de colla | 0.2 | 20.6 | 4.12 |
| O0102 | h | Oficial 1ª | 0.8 | 20.46 | 16.37 |
| O0110 | h | Peó | 0.8 | 16.75 | 13.40 |
| P1445 | u | Extrem de 8 metres (material; 23/07/1998) | 1 | 271 | 271.00 |
| P1424 | u | Part proporc. mater. barreres | 1 | 6.28 | 6.28 |
| M0253 | h | Màquina per a clavar muntants metàl·lics | 0.04 | 43.97 | 1.76 |
| %1613 | % | Despeses indirectes | 6 % | 312.93 | 18.78 |
|  |  | Total |  |  | 331.71 |

| Amidament | Uts. | Parcial |
|---|---|---|
| Captació Drenatge 0+760 | 1 | 1.00 |
| OD i Talús 0+940 | 2 | 2.00 |
| Semàfor 1+020 | 2 | 2.00 |
| OD 1+780 | 2 | 2.00 |
| OD 2+370 | 2 | 2.00 |
| OD 2+750 | 2 | 2.00 |
| OD 4+100 | 3 | 3.00 |
| PK 5+980 | 1 | 1.00 |
| Sèquia 6+320 | 4 | 4.00 |
| Subtotal |  | 19.00 |
| Total |  | 19 |

**E0736C** u Extrem de 12 m de barrera de seguretat metàl·lica
8 u × 484.84 = 3878.72
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material; 23/07/1998) | 1 | 407 | 407.00 |
| P1424 | u | Part proporc. mater. barreres | 1 | 6.28 | 6.28 |
| M0253 | h | Màquina per a clavar muntants metàl·lics | 0.04 | 43.97 | 1.76 |
| %1613 | % | Despeses indirectes | 6 % | 457.40 | 27.44 |
|  |  | Total |  |  | 484.84 |

| Amidament | Uts. | Parcial |
|---|---|---|
| Talús 0+800 | 2 | 2.00 |
| OD i Talús 0+940 | 2 | 2.00 |
| OD 4+600 | 2 | 2.00 |
| Pont Els Reguers | 2 | 2.00 |
| Subtotal |  | 8.00 |
| Total |  | 8 |

**E0736E** u Terminal en forma de cua de peix
4 u × 28.27 = 113.08
Terminal en forma de cua de peix, per a barrera de seguretat secció doble ona, inclòs elements de fixació, peça reflectora, totalment col·locat.

| Codi | Ut | Descripció | Rendiment | Preu | Import |
|---|---|---|---|---|---|
| O0101 | h | Cap de colla | 0.02 | 20.6 | 0.41 |
| O0102 | h | Oficial 1ª | 0.05 | 20.46 | 1.02 |
| O0110 | h | Peó | 0.05 | 16.75 | 0.84 |
| P1448 | u | Terminal en forma de cua de peix (material; 23/07/1998) | 1 | 18.12 | 18.12 |
| P1424 | u | Part proporc. mater. barreres | 1 | 6.28 | 6.28 |
| %1613 | % | Despeses indirectes | 6 % | 26.67 | 1.60 |
|  |  | Total |  |  | 28.27 |

| Amidament | Uts. | Parcial |
|---|---|---|
| Pont Els Reguers | 4 | 4.00 |
| Total |  | 4 |

**E0735** u Increment dificultat per fonamentació (diferent a enclavament tipus)
353 u × 16.5 = 5824.50
Increment per dificultat en terreny que no reuneix les característiques per enclavament tipus (terreny amb roca, excessivament tou o per estructura de qualsevol tipus), per la fonamentació de qualsevol barrera de seguretat metàl·lica, incloses peces especials per aquests casos, totalment col·locada.

| Codi | Ut | Descripció | Rendiment | Preu | Import |
|---|---|---|---|---|---|
| O0101 | h | Cap de colla | 0.02 | 20.6 | 0.41 |
| O0102 | h | Oficial 1ª | 0.1 | 20.46 | 2.05 |
| O0110 | h | Peó | 0.1 | 16.75 | 1.68 |
| M0207 | h | Retroexcavadora | 0.005 | 59.41 | 0.30 |
| M0212B | h | Camió de trabuc de 20 t | 0.005 | 37.33 | 0.19 |
| P1424 | u | Part proporc. mater. barreres | 0.5 | 6.28 | 3.14 |
| P0504 | m3 | Formigó HM-20 posat a l'obra | 0.15 | 52 | 7.80 |
| %1613 | % | Despeses indirectes | 6 % | 15.57 | 0.93 |
|  |  | Total |  |  | 16.5 |

| Amidament | Uts. | Llarg | Parcial |
|---|---|---|---|
| BMSNA4/T 4m | 83 |  | 83.00 |
| BMSNA4/T 2m | 18 |  | 18.00 |
| BMSNC2/T 2m | 44 |  | 44.00 |
| BP.ID-H2/C2 | 68 |  | 68.00 |
| Terminal 90º | 6 | 2 | 12.00 |
| Terminal 4 | 2 | 2 | 4.00 |
| Terminal 8 | 19 | 4 | 76.00 |
| Terminal 12 | 8 | 6 | 48.00 |
| Subtotal |  |  | 353.00 |
| Total |  |  | 353 |

**E0759** m Barrera de seguretat simple BMSNC2/T 2 tanques sobreposades
88 m × 61.14 = 5380.32
Barrera de seguretat metàl·lica simple amb separador, tipus BMSNC2/T o similar, amb 2 tanques sobreposades, inclòs enclavament soldadures i material auxiliar, pal de perfil tubular de 120x55 mm cada 2 m, peça reflectora a dues cares cada 8 m, topall final si s'escau, totalment col·locada en recta o corba de qualsevol radi.

| Codi | Ut | Descripció | Rendiment | Preu | Import |
|---|---|---|---|---|---|
| O0101 | h | Cap de colla | 0.03 | 20.6 | 0.62 |
| O0102 | h | Oficial 1ª | 0.06 | 20.46 | 1.23 |
| O0110 | h | Peó | 0.06 | 16.75 | 1.01 |
| P1414 | m | Barrera seguretat doble ona (material; 23/07/1998) | 2 | 20.66 | 41.32 |
| P1424 | u | Part proporc. mater. barreres | 1.8 | 6.28 | 11.30 |
| M0253 | h | Màquina per a clavar muntants metàl·lics | 0.05 | 43.97 | 2.20 |
| %1613 | % | Despeses indirectes | 6 % | 57.68 | 3.46 |
|  |  | Total |  |  | 61.14 |

| Amidament | Uts. | Parcial |
|---|---|---|
| OD 4+600 | 52 | 52.00 |
|  | 36 | 36.00 |
| Subtotal |  | 88.00 |
| Total |  | 88 |

**E1196M** m Tanca de fusta model Agudes de la casa Disseny Barraca o similar, col·locada en terreny (23/07/1998)
182 m × 143.96 = 26200.72
Tanca de fusta de pi de Flandes tractada a l'autoclau nivell IV, model Agudes de la casa Disseny Barraca o similar, d'1,15 m. d'alçada, amb suports cada 2.045m mitjançant pals de fusta de secció 9x9 cm, travessers i elements verticals segons plànols, incloses les unions mètal·liques, materials auxiliars, enclavament, completament instal·lada amb pilars formigonats en el terreny.

| Codi | Ut | Descripció | Rendiment | Preu | Import |
|---|---|---|---|---|---|
| O0101 | h | Cap de colla | 0.05 | 20.6 | 1.03 |
| O0102 | h | Oficial 1ª | 0.25 | 20.46 | 5.12 |
| O0110 | h | Peó | 0.25 | 16.75 | 4.19 |
| P1609 | m3 | Excavació de terres | 0.13 | 11.12 | 1.45 |
| P0504 | m3 | Formigó HM-20 posat a l'obra | 0.1 | 52 | 5.20 |
| P1196DP1 | m | Tanca de fusta model Agudes de la casa Disseny Barraca o equivalent col·locada en terreny (material; 29/04/2021) | 1 | 118.82 | 118.82 |
| %16130600 | % | Despeses indirectes | 6 % | 135.81 | 8.15 |
|  |  | Total |  |  | 143.96 |

| Amidament | Uts. | Llarg | Parcial |
|---|---|---|---|
| Carril bici segregat pont Els Reguers | 23 |  | 23.00 |
| Pont vell | 40 | 2 | 80.00 |
| Carril bici rampa Els Reguers | 47 |  | 47.00 |
| Vorera entrada Els Reguers | 32 |  | 32.00 |
| Subtotal |  |  | 182.00 |
| Total |  |  | 182 |

**E1196N** m Tanca de fusta model Agudes de la casa Disseny Barraca o similar, col·locada en paviment (23/07/1998)
36 m × 157.98 = 5687.28
Tanca de fusta de pi de Flandes tractada a l'autoclau nivell IV, model Agudes de la casa Disseny Barraca o similar, d'1,15 m. d'alçada, amb suports cada 2.045m mitjançant pals de fusta de secció 9x9 cm, travessers i elements verticals segons plànols, incloses les unions mètal·liques, materials auxiliars, platines, completament instal·lada fixada al paviment.

| Codi | Ut | Descripció | Rendiment | Preu | Import |
|---|---|---|---|---|---|
| O0102 | h | Oficial 1ª | 0.25 | 20.46 | 5.12 |
| O0101 | h | Cap de colla | 0.05 | 20.6 | 1.03 |
| O0110 | h | Peó | 0.25 | 16.75 | 4.19 |
| P1196DP2 | m | Tanca de fusta model Agudes de la casa Disseny Barraca o equivalent, col·locada en paviment (material; 29/04/2021) | 1 | 137.25 | 137.25 |
| P1609 | m3 | Excavació de terres | 0.13 | 11.12 | 1.45 |
| %16130600 | % | Despeses indirectes | 6 % | 149.04 | 8.94 |
|  |  | Total |  |  | 157.98 |

| Amidament | Uts. | Parcial |
|---|---|---|
| OD 4+600 | 36 | 36.00 |
| Total |  | 36 |

**E0703BC** m Muntatge de barrera de seguretat existent aprofitada, amb nou poste CPN 120, inclòs part proporcional de fonamentació.
20 m × 13.39 = 267.80

| Codi | Ut | Descripció | Rendiment | Preu | Import |
|---|---|---|---|---|---|
| O0101 | h | Cap de colla | 0.04 | 20.6 | 0.82 |
| O0102 | h | Oficial 1ª | 0.12 | 20.46 | 2.46 |
| O0110 | h | Peó | 0.12 | 16.75 | 2.01 |
| M0214 | h | Camió grua | 0.02 | 42.07 | 0.84 |
| P1424C | u | Part proporc. mater. Barreres amb suports CPN | 1 | 5.62 | 5.62 |
| M0253 | h | Màquina per a clavar muntants metàl·lics | 0.02 | 43.97 | 0.88 |
| %1613 | % | Despeses indirectes | 6 % | 12.63 | 0.76 |
|  |  | Total |  |  | 13.39 |

### 07.05 ABALISAMENT CARRIL BICI
Import: 49977.79

**E0781C** u Pilona tubular flexible Ø100 mm., h=1000 mm banda reflectant
691 u × 49.16 = 33969.56
Pilona tubular flexible de Ø100x1000 mm d'alçada, color negre, amb banda reflectant, segons plànols, totalment col·locada.

| Codi | Ut | Descripció | Rendiment | Preu | Import |
|---|---|---|---|---|---|
| O0102 | h | Oficial 1ª | 0.15 | 20.46 | 3.07 |
| O0110 | h | Peó | 0.3 | 16.75 | 5.03 |
| P0504 | m3 | Formigó HM-20 posat a l'obra | 0.05 | 52 | 2.60 |
| P1477D | u | Pilona tubular flexible Ø100 mm., h=1000 mm amb banda reflectant, color negre (material; 23/07/1998) | 1 | 34 | 34.00 |
| M0214 | h | Camió grua | 0.04 | 42.07 | 1.68 |
| %1613 | % | Despeses indirectes | 6 % | 46.38 | 2.78 |
|  |  | Total |  |  | 49.16 |

| Amidament | Uts. | Parcial |
|---|---|---|
| carril bici rotonda Roquetes - rotonda Mont Caro (cada 5m) | 544 | 544.00 |
| carril bici rotonda Mont Caro - els Reguers (cada 5m) | 147 | 147.00 |
| Subtotal |  | 691.00 |
| Total |  | 691 |

**E0781N** u Peça cautxú (100%) reciclat,BICI, BCN 2,l=82cm,a=20cm,h=13cm,P=9kg (23/07/1998)
28 u × 39.92 = 1117.76
Peça de cautxú reciclat (100%), model BCN 2 per a la segregació de carrils bici, amb elements reflectants, de 82 cm de llargària, 20 cm d'amplària i de 13 cm d'alçària, de 9 kg de pes, fixada amb tres perns i tacs químics al paviment.

| Codi | Ut | Descripció | Rendiment | Preu | Import |
|---|---|---|---|---|---|
| O0102 | h | Oficial 1ª | 0.1 | 20.46 | 2.05 |
| O0110 | h | Peó | 0.25 | 16.75 | 4.19 |
| P1477N | u | Peça de cautxú reciclat (100%), model BCN 2 per a la segregació de carrils bici, amb elements reflectants, de 82 cm de llargària, 20 cm d'amplària i de 13 cm d'alçària, de 9 kg de pes, fixada amb tres perns i tacs químics al paviment. (material; 29/04/2021) | 1 | 33.68 | 33.68 |
|  |  | Total |  |  | 39.92 |

| Amidament | Uts. | Parcial |
|---|---|---|
| carril bici entramat urbà Roquetes (cada 2m) | 28 | 28.00 |
| Total |  | 28 |

**E0781D** u Separador de carril, 100x20x10 cm, reflectant blanc
258 u × 45 = 11610.00
Separador de carril, 100x20x10 cm, reflectant blanc, tipus S10/100, totalment col·locat

| Codi | Ut | Descripció | Rendiment | Preu | Import |
|---|---|---|---|---|---|
| O0102 | h | Oficial 1ª | 0.15 | 20.46 | 3.07 |
| O0110 | h | Peó | 0.3 | 16.75 | 5.03 |
| P1477E |  | Separador carril, 100x20x10cm, inclou cargolaria (material; 23/07/1998) | 1 | 32.5 | 32.50 |
| P1839 | kg | Resina epoxi. | 0.1 | 16.17 | 1.62 |
| vg | % | Despeses indirectes | 0.4638 | 6 | 2.78 |
|  |  | Total |  |  | 45 |

| Amidament | Uts. | Parcial |
|---|---|---|
| carril bici entramat urbà Pilans (cada 2,5m) | 258 | 258.00 |
| Total |  | 258 |

**E0782D** u Balisa reflectant nivell-2HI per a separador de carril
129 u × 25.43 = 3280.47
Balisa reflectant nivell-2HI per a separador de carril, col·locada.

| Codi | Ut | Descripció | Rendiment | Preu | Import |
|---|---|---|---|---|---|
| O0102 | h | Oficial 1ª | 0.15 | 20.46 | 3.07 |
| O0110 | h | Peó | 0.3 | 16.75 | 5.03 |
| P1477F | u | Balisa reflectant per a separador de carril (material; 23/07/1998) | 1 | 14.55 | 14.55 |
| vg | % | Despeses indirectes | 0.4638 | 6 | 2.78 |
|  |  | Total |  |  | 25.43 |

| Amidament | Uts. | Llarg | Parcial |
|---|---|---|---|
| carril bici entramat urbà Pilans (cada 2,5m) | 0.5 | 258 | 129.00 |
| Total |  |  | 129 |

## 08 MESURES CORRECTORES D'IMPACTE AMBIENTAL
Import: 4219.09

**E0312** m2 Escarificat del ferm
579.65 m2 × 0.58 = 336.20
Estriat amb escarificador de paviment de mescles bituminoses, inclosa la neteja de la superfície, càrrega i transport a l'abocador del material sobrant, cànon d'abocament i manteniment de l'abocador

| Codi | Ut | Descripció | Rendiment | Preu | Import |
|---|---|---|---|---|---|
| O0101 | h | Cap de colla | 0.004 | 20.6 | 0.08 |
| O0110 | h | Peó | 0.01 | 16.75 | 0.17 |
| M0206 | h | Pala carregadora sobre orugues amb escarificador (maquinària; 12/01/2009) | 0.004 | 75.31 | 0.30 |
| %1613 | % | Despeses indirectes | 6 % | 0.55 | 0.03 |
|  |  | Total |  |  | 0.58 |

| Amidament | Uts. | Parcial |
|---|---|---|
| Rotonda Mont Caro | 453.25 | 453.25 |
| Corredor T-342 | 126.4 | 126.40 |
| Subtotal |  | 579.65 |
| Total |  | 579.65 |

**E1105** m2 Estesa terra vegetal en talussos (material pròpia obra)
1511.6 m2 × 1.16 = 1753.46
Estesa de terra vegetal en talús amb material de la pròpia obra, inclòs càrrega i transport.

| Codi | Ut | Descripció | Rendiment | Preu | Import |
|---|---|---|---|---|---|
| O0101 | h | Cap de colla | 0.003 | 20.6 | 0.06 |
| O0110 | h | Peó | 0.012 | 16.75 | 0.20 |
| M0205 | h | Pala carregadora sobre orugues | 0.003 | 73.35 | 0.22 |
| M0208 | h | Motonivelladora | 0.003 | 73.35 | 0.22 |
| M0204 | h | Pala carregadora neumàtics | 0.003 | 58.27 | 0.17 |
| M0212B | h | Camió de trabuc de 20 t | 0.006 | 37.33 | 0.22 |
| %1613 | % | Despeses indirectes | 6 % | 1.09 | 0.07 |
|  |  | Total |  |  | 1.16 |

| Amidament | Uts. | Parcial |
|---|---|---|
| Talús Terraplè | 1511.6 | 1511.60 |
| Total |  | 1511.6 |

**E1143** m2 Hidrosembra projectada en 2 fases (23/07/1998)
1804.6 m2 × 1.18 = 2129.43
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.03 | 0.03 |
| P1122 |  | Fixador sintètic base acrílica (material; 12/01/2009) | 1.2 | 0.07 | 0.08 |
| P1120 |  | Bioactivador microbià (material; 12/01/2009) | 1 | 0.12 | 0.12 |
| P1505 |  | Barreja llavors herbàcies hidros (material; 12/01/2009) | 1 | 0.12 | 0.12 |
| P1123 |  | Mulch prot hidros fibra semi-cur (material; 12/01/2009) | 3 | 0.01 | 0.03 |
| M0213 | h | Camió cisterna de 8 m3 | 0.003 | 48 | 0.14 |
| P1126 | u | Altres conceptes (12/01/2009) | 1 | 0.29 | 0.29 |
|  |  | Total |  |  | 1.18 |

| Amidament | Uts. | Parcial |
|---|---|---|
| Talús Terraplè | 1511.6 | 1511.60 |
| Talús Desmunt | 293 | 293.00 |
| Subtotal |  | 1804.60 |
| Total |  | 1804.6 |

## 09 GESTIÓ DE RESIDUS (23/07/1998)
Import: 7486.73

**E1551** u Acondicionament de la zona de residus (23/07/1998)
1 u × 190 = 190.00
Acondicionament del terreny per la implementació dels residus, inclou l'excavació i reperfilat de la superfície del terreny per col·locar posteriorment els diferents contenidors, zones d'apilament i aïllament, i la seva posterior retirada per deixar la zona en un correcte estat.

**E1552** m3 Classificació a peu d'obra de residus (23/07/1998)
97 m3 × 19.88 = 1928.36
Classificació a preu d'obra de residus de la construcció o demolició en residus inerts, no especials i especials, amb mitjans manuals o mecànics.

| Amidament | Uts. | Parcial |
|---|---|---|
| 170407 Metalls barrejats | 24 | 24.00 |
| 170203 Plàstics | 31 | 31.00 |
| 170201 Fusta | 35 | 35.00 |
| 150101 Envasos subst. perilloses | 2 | 2.00 |
| 080409 Adhesius | 2 | 2.00 |
| 170903 Desencofrant | 2 | 2.00 |
| Altres Especials | 1 | 1.00 |
| Subtotal |  | 97.00 |
| Total |  | 97 |

**E1561** m3 Càrrega i transport residus inerts o no especials barrejats, contenidor 5 m3 (23/07/1998)
0 m3 × 27.48 = 0.00
Càrrega amb mitjans manuals o mecànics i transport de residus inerts o no especials a instal·lació autoritzada de gestió de residus, amb contenidor de 5 m3 de capacitat, inclòs el seu subministrament.

**E1563** m3 Càrrega i transport residus (ferralla i plàstic), contenidor 1 m3 (23/07/1998)
90 m3 × 32.99 = 2969.10
Càrrega amb mitjans manuals o mecànics i transport de residus de plàstic i/o ferralla a instal·lació autoritzada de gestió de residus, amb contenidor d'1 m3 de capacitat, inclòs el seu subministrament.

| Amidament | Uts. | Parcial |
|---|---|---|
| 170407 Metalls barrejats | 24 | 24.00 |
| 170203 Plàstics | 31 | 31.00 |
| 170201 Fusta | 35 | 35.00 |
| Subtotal |  | 90.00 |
| Total |  | 90 |

**E1564** m3 Càrrega i transport residus especials, bidó 200 l (23/07/1998)
7 m3 × 143 = 1001.00
Càrrega amb mitjans manuals o mecànics i transport de residus especials a instal·lació autoritzada de gestió de residus, amb bidó de plàstic de 200 l de capacitat, inclòs el seu subministrament.

| Amidament | Uts. | Parcial |
|---|---|---|
| 150101 Envasos subst. perilloses | 2 | 2.00 |
| 080409 Adhesius | 2 | 2.00 |
| 170903 Desencofrant | 2 | 2.00 |
| Altres Especials | 1 | 1.00 |
| Subtotal |  | 7.00 |
| Total |  | 7 |

**E1571** m3 Disposició controlada residus inerts o no especials barrejats (23/07/1998)
0 m3 × 5.9 = 0.00
Disposició controlada a centre de reciclatge de residus inerts o no especials barrejats, procedents de construcció o demolició.

**E1572** m3 Disposició controlada residus de metalls no especials barrejats (23/07/1998)
24 m3 × 13.25 = 318.00
Disposició controlada a centre de reciclatge de residus de metalls no especials barrejats, procedents de construcció o demolició.

| Amidament | Uts. | Parcial |
|---|---|---|
| 170407 Metalls barrejats | 24 | 24.00 |
| Total |  | 24 |

**E1573** m3 Disposició controlada residus de plàstics no especials (23/07/1998)
31 m3 × 8.2 = 254.20
Disposició controlada a centre de reciclatge de residus de plàstics no especials, procedents de construcció o demolició.

| Amidament | Uts. | Parcial |
|---|---|---|
| 170203 Plàstics | 31 | 31.00 |
| Total |  | 31 |

**E1574** m3 Disposició controlada residus de fusta no especials (23/07/1998)
35 m3 × 7.35 = 257.25
Disposició controlada a centre de reciclatge de residus de fusta no especials, procedents de construcció o demolició.

| Amidament | Uts. | Parcial |
|---|---|---|
| 170201 Fusta | 35 | 35.00 |
| Total |  | 35 |

**E1575** m3 Disposició controlada residus especials barrejats (23/07/1998)
7 m3 × 81.26 = 568.82
Disposició controlada a centre de selecció i transferència de residus especials barrejats, procedents de construcció o demolició.

| Amidament | Uts. | Parcial |
|---|---|---|
| 150101 Envasos subst. perilloses | 2 | 2.00 |
| 080409 Adhesius | 2 | 2.00 |
| 170903 Desencofrant | 2 | 2.00 |
| Altres Especials | 1 | 1.00 |
| Subtotal |  | 7.00 |
| Total |  | 7 |

## 10 SEGURETAT I SALUT (30/04/2021)
Import: 65232.35

| Codi | Ut | Descripció | Quantitat | Preu | Import |
|---|---|---|---|---|---|
| SIS | u | Seguretat i salut (30/04/2021) | 1 | 65232.35 | 65232.35 |

## TMA Classificacions Mediambient (29/04/2021)

### ZZ Selectiva LER (29/04/2021)

### ZR Selectiva RD 105/2008 (29/04/2021)

### ZC Selectiva Bàsica (29/04/2021)

| Codi | Ut | Descripció | Preu |
|---|---|---|---|
| %NAAA | % | Despeses auxiliars (29/04/2021) | 0 |
| %U16151 | % | Part proporcional accessoris (29/04/2021) | 0 |
| %U16161 | % | Eines i medis auxiliars (29/04/2021) | 0 |
| %U16162 | % | Eines i medis auxiliars (29/04/2021) | 0 |
| %U16163 | % | Eines i medis auxiliars (29/04/2021) | 0 |
| %U16164 | % | Eines i medis auxiliars (29/04/2021) | 0 |
| %U16165 | % | Eines i medis auxiliars (29/04/2021) | 0 |
| %U16166 | % | Eines i medis auxiliars (29/04/2021) | 0 |
| %U16167 | % | Eines i medis auxiliars (29/04/2021) | 0 |
| %U16168 | % | Eines i medis auxiliars (29/04/2021) | 0 |

## Preus auxiliars

**E0505B** m3 Formigó prefabricat HA-25, tapes
Preu: 227.73
Formigó prefabricat HA-25, inclusivament l'encofrat, armadures i col·locació, a les tapes, inclusivament la p.p. d'ancoratges

| Codi | Ut | Descripció | Rendiment | Preu | Import |
|---|---|---|---|---|---|
| O0101 | h | Cap de colla | 0.5 | 20.6 | 10.30 |
| O0102 | h | Oficial 1ª | 2.5 | 20.46 | 51.15 |
| O0110 | h | Peó | 2.5 | 16.75 | 41.88 |
| P0506 | m3 | Formigó HA-25 posat a l'obra | 1.01 | 55 | 55.55 |
| P0607 | kg | Acer corrugat B-500s en barres | 50 | 0.72 | 36.00 |
| P0602 | kg | Filferro recuit | 0.3 | 1.57 | 0.47 |
| P0604 | kg | Claus d'acer | 0.15 | 1.71 | 0.26 |
| P0701 | m | Tauló de fusta de pi | 0.5 | 0.42 | 0.21 |
| P0702 | m3 | Llata de fusta de pi | 0.001 | 288.46 | 0.29 |
| P0704 | m2 | Tauler de fusta de pi 22 mm. | 1 | 15.05 | 15.05 |
| P0707 | l | Desencofrant | 0.06 | 1.6 | 0.10 |
| M0214 | h | Camió grua | 0.08 | 42.07 | 3.37 |
| M0225 | h | Vibrador | 0.1 | 2.09 | 0.21 |
| %1613 | % | Despeses indirectes | 6 % | 214.84 | 12.89 |
|  |  | Total |  |  | 227.73 |

**E0307** m3 Excavació rases i pous, mitjans mecànics, cànon abocador (90% roca)
Preu: 37.3
Excavació en rases, pous o fonaments, amb mitjans mecànics en qualsevol tipus de terreny, inclòs càrrega i transport a l'interior d'obra o abocador controlat, inclòs el seu cànon

| Codi | Ut | Descripció | Rendiment | Preu | Import |
|---|---|---|---|---|---|
| O0101 | h | Cap de colla | 0.06 | 20.6 | 1.24 |
| O0102 | h | Oficial 1ª | 0.16 | 20.46 | 3.27 |
| O0110 | h | Peó | 0.32 | 16.75 | 5.36 |
| M0207B | h | Retroexcavadora amb martell trencador | 0.32 | 68.89 | 22.04 |
| M0228 | h | Electrobomba sumergible 20 kW | 0.02 | 3.8 | 0.08 |
| M0212B | h | Camió de trabuc de 20 t | 0.06 | 37.33 | 2.24 |
| P1613 | u | Cànon d'abocador | 1.2 | 0.8 | 0.96 |
| %1613 | % | Despeses indirectes | 6 % | 35.19 | 2.11 |
|  |  | Total |  |  | 37.3 |

## Recursos

**P1613** u Cànon d'abocador
Canon d'abocador

**P1615** u Condicionament de l'abocador
Acondiciament de l'abocador

**BR3A2000** kg Adob mineral simple, sulfat amoni
Adob mineral solid de fons simple, sulfat amonic 21% gr

**P0302** m3 Àrid 12/18 tractam. superfic
Arid 12/18 tractam. superfic.

**P0303** m3 Àrid 6/12 tractam. superfic
Arid 6/12 tractam. superfic.

**P1007** m Vorada pref. form. 8x20 cm. tipus jardí
Vorada pref. form. 8x20 cm. jardí

**P1902** u Rigola blanca 20x20x8 cm
Rigola blanca 20x20x8

**P0812** m2 Rajola hidr. gris 20x20x4 cm
Rajola hidr. gris 20x20x4 c

**P10094** u Peça cantonada 570x400x280 mm per a gual de vehicles ó vianants
Gual vehicles, peça cantonada 570x400x280 mm

**P0632** m2 Tapa tràmex de 0.03x0.03m
Reixa de 0.03x0.03m

**P0616B0** u Reixa i bastiment 973x490x70 mm
Reixa i bastiment 973x500x70 mm.

**P1242** m Tub de pp DN400 mm., SN 8 kN/m2
Tub de pp d 400 mm., SN 8 kN/m2

**P1245** m Tub de pp DN800 mm., SN 8 kN/m2
Tub de pp d 800 mm., SN 8 kN/m2

**P0620B** u Tapa fosa Ø650 mm. exterior, marc Ø800 mm., classe D-400
Tapa Ø650 mm. exterior i bastiment, pou Ø800 mm., estanca i insonora

**P0651** u Graó d'acer revestit de polipropilè, 40 cm d'amplada
Graó per a pou de registre 300x300x300 mm

**P0327** m3 Matacà de pedra gran. fonaments
Matacà de pedra gran. foname.

**P1243** m Tub de pp DN500 mm., SN 8 kN/m2
Tub de pp d 500 mm., SN 8 kN/m2

**P1244** m Tub de pp DN630 mm., SN 8 kN/m2
Tub de pp d 630 mm., SN 8 kN/m2

**P1151** m Tub porós de DN200 mm
Tub porós de Ø200mm

**P09121DP** dm3 Suport de neoprè cercolat
Suport de neoprè cèrcolat

**P061DPX3** m Tub d'acer per a l'execució de micropilons, de 560 N/mm2 de límit elàstic, 127 mm de diàmetre 9mm
Tub d'acer per a l'execució de micropilons, de 560 N/mm2 de límit elàstic, 127 mm de diàmetre i de 9 mm de gruix

**P09123** m Junt dilatació neoprè cerc. 20 cm
Junt dila. neoprè cerc. 20 cm

**P095DP4** u Suport de neoprè armat de 150x350x42
Suport de neoprè armat de 150x350x5(6+2.4),

**P0313** m3 Pedra calcària posada a l'obra
Pedra calcàr. posada a l'obra

**P064DP2** m Barra roscada d'ancoratge GEWI B500S D32mm, L10.45m
Barra roscada d'ancoratge GEWI B500S de diàmetre 32 mm, i 10.45 m de longitud, d'acer inoxidable

**P0301** m3 Sorra per a formigons i morters
Sorra per a formigons i mort.

**A0901** pp Accessoris per a tub de polietilè
Accessori per a tub de polietilè

**P09107** m Tub PEAD DN110mm, PE-100, PN-10
Tub PEAD DN63mm, PE-100, PN-10

**P0622A** u Tapa fosa 680x680x40, marc 700x700, classe B-125
Tapa fosa 680x680x40, marc 700x700, classe B125

**P1230** m Tub PVC DN110 mm., PN 10
Ø

**P10111** m Conductor Cu nu unipolar d'1x35 mm2
Conductor Coure nu de 1x35 mm2

**P10104** m Conductor Cu tetrapolar 4x6 rv 0,6/1 kV
Conductor Cu tetrapolar de 4x6 mm2

**P1241** m Tub de pp DN315 mm., SN 8 kN/m2
Tub de pp d 315 mm., SN 8 kN/m2

**P06212** u Reixa i bastiment 700x360x100 mm
Reixa i bastiment 650x330x40 mm.

**P0620C** u Tapa fosa Ø650 mm. exterior, marc 850x850 mm.,classe D-400
Tapa Ø650 mm. exterior i bastiment, pou 850x850 mm., estanca i insonora

**P1258** m Conductor plàstic VV1000 de 4x2.5 mm2
Conductor plàstic VV1000 de 4x1.5 mm2

**M0301** h Equip complert específic de minirasadora amb aspiració
Equip complert per a excavació amb microrasadora amb aspiració del material excavat, per a rases de fins a 30 cm d'amplària i fins a 90 cm de fondària

**P101233** u Pericó 80x80x60 mm pref. tipus B2 amb marc i tapa D-400
Pericó de formigó de 600x600 mm interiors, amb tapa de fosa dúctil D400 serigrafiada amb logo de la Diputació de Tarragona.

**P101234** u Pericó 140x80x80 mm pref. tipus C2 amb marc i tapa D-400
Pericó de formigó de 1.200x600 mm interiors, amb tapa de fosa dúctil D400 serigrafiada amb logo de la Diputació de Tarragona.

**P99016A** u Columna troncocònica h=10m, amb corona pentagonal
Columna troncocònica, conicitat: 12,5%, secció: circular, material: acer a l'carboni S 235 JR segons UNE EN 10025. Fabricació acord amb la norma UNE EN 40-5. Alçada 10 metres. Diàmetre Ø60mm. Base: Embotida. Porta: Enrassada. Perns i plantilla Inclosos. (S'inclou una plantilla cada 6 columnes). Galvanitzat per immersió en calent segons UNE EN ISO 1461. Inclou corona pentagonal per a la suportació de 5 projectors MKS.M, d'acer galvanitzat en calent per a terminal de 60mm de diàmetre. Model CT JV 10 SS 60 E E CP A S000 SOP-PENTAGONAL de Carandini o equivalent

**P99019L** u Projector Mikos de Carandini de 73W
Model Mikos M de fosa d'alumini EN AC-44100, amb vidre temperat de 5 mm. IP66, IK09 i AC220-240V.
Vidre pla (CC). 9.800lm 73W 3000K (48 LEDs a 500mA). Distribució òptica AMA1. Forquilla acer. Tensió AC220-240V. Classe elèctrica Classe I. Driver programat segons client. Amb protector de sobretensions (10kV, 10kA). Lluminària negre intens RAL 9005 Texturat (905T), de Carandini o equivalent

**P99019K** u Projector Mikos de Carandini 102.5W
Conjunt de llumenera model FLIT 14M 30K F4M2 VDR SP 45W, 3000 K, LED, de Salvi Lighting o equivalent, amb columna de 9 m d'alçada i amb braç sortint de 1200 mm.
La lluminària és estanca d'extrussió d'alumini (AA6063T5), amb tancament de vidre, assemblada a la columna, formada per 3UP que integren LEDS en disposició alternada i lents independents d'alta transparència en PMMA amb rendiment òptic de 93%, flux lluminós de 5854 lm , IP66, IK08 i Classe I; de color G2 Gris plata.
La columna té una alçada de 9m, és d’acer galvanitzat UNE-EN 10219 Qualitat S235 i disposa d’una secció de tub rectangular de 200x150 mm i la distància entre perns de la pletina és de 300x300 mm (els perns són M22).
Model Mikos M de fosa d'alumini EN AC-44100, amb vidre temperat de 5 mm. IP66, IK09 i AC220-240V.
Vidre pla (CC). 9.800lm 73W 3000K (48 LEDs a 500mA). Distribució òptica AMA1. Forquilla acer. Tensió AC220-240V. Classe elèctrica Classe I. Driver programat segons client. Amb protector de sobretensions (10kV, 10kA). Lluminària negre intens RAL 9005 Texturat (905T), de Carandini o equivalent

**P0331** m3 Grava decorativa
Ceràmica triturada

**M0278** h Minicarregadora amb acces.retro
Minicarregadora sobre pneumàtics, amb accessori retroexcavador de 25 a 39 cm d'amplària

**BR3P1110** m3 Terra vegetal adobada, granel
Terra vegetal adobada, a granel

**P09307B** m Tub PE 40,DN=50mm,PN=10bar,sèrie SDR 7,4,UNE-EN 12201-2,dific.mig,acces.llautó
Tub de polietilè de designació PE 40, de 50 mm de diàmetre nominal, de 10 bar de pressió nominal, sèrie SDR 7,4, UNE-EN 12201-2, connectat a pressió, amb grau de dificultat mig, utilitzant accessoris de llautó.

**P09307C** m Tub PE 40,DN=40mm,PN=10bar,sèrie SDR 7,4,UNE-EN 12201-2,dific.mig,acces.llautó
Tub de polietilè de designació PE 40, de 40 mm de diàmetre nominal, de 10 bar de pressió nominal, sèrie SDR 7,4, UNE-EN 12201-2, connectat a pressió, amb grau de dificultat mig, utilitzant accessoris de llautó.

**P09308B** m Tub circ. ranur.paret simp. PVC,D=50mm
Tub circular ranurat de paret simple de PVC i 50 mm de diàmetre

**P09312** m Tub degoteig d=16mm,degoters c/33cm
Tub per a reg per degoteig de 16 mm de diàmetre, amb degoters autocompensats integrats cada 33 cm

**P09301B** u Electovàlvula reg,d=1´´,24V,pres.max:10bar+regulador cabal
Electrovàlvula per a instal·lacio de reg, d'1´´ de diàmetre, de material plàstic, amb solenoide de 24V, per a una pressió màxima de 10 bar i amb regulador de cabal

**P09321** u Valv.reg pres.reg,d=1´´1/2,cos bronze,pres.10 a 0.5 atm
Vàlvula de regulació de pressió per a instal·lacions de reg, d'1´´1/2 de diàmetre de connexió, amb cos de bronze, per a una pressió de sortida de 10 a 0,5 atm amb manòmetre de pressió

**A0905** u Filtre reg d=1´´ metàl·lic,300 micres,s/vàlvula de purga
Filtre per a instal·lació de reg d'1´´ de diàmetre, de material metàl·lic, amb element filtrant de 300 micres, sense vàlvula de purga i desmuntable per a la seva neteja

**P09324** u Programador reg autònom, pila 9 V,model SBP020A8 de SAMCLA o equivalent
Programador de reg autònom de reduïdes dimensions 85x80x95 mm, model SBP020A8 SBP-SAMCLABOX programadoramb pila 9v, 2 estacions, de SAMCLA o equivalent, es comunica amb la resta d’equips del sistema mitjançant radiofreqüència. L’equip té un grau de protecció IP68 i s’hi pot connectar fins a 2 estacions. Es pot activar de manera manual amb un imant, de manera electrònica amb una consola i de manera remota amb qualsevol dispositiu connectat a Internet.

**P0603** m2 Tela metàl·lica galv. i plast
Tela metàl.lica galv. i plast

**P0906** m Pal tub acer galvanitzat DN48 mm
Pal tub acer galv. d 48 mm.

**P0818A** u Bloc de formigó 40x20x20 gris hidròfug
Bloc buit de formigó, per revestir, color gris, 40x20x20 cm, resistència normalitzada R10 (10 N/mm²)

**P1472** m Pal alumini diàmetre 90 mm. MC
Pal alumini 90 mm. diàmetre

**P1473A** m Pal alumini diàmetre 114 o 140 mm. ME
Pal alumini 114 mm. diàmetre

**P1409** u Placa infor. refl. 60x90 cm
Placa reflectora rectangular de 90x60 cm.,per a senyals de

**P1430** u Panell direc.refl. 1600x400 mm
Panel direc.refl. 1650x450 mm

**P1431** u Fita qm. refl. 40x60 cm
Fita qm. refl. 40x40 cm

**P1440** m Suport acer galv. 100x50x3 mm
Suport acer galv. 100x50x3mm

**%1853 2** % Resta d'obra
Resto de obra.

**P1481** m Pal alumini diàmetre 76 mm. MB
Pal alumini 76 mm. diàmetre

**P1473B** m Pal alumini diàmetre 140 mm. MF
Pal alumini 140 mm. diàmetre

**P1497** m2 Placa d'alumini de 0,50 m2 a 1,00 m2
Placa d'alumini de 0,50 m2 a 1.00 m2

**PX005** u Terminal de pretil BP.ID-H2/C2
Terminal de pretil sense marcatge CE

**P1444** m Sistema prot. motociclistes SPM-ES4TUB inclòs suports
Sistema prot. motociclistes SPM-ES4 inclòs suports

**P1446B** u Extrem de 4,32 metres
Extrem de 4 metres

**P1196DP1** m Tanca de fusta model Agudes de la casa Disseny Barraca o equivalent col·locada en terreny
Tanca de fusta model Agudes de la casa Disseny Barraca o equivalent en tram de 1955mm rectes. Inclou pilars de fusta amb tractament autoclau nivell IV de 90x90mm amb embellidor metàl·lic galvanitzat en calent a la part superior, panells de 1955mm de longitud x 1000 mm d'alçada formats per travessers de tub de ferro galvanitzat i llistons de fusta de seccions rectangulars, cargoleria inclosa.
Contemplada per anar en terreny tou (pilars formigonats) i sense desnivell.

**P1196DP2** m Tanca de fusta model Agudes de la casa Disseny Barraca o equivalent, col·locada en paviment
Tanca de fusta model Agudes de la casa Disseny Barraca o equivalent en tram de 1955mm rectes. Inclou pilars de fusta amb tractament autoclau nivell IV de 90x90mm amb embellidor metàl·lic galvanitzat en calent a la part superior, panells de 1955mm de longitud x 1000 mm d'alçada formats per travessers de tub de ferro galvanitzat i llistons de fusta de seccions rectangulars, cargoleria inclosa.
Contemplada per anar en paviment (amb platines collades sobre base de formigó) i sense desnivell.
